# Gebäudeautomation
Angebotsaufforderung (GAEB 90, DA83)
Vergabenummer: PDM-B-30023607
Währung: EUR
Auftraggeber: Bundesrepublik Deutschland

## Zusätzlicher Text
Bundespolizei Potsdam, Compound HMA,
Sanierung und bedarfsgerechte Herrichtung Haus 8, 13 und 14
(BImA BPOL Comp. 8/13/14)
Bundesb
Liegenschaft:
Heinrich-Mann-Allee 103, 14473 Potsdam

Stadtbezirk:
Potsdam Teltower Vorstadt

Eigentümer:
Bundesanstalt für Immobilienaufgaben (BImA)

vertreten und verwaltetet durch:
Brandenburgischer Landesbetrieb für Liegenschaften und Bauen (BLB),
Baubereich Bundesbau

Zukünftiger Nutzer:
Bundespolizeipräsidium (BPolP)

Ziel der Maßnahme:
Herrichtung und Sanierung von 3 Gründerzeit-Gebäuden für die Nutzung
durch das Bundespolizeipräsidium als Verwaltungsgebäude.

## Zusätzlicher Text
0.1. ANGABEN ZUR BAUSTELLE

0.1.1 Lage der Baustelle, Umgebungsbedingungen, Zufahrtsmöglichkeiten
und Beschaffenheit der Zufahrt sowie etwaige Einschränkungen bei ihrer
Benutzung

Der Brandenburgische Landesbetrieb für Liegenschaften und Bauen (BLB)
beabsichtigt auf der Liegenschaft des Bundespolizeipräsidiums,
Heinrich-Mann-Allee 103 in 14473 Potsdam, die Häuser 8, 13 und 14 zu
sanieren.

Die zu sanierenden Gebäude sind innerhalb der Grundstücksgrenzen des
Flurstücks 227/8 im Potsdamer Stadtbezirk Teltower Vorstadt errichtet.
Die Gebäude sind freistehende Solitäre innerhalb der parkähnlichen
Außenanlagen. Die Liegenschaft wird durch die Straßen
Heinrich-Mann-Allee sowie Horstweg begrenzt.

Die Liegenschaft ist über die Zufahrt Horstweg zu erreichen. Die
Einfahrt auf die Liegenschaft erfolgt nach Genehmigung der Wache über
zwei Zufahrtsschranken. Die Anmeldung erfolgt gemäß WBVB des AG.

Die Baustellenanbindung der einzelnen Gebäude erfolgt über Bautore, die
in der jeweiligen Baustellenabgrenzung um die Gebäude angeordnet sind.
Die Baustelleneinrichtungsflächen erhalten eine Schotterschicht.
Gebäudenah stehen Sanitärcontainer und Stellflächen für BE-Container der
Gewerke zur Verfügung. Das Gelände ist ebenerdig und weist nur geringe
Geländeversprünge auf.

Die örtliche Bauleitung befindet sich in Haus 19. Die Einrichtung der
Baustelle sind den Anlagen (Planunterlagen) zu den
Leistungsverzeichnissen zu entnehmen.

0.1.2 Besondere Belastungen aus Immissionen sowie besondere klimatische
oder betriebliche Bedingungen

- entfällt -

0.1.3 Art und Lage der baulichen Anlagen

Die historischen Bestandbauten und die parkähnlichen Außenanlagen wurden
als Teile der ehemaligen Nervenheilanstalt in den Jahren 1890 bis 1910
errichtet und bis in die 1930er Jahre genutzt. Es folgte eine
militärische Umnutzung, die 1990 aufgegeben wurde. Anschließend war die
Liegenschaft Verwaltungs- und Regierungsstandort für das Land
Brandenburg. Seit 2008 werden einzelne Gebäude der Liegenschaft durch
das Bundespolizeipräsidium genutzt.

Die betreffenden Häuser 8/13/14 sind zuletzt in den 90er Jahren als
Verwaltungsgebäude hergerichtet worden und stehen seit ca. 4 Jahren
leer. Abweichend dazu fanden frühere Planungen zum Haus 13 zu einer
Herrichtung statt. Mit der Baustelle wurde bereits 2018 begonnen und
Entkernungsarbeiten durchgeführt. Die Bauarbeiten wurden jedoch
abgebrochen. Somit stellt Haus 13 ein teilentkerntes Gebäude dar.

Die Gebäude wurden im traditionellen Ziegelmauerwerk mit
Sichtverklinkerung errichtet. Die Geschossdecken der Untergeschosse,
sowie die Treppen wurden in massiver Bauweise errichtet. Die übrigen
Geschossdecken sind überwiegend als Holzbalkendecken errichtet, in
Teilbereichen sind Massivdecken vorzufinden.

Gebäudeabmessungen Haus 8:

Gesamtaußenmaß Hauptgebäude (EG)42,44m x 16,22m

Höhensituation:
OK FF Untergeschoss- 2,79m
OK FF Haupteingang- 1,43m
OK FF Erdgeschoss +/- 0,00m
OK FF 1.Obergeschoss + 4,54m
OK FF 2.Obergeschoss+ 8,98m
OK FF Spitzboden+ 12,04m und + 12,73m
OK Traufe+ 8,43m
OK First+ 16,09m

Gebäudeabmessungen Haus 13:

Gesamtaußenmaß Hauptgebäude (EG)30,60m x 15,94m

Höhensituation:
OK FF Untergeschoss- 3,08m
OK FF Haupteingang- 1,76m
OK FF Erdgeschoss +/- 0,00m
OK FF 1.Obergeschoss + 4,25m
OK FF 2.Obergeschoss+ 8,23m
OK Traufe+ 11,41m
OK First+ 12,14m

Gebäudeabmessungen Haus 14:

Gesamtaußenmaß Hauptgebäude (EG)57,33m x 14,42m

Höhensituation:
OK FF Untergeschoss- 2,80m
OK FF Haupteingang- 1,07m
OK FF Erdgeschoss +/- 0,00m
OK FF 1.Obergeschoss + 4,38m
OK Traufe+ 7,89m i.M.
OK First+ 10,40m i.M.

Das Flurstück liegt im Geltungsbereich des Bebauungsplans
"Horstweg-Süd". Die Liegenschaft unterliegt der Erhaltungssatzung gemäß
§ 172 BauGB. Es handelt sich nicht um Einzeldenkmale gem. des
Brandenburgischen Denkmalschutzgesetz (BbgDSchG).

0.1.4 Verkehrsverhältnisse auf der Baustelle

Auf der Liegenschaft und der BE-Fläche gilt die STVO. Insbesondere
Geschwindigkeitsbeschränkungen und Einbahnstraßenregelungen sind
zwingend grundlegend einzuhalten.

Für Baustellenverkehr gilt: Eine Durchfahrt ist nur bis Haus 13 / Bautor
C möglich. Eine Weiterfahrt ist zum Schutz der die Verkehrswege
kreuzenden Fernwärmeleitungen strengstens untersagt. Wendemöglichkeiten
bestehen nur begrenzt in den abzweigenden Zufahrtswegen und
Baustelleneinfahrten. Der erhöhte Aufwand für das zurücksetzen bis zur
nächstmöglichen Wendemöglichkeit und das vorsichtige Fahren entgegen der
Einbahnstraßenregelung zzgl. Wartezeiten zum Durchlassen von
Liegenschaftsverkehr ist bei der Angebotserstellung grundlegend zu
beachten und einzukalkulieren.
Lastverkehr ist zwingend im Vorfeld (mind. 5 Werktage) der AG-Bauleitung
anzuzeigen.

Privatfahrzeuge dürfen das Baustellengelände nicht befahren.

Die Einfahrten zu den BE-Flächen sind dem BE-Übersichtsplan zu
entnehmen. Es gibt 4 Bautore:
Bautor A - Einfahrt Haus 8
Bautor B - Ausfahrt Haus 8
Bautor C - Ein-/Ausfahrt Haus 13
Bautor D - Ein-/Ausfahrt Haus 14

Zu beachten ist, dass während der Phase der Erdarbeiten und
Trockenlegung bei Haus 8 keine Durchfahrt möglich ist (Abwicklung in der
Zeit Haus 8 ausschließlich über Bautor A).

0.1.5 Für den Verkehr freizuhaltende Flächen.

Das Abstellen ist nur innerhalb der gekennzeichneten Flächen erlaubt.
Alle übrigen BE-Flächen sind für den Verkehr freizuhalten.

0.1.6 Art, Lage, Maße und Nutzbarkeit von Transporteinrichtungen und
Transportwegen
- OHNE GERÜSTSTELLUNG

Der Zugang in die Gebäude ist über die bestehenden Eingänge und
Treppenhäuser möglich. Bauseitige Gerüststellung sind zum Zeitpunkt der
Ausführung noch nicht vorhanden. Der Materialtransport in die Geschosse
erfolgt nur über die Treppen in die Geschosse. Die Treppenhäuser,
insbesondere derer im Haus 13, werden umfänglich vor Beschädigungen
geschützt.

Die Einbringöffnungen betragen ca.:
Haus 8
Außentüren H8-T1 und H8-T2:  1.30 x 2.30m

Haus 13
Außentüren H13-T1 und H13-T2:  1.25 x 2.20m

Haus 14
Außentür H14-T1 (West)  1.10 x 2.10m
Außentüren H14-T2 und H14-T3 (Nord)  1.20 x 2.30m
Außentür H14-T4 (Süd):  1.10 x 2.50m

0.1.6 Art, Lage, Maße und Nutzbarkeit von Transporteinrichtungen und
Transportwegen
- MIT GERÜSTSTELLUNG

Der Zugang in die Gebäude ist über die bestehenden Eingänge und
Treppenhäuser möglich. Mit der Gerüststellung werden zwei Treppentürme
je Gebäude montiert. Für die Dauer der Gerüststellung wird je Gebäude
ein Bauaufzug montiert, der für Materialtransporte in die Geschosse
genutzt werden kann. Dabei ist zu beachten, dass zur Andienung der
Geschosse nur die Brüstungsoberkanten der Fenster angefahren werden
können. Zur Überwindung der Brüstung werden im Inneren der Gebäude durch
die Gewerke Baurampen für den Materialtransport vorgehalten. Im Zuge des
Rückbaus der Gerüste wird auch der Bauaufzug abgebaut. Ab diesem
Zeitraum können die Baumaterialien nur noch über die Treppen in die
Geschosse transportiert werden. Die Treppenhäuser, insbesondere derer im
Haus 13, werden umfänglich vor Beschädigungen geschützt.

Die Einbringöffnungen betragen ca.:
Haus 8
Außentüren H8-T1 und H8-T2:  1.30 x 2.30m
Fenster an Bauaufzug EG:  1.10 x 2.00m
Fenster an Bauaufzug OG1:  1.10 x 2.20m
Fenster an Bauaufzug OG2:  0.90 x 1.70m

Haus 13

Außentüren H13-T1 und H13-T2:  1.25 x 2.20m
Fenster an Bauaufzug EG:  1.00 x 2.00m
Fenster an Bauaufzug OG1:  1.10 x 2.00m
Fenster an Bauaufzug OG2:  1.00 x 1.00m
Während Rohbauarbeiten ist eine Kranstellung und Einbringung der
Rohbauelemente über Dach vorgesehen.

Haus 14
Außentür H14-T1 (West)  1.10 x 2.10m
Außentüren H14-T2 und H14-T3 (Nord)  1.20 x 2.30m
Außentür H14-T4 (Süd):  1.10 x 2.50m
Fenster an Bauaufzug EG:  1.20 x 2.15m
Fenster an Bauaufzug OG1:  0.90 x 1.90m

0.1.7 Lage, Art, Anschlusswert und Bedingungen für das Überlassen von
Anschlüssen für Wasser, Energie und Abwasser

Die Abrechnung zu den Anschlüssen für Wasser, Energie und Abwasser
erfolgt gem. WBVB des AG.

Bauwasser/ -abwasser (sh. auch BE-Pläne)
Ein Schmutzwasserschacht befindet sich in unmittelbarer Nähe der
Sanitärcontainer und dient hauptsächlich dem Anschluss ebendieser.
Je Gebäude wird in den oberirdischen Geschossen je Geschoss ein
Bauwasseranschluss (Kugelhähne DN15 und DN 20) bereitgestellt. sh. auch
BE-Geschosspläne.
Des Weiteren befindet sich je Gebäude ein Bauwasseranschluss auf der
BE-Fläche.

Zentrale Baustromanlage (sh. auch BE-Pläne)
Zur bauzeitlichen Stromversorgung wird auf dem Baufeld eine zentrale
Baustromanlage (Bemessungsbetriebsspannung: 230/400 V AC) vom Gewerk
Baustelleneinrichtung installiert. Die zentrale Baustromanlage umfasst
die Haupt- und Etagenverteiler, die Containerversorgung der BE, den
Krananschluss bei Haus 13, die Baustellenaußen- und -innenbeleuchtung
der Verkehrswege sowie die erforderlichen Kabel und Leitungen zur
Versorgung der genannten Anlagenteile.

Die weitere Verteilung ab Baustrom-Endverteiler und die
Arbeitsplatzbeleuchtung liegt im Verantwortungsbereich der Gewerke. Das
gilt auch für die Versorgung von AN-Containern.
Es dürfen nur einwandfreie und geprüfte Geräte und Einrichtungen an die
Baustromverteiler angeschlossen werden.

Bautemperierung
Für die Wintermonate wird bauseits je Gebäude eine zentrale
Bautemperierung installiert.

0.1.8 Lage und Ausmaß der dem Auftragnehmer für die Ausführung seiner
Leistungen zur Benutzung oder Mitbenutzung überlassenen Flächen und
Räume

Die Baustelle wird mittels eines Bauzauns von der Liegenschaft
abgegrenzt. Die Firmen erhalten Schlüssel bzw. Zahlencode zum Zugang der
Baustelle, sowie der Gebäude. Die Baustellenzugänge werden
arbeitstäglich durch den Wachdienst der Liegenschaft am Abend
verschlossen.

Eine Nutzung von Räumlichkeiten für die Firmenbauleitung und
Aufenthaltsräumen in Haus 19 sind nach Rücksprache mit dem AG möglich.
Siehe hierzu WBVB.

Baustelleneinrichtungsplan:
Spätestens 10 Arbeitstage nach Auftragserteilung, in jedem Fall vor dem
tatsächlichen Arbeitsbeginn, hat der Auftragnehmer Angaben zu seiner
notwendigen Baustelleneinrichtung (schriftlich + grafisch skizziert)
vorzulegen. Diese sind mit der Objektüberwachung abzustimmen. Nur
zugewiesene Flächen können durch den AN in Anspruch genommen werden.

Sanitäranlagen und Aufenthaltscontainer
Es stehen je Gebäude ein Sanitärcontainer mit WC-Anlagen und
Duschmöglichkeiten inkl. Wasser- und Abwasseranschluss im Bereich der
BE-Fläche zur Verfügung.
Für Material- und Aufenthaltscontainer der Firmen stehen hergerichtete
BE-Flächen gebäudenah zur Verfügung. Die Flächen sind mit einer
Schottertragschicht befestigt.

Maschinen und Geräte:
Die erforderlichen Kräne, deren Fundamentierung und Hebezeuge für den
Transport der Bauteile und Baustoffe sind im Zuge der eigenen
Baustelleinrichtung selbst zu organisieren und in die
Leistungspositionen einzukalkulieren.

Stellflächen für Firmenfahrzeuge:
Befestigte Stellplätze für Firmenfahrzeuge sowie auch für größere
Transportfahrzeuge stehen auf der Baustelle in begrenztem Umfang zur
Verfügung. Der AN hat keinen Anspruch auf diese Stellplätze. Nähere
Angaben sind dem Baustelleneinrichtungsplan zu entnehmen. Alle
Stellflächen sind mit der örtlichen Bauleitung abzustimmen. Die
Verfügbarkeit ist aufgrund der laufenden Arbeiten s. Punkt 0.1.23
tagesabhängig.

Lagerplätze, Containerstellplätze:
Die benötigten Lagerplätze und Containerstellplätze sind in den
Baustelleneinrichtungsplan einzutragen und mit der Bauüberwachung
abzustimmen.

Sauberkeit auf der Baustelle:
Alle Auftragnehmer sind angehalten, nach Ausführung der Arbeiten den
Arbeitsort von Bauschutt, Verpackungsmaterialien und Abfällen
arbeitstäglich zu beräumen und zu reinigen. Eigenes Restmaterial,
Abfälle, Verpackungsmaterial, verbrauchte Hilfsstoffe usw. sind vom
Auftragnehmer auf eigene Kosten zu beseitigen.
Die BE- und Lagerflächen sind in einem ordentlichen und verkehrssicheren
Zustand zu halten. Nach arbeitstäglichem Abschluss der Arbeiten hat der
AN die von ihm selbst beanspruchten Flächen wieder in den ursprünglichen
Zustand zu versetzen.
Verunreinigungen und Beschädigungen durch den AN an vorhandenen
Baulichkeiten, Leitungen, Straßen oder Ähnlichem sind umgehend zu
beseitigen. Bei durch den AN verschuldeten Verschmutzungen von Straßen
und Wegen innerhalb und außerhalb des Baustellengeländes sind diese
täglich zu reinigen.
Eine Verschmutzung der öffentlichen Verkehrsflächen ist zu vermeiden.
Sofern technologisch bedingt Abrollstrecken erforderlich sind, müssen
diese innerhalb des Baufeldes erfolgen.

0.1.9 Bodenverhältnisse, Baugrund und seine Tragfähigkeit

Nach den Ergebnissen der Sondierbohrungen werden die oberen Schichten
zunächst aus Auffüllungen gebildet. Im Wesentlichen handelt es sich
dabei um nichtbindige Sande [A-SE], in denen häufig spurenhafte
Bauschuttbeimengungen (Ziegelbruchstücke bzw. -splitter) festzustellen
waren. Der "gewachsene" Untergrund wird dann im aufgeschlossenen
Tiefenbereich von den kartierten nichtbindigen Schmelzwassersedimenten
(Talsande) geprägt, die hier in Form von sehr enggestuften, lagenweise
schwach schluffigen Fein- Mittelsanden (SE/SU) erbohrt wurden.

Weitere Angaben sind dem Baugrundgutachten zu entnehmen.

0.1.10 Hydrologische Werte von Grundwasser und Gewässern

Für den zu betrachtenden Baustandort wird vom Baugrundgutacher unter
Einbeziehung früherer Untersuchungen eine Grundwasser- Maximalordinate
(zeHGW) von

- bei Haus 8:  31.7 m ü.NHN
- bei Haus 13:  31.6 m ü.NHN
- bei Haus 14:  31.6 m ü.NHN

Sowie der Mittlere Höchste Grundwasserstand (MHGW)
- bei Haus 8:  30.8 m ü.NHN
- bei Haus 13:  30.7 m ü.NHN
- bei Haus 14:  30.7 m ü.NHN
abgeschätzt.

Weitere Angaben sind dem Baugrundgutachten zu entnehmen.

0.1.11 Besondere umweltrechtliche Vorschriften

Einhaltung der Sechsten Allgemeinen Verwaltungsvorschrift zum
Bundes-Immissionsschutzgesetz (Technische Anleitung zum Schutz gegen
Lärm TA Lärm) und der Allgemeine Verwaltungsvorschrift zum Schutz gegen
Baulärm Geräuschimmissionen. Motoren von wartenden Fahrzeugen sind,
soweit betriebsbedingt möglich, auszuschalten. Baumaschinen sind in
arbeitsfreien Zeiten, Arbeitsunterbrechungen und Betriebsumstellungen
auszuschalten. Bei der Ausführung der Bauarbeiten sind staubförmige
Immissionen zu vermeiden. Nicht vermeidbare Staubentwicklung ist durch
geeignete Maßnahmen auf ein Mindestmaß zu reduzieren. Staubende
Materialien sind im Baustellenbereich so zu lagern, dass keine
staubförmigen Immissionen in Form von Abwehungen entstehen können.
Verschmutzungen der anliegenden Straßen, Wege und Plätze durch
Baumaschinen und Fahrzeuge sind unverzüglich zu beseitigen (StVO § 32).

0.1.12 Besondere Vorgaben für die Entsorgung

Die Abbruchmaterialen und verfahrensbedingte Abprodukte sind
umweltgerecht, entsprechend dem
Kreislaufwirtschaftsgesetz vom 24.02.2012 und in Kraft gesetzt am
01.06.2012, in der jeweils gültigen Fassung und dem Brandenburgischen
Abfallgesetz (BbgAbfG) und sonstiger relevanten Vorschriften zu
entsorgen.

Die Container sind nach Füllung umgehend abzutransportieren. Werden bei
der Vorbereitung und Durchführung der Arbeiten umweltrelevante
Sachverhalte festgestellt, ist das Amt für Umweltschutz, Sachgebiete
Abfallentsorgung, Untere Wasserbehörde und Bodenschutzbehörde und der AG
unverzüglich zu informieren, um den weiteren Verfahrensweg festzulegen.
Darüber hinaus gelten die Reglungen nach Fbl. 241 VHB.

0.1.13 Schutzgebiete oder Schutzzeiten im Bereich der Baustelle

An und in den Gebäuden befinden sich Nistplätze streng geschützter
Arten. Der Verschluss der Nistplätze ist ab Gerüststellung geplant. Die
Vorgaben der baubegleitenden Artenschutzgutachterin sind zu beachten.

0.1.14 Art und Umfang des Schutzes von Bäumen, Pflanzenbeständen,
Vegetationsflächen, Verkehrsflächen, Bauteilen, Bauwerken, Grenzsteinen
und dergleichen im Bereich der Baustelle.

Sich innerhalb der BE-Fläche befindliche Bäume werden mit Baumschutz
versehen. Die Grasnarbe und übrigen Vegetationsflächen innerhalb der BE
werden abgeräumt und mit Schotterbelag befestigt.
Alle Bestandsgeländer der Treppenhäuser werden geschützt. Der
Treppenbelag Haus 13 wird mit Schutzmaßnahmen versehen. Die Außentreppen
an Haus 14 werden ebenfalls geschützt.

Die beschriebenen Schutzmaßnahmen werden zu Beginn der Baustelle durch
die Gewerke Baustelleneinrichtung und Abbruch ausgeführt.

0.1.15 Art und Umfang der Regelung und Sicherung des öffentlichen
Verkehrs

- entfällt -

0.1.16 Im Bereich der Baustelle vorhandene Anlagen, insbesondere
Abwasser- und Versorgungsleitungen

Vorhandene Leitungen werden im Rahmen der Erdarbeiten durch einen
externen Vermesser aufgenommen und sind anschließend dem Medienplan zu
entnehmen. Weiterführendes ist unter Punkt 0.1.17 erläutert.

0.1.17 Bekannte oder vermutete Hindernisse im Bereich der Baustelle, z.
B. Leitungen, Kabel, Dräne, Kanäle, Bauwerksreste und, soweit bekannt,
deren Eigentümer

Vorhandene Leitungen sind dem Medienplan zu entnehmen. Eigentümer der
bestehenden Fernwärmeleitungen sind die Stadtwerke Energie und Wasser
Potsdam bzw. der Energie und Wasser Potsdam GmbH (EWP). Bei Haus 13 war
gem. alten Planzeichnungen aus dem Jahr 1938 eine Verandakonstruktion
vorhanden, dessen Fundamentierung ggf. noch im Erdreich zu erwarten ist.
Eine weiterführende Sondierung erfolgt im Zuge der Erdarbeiten zur
Bauwerksabdichtung/ -trockenlegung. Im Umgang mit sämtlichen
erdverlegten Kabeln und Rohrleitungen gelten die Regelungen der DGUV
Information 203-017, insbesondere beim Antreffen unvermuteter Leitungen
sei auf die hier beschriebenen Schutzmaßnahmen verwiesen.

0.1.18 Kampfmittelfreiheit

Während der Erdarbeiten ist eine Kampfmittelbegleitung erforderlich.

0.1.19 Gemäß der Baustellenverordnung getroffene Maßnahmen

Die Baumaßnahme wird durch einen Sicherheits- und
Gesundheitsschutzkoordinator begleitet,
sh. Teil 2 der Vorbemerkungen.

Brandschutz auf der Baustelle: siehe Formblatt 214

Die erforderlichen Fahr- und Bewegungsflächen für die Feuerwehr sind
jederzeit freizuhalten.

0.1.20 Besondere Anordnungen, Vorschriften und Maßnahmen der Eigentümer
(oder der anderen Weisungsberechtigten) von Leitungen, Kabeln, Dränen,
Kanälen, Straßen, Wegen, Gewässern, Gleisen, Zäunen und dergleichen im
Bereich der Baustelle

- entfällt -

0.1.21 Art und Umfang von Schadstoffbelastungen

In allen drei Gebäude sind Schadstoffe nachgewiesen worden, insbesondere
Asbest, Blei, KMF und PAK. Vorgefundene Schadstoffe sind dem
Schadstoffkataster zu entnehmen. Der Ausbau der Schadstoffe erfolgt
unter Beachtung der gültigen Normen und Richtlinien mit den entsprechend
notwendigen Schutzmaßnahmen. Die Entsorgung erfolgt ebenfalls nach
diesen Normen und Richtlinien. Ein Großteil der Schadstoffe wird durch
das Gewerk Abbruch ausgebaut, es ist jedoch auch noch danach mit
Gefahrenstoffen zu rechnen.
Der Umgang mit Gefahrenstoffen ist in den Vorbemerkungen Teil 5 näher
erläutert, sofern für dieses Gewerk zutreffend.

0.1.22 Art und Zeit der vom Auftraggeber veranlassten Vorarbeiten

Im Vorfeld der Arbeiten werden die Baustellen vom Gewerk
Baustelleneinrichtung ein- und hergerichtet, wie vorab beschrieben und
in den BE-Plänen dargestellt. Des Weiteren erfolgt auch eine
Freischaltung der Medien über dieses Gewerk. Weitere Informationen zu im
Vorfeld des ausgeschriebenen Gewerkes vom AG veranlassten Vorarbeiten
sind den Vorbemerkungen Teil 3 zu entnehmen.

0.1.23 Arbeiten anderer Unternehmer auf der Baustelle

Auf den Baustellen werden bis zu 40 Einzelgewerke mit hoher
Gleichzeitigkeit tätig sein (genaue Auflistung der während des
ausgeschriebenen Gewerkes tätigen weiteren Gewerke sind den
Vorbemerkungen Teil 3 zu entnehmen). Die Arbeitsschritte und zeitlichen
Abläufe werden in einem detaillierten Bauablaufplan durch die
Objektüberwachung koordiniert. Dazu finden wöchentliche Baubesprechungen
vor Ort in der AG-seitigen Bauleitungs-Containeranlage statt.
Eine enge Abstimmung der Gewerke ist zwingend erforderlich! Es ist zu
beachten, dass es aufgrund der Parallelität und wechselseitigen
Abhängigkeiten zu zeitversetzten Arbeiten kommen kann.
Alle Maßnahmen werden von einem SiGeKO begleitet und überwacht.
Einzelmaßnahmen werden gutachterlich begleitet und fremdüberwacht.

## Zusätzlicher Text
0.2. ANGABEN ZUR AUSFÜHRUNG

0.2.1 Vorgesehene Arbeitsabschnitte, Arbeitsunterbrechungen und
Arbeitsbeschränkungen

Folgende Rahmenbedingungen sind bei der Kalkulation und
Leistungserbringung zu berücksichtigen:
__frühester Arbeitsbeginn: werktags 7.00 Uhr
__Arbeitsschluss: spätestens 20.00 Uhr
__Nachtruhe: 20.00 bis 7.00 Uhr
__arbeitsfreie Tage: Sonntage und gesetzliche Feiertage Landes
Brandenburg.

Genehmigungen für Arbeiten an Sonn- und Feiertagen sind durch den AN
selbst und zu eigenen Kosten bei den zuständigen Behörden einzuholen.

Arbeiten außerhalb der üblichen Arbeitszeiten sind mit dem AG
abzustimmen.

Die Arbeiten finden bei laufendem Liegenschaftsbetrieb statt.
Umfangreiche, vor allem lärmintensive Arbeiten sowie umfangreiche
Logistik-, Liefer- und Montagearbeiten sind der Objektüberwachung min. 5
Arbeitstage vorab anzukündigen, um die Belange der benachbarten
Dienstnutzungen abzustimmen.

Hinweis: Gemäß § 11 BbgBO sind Bauarbeiten so durchzuführen, dass
vermeidbare Belästigungen nicht entstehen.

Die Ausführung aller drei zu sanierenden Gebäude erfolgt parallel, bzw.
in engem miteinander vertakteten Bauablauf. Weitere spezifische
Informationen für das ausgeschriebene Gewerk sind den Vorbemerkungen
Teil 3 zu entnehmen.

0.2.2 Besondere Erschwernisse während der Ausführung.

Laufender Liegenschaftsbetrieb, wie unter 0.2.1 bzw. in Teil 1 der
Vorbemerkungen beschrieben.

Erschwernis durch horizontale und vertikale Förderwege von
Abbruchstellen bis zur Bereitstellungsfläche/zum Ladeplatz:
vertikale Förderwege:  bis  15 m
horizontale Förderwege:  bis 100 m

0.2.3 Vorgaben, die sich aus dem SiGe-Plan gemäß Baustellenverordnung
ergeben.

Eine Baustellenordnung und ein SiGe-Plan werden zum Bauanlaufgespräch
übergeben. Diese sind durch den AN einzuhalten. Es wird seitens des AGs
aufgrund der Art und Umfangs der Maßnahme ein Koordinator für
Sicherheits- und Gesundheitsschutz beauftragt. Im Übrigen gilt die
Baustellenordnung. Die dafür erforderlichen SiGe-relevanten AN-Angaben
sind durch den AN umgehend beizubringen und an die Objektüberwachung zu
übergeben.

Vor Beginn der Arbeiten sind die sicherheitstechnischen Einrichtungen
durch den Auftragnehmer auf Sicherheit und Brauchbarkeit zu überprüfen.
Eventuell festgestellte Mängel und Fehler sind unverzüglich der
Bauleitung mitzuteilen.

Die Forderungen und Vorgaben des SiGeKo sind für den AN bindend.

0.2.4 Art und Umfang von Leistungen zur Unfallverhütung und zum
Gesundheitsschutz für Mitarbeiter anderer Unternehmen

Gemäß der berufsgenossenschaftlichen Vorschrift BGV A1 müssen durch den
Arbeitgeber die Gefährdungen am Arbeitsplatz ermittelt und beurteilt,
die sich daraus ergebenden Arbeitsschutzmaßnahmen eigenverantwortlich
festgelegt und deren Wirksamkeit überprüft werden. Das
Arbeitsschutzgesetz verpflichtet den Arbeitgeber dazu, für alle
Arbeitsplätze eine Gefährdungsbeurteilung durchzuführen. Diese
Verpflichtung ist unabhängig von der Beschäftigtenzahl.

Die Gefährdungsbeurteilung ist spätestens eine Woche nach
Auftragserteilung der Bauleitung zu übergeben.

0.2.5 Besondere Anforderungen für Arbeiten in kontaminierten Bereichen

Bei den durchgeführten Untersuchungen wurden schadstoffhaltige Baustoffe
und Bauteile festgestellt. Diese sind dem beigefügten Schadstoffkataster
zu entnehmen, sofern für das ausgeschriebene Gewerk relevant.

Es sind entsprechend der Schadstoffbelastungen kontaminationsbedingte
Arbeitsschutzmaßnahmen (u. a. persönliche und organisatorische
Schutzmaßnahmen) nach TRGS erforderlich. Die für den AN für die
Kalkulation notwendigen Angaben sind aus den einzelnen Positionen bzw.
Hinweistexten ersichtlich.
Weitere spezifische Informationen für das ausgeschriebene Gewerk sind
den Vorbemerkungen Teil 5 zu entnehmen, falls für das ausgeschriebene
Gewerk erforderlich.

0.2.6 Besondere Anforderungen an die Baustelleneinrichtung und
Entsorgungseinrichtungen

Die fachgerechte Entsorgung liegt im Verantwortungsbereich des AN. Es
werden keine gewerkeübergreifenden zentralen Sammelentsorgungsstellen
eingerichtet.

0.2.7 Besondere Anforderungen an das Auf- und Abbauen sowie Vorhalten
von Gerüsten

- keine -

0.2.8 Mitbenutzung fremder Gerüste, Hebezeuge, Aufzüge, Aufenthalts- und
Lagerräume, Einrichtungen und dergleichen durch den Auftragnehmer.

Werden Gerüste und Montagehilfen bauseits bereitgestellt, können sie
unter der Voraussetzung der Verkehrssicherheit vom Auftragnehmer auf
eigene Gefahr benutzt werden. Müssen vorhandene Schutzeinrichtungen zur
Ausführung der Arbeiten entfernt werden, so sind diese nach Beendigung
der Arbeiten vorschriftsmäßig wieder herzustellen. Für die
Aufrechterhaltung der Betriebssicherheit ist der jeweilige Nutzer
verantwortlich.

Folgende Gerüste werden bauseits gestellt:
Haus 8 und Haus 14:
Arbeitsgerüst DIN EN 12811-1, Standgerüst, längenorientiert,
Fassadengerüst DIN EN 12810-1, Lastklasse 3 (2 kN/m2), Breitenklasse
SW06, Höhenklasse H 2, inkl. Seitenschutz, alle Gerüstlagen genutzt, mit
wandseitiger Belagverbreiterung (Rückbau im Zuge Fassadenarbeiten) und
Innengeländer nach Notwendigkeit, mit Treppenaufgang (Lage nach Wahl
AG).

Haus 13:
Arbeitsgerüst DIN EN 12811-1, Standgerüst, längenorientiert,
Fassadengerüst DIN EN 12810-1, Lastklasse 4 (3 kN/m2), Breitenklasse
SW09, Höhenklasse H 2, inkl. Seitenschutz, alle Gerüstlagen genutzt, mit
wandseitiger Belagverbreiterung (Rückbau im Zuge Fassadenarbeiten) und
Innengeländer nach Notwendigkeit, mit Treppenaufgang (Lage nach Wahl
AG).

Die Fassadengerüste erhalten zudem:
Bauaufzug zur Personen- und Materialbeförderung DIN EN 12159, max.
Traglast 2000 kg, Hubgeschwindigkeit bis 24 m/min, Fahrkorbgrundfläche
über 8-10 m2, Befestigung an Fassadengerüst und vorgesetztes
Absetzgerüst, Gerüst- und Gerüstgegenseitig mit
Zugangs-/Übergangs-/Anschlussrampe (Brücke als Belade- und Entladerampe)
befahrbar in voller Fahrkorbbreite, Rampen beidseitig mit Seitenschutz,
mit Etagensicherungstüren. Vor AN-seitiger Nutzung erfolgt eine
Ersteinweisung zur Inbetriebnahme/Bedienung durch den Gerüstbauer. Es
ist mit Nutzungsunterbrechungen aufgrund von Störung zu rechnen (bis zu
6 Werktage).

bei Haus 8 mit:
3 Haltestellen; max. oberste Haltestelle: Austrittshöhe 11,20 m ü. GOK
(Ebene 2.Obergeschoss)

bei Haus 13 mit:
3 Haltestellen; max. oberste Haltestelle: Austrittshöhe 11,24 m ü. GOK
(Ebene 2.Obergeschoss)

bei Haus 14:
2 Haltestellen; max. oberste Haltestelle: Austrittshöhe 6,30 m ü. GOK
(Ebene 1.Obergeschoss)

Einbauorte: siehe BE-Pläne

Es ist zu beachten, dass für Ausführung von Teilleistungen keine
bauseitigen Gerüste/Bauaufzug mehr stehen. Die Absturzsicherung hat
AN-seitig zu erfolgen. Die Leistungen werden gesondert vergütet.

0.2.9 Wie lange, für welche Arbeiten und gegebenenfalls für welche
Beanspruchung der Auftragnehmer Gerüste, Hebezeuge, Aufzüge,
Aufenthalts- und Lagerräume, Einrichtungen und dergleichen für andere
Unternehmer vorzuhalten hat

Die Vorhaltedauer ist den entsprechenden LV-Positionen zu entnehmen. Die
Gesamtdauer der Baustelle beträgt nach derzeitigem Kenntnisstand 2
Jahre.

0.2.10 Verwendung oder Mitverwendung von wiederaufbereiteten
(Recycling-)Stoffen

- entfällt -

0.2.11 Anforderungen an wiederaufbereitete (Recycling-)Stoffe und an
nicht genormte Stoffe und Bauteile

- entfällt -

0.2.12 Besondere Anforderungen an Art, Güte und Umweltverträglichkeit
der Stoffe und Bauteile

Die Nachhaltigkeitsanforderungen sind in den Vorbemerkungen Teil 4
erläutert.

0.2.13 Art und Umfang der vom Auftraggeber verlangten Eignungs- und
Gütenachweise

Die verwendeten Materialien sind in ihren Eigenschaften und im Einbau zu
überprüfen und, soweit die Vorschriften dieses erfordern, durch eine
Überwachungsstelle überwachen zu lassen. Daraus resultierende
Aufwendungen sind bei der Kalkulation zu berücksichtigen und werden
nicht gesondert vergütet. Nachweise über verwendete Baustoffe und
Bauprodukte sind dem AG ohne besondere Aufforderung vor Bestellung zu
übergeben. Die Einzelprodukte sind im Herstellerkonformen System zu
verwenden.

Soweit in der Leistungsbeschreibung auf Technische Spezifikationen, z.B.
nationale Normen, mit denen Europäische Normen umgesetzt werden,
europäische technische Zulassungen, gemeinsame technische
Spezifikationen, internationale Normen, Bezug genommen wird, werden auch
ohne den ausdrücklichen Zusatz: oder gleichwertig, immer gleichwertige
Technische Spezifikationen in Bezug genommen.

Ausführungsunterlagen des AN
Für die bauaufsichtliche Zulassung der Bauprodukte/ Bauarten nach
Abschnitt 3 der BbgBO (§ 17 bis § 25) ist das ausführende Unternehmen
verantwortlich. Alle Bestandsmaße sind eigenverantwortlich vom AN vor
Ort zu nehmen.

Ausführungsunterlagen des AG, Prüfpflicht des AN
Die vom Auftragnehmer verwendeten Ausführungsunterlagen müssen den
Freigabevermerk des Auftraggebers oder des Architekten tragen. Nicht
freigegebene Unterlagen dürfen nicht verwendet werden.
Die Ausführungsunterlagen entbinden den AN nicht von seiner eigenen
Prüfungs- und Hinweispflicht. Der AN hat die ihm überlassenen
Ausführungsunterlagen, Leistungsverzeichnisse, Pläne, Zeichnungen,
Gutachten, Konzepte, statischen Berechnungen, behördliche Genehmigungen
und sonstige Unterlagen auf ihre Vollständigkeit und maßliche,
technische Richtigkeit sowie Verwendbarkeit fortlaufend zu prüfen.
Selbiges gilt auch in Bezug auf die örtlichen Gegebenheiten.
Die bei der Überprüfung festgestellten Unstimmigkeiten sind dem
Auftraggeber unverzüglich vor Ausführung anzuzeigen. Sämtliche im
Leistungsverzeichnis und in den Zeichnungen angegebenen Maße müssen
überprüft und an Ort und Stelle nachgemessen werden. Der AN ist
verpflichtet, sich vor Beginn der Arbeiten von der Beschaffenheit der
Vorleistungen zu überzeugen. Etwaige Beanstandungen sind vor
Ausführungsbeginn schriftlich der Objektüberwachung zu melden.
Bevor mit der Ausführung begonnen wird, sind in einer Besprechung
zwischen Auftraggeber und dem Auftragnehmer Einzelheiten bezüglich
Materialien und Ausführung zu klären.

Planmanagement
Der Auftraggeber stellt dem Auftragnehmer ein Planmanagement zur
Verfügung. Der Auftragnehmer erhält einen Zugang zum Download der Pläne.
Der Auftragnehmer wird elektronisch über jede Planänderung informiert.

Bautagesberichte
Bestandteil der Leistung ist die Führung von Bautagesberichten, mit der
Eintragung der täglichen Aktivitäten und besonderen Vorkommnisse als
lückenlose Dokumentation des Bauablaufes und Baufortschrittes gemäß den
Vorgaben der WBVB.
Bautagesberichte sind generell wöchentlich, jeweils bis freitags der
laufenden Woche bei der Objektüberwachung abzugeben.

Aufmaß und Abrechnung
Aufmaße sind i. d. R. gemeinsam mit der Objektüberwachung vorzunehmen.
Der AN hat sich hierzu rechtzeitig mit der OÜ wg. Terminvereinbarung
abzustimmen. Die Aufmaße sind vor Rechnungslegung
der OÜ zur Prüfung und Freigabe vorzulegen. Die Aufmaße sind zwingend in
Listenform unter Angabe der LV- Positionsnummer, LV- Kurztext und mit
erläuternden Aufmaßzeichnungen und Maßangaben zu erstellen und in
nachvollziehbarer, prüffähiger Form zu übergeben. Aufmaßblätter und
Aufmaßzeichnungen sind ausschließlich im Format DIN A4 und ungefaltet
vorzulegen, größere Plänesind in entsprechende Planausschnitte zu
gliedern.
Rechnungsstellung ist nur auf Grundlage eines freigegebenen Aufmaßes und
nach Vorlage aller Bautagesberichte für den abzurechnenden
Leistungszeitraum möglich.

Leistungsfeststellungen
Unabhängig von Teilabnahmen und Abnahmen nach VOB sind regelmäßige
Leistungsfeststellungen durchzuführen. Diese sind zw. dem AN und der OÜ
anhand des Feinablaufplanes abzustimmen. Der AN
hat an den Leistungsfeststellungen mit einem fachkundigen, geeigneten
Firmenvertreter (i.d.R. Fachbauleiter) teilzunehmen. Als
Kalkulationsansatz ist davon auszugehen, dass durchschnittlich alle 14
Tage eine Leistungsfeststellung erfolgt, diese wird jeweils im Vorfeld
bzw. im Anschluss an eine Baubesprechung terminiert, u m die
Aufwendungen allseits gering zu halten. Alle Aufwendungen des AN sind in
die EP einzukalkulieren.
Die Dokumentation und Protokollierung der Leistungsfeststellung erfolgt
durch die Objektüberwachung.

Beweissicherung
Vor Beginn und nach Beendigung der Maßnahmen wird durch den AG eine
örtliche Einweisung und eine beweissichernde Bestandsaufnahme an
folgenden Gebäuden/Bauteilen veranlasst:

- BE-Fläche, Befestigte Flächen und Freianlagen
- Zugänge, Zufahrtsstraßenbereich, Einfassung des Grundstücks
- Medienschächte
 Einfriedungen, Beläge
- Nachbarbebauung
- Sonderbauteile wie Plastiken, Fahnenmasten usw.
- Zierbauteile, Geländer u. dgl.
- Bestehende haustechnische Anlagen und Geräte
- Sicherheitstechnische Einrichtungen

Diese Benennung der Bauteile ist lediglich informativ und ohne Anspruch
auf Vollständigkeit. Nach Beendigung der Arbeiten von Hauptgewerken wird
eine beweissichernde Zwischenkontrolle durchgeführt. Zusätzlich findet
eine regelmäßige begleitende Beweissicherung während der Maßnahme nach
Ermessen des AGs statt.

Der AN ist zusätzlich verpflichtet, jegliche erkennbare Veränderung am
Bestand und unvorhergesehene Bestandssituationen unverzüglich dem AG
mitzuteilen.

Die beweissichernde Unterlage (i.d.R. Fotodokumentation) wird dem AN
durch den AG kostenlos vor Ausführungsbeginn zur Verfügung gestellt und
ist durch den AN vor Ausführungsbeginn schriftlich zu bestätigen.

Ergänzend hierzu sind die Angaben in Teil 5 der Vorbemerkungen, sofern
für dieses Gewerk zutreffend.

0.2.14 Unter welchen Bedingungen auf der Baustelle gewonnene Stoffe
verwendet werden dürfen oder müssen oder einer anderen Verwertung
zuzuführen sind

Der ursprünglich als Z2 deklarierte Boden sollte in Abstimmung des
Schadstoffgutachter mit dem Umweltamt Potsdam wieder eingebaut werden.
Diese Form der Deklaration ist mittlerweile veraltet.

Eine Beprobung und Deklaration des Bodenaushubs gem. EBV 2023 erfolgt
baubegleitend durch einen AG-seitig beauftragten Gutachter (s. hierfür
0.2.15). Anhand dieser Deklarationen entscheidet sich letztlich je
Haufwerk, ob der ausgehobene Boden wiedereingebaut werden kann oder
entsorgt werden muss (s. auch hierfür 0.2.15).

0.2.15 Art, Zusammensetzung und Menge der aus dem Bereich des
Auftraggebers zu entsorgenden Böden, Stoffe und Bauteile; Art der
Verwertung oder bei Abfall die Entsorgungsanlage; Anforderungen an die
Nachweise über Transporte, Entsorgung und die vom Auftraggeber zu
tragenden Entsorgungskosten

Insbesondere sind zum Thema Entsorgung von Abfällen und gefährlichem
Abfall die ZBV des AG zu beachten. Ergänzende oder weiterführende
Angaben zu Schadstoffen/gefährlichen Abfällen sind den Vorbemerkungen
Teil 5 zu entnehmen, sofern für das ausgeschriebene Gewerk relevant.

Allgemein:
Die anfallenden Stoffe sind vom AN auf der Baustelle grundsätzlich nach
Arten und Abfallfraktionen zu trennen, in abschließbaren Behälter des AN
zu sammeln und durch den AN ordnungsgemäß gemäß den geltenden
rechtlichen Vorschriften zu entsorgen. Die beim Rückbau anfallenden
Abfallfraktionen sind getrennt zu erfassen. Die Deklaration der Abfälle
erfolgt ausschließlich durch Beprobung aus Containern bzw. von
Haufwerken (je 500 m³) auf der BE-Fläche. Container sind in
ausreichender Anzahl bereitzustellen. Die hierfür erforderlichen
Leistungen sind in die Einheitspreise einzukalkulieren.
Die Analytik gem. Vollzugshinweisen sowie gem. dem Parameterumfang EBV
Mindestumfang Bauschutt erfolgt durch ein vom AG bestelltes
akkreditiertes Labor. Falls weitere Parameter von Entsorgungsanlagen
gemäß Entsorgungskonzeption des AN erforderlich sind, sind diese vom AN
zur Probenahme anzumelden. Für die Zeit von Beprobung bis Ergebnis der
Laboruntersuchung sind mind. 12 Werktage einzuplanen und im
Bauablauf/-logistik seitens des AN zu berücksichtigen.

Die Entsorgung ist lückenlos zu dokumentieren, unter Zuhilfenahme der
beigefügten Dokumentationshilfe. Für die Entsorgung ist durch den AN
vorab ein Entsorgungskonzept zu erstellen und dem AG vorab vorzulegen.
Darin sind sämtliche Abfallfraktionen sind die vorgesehenen Verwertungs-
und Beseitigungswege und -ziele anzugeben. Hierfür ist das beigefügte
Formblatt V2411 zu verwenden. Die Leistung gilt nur dann als erbracht,
wenn die rechtskonforme Verwertung/Entsorgung nachgewiesen ist. Nach
Abschluss des Bauvorhabens ist als notwendige Anlage zur Schlussrechnung
ein Abfallregister vorzulegen.

Bei nicht einwandfreier Entsorgung durch den AN behält sich der AG vor,
eine Fremdfirma mit den entsprechenden Arbeiten zu beauftragen. Der AN
wird mit den dafür anfallenden Kosten belastet (Ersatzvornahme).

Verpackungsabfall, überschüssiges Baumaterial, Baustellenabfälle:
Anfallendes Verpackungsmaterial bleibt Eigentum des AN und ist, soweit
möglich, dem Dualen System zuzuführen oder auf andere Art ordnungsgemäß
zu entsorgen. Überschüssiges Baumaterial (Verschnitt, Reste etc.) und
Baustellenabfälle aus dem Bereich des AN entsorgt dieser in eigener
Zuständigkeit. Verpackungsmaterial, überschüssiges Baumaterial und
Baustellenabfälle des AN sind auf der Baustelle in verschließbaren
Containern zu sammeln. Das Verbringen obengenannter Abfälle in die
Sammelbehälter für Bauabfälle ist untersagt.
Gefüllte Container sind ohne Aufforderung und unverzüglich abzufahren.
Die Zwischenlagerung auf dem Gelände darf nur nach Genehmigung durch die
Bauleitung und nur in geschlossenen Containern erfolgen. Die anfallenden
Kosten für das Aufstellen, Vorhalten und Beseitigen der Container sind
in die Einheitspreise der entsprechenden Positionen einzurechnen.

Alle Abfallarten:
Es ist das Kreislaufwirtschaftsgesetz vom 24.02.2012 und in Kraft
gesetzt am 01.06.2012, in der jeweils gültigen Fassung, mit allen
Rechtsgrundlagen, Verordnungen und Merkblättern zur Vermeidung,
Wiederverwendung, Recycling, Verwertung und Beseitigung von Abfällen
anzuwenden. Des Weiteren sind insbesondere die Regelungen der
Gewerbeabfallverordnung (GewAbfV) und der Ersatzbaustoffverordnung
(ErsatzbaustoffV) zu beachten.

Der Nachweis über die erfolgte Verwertung/Beseitigung ist der Bauleitung
unverzüglich und unaufgefordert zuzuleiten. Grundlage für die Abrechnung
bilden die ordnungsgemäß ausgefüllten Nachweisbelege, das Aufmaß und die
Belege der Annahmestelle über die erfolgte Verwertung/Beseitigung
(Wiegekarten und Eintrag der Annahmestelle auf dem
Übernahmeschein/Begleitschein). Die Übernahmescheine und Begleitscheine
sind durch den AN bereitzustellen. Die Erzeugernummer ist auf allen
abfallrechtlichen Dokumenten zu verwenden.

Kleinmengen bis 2 t pro Jahr können einen Sammelentsorgungsnachweis des
AN/ Transporteurs/ Entsorgers gemäß Vermerk nutzen, der vor dem ersten
Transport einzureichen ist. Die Entsorgung von Kleinmengen über
Sammelentsorgung ist nur mit Zustimmung des AG möglich.

Für Bauschutt bis einschließlich RC-2 in Anlehnung an die EBV
(Ersatzbaustoffverordnung) sind im Rahmen der Vorabkontrolle der
örtlichen Bauüberwachung (BÜ im Folgenden) Annahmeerklärungen der
Entsorger/Verwerter sowie die Dokumentation der rechtskonformen
Verwertungen durch Vorlage der entsprechenden Genehmigungen
einzureichen. Für Bauschutt RC-3, in Anlehnung an die EBV deklariert,
ist die Entsorgung zu einer Deponie vorzusehen.

Für sämtliche Gemische ist gem. Gewerbeabfallverordnung durch einen von
AN zu beauftragenden sachkundigen Verantwortlichen die Dokumentation
nach Gewerbeabfallverordnung unter Verwendung der in der beigefügten
Dokumentationshilfe für die Entsorgung von Bau- und Abbruchabfällen
befindlichen Vorlage zu erstellen und innerhalb von 2 Wochen nach
Abnahme der Gesamtleistung bei der BÜ einzureichen.

Für einzelne Abfallarten oder die Verbringung von Abfällen zu bestimmten
Entsorgungsanlagen kann die Dokumentation nicht gefährlicher Abfälle
durch baustellenbezogene Lieferscheine, Wiegescheine, Rechnungen
nachgewiesen werden.
Hierzu sind vom AN ausgefüllte Exemplare des zur Dokumentation
vorgesehenen Dokumentes dem beauftragten Büro zur Prüfung vorzulegen.
Die Dokumente haben folgende Angaben zu enthalten:
  Name und Anschrift des Abfallerzeugers bzw. des AN,
  Abfallart und Abfallschlüssel, ggf. EBV Qualität
  Abfallmenge,
  Name des Transporteurs,
  Name und Anschrift der Verwertungsanlage.

Diese Leistungen zur Mitwirkung in der Entsorgungsdokumentation werden
gesondert vergütet.

Sollte der AN den Abfall in eigener Zuständigkeit verwerten wollen, so
hat er auf dem Übernahmeschein als Entsorger gegenzuzeichnen. Mit seiner
Unterschrift bestätigt der AN die ordnungsgemäße Entsorgung.

Allgemeiner Hinweis:
In Abhängigkeit der bei der Durchführung der Baumaßnahme anfallenden
Abfallarten werden nachfolgende Vorbemerkungen ganz oder in Teilen
Vertragsbestandteil:

a) (Nicht gefährlicher) Abfall
Nicht gefährlicher Abfall zur Verwertung ist vorrangig einer
Verwertungsanlage zuzuführen.
Nicht gefährliche Bauabfälle, die nicht verwertet werden können, sind
eigenverantwortlich einer ordnungsgemäßen Beseitigung zuzuführen.
Für den Transport der nicht gefährlichen Abfälle ist eine gültige
Anzeige zur Beförderung von Abfällen an die zuständige Behörde
erforderlich. Diese ist nach Aufforderung der Vergabestelle unverzüglich
vorzulegen, jedoch spätestens vor Auftragserteilung. Die Fahrzeuge sind
während des Transportes von nicht gefährlichen Abfällen auf öffentlichen
Straßen mit der Warntafel "A" zu kennzeichnen.
Ein Entsorgungsnachweis im Sinne der Verordnung über Verwertungs- und
Beseitigungsnachweise ist für die Entsorgung von nicht gefährlichem
Abfall nicht erforderlich.
Als Beleg über die Abfuhr und die Annahme des Abfalls ist das
Übernahmescheinformular in Papierform zu verwenden, auszufüllen und vor
Abfahrt durch die örtliche Bauleitung gegenzeichnen zu lassen.
Auf dem Übernahmeschein ist die Anfallstelle (Ort der Baustelle) zu
vermerken.
Das gültige Brandenburgische Landesabfallrecht ist bei der Entsorgung
anzuwenden.

b) Gefährlicher Abfall
Schadstoffhaltige Baustoffe bzw. schadstoffhaltige Bauteile, die im
Rahmen der Arbeiten anfallen, sind vom AN als "gefährliche Abfälle" zur
Entsorgungslage zu transportieren und zu entsorgen. Abfälle von mit
Schadstoffen kontaminierten Bauteilen sollten - falls dies möglich ist -
einer Reinigung von diesen Schadstoffen unterzogen werden und
anschließend als nicht gefährlicher Abfall entsorgt werden. Falls keine
Reinigung von anhaftenden Schadstoffen erfolgen kann, muss der jeweilige
kontaminierte Abfall als gefährlicher Abfall staubdicht verpackt über
den Abfallschlüssel des jeweiligen Schadstoffes entsorgt werden.
Die Fahrzeuge sind während des Transportes von gefährlichen Abfällen auf
öffentlichen Straßen mit der Warntafel "A" zu kennzeichnen.

Die Entsorgung gefährlicher Abfälle erfolgt in der Regel über
Einzelentsorgungsnachweise, die von einem Verfahrensbevollmächtigten
erstellt werden. Die Entsorgungsnachweise müssen behördlich genehmigt
sein.
Gefährlicher Abfall zur Beseitigung unterliegt der Andienungspflicht
(gem. KrW-/AbfG bzw. der SAbfEV des Landes Brandenburg) bzw.
gefährlicher Abfall zur Verwertung der Anzeigepflicht an die
Sonderabfallgesellschaft Brandenburg Berlin (SBB). Es sind die
Merkblätter und Leitfäden der SBB zu beachten. Die Entsorgungskosten für
gefährliche Abfälle und die Gebühren der SBB trägt der Auftraggeber
(Ausnahme Sammelentsorgung).

Die Andienung gefährlicher und nachweispflichtiger Abfälle erfolgt über
das elektronisches Nachweisverfahren. Die Signatur für gefährliche
Abfälle soll durch das beauftragte Büro als Verfahrensbevollmächtigten
erfolgen. Alle Transporteure des AN für gefährliche Abfälle müssen in
der Lage sein, am elektronischen Nachweisverfahren teilzunehmen.
Bei Sammlernutzung ist der Übernahmeschein vom Transporteur
vorzubereiten und dem Bevollmächtigten des AN zur Signatur vorzulegen.
Die Aufwendungen für das eANV sind in die Entsorgungspositionen
einzukalkulieren.

Staubdichtes Verpackungsmaterial (Big Bags) für die bei der
Schadstoffsanierung anfallenden schadstoffhaltigen Abfälle sind
ausreichender Zahl vorzuhalten und bereitzustellen. Das gilt analog für
mit Deckel verschließbare Behälter zur Aufbewahrung der abgelegten PSA
(Einweg-Schutzkleidung, Schutzhandschuhe, Einweg-Überschuhe,
Einweg-Füßlinge) bis zur Entsorgung. Diese wird nicht gesondert
vergütet.

Das gültige Brandenburgische Landesabfallrecht ist bei der Entsorgung
zugrunde zu legen.

0.2.16 Art, Anzahl, Menge oder Masse der Stoffe und Bauteile, die vom
Auftraggeber beigestellt werden, sowie Art, genaue Bezeichnung des Ortes
und Zeit ihrer Übergabe

- entfällt -

0.2.17 In welchem Umfang der Auftraggeber Abladen, Lagern und Transport
von Stoffen und Bauteilen übernimmt oder dafür dem Auftragnehmer Geräte
oder Arbeitskräfte zur Verfügung stellt

- entfällt -

0.2.18 Leistungen für andere Unternehmer

- entfällt -

0.2.19 Mitwirken beim Einstellen von Anlageteilen und bei der
Inbetriebnahme von Anlagen im Zusammenwirken mit anderen Beteiligten

- entfällt -

0.2.20 Benutzung von Teilen der Leistung vor der Abnahme

- entfällt -

0.2.21 Übertragung der Wartung während der Dauer der Verjährungsfrist
für die Mängelansprüche für maschinelle und elektrotechnische sowie
elektronische Anlagen oder Teile davon, bei denen die Wartung Einfluss
auf die Sicherheit und die Funktionsfähigkeit hat (vergleiche § 13
Absatz 4 Nummer 2 VOB/B), durch einen besonderen Wartungsvertrag

- entfällt -

0.2.22 Abrechnung nach bestimmten Zeichnungen oder Tabellen

- entfällt -

## Zusätzlicher Text
0.3. ERLÄUTERUNGEN ZUM AUSGESCHRIEBENEN GEWERK

0.3.1 Art und Umfang der ausgeschriebenen Leistungen

Siehe 2. Leistungsumfang / Anlagenbeschreibung

0.3.2 Vorangegangene Leistungen

Die Gebäude werden zum Ausführungsbeginn von den haustechnischen Medien
freigeschaltet an den AN übergeben, eine übergeordnete
Baustelleneinrichtung ist vorgerüstet und die Baustellenbereiche sind
abgegrenzt. Die baustellenseitigen Versorgungsmedien Baustrom, Bauwasser
und Bauabwasser sind bis zu den ausgewiesenen Übergabepunkten für die
Nutzung des AN vorgerichtet. Die übergeordnete Baustelleneinrichtung
wird bauseits nach Abschluss der Arbeiten des AN für die
Nachfolgegewerke angepasst und erweitert. Dem AN werden temporär Flächen
für seine eigene BE und gebäudespezifische BE zur Verfügung gestellt,
die abschnittsweise durch den AN entspr. seinem vorgegebenen
Baufortschritt wieder zu beräumen sind.

0.3.3 Andere Gewerke auf der Baustelle

Weitere neben dem ausgeschriebenen Gewerk tätige Gewerke sind:
-Baustelleneinrichtung (ist erfolgt)
-Schadstoffsanierung inkl. nichtstatischer Abbruch (Restleistungen
Durchbrüche)
-Rohbauarbeiten inkl. statischer Abbrüche (Restleistungen)
-TGA-Gewerke für Leitungslegung und Gebäudeeinführungen (im Vorfeld zur
Lüftung)
-Außentüren und Fenster
-Zimmererarbeiten (Aufmaßnahme für W+M-Planung)
-Stark-/Schwachstromanlagen
-Sanitär- und Heizungsanlagen

0.3.4 Bautechnologische Erläuterung und Hinweise zum Kapazitätseinsatz

Die gegenständlichen Leistungen sind unmittelbare Vorleistungen für
mehrere Nachfolgegewerke, die bautechnologisch gestaffelt in enger
Zeitfolge anschließen. Aus diesem Ablauf ergibt sich eine erforderliche
bautechnologische Reihenfolge für die ausgeschriebenen Leistungen,
sowohl an den einzelnen Gebäuden als auch gebäudeübergreifend.

Die konkrete Reihenfolge wird mit dem AN zu Ausführungsbeginn
detailliert abgestimmt und in den Fein-Bauablaufplan überführt. Seitens
des AN wird eine permanente Mitwirkung an der
Fein-Bauablauf-Fortschreibung der Objektüberwachung abgefordert, die
durch geeignetes, entscheidungsbefugtes Personal, i.d.R. die
AN-Bauleitung, zu realisieren ist.

Der AN hat seine Kapazitäten wegen der engen Zeitfolge im Bauablauf
entsprechend einzurichten und in die Einheitspreise einzukalkulieren. Er
hat dabei von mehreren Kolonnen in Parallelausführung an mindestens zwei
der drei Häuser auszugehen.

Der AN hat seine Kapazitätsbedarfe anhand des ausgeschriebenen
Leistungs-SOLL selbstständig sorgfältig zu prüfen und einzukalkulieren
und bei seiner Kapazitätsplanung diese Anforderungen in besonderem Maße
zu berücksichtigen und umzusetzen sowie über eine geeignete
Kapazitäts-Reserve zu verfügen, die etwaige Ausfälle von Mitarbeitern
störungs- und verzugsfrei absichert.
Die Mitarbeiterliste und Einsatzplanung ist dem AG unmittelbar nach
Beauftragung, spätestens jedoch zum Bauanlaufgespräch zu übergeben.

0.3.5 Anlagen zum Leistungsverzeichnis

Dem Leistungsverzeichnis sind folgende Anlagen beigefügt:

Bezeichnung und der Inhalt

22-8089_BPOLP_GA_H8  Gebäudeautomation Schemata inkl.
Funktionslisten Haus 8
22-8091_BPOLP_GA_H13  Gebäudeautomation Schemata inkl.
Funktionslisten Haus 13
22-8090_BPOLP_GA_H14  Gebäudeautomation Schemata inkl.
Funktionslisten Haus 14

## Zusätzlicher Text
0.4 NACHHALTIGES BAUEN BNB

0.4.1 Allgemeine Vorbemerkungen für nachhaltiges Bauen gemäß BNB

Das Bauvorhaben wird als nachhaltiges Gebäude geplant und ausgeführt.
Für den Bauherren sind daher die Umweltverträglichkeit der Bauprodukte,
die Qualität der Ausführung, der Verzicht auf Schadstoffe sowie die
Minimierung von Umweltbelastungen durch die Baustelle besonders wichtig.
Mit Fertigstellung des Gebäudes beabsichtigt der Bauherr eine
Zertifizierung nach BNB durchführen zu lassen. Diese beinhaltet vor
allem eine Überprüfung der eingesetzten Bauprodukte sowie umfangreiche
Messungen zur Schadstoffbelastung. Die vom Bauherrn in der Planung
definierten Vorgaben und Einschränkungen zu Baustoffen und Bauprodukten
sind zwingend einzuhalten.

Der Bieter ist aufgefordert, möglichst umweltfreundliche und
schadstoffarme Baustoffe und Bauprodukte einzusetzen. Die Bauprodukte
und -materialien sollen so gewählt werden, dass Dauerhaftigkeit,
Instandhaltungsfreundlichkeit, Rückbaufähigkeit und
Reinigungsfreundlichkeit gewährleistet werden.

0.4.2 Deklaration

Alle Produkte sind mindestens

21 Tage vor Bestellung

durch den Unternehmer zu benennen und zur Freigabe vorzulegen. Die
Nachweise (Sicherheitsdatenblätter oder Herstellererklärungen),
Produktdatenblätter und Technische Merkblätter sind digital vorzulegen.

0.4.3 Freigabe

Es dürfen nur freigegebene Bauprodukte eingesetzt werden. Die Freigabe
erfolgt auf Grundlage der vorzulegenden Nachweise: technischen
Datenblätter, Sicherheitsdatenblätter (soweit für das Produkt vorhanden)
und Umweltdeklarationen (kurz: EPD, soweit für das Produkt vorhanden).
Diese sind zur Vermeidung von Verzögerungen im Bauablauf mindestens 21
Tage vor Beginn vor der Bestellung spätestens 21 Tage vor Beginn des
Einbaus vorzulegen.

Der Anbieter verpflichtet sich, alle Produkte mit
Nachhaltigkeitsanforderungen entsprechend der Festlegung zur Deklaration
vollständig und gesammelt zu deklarieren und mit den geforderten
Unterlagen zu übergeben. Grundsätzlich sind alle Produkte mit
Sicherheitsdatenblatt durch den Unternehmer zu benennen und
einzureichen. Unvollständig eingereichte Produkte werden nicht
bearbeitet. Der AG behält sich vor bei Austauschen einmal freigegebener
Produkte eine zusätzliche Bearbeitungsgebühr zu berechnen. Bei
Unklarheiten über den Einsatz eines Produktes ist unbedingt vor dem
Einbau Rücksprache mit der Bauleitung zu halten. Sollte der Anbieter
nicht freigegebene Produkte verwenden, sind diese Produkte auf eigene
Kosten unverzüglich vollständig zu entfernen und auszutauschen.

0.4.4 Produkte mit Sicherheitsdatenblättern

Produkte mit Sicherheitsdatenblättern sind grundsätzlich zu deklarieren.
Dies gilt auch, wenn keine Anforderung an der Position genannt ist.
Zusätzlich gelten mindestens folgende Vorgaben. Sind in den Positionen
oder Titeln höhere Anforderungen genannt, gelten jene.

PU-Systeme nicht schlechter als GIS-Code PU10 oder RU1.
RE-Systeme nur GIS-Code RE05 und RE20.
Vor Ort eingesetzte Lacke und Farben auf nicht mineralischen
Untergründen VOC <10%.
Farben und Beschichtungen auf mineralischen Untergründen mit
ELF-Zertifikat.
Bitumenprodukte haben GIS-Code BBP10.
Geschäumte Dämmstoffe sind ohne (teil)halogenierte Treibmittel
hergestellt.
Kunststoffe ohne Stabilisatoren mit Blei, Cadmium und Zinn-Verbindungen.
Holz-Öle nur GIS-Code Ö10.
Montageschäume sind nur für Fugen in Wärmedämmung gemäß abZ zulässig.

0.4.5 Vorgaben zum Einsatz von Holz

Alle eingesetzten Hölzer, Holzprodukte oder Holzwerkstoffe müssen ein
FSC- oder PEFC-Zertifikat sowie das dazugehörige CoC Zertifikat haben.
Es ist die Lieferkette (CoC) sicherzustellen und nachzuweisen.

Alle Verarbeiter von Holz- und Holzprodukten haben eine Erklärung
abzugeben, dass Sie nur Produkte mit gültigem Zertifikat bestellt und
verarbeitet haben. Dies erfolgt auf Firmenpapier mit Nennung der
Baustelle, Auflistung der Lieferscheine (Lieferscheinnummer) und
Bestätigung, dass nur zertifiziertes Holz eingesetzt wurde.

0.4.6 Mengennachweise

Mit Fertigstellung der Arbeiten ist ein Mengen- und Massennachweis zu
führen. Dieser dient zur abschließenden Feststellung der real im Gebäude
verbauten Produktmengen. Der Mengen- und Massennachweis kann auf
Grundlage der LV Mengen und Massen erfolgen, die um Mehr- oder
Mindermengen ergänzt werden.

0.4.7 Vorgaben Baustelle

Abfälle auf der Baustelle sind weitgehend zu vermeiden. Die dennoch
anfallenden Abfälle sind sortenrein in mineralische Abfälle, Wertstoffe,
gemischte Baustellenabfälle, Problemabfälle und asbesthaltige Abfälle zu
sortieren.

Eine lärmarme Baustelle ist grundsätzlich anzustreben. Dazu sind soweit
technisch möglich lärmarme Baumaschinen und Geräte einzusetzen. In den
Schutzzeiten Wochentags 20:00 bis 6:00 Uhr sowie am Wochenende ist
Baustellenlärm prinzipiell auszuschließen.

Maschinen und Geräte sind mit einer wirksamen Absaugung zu versehen,
Stäube sind an der Entstehungsstelle möglichst vollständig zu erfassen
und gefahrlos zu entsorgen. Die Ausbreitung des Staubs auf unbelastete
Arbeitsbereiche ist, soweit technisch möglich, zu verhindern.
Ablagerungen sind zu vermeiden. Zur Beseitigung von Staub sind Feucht-
bzw. Nassverfahren oder saugende Verfahren einzusetzen. Die
Einrichtungen zum Abscheiden, Erfassen von Stäuben haben dem Stand der
Technik zu entsprechen und sind regelmäßig zu warten.

Es ist sicherzustellen, dass der Boden nicht durch chemische
Verunreinigungen kontaminiert wird. Es ist auszuschließen, dass kein mit
folgenden H-Sätzen und dem Gefahrensymbol gekennzeichneter Stoff in
Kontakt mit der Umwelt kommt:

Der Boden auf und um die Baustelle ist soweit technisch möglich vor
unnötigen Verdichtungen zu schützen.

0.4.8 Anlage Schadstoffvorgaben

GRUNDSÄTZLICHE VORGABE:
maximaler Anteil 0,1 % besonders besorgniserregenden Stoffe nach CLP- /
REACH Verordnung mit sensibilisierenden, humantoxischen oder
umweltgefährdenden Eigenschaften oder besonders besorgniserregende
Stoffe.

0.4.9 BNB-Anforderungen für alle LV-Positionen

1- Für Beschichtungen (auch Spachtelmassen, Q-Spachtel,
staubbindende Beschichtungen und Grundierungen sowie
Betonschutzbeschichtungen) auf überwiegend mineralischen
Oberflächen gilt:
- lösemittelfrei und weichmacherfrei gemäß Definition VdL-RL01 /
Punkt 4.2.4

2-  Für punkt- und linienförmige Verklebungen und Abdichtungen im
Innenbereich inkl. TGA (nicht betrachtet werden Bereiche mit
sicherheitsrelevanten, bauaufsichtlichen Anforderungen wie z.B.
Glasbau, Fassade und Bereiche mit Brandschutzanforderungen) gilt:
- keine amin- oder oximvernetzenden Silikone
- zusätzlich gilt: RAL-UZ 123 oder EMICODE EC1/ EC1PLUS
- Chlorparaffine < 0,1 %
- für PU-Klebstoffe gilt zusätzlich: TCEP < 0,1 %

3- Für punkt- und linienförmige Verklebungen von Bauteile zur
Herstellung der Luftdichtheit an Fassade, Fenstern und Außentüren
gilt:
- Chlorparaffine < 0,1 % und EMICODE EC1/ EC1PLUS
oder
- VOC < 10 g/l
- für PU-Klebstoffe gilt zusätzlich: TCEP < 0,1 %

4-  Für Wandbeläge, Fassadenelemente, Lichtkuppeln, Fensterprofile,
Rinnen, Rohre, Kanäle und Kabel aus PVC sowie PVC-Folien zur
Abdichtung an Dach und Außenwänden UG etc. gilt:
- keine Cadmium- und Bleistabilisatoren
- für Weich-PVC gilt: reproduktionstoxische Phthalat-Weichmacher < 0,1 %

5-  Für EPS/XPS/PUR/PIR-Dämmprodukte, Melamin- und
Phenolharzschäume, für den Innen- und Außenbereich gilt:
- Frei von halogenierten Treibmitteln und HBCDD in EPS/XPS, TCEP in
PUR/PIR < 0,1 %

6- Für gummiartige Dämmprodukte auf Kautschuk- und PP/PE/EPDM-
Basis im Innenbereich gilt:
- Frei von Altreifengranulat und Chlorparaffine, PBDE < 0,1 %

7-  Für mineralische und nicht mineralische Innendämmungen gilt:
- RAL-UZ 132

8- Für Spachtelungen, Beschichtungen, Verklebungen bzw.
Abdichtungen im Innen- und Außenraum mit
Brandschutzanforderungen gilt:
- Chlorparaffine, PBB, PBDE, TCEP < 0,1 %

## Zusätzlicher Text
1. Technische Vorbemerkungen

Dem Angebot liegen neben den in den Vertragsbedingungen genannten
Bedingungen noch folgende Vorschriften und Bestimmungen zugrunde:

1.1 Die Ausführungsplanung wird vom AG entsprechend den Grundleistungen
gem. HOAI 2021 für die Objektplanung, die Tragwerksplanung sowie für die
Technische Gebäudeausrüstung bereitgestellt. Soweit vom AN weitere
Planungsunterlagen für die Ausführung seines Gewerkes benötigt werden,
sind diese auf der Grundlage der vorgenannten Planung vom AN
eigenverantwortlich zu erstellen.

Innerhalb von 14 Tagen nach Auftragserteilung hat der Auftragnehmer der
Objektüberwachung eine detaillierte Planvorschauliste für die von ihm zu
erstellende Montage- und Werkstattplanung vorzulegen.

1.2 Es ist lediglich sicherzustellen, dass die angebotenen Produkte
kompatibel sind. Ein zusätzlicher Nachweis der Interoperabilität ist
erforderlich.

1.3 Alle bauabhängigen Maße sind vor Beginn der Ausführung an Ort und
Stelle zu nehmen.

1.4 Die Montagepläne/ Datenpunktlisten, alle Datenblätter sowie
Stromlaufpläne sind spätesten 6 Wochen nach der techn. Klärung der
Objektüberwachung (1 x digital) zu übergeben.

1.5 Baustelleneinrichtung
Die für die Baustelleneinrichtung zur Verfügung stehenden Flächen sind
von der Objektüberwachung einzuholen. Ein Anspruch auf bestimmte Flächen
besteht grundsätzlich nicht. Die Baustelleneinrichtung des
Auftragnehmers ist entsprechend zu disponieren und mit der
Objektüberwachung abzustimmen. Hierzu muss vom AN innerhalb von 14 Tagen
nach Auftragserteilung der Bedarf an Containeraufstellflächen (u.a.
Größe, Anzahl) der Objektüberwachung schriftlich übermittelt werden.

Die Baustelleneinrichtung ist unmittelbar nach Abschluss einzelner
Leistungen auf das unbedingt notwendige Maß zu reduzieren.

Das Aufstellen und Benutzen von Wohnunterkünften ist nicht erlaubt.
Ebenso ist der Aufenthalt von Arbeitskräften in Büro und
Aufenthaltscontainern nach der Arbeitszeit untersagt.

Notwendige Befestigungen von Lager- und Aufstellflächen sind vom AN im
Rahmen seiner Baustelleneinrichtung selbständig vorzunehmen.

Die Entsorgung von Abfällen des AN ist von dem AN selbstständig zu
erfolgen.

Hinweis zur Kalkulation:

Das Vorhalten von Aufenthalts- und Lagerräumen innerhalb der
Gebäudeteile kann seitens des AG nicht zur Verfügung gestellt werden.
Hier sind alle Aufwendungen die zum Leistungsumfang der eigenen
Baustelleneinrichtung gehören in die Einheitspreise einzukalkulieren.

Hierzu gehören unter anderem:
- alle erforderlichen Förderanlagen, Transportfahrzeuge, Krananlagen,
Gerätschaften, Maschinen für die eigenen Arbeiten einschließlich der
hierfür erforderlichen Betriebskosten, Auflager und Fundamente, etc.,
- sämtliche Rampen, Treppen und weitere Baubehelfnisse zur Erschließung
der verschiedenen Ebenen entsprechend der unterschiedlichen
Arbeitsabschnitte,
- ggf. notwendige Schutzmaßnahmen für sämtliche Teile der
Baustelleneinrichtung, bzw. durch die Baustelleneinrichtung notwendig
gewordenen Schutzmaßnahmen, wie z.B. Abdeckung von Öffnungen, o.ä.,
Straßenreinigung, Schnee-, Eisbeseitigung.

Gleiche Positionen

Gleiche Positionen (Mehrfachnennungen im LV sind durch entsprechende
Anlagenzuordnung möglich) müssen gleiche Einheitspreise erhalten.

## Zusätzlicher Text
2. Leistungsumfang / Anlagenbeschreibung

2.1 Leistungsumfang
Die Leistungsbeschreibung umfasst die Leistungen für die
Gebäudeautomation,
bestehend im wesentlichen aus:

- Automationsstationen einschl. erforderliche Eingangs- und
Ausgangsmodule, deren Dienstleistungen und Software.
- Schaltschränke der GA
- Handbedienebene
- Feldgeräte der GA
- interne Verkabelung im ISP
- Verlege und Anschlussarbeiten von Kabeln an die Feldgeräte
- Kommunikation BACnet, BACnet/SC und BACnet/IP
- geordnete Inbetriebnahme
- Gewerke übergreifende Inbetriebnahmen
- Probebetrieb

für die Steuer- und Regelung der Lüftungsanlagen, der Heizungsanlagen,
sowie der Aufschaltung von Meldungen des Gewerkes Elektro.

Einzelheiten hierzu sind den Anlagen unter beiliegenden VDI-DP-Listen/
TRIC-Schemata und Funktionsbeschreibungen etc. zu entnehmen.

2.2 Anlagenbeschreibung
Im Leistungsumfang des Gewerkes Gebäudeautomation sind die
Automationsstationen einschl. erforderliche Eingangs- und
Ausgangsmodule, der Schaltschränke, der Gebäudeautomationsanlagen sowie
der Einbau der Feldgeräte enthalten. So wie ein WEB-Server mit
Visualisierung und einer Bedienoberfläche vor Ort.
Dazu eine Störmeldeweiterleitung über ein SMS-Gateway.

Im Allgemeinen umfassen die GA-Anlagen die Steuer- und Regelung der
Sanitär-, Heizungs-, Lüftungs-, Kälte und Elektroanlagen.

Der Anlagenkennschlüssel (AKS) ist eine individuelle Anforderung seitens
BImA und weicht evtl. von der VDI 3814 ab. Der AKS ist von den
Feldgeräten über die Automationsstation bis zur Managementebene
anzuwenden.

Im Detail werden folgende technischen Bauteile aufgeschaltet:

Sanitäranlagen:
Trinkwasser-Einspeisung
Hebeanlage
Hygienespüleinrichtung
Wasserzähler (M-Bus)

Heizungsanlagen:
Nahwärmenetz-Einführung
Pumpen
Ventile
Wärmemengezähler (M-Bus)

Kälte:
Split-Klimaanlagen

Lüftungsanlagen:
Zu- und Abluftanlagen für Besprechungs- sowie Sanitärbereiche mit
Wärmerückgewinnung und Erhitzer, einschl. Sensorik und Aktorik in
diversen Räumen, Die Aufschaltung erfolgt gemäß VDI Funktions- und
Datenpunktlisten.

Abluftanlage für WC-Bereiche einschl. Sensorik und Aktorik in diversen
Räumen, Die Aufschaltung erfolgt gemäß VDI Funktions- und
Datenpunktlisten.

Elektroanlagen:
Überspannungsschutz
Brandmeldeanlage (BMA-Anlage)
Sicherheitsbeleuchtung
Beleuchtung
Videoüberwachung
Zutrittskontrolle
Einbruchmeldung
Sonnenschutz
Beh.-WC
PV-Anlage
E-Zähler (M-Bus)

Schaltschrank (Automationsschwerpunkt):

Die komplette Hard- und Software für die Gewerke Sanitär, Heizung,
Lüftung, Kälte, Elektro ist in dem Leistungsverzeichnis
Gebäudeautomation ausgeschrieben. Die Hardware ist aufgrund der
gewerkespezifischen Anforderungen festzulegen.

Die Software wird von Seiten der Gebäudeautomation auf der Basis von
gemeinsam mit den Gewerken Sanitär, Heizung, Lüftung, Kälte, Elektro und
Gebäudetechnik erstellten Funktionsbeschreibungen (Zustandsgraphen / DIN
15232) erstellt.

Meldungen aus dem/den Informationsschaltschrank.

Es werden mehrere ASP installiert:

Haus 8:
ASP01, Anzahl DP: 431 DP einschl. kommunikativer DP

Haus 13:
ASP01, Anzahl DP: 408 DP einschl. kommunikativer DP

Haus 14:
ASP01, Anzahl DP: 314 DP einschl. kommunikativer DP

Handbedien- & Managementebene:

Eine Handbedien- & Managementebene wird auf der Schaltschrankfront des
ASP im Technikraum in Form eines Panel-PCs realisiert.

## Zusätzlicher Text
3. Hinweis zur Koordination

Dem Auftragnehmer (AN) der GA werden vor Ausführung seiner zu
erbringenden Leistungen folgende Ausführungsunterlagen von der
Bauleitung zu übergeben:
-  GA-Funktionslisten nach VDI 3814 Blatt 1
-  Automationsschemata
-  Regelbeschreibung
-  Zusammenstellung der Parameter, Sollwerte und Betriebszeiten
-  Ausführungspläne
-  Leistungsaufnahmen der elektrischen Komponenten.
-  Einspeiseberechnung
Diese Unterlagen sind vor Übergabe an den AN mit ihm, allen anderen AN
der beteiligten Gewerke (z.B. Heizung, Lüftung, Elektro) und dem Nutzer
der GA aktenkundig abzustimmen. Das Abstimmungsprotokoll ist von allen
Beteiligten zu zeichnen. Sie übernehmen hiermit die Verantwortung für
die von Ihnen vertretenen Bereiche. Außer den Bestimmungen in der DIN
18386 (3.1.3 und 3.1.4) prüft der AN die Vorgaben (Technische
Spezifikation und Einbauort) für die Mess- und Zählwertgeber. Dies
trifft auch auf die Geräte zu, die nicht in seinem Leistungsumfang
enthalten sind, deren Informationen aber von ihm übernommen werden.
Bedenken seinerseits bezüglich der Vorgaben für die Mess- und
Zählwertgeber teilt er schriftlich dem Auftraggeber mit. Erst wenn
zwischen allen Beteiligten Einvernehmen erzielt wurde, beginnt der AN
mit der Ausführung seiner Leistungen. Er ist ab diesem Zeitpunkt
verantwortlich für die genaue Wiedergabe der Informationen auf der Web
Bedienoberfläche bzw. dem Frontdisplay am Schaltschrank.

Die vorgenannten Abstimmungen werden nicht separat vergütet.
Die Aufwendungen hierfür sind in den Dienstleistungen einzurechnen.

## Gebäudeautomation
Datum: 09.02.26

### 1 Haus 8

#### 1.1 Feldgeräte

*Hinweis*
Die nachfolgend aufgeführten Feldgeräte, wie
Tauchhülsen, Ventile etc. für den Ein- und Ausbau in
Rohrleitungen und Luftkanälen, sind ausschließlich zu
liefern und dem Anlagenbauer zur Montage zu übergeben.

Dabei müssen die Geräte eindeutig für ihren
Verwendungszweck gekennzeichnet sein, und der AN hat
die jeweiligen Einbauorte sowie die Lage der Geräte
anzugeben.

Die Übergabe ist durch ein Protokoll zu dokumentieren,
das zwingend von beiden Parteien gegengezeichnet werden
muss.
Alle übrigen Feldgeräte beinhalten sowohl Lieferung als
auch Montage. Dies ist bei der Kalkulation der
Einheitspreise entsprechend zu berücksichtigen.

*Hinweis*

**1.1.01 Außentemperatur-Messwertgeber IP65**
STLB-Bau 2025-4 70
Außentemperatur-Messwertgeber, Einsatzbereich - 30 bis
60 Grad C, mit Sonnenschutzeinrichtung, für
Wandmontage, Ausführung Ausgänge Feldgerät mit passivem
Messelement Pt 1000, relativer Fehler max. 1,6 % vom
Einsatzbereich, Gehäuse in Schutzart IP 65 DIN EN 60529
(VDE 0470-1), Ausführung gemäß Einzelbeschreibung,
Einzelbeschreibungs-Nr 'liefern und montieren'.
Menge: 1,000 St
Zuordnung: 070

**1.1.02 Raumtemperatur-Messwertgeber 0-40GradC AP**
STLB-Bau 2025-4 70
Raumtemperatur-Messwertgeber, Einsatzbereich 0 bis 40
Grad C, für Aufputzmontage, Ausführung Ausgänge
Feldgerät mit passivem Messelement Pt 1000, relativer
Fehler max. 1,6 % vom Einsatzbereich, Ausführung gemäß
Einzelbeschreibung,
Einzelbeschreibungs-Nr 'liefern und montieren'.
Menge: 25,000 St
Zuordnung: 070

**1.1.03 Luftqualitäts-Messwertgeber Wandmontage IP3X**
STLB-Bau 2025-4 70
Luftqualitäts-Messwertgeber, für Wandmontage,
Umgebungstemperatur 5 bis 40 Grad C, Umgebungsfeuchte
30 bis 70 % relative Feuchte, Schutzart IP 3X DIN EN
60529 (VDE 0470-1), mit Messsignal passend zum
Regelsystem, Ausführung gemäß Einzelbeschreibung,
Einzelbeschreibungs-Nr 'liefern und montieren'.
Menge: 1,000 St
Zuordnung: 070

**1.1.04 Relative Feuchte-Messwertgeber im Raum**
STLB-Bau 2025-4 70
Relative Feuchte-Messwertgeber für Einsatz im Raum,
Einsatzbereich 10 bis 100 % relative Feuchte,
Wiederholgenauigkeit +/- 5 %, für Wandmontage,
Ausführung Ausgänge Feldgerät mit Messsignal passend
zum Automationssystem, relativer Fehler max. 1,6 % vom
Einsatzbereich, Ausführung gemäß Einzelbeschreibung,
Einzelbeschreibungs-Nr 'liefern und montieren'.
Menge: 2,000 St
Zuordnung: 070

**1.1.05 Bewegungsmelder 230V Infrarotsensor IP44 180Grad Reichweite 12m integr.Dämmerungsschalter 5-300lx mindAusschaltverzögerung 60 s**
STLB-Bau 2025-4 53
Bewegungsmelder für 230 V AC, mit Infrarotsensor,
Schutzart IP 44 DIN EN 60529 (VDE 0470-1),
Erfassungsbereich 180 Grad, Reichweite 12 m, mit
Unterkriechschutz, mit integriertem Dämmerungsschalter,
Einstellbereich 5 bis 300 lx,
Ausschaltverzögerung mind. '60' s, für Wandmontage,
Montagehöhe bis 3 m, Ausführung gemäß
Einzelbeschreibung,
Einzelbeschreibungs-Nr 'liefern und montieren'.
Menge: 11,000 St
Zuordnung: 053

**1.1.06 Differenzdruck-Messwertgeber Luft**
STLB-Bau 2025-4 70
Differenzdruck-Messwertgeber, für Luft, einschl. Wand-
oder Rohrhalterung, mit kompletter Messleitung bis 3 m,
einschl. Anschlusszubehör, Ausführung Ausgänge
Feldgerät mit Messsignal passend zum Automationssystem,
relativer Fehler max. 1,6 % vom Einsatzbereich,
Ausführung gemäß Einzelbeschreibung,
Einzelbeschreibungs-Nr 'liefern und montieren'.
Menge: 4,000 St
Zuordnung: 070

**1.1.07 Druck-Messwertgeber Luft**
STLB-Bau 2025-4 70
Druck-Messwertgeber, für Luft, einschl. Wand- oder
Rohrhalterung, mit kompletter Messleitung bis 3 m,
einschl. Anschlusszubehör, Ausführung Ausgänge
Feldgerät mit Messsignal passend zum Automationssystem,
relativer Fehler max. 1,6 % vom Einsatzbereich,
Ausführung gemäß Einzelbeschreibung,
Einzelbeschreibungs-Nr 'liefern und montieren'.
Menge: 5,000 St
Zuordnung: 070

**1.1.08 Temperatur-Messwertgeber Luftltg. 250mm Messstab**
STLB-Bau 2025-4 70
Temperatur-Messwertgeber für Luftleitungen,
Einsatzbereich - 30 bis 60 Grad C, mit 250 mm langem
Messstab und Einbauflansch, Ausführung Ausgänge
Feldgerät mit passivem Messelement Pt 1000, relativer
Fehler max. 1,6 % vom Einsatzbereich, Ausführung gemäß
Einzelbeschreibung,
Einzelbeschreibungs-Nr 'liefern und montieren'.
Menge: 10,000 St
Zuordnung: 070

**1.1.09 Frostschutzwächter Einstellbereich 0-15GradC 1Schaltstufe**
STLB-Bau 2025-4 70
Frostschutzwächter für Luftleitungen, Sollwertsteller
verdeckt innerhalb des Gehäuses, Einstellbereich von 0
bis 15 Grad C, mit Kapillarrohr, Kapillarrohrhalterung
und Einbauflansch, Kapillarrohrlänge mind. 1,5 m,
mittelwertbildend über die gesamte Länge des
Kapillarrohres, mit einer Schaltstufe, Ausführung gemäß
Einzelbeschreibung,
Einzelbeschreibungs-Nr 'liefern und montieren'.
Menge: 2,000 St
Zuordnung: 070

**1.1.10 Drehwächter Phasenwinkelmessung Hutschienenbefestigung IP2X**
STLB-Bau 2025-4 70
Drehwächter, Funktionskontrolle der Drehbewegung durch
Phasenwinkelmessung (cos phi), Einstellbereich 0,4 bis
0,9, für Hutschienenbefestigung, für
Umgebungsbedingungen 10 bis 40 Grad C, Schutzart IP 2X
DIN EN 60529 (VDE 0470-1), Auslösung unverzögert,
Ausführung gemäß Einzelbeschreibung,
Einzelbeschreibungs-Nr 'Drehzahl-Wächter,
Sollwertsteller verdeckt innerhalb des Gehäuses, für
Anbau an Ventilatoren einschl. Montagezubehör.'.
Menge: 5,000 St
Zuordnung: 070

**1.1.11 Rauchmelder Luftltg-Einbau Ausgang schaltend**
STLB-Bau 2025-4 70
Rauchmelder, mit allgemeiner bauaufsichtlicher
Zulassung, für Luftleitung, geeignet für
Geschwindigkeiten bis 20 m/s, mit Schaltzustandsanzeige
am Einbauort, mit schaltendem Ausgang, mit
Meldekontakten für Rauchalarm und Wartungsmeldung,
Umgebungstemperatur - 10 bis 60 Grad C, 5 bis 90 %
relative Umgebungsfeuchte, Schutzart IP 42 DIN EN 60529
(VDE 0470-1), einschl. Anschluss der elektrischen
Leitungen am Geber.
Menge: 5,000 St
Zuordnung: 070

**1.1.12 Relative Feuchte-Messwertgeber Luftltg**
STLB-Bau 2025-4 70
Relative Feuchte-Messwertgeber für Luftleitung,
geeignet für Luftgeschwindigkeiten bis 10 m/s,
Einsatzbereich 10 bis 100 % relative Feuchte,
Wiederholgenauigkeit +/- 5 %, für Luftleitungsmontage,
Ausführung Ausgänge Feldgerät mit Messsignal passend
zum Automationssystem, relativer Fehler max. 1,6 % vom
Einsatzbereich, Ausführung gemäß Einzelbeschreibung,
Einzelbeschreibungs-Nr 'liefern und montieren'.
Menge: 2,000 St
Zuordnung: 070

**1.1.13 Tauchtemperatur-Messwertgeber -10-120GradC PN16 L 100mm**
STLB-Bau 2025-4 70
Tauchtemperatur-Messwertgeber in Stabausführung,
Einsatzbereich - 10 bis 120 Grad C, Schutzrohr mit
Gewinde nur liefern, PN 16, aus nichtrostendem Stahl,
Einbaulänge 100 mm, aktive Messzone bis 50 mm,
Ausführung Ausgänge Feldgerät mit passivem Messelement
Pt 1000, relativer Fehler max. 1,6 % vom
Einsatzbereich, Ausführung gemäß Einzelbeschreibung,
Einzelbeschreibungs-Nr 'nur liefern'.
Menge: 13,000 St
Zuordnung: 070

**1.1.14 Tauchhülse Thermometer-Messel. L 100mm**
STLB-Bau 2025-4 41
Tauchhülse für Thermometer-Messelement, Einbaulänge 100
mm, mit Klemmringverschraubung, Ausführung gemäß
Einzelbeschreibung,
Einzelbeschreibungs-Nr 'nur liefern'.
Menge: 13,000 St
Zuordnung: 041

**1.1.15 Leckage-Detektor Kabelelektrode Belastung 230VAC IP54**
STLB-Bau 2025-4 70
Leckage-Detektor, für elektrisch leitende
Flüssigkeiten, als Kabelelektrode, mit
Schaltzustandsanzeige am Einbauort, einschl. Anschluss
aller elektrischen Leitungen an Elektroden und
Elektrodenrelais, Kontaktbelastung 230 V AC, 1 A,
Gehäuse in Schutzart IP 54 DIN EN 60529 (VDE 0470-1),
mit Prüfzeichen, einschl. der geberspezifischen
Einbauteile, Ausführung gemäß Einzelbeschreibung,
Einzelbeschreibungs-Nr 'liefern und montieren'.
Menge: 4,000 St
Zuordnung: 070

*Hinweis*

**1.1.16 Thermoelektr. stet Ventilantrieb 24V**
Antrieb für

Stellantrieb für extra IT-Raum, druckunabhängige
 Regelventile und Kleinventile
-Direkte Montage mit Kupplungsmutter,
-Integrierte Kabellänge min 1m
Technische Daten:
Stellsignal: DC 0..10 V
Eingangsimpedanz: 100kOhm
Betriebsspannung: 24V AC/DC
Gehäuseschutzart: IP 54
Montageausrichtung: 360 Grd
liefern und montieren
Menge: 6,000 St

**1.1.17 Mischregelarmatur Heißwasser 1m3/h PN6 Flanschanschl. DN15 Dämmschalen elektromot.Antrieb 0(2)-10V IP4X**
STLB-Bau 2025-4 70
Mischregelarmatur mit Antrieb, für Medium Heißwasser,
Mediumstemperatur über 5 bis 80 Grad C,
Umgebungstemperatur 0 bis 50 Grad C, kvs-Wert 1 m3/h,
Sitzleckage max. 0,1 % vom Kvs-Wert, PN 6,
Flanschanschluss DIN EN 1092, mit Gegenflanschen,
Schrauben und Dichtungen, DN 15, Stellverhältnis größer
gleich 1:50, mit Dämmschalen, elektromotorischer
Antrieb, Stellsignal 0 (2) bis 10 V, Schutzart IP 4X
DIN EN 60529 (VDE 0470-1), mit analoger
Stellungsrückführung, analog 0 (2) bis 10 V, Stellgerät
fährt ohne Hilfsenergie auf, mit mechanischer
Handverstellung, nur liefern.
Menge: 1,000 St
Zuordnung: 070

**1.1.18 Mischregelarmatur Heißwasser 4m3/h PN6 Flanschanschl. DN15 Dämmschalen elektromot.Antrieb 0(2)-10V IP4X**
STLB-Bau 2025-4 70
Mischregelarmatur mit Antrieb, für Medium Heißwasser,
Mediumstemperatur über 5 bis 80 Grad C,
Umgebungstemperatur 0 bis 50 Grad C, kvs-Wert 4 m3/h,
Sitzleckage max. 0,1 % vom Kvs-Wert, PN 6,
Flanschanschluss DIN EN 1092, mit Gegenflanschen,
Schrauben und Dichtungen, DN 15, Stellverhältnis größer
gleich 1:50, mit Dämmschalen, elektromotorischer
Antrieb, Stellsignal 0 (2) bis 10 V, Schutzart IP 4X
DIN EN 60529 (VDE 0470-1), mit analoger
Stellungsrückführung, analog 0 (2) bis 10 V, Stellgerät
fährt ohne Hilfsenergie auf, mit mechanischer
Handverstellung, nur liefern.
Menge: 1,000 St
Zuordnung: 070

**1.1.19 Mischregelarmatur Heißwasser 10m3/h PN6 Flanschanschl. DN25 Dämmschalen elektromot.Antrieb 0(2)-10V IP4X**
STLB-Bau 2025-4 70
Mischregelarmatur mit Antrieb, für Medium Heißwasser,
Mediumstemperatur über 5 bis 80 Grad C,
Umgebungstemperatur 0 bis 50 Grad C, kvs-Wert 10 m3/h,
Sitzleckage max. 0,1 % vom Kvs-Wert, PN 6,
Flanschanschluss DIN EN 1092, mit Gegenflanschen,
Schrauben und Dichtungen, DN 25, Stellverhältnis größer
gleich 1:50, mit Dämmschalen, elektromotorischer
Antrieb, Stellsignal 0 (2) bis 10 V, Schutzart IP 4X
DIN EN 60529 (VDE 0470-1), mit analoger
Stellungsrückführung, analog 0 (2) bis 10 V, Stellgerät
fährt ohne Hilfsenergie auf, mit mechanischer
Handverstellung, nur liefern.
Menge: 1,000 St
Zuordnung: 070

**1.1.20 Durchgangsregelarmatur Heißwasser 2,5m3/h PN25 Flanschanschl. DN20 Dämmschalen elektromot.Antrieb 0(2)-10V IP4X**
STLB-Bau 2025-4 70
Durchgangsregelarmatur mit Antrieb, für Medium
Heißwasser, Mediumstemperatur über 5 bis 80 Grad C,
Umgebungstemperatur 0 bis 50 Grad C, kvs-Wert 2,5 m3/h,
Sitzleckage max. 0,1 % vom Kvs-Wert, PN 25,
Flanschanschluss DIN EN 1092, mit Gegenflanschen,
Schrauben und Dichtungen, DN 20, Stellverhältnis größer
gleich 1:50, mit Dämmschalen, elektromotorischer
Antrieb, Stellsignal 0 (2) bis 10 V, Schutzart IP 4X
DIN EN 60529 (VDE 0470-1), mit analoger
Stellungsrückführung, analog 0 (2) bis 10 V, mit
mechanischer Handverstellung, Stellglied und Antrieb
zusammengebaut, nur liefern.
Menge: 1,000 St
Zuordnung: 070

**1.1.21 Elektr.Klappenstellantrieb 2-Punktregelung 24VAC/DC IP42 2Nm**
STLB-Bau 2025-4 70
Elektrischer Klappenstellantrieb, Umgebungstemperatur 0
bis 50 Grad C, Stellsignal für 2-Punktregelung 24 V
AC/DC, Schutzart IP 42 DIN EN 60529 (VDE 0470-1), mit
Schalter für Endstellungsmeldung, 2fach, zur direkten
Montage auf Klappenwelle einschl. Montagezubehör,
Drehmoment an der Klappenachse 2 Nm, Ausführung gemäß
Einzelbeschreibung,
Einzelbeschreibungs-Nr 'liefern und montieren'.
Menge: 4,000 St
Zuordnung: 070

**1.1.22 Elektr.Klappenstellantrieb 0(2)-10V 24VAC/DC IP42 2Nm**
STLB-Bau 2025-4 70
Elektrischer Klappenstellantrieb, Umgebungstemperatur 0
bis 50 Grad C, Stellsignal 0 (2) bis 10 V, 24 V AC/DC,
Schutzart IP 42 DIN EN 60529 (VDE 0470-1), mit analoger
Stellungsrückmeldung, analog 0 (2) bis 10 V, zur
direkten Montage auf Klappenwelle einschl.
Montagezubehör, Drehmoment an der Klappenachse 2 Nm,
Ausführung gemäß Einzelbeschreibung,
Einzelbeschreibungs-Nr 'liefern und montieren'.
Menge: 2,000 St
Zuordnung: 070

*Hinweis*

**1.1.23 Elektron.Zähler elektr.Wirkarbeit bis 65A Kl.2 3x230/400VAC Eintarifmessung Schnittstelle M-Bus**
STLB-Bau 2025-4 54
Elektronischer Zähler, Maße DIN IEC 61554,
handrückensicher DIN EN 50274 (VDE 0660-514), für
elektrische Wirkarbeit DIN EN 62053-21 (VDE 0418-3-21),
zur Montage auf Tragschiene DIN EN 60715 (VDE
0660-520), für Direktanschluss bis 65 A,
Genauigkeitsklasse 2 DIN EN 62053-21 (VDE 0418-3-21),
Bemessungsbetriebsspannung 3 x 230/400 V AC,
4-Leiter-Messung, für Eintarifmessung, Anzeige LCD, mit
Schnittstelle M-Bus, Ausführung gemäß
Einzelbeschreibung,
Einzelbeschreibungs-Nr 'nur liefern'.
Menge: 4,000 St
Zuordnung: 054

**1.1.24 Wärmemengenzähler Wasser Fernwärmeversorgung Qn 1,5m3/h PN6 Ultraschall Hutschienenbefestigung**
STLB-Bau 2025-4 70
Wärmemengenzähler, für Wasser aus Fernwärmeversorgung,
Nenndurchfluss Qn 1,5 m3/h, PN 6, Messprinzip
Ultraschall, mit digitaler Messwertanzeige am
Einbauort, für Wärmemenge, Durchfluss, Vor- und
Rücklauftemperaturen und Wärmeleistung, Ausführung
Kommunikationsschnittstelle Feldgerät M-Bus
Normprotokoll DIN EN 1434-3, für
Hutschienenbefestigung, einschl. Messwertaufnehmer für
Durchfluss und Temperatur, einschl. Schutzrohre und
Leitungen für Messwertaufnehmer, nur liefern, mit
externer Spannungsversorgung 230 V AC.
Menge: 1,000 St
Zuordnung: 070

**1.1.25 Volumetrischer Hauswasserzähler Kaltwasser M-Bus Q3 4m3/h DN15**
STLB-Bau 2025-4 42
Volumetrischer Hauswasserzähler, konformitätsbewertet
gemäß MessEV, Baulänge DIN EN ISO 4064-4, als
Trockenläufer, für Kaltwasser bis 30 Grad C,
Messwerterfassung über M-Bus DIN EN 13757,
Dauerdurchfluss Q3 4 m3/h, mit Flanschanschluss DIN EN
1092, DN 15, Ausführung gemäß Einzelbeschreibung,
Einzelbeschreibungs-Nr 'nur liefern'.
Menge: 1,000 St
Zuordnung: 042

*Hinweis*

**1.1.26 Bezeichnungsschild Feldgerät**
aus mehrschichtigem Kunststoff weiß mit Bohrung 4mm,
graviert mit schwarzer Schrift L/H: 75/21 mm oder
ähnlich
Beschriftung 2-zeilig wie folgt:
- Klartext
- ISP-NR / Schaltplanseite/ Betriebsmittelkennzeichnung
mit Kabelbinder lose am Anschlusskabel des Feldgerätes
befestigen
Menge: 125,000 St

**1.1.27 Bezeichnungsschild 20 x 10 mm (B X H),**
Befestigung mittels Kabelbinder an den Anschlusskabeln
des jeweiligen Feldgerätes sowie im Schaltschrank, mit
wischechter, UV-beständiger Kabelnummernbezeichnung
gem. Kabelzugliste
Menge: 361,000 St

**1.1.28 Reparaturschalter für einen einzelnen elektrischen Verbraucher**
für Wartungsarbeiten, inklusive roten Knebelgriff
(Stellungsanzeige I/O) mit Hängeschlossvorrichtung mit
potentialfreiem Meldekontakt Betriebsspannung: AC 230
V, 16 A, in Aufputzgehäuse IP54
Menge: 15,000 St

**1.1.29 Reparaturschalter für einen einzelnen elektrischen Verbraucher**
für Wartungsarbeiten, inklusive roten Knebelgriff
(Stellungsanzeige I/O) mit Hängeschlossvorrichtung mit
potentialfreiem Meldekontakt, Betriebsspannung: AC 400
V, 16 A
Menge: 2,000 St

**1.1.30 Verbindungsdose halogenfr. Kunststoff komplett**
Verbindungsdose halogenfr. Kunststoff zum Einbau in die
Heizungsverteiler
Aufsplittung der Summenleitung (HSLH-JZ 41x1) auf
Heizungsventilleitungen,
inkl. Befestigungsmaterial, Montage und
Verbindungsklemmen / Durchgangsklemmen.
Menge: 5,000 St

**1.1.31 Verbindungsdose halogenfr.Kunststoff 8x1,5mm2 AP Mauerwerk**
STLB-Bau 2025-4 53
Verbindungsdose DIN EN IEC 60670-1 (VDE 0606-1) aus
halogenfreiem Kunststoff, mit Deckel, mit 8 Klemmen 1,5
mm2, Aufputz, auf Mauerwerk, Arbeitshöhe des
Montageortes bis 3,5 m über der Standfläche des hierfür
erforderlichen Gerüstes.
Menge: 10,000 St
Zuordnung: 053

#### 1.2 Schaltschränke

*Hinweis*
Die Schaltschränke sind als partielle typgeprüfte
Schaltgerätekombination gemäß DIN EN 60439-1/
VDE 0660-500 auszuführen.
Die Stückprüfung ist nachzuweisen.

Die Schaltschränke im Technikraum aufgestellt. Die
Einbringung erfolgt über den Flur und durch die Tür mit
einer lichte Breite von 1,25 m. Bitte ausreichend Platz
für Rangier- und Schutzmaßnahmen einplanen (z. B.
Schutz von Bodenbelägen, Wänden und Türzargen).
Geeignete Hilfsmittel wie Transportroller oder
Hebewerkzeuge sind bereitzustellen. Die Schaltschränke
sind vorsichtig zu positionieren, um Beschädigungen zu
vermeiden.
Weitere Ausführungsbestimmungen:
- Schutz gegen elektrischen Schlag nach DIN VDE
0100-410
- Schutz gegen thermische Auswirkungen DIN IEC
60364-4-42
  VDE 0100-420
- Schutz bei Überstrom DIN IEC 60367-4-43 VDE 100-430
- Erstprüfung nach DIN VDE 0100-610
- Schutz gegen elektrsichen Schlag nach DIN EN 50274
VDE
  0660-514
- Elektrische Ausrüstung von Maschinen nach DIN EN
60204-1
  VDE 0113-1
- Kennzeichnung - Codierungsgrundsätze für
Anzeigegeräte und
  Bedienteile nach DIN EN 60073 VDE 0199
- Dokumente der Elektrotechnik (Schaltungsunterlagen)
nach DIN
  EN 61082
- Verdrahtungsfarben nach DIN EN 60446/VDE 0198
- Prozessschnittstelle nach VDE 3814, Blatt 1
- Schnittstellen nach VDI 3814
Umgebungsbedingungen:
- Temperatur:  + 5 bis + 40 °C
- relative Feuchte:  5 % bis 85 %
- Klasse 3K3 gemäß 'DIN EN 50178 VDE 0160 für die
  Automationseinrichtungen

Der Nachweis der Einhaltung der Grenztemperatur ist vom
AN zu erbringen !

Bei mehr als einem Schaltschrankfeld sind die
Automationseinrichtungen in einem separatem
Schaltschrankfeld zu installieren.

Die als Einzelpositionen aufgeführten Einbauten inkl.
zugehöriger Verdrahtungen, Klemmen und sonstigen
Zubehör sind zur fertigen Leistung bis zu den
Abgangsklemmen
in die Einheitspreise  der Positionen einzurechnen

**1.2.01 Schaltschrank H/B/T in mm 1800/3200/400 Technikraum**
in Schutzart IP 54.

Gesamtabmessung H/B/T in mm 1800/3200/400, zuzüglich
Sockel, Höhe 200 mm, Aufteilung in Felder

Automations- und/oder Leistungsteil sind nach dem
maximalen Platzbedarf der angewandten Systemtechnik
auszulegen und vom Bieter vor Ausführung anzugeben!

Der Schaltschrank ist als massive
Stahlblechkonstruktion mit einer Mindestblechdicke von
1,5 mm mit gleichschließbarem Komfortgriff auszuführen.
Die Lackierung muss mit mindestens einer Rostschutz-
und einer Fertiglackierung, Der Standardfarbton ist RAL
7035 Lichtgrau (hellgrau, matt) gemäß DIN EN 60439 /
IEC 62208.
Die Verdrahtung hat in abgedeckten Kabelkanälen mit
einer maximal 80%igen Belegung (entsprechend AMEV) zu
erfolgen. Verbindungsleitungen zu beweglichen Türen
oder sonstigen Geräten sind flexibel, in
Schutzschläuchen verlegt, auszuführen. Für flexible
Leitungen sind Quetschkabelschuhe vorzusehen.
Für alle abgehenden Kabel und Leitungen sind
Reihenklemmen (ausgenommen die Prozessschnittstellen)
in kriechstromfester Ausführung einzubauen.
Reserveadern müssen auf eine Mehrfachklemme, die mit PE
verbunden ist, aufgelegt werden. Querschnitte der
abgehenden Kabel sind besonders zu berücksichtigen.
Alle N-Kreise sind über Nullleiter-Trennklemmen zu
bilden. Alle PE-Abgänge sind mit separaten
Schutzleiterklemmen, welche auf den Klemmleisten den
Abgängen zugeordnet sind, auszuführen.
Zur fachgerechten Behandlung/Installation der
Überspannungsschutzorgane und der geschirmten Leitungen
ist im Schaltschrank eine
Funktions-Potentialausgleichs-Schiene vorzusehen.
Die FPA-Schiene ist mit dem Gebäudepotentialausgleich
zu verbinden. Es sind Erdungsbänder aus Kupfer zur
Verbindung der Gehäuseteile vorzusehen.
Kabeleinführungen sind mit Verschraubungen von unten zu
realisieren. Es sind 15 Prozent Reserve vorzusehen.
Mehrfachverschraubungen sind zugelassen.
Eine Zugentlastung für abgehende Kabel ist zu
installieren.

Je Schaltschrankfeld ist eine LED Beleuchtung mit
Splitterschutz, geschaltet  über Türkontakt oder
Bewegungsmelder,  und vor dem Hauptüberstromschutzorgan
eine 230-V-Steckdose mit Fehlerstromschalter
abzunehmen. Je Schaltschrankfeld ist eine Stecktasche
in ausreichender Größe zur Aufnahme der Schaltpläne
einzubauen.

Die Einbauten im Schaltschrank sind auf der
Montageplatte zu installieren und räumlich so
vorzunehmen, dass die Gruppenzugehörigkeit sichtbar
ist. Die Schaltgeräte sind mit Zubehör gegen
unbeabsichtigtes Wiedereinschalten zu sichern. Im
Klemmenbereich sind einstöckige Klemmen zu nutzen.

Der Einspeiseschalter ist mit einem potentialfreien
Meldekontakt, welcher auf die Automationsstationen
aufzuschalten ist, auszuführen. Die Einspeisung für die
Automationsstationen ist vor dem Hauptschalter
abzunehmen.

Alle sicherheitsrelevanten Steuerungen, für die auf
Grund von Sicherheitsvorschriften Redundanz gefordert
wird, sind hardwaremäßig zu realisieren.

Die Prozessschnittstellen (VDI 3814, Blatt 1) sind als
Prüftrennklemmen auszuführen und mit "Gebäudeautomation
(GA)" dauerhaft zu bezeichnen. Die Verdrahtung von den
Prozessschnittstellen zur AS ist farblich
unterschiedlich zur sonstigen Verdrahtung auszuführen.

Es sind Phasenleuchten und eine Phasenüberwachung mit
potentialfreiem Störmeldekontakt, welcher auf die AS
aufzuschalten ist, zu installieren. Störmeldungen
sicherheitsrelevanter Verriegelungen sind über
Meldeleuchten anzuzeigen. Für alle anderen
Störmeldungen ist eine Leuchte pro Schaltschrank als
Sammelstörung vorzusehen. Alle Meldelampen sind als
Leuchtdioden vorzusehen.
Menge: 1,000 St

**1.2.02 Schaltschranklüfter 230V AC/50Hz**
Schaltschranklüfter 230 V AC/50 Hz mit Filtermatte und
Schutzgitter, mit Raumthermostat im Schaltschrank 1
Sicherungselement, 1-polig einschließlich Zu- und
Abluftführung
Menge: 1,000 St

**1.2.03 CEE7/3 Steckdose auf Montageplatte im Schaltschrank**
CEE-Steckdose DIN EN 60309-2 (VDE 0623-2), 3-polig,
Bemessungsbetriebsspannung 230/400 V AC, 16 A, einschl.
Zentralplatte, Schutzart IP 2X DIN EN 60529 (VDE
0470-1), Einbau im Schaltschrank auf Montageplatte,
einschl. Befestigungsmaterial
Menge: 2,000 St

**1.2.04 Ablagepult Schaltschrank Stahl besch B 400mm**
STLB-Bau 2025-4 70
Klappbares Ablagepult für Schaltschrank, aus
beschichtetem Stahl, für Türen mit Breite 400 mm.
Menge: 1,000 St
Zuordnung: 070

*Hinweis*

**1.2.05 Einspeisung Lasttrennschalter Sicherung 25A**
Einspeisung mit Lasttrennschalter als Hauptschalter,
mit Hauptsicherung, für Bemessungsstrom 25A, 3-polig,
mit potentialfreien Hilfskontakten, Anzahl der
potentialfreien Hilfskontakte 1St., mit
Phasenkontrollleuchten, Phasenausfallrelais für alle
Phasen und potentialfreiem Hilfskontakt.
Menge: 1,000 St

**1.2.06 Überspannungsschutzgerät Typ1/2 f.Sammelschienensystem 40mm Nennableitstoßstrom 10/40kA 7,5kA/Pol Schutzpegel 1,5kV**
STLB-Bau 2025-4 50
Überspannungsschutzgerät DIN EN 61643-11 (VDE
0675-6-11), Typ 1 und 2, Einbauort in
Verteilungsstromkreisen, Komplettbauweise, als
Einbaugerät für Sammelschienensystem 40 mm, Maße DIN
VDE 0603-1 (VDE 0603-1), DIN VDE 0603-2-1 (VDE
0603-2-1), mit Funktionsanzeige und potentialfreiem
Kontakt für Fernanzeige, 4+0-Schaltung (L1-PE und L2-PE
und L3-PE und N-PE), Nennableitstoßstrom (8/20) je
Leiter mind. 10/40 kA (L-N/N-PE), Blitzstoßstrom
(10/350) mind. 7,5 kA je Pol, Folgestromlöschfähigkeit
mind. 25 kA effektiv, Schutzpegel max. 1,5 kV, Montage
auf Sammelschiene.
Menge: 1,000 St
Zuordnung: 050

**1.2.07 Überspannungsschutzgerät Typ3 f.Sammelschienensystem 40mm Nennableitstoßstrom 1kA/Leiter 10A TN-S-System Schutzpegel 1,5kV**
Überspannungsschutzgerät DIN EN 61643-11 (VDE
0675-6-11), Typ 3, als Einbaugerät für
Sammelschienensystem 40 mm, Maße DIN 43870, mit
Funktionsanzeige und potentialfreiem Kontakt für
Fernanzeige, Bemessungsbetriebsspannung 230 V AC,
Nennableitstoßstrom (8/20) je Leiter mind. 1 kA,
Bemessungsbetriebsstrom 10 A, 2-polig, Schutzpegel max.
1,5 kV.
Menge: 1,000 St

**1.2.08 Steuerspannungsversorgung Leistungsteil 250VA**
Spannungsversorgung für Steuerspannung
Leistungsteil (Trenntrafo) Nennleistung 250 VA,
Spannungsebene nach Erfordernissen des angebotenen
Systems, mit Überstromschutzorgan
Menge: 1,000 St

**1.2.09 Spannungsversorgung Feldgeräte 480VA**
Spannungsversorgung für Feldgeräte
Feldgeräte Nennleistung 480 VA, Spannungsebene nach
Erfordernissen des angebotenen Systems mit
Überstromschutzorgan
Menge: 1,000 St

**1.2.10 Spannungsversorgung LVB bis 10A**
Spannungsversorgung zur Versorgung der
Automationsstation, Spannungsebene nach Erfordernissen
des angebotenen Systems, mit Überstromschutzorgan
gemäß Herstellerforderung, mit Hilfskontakt LVB bis 10
A
Menge: 1,000 St

*Hinweis*
Leistungsabgänge für die Versorgung von technischen
Bauteilen und Steckdosen für 230/400V Versorgung

**1.2.11 Leistungsabgang 230/400V 2A**
STLB-Bau 2025-4 70
Leistungsabgang für 230/400 V AC, mit
Leitungsschutzschalter, Bemessungsstrom 2 A, einschl.
potentialfreiem Hilfskontakt, direkt verdrahten.
Menge: 8,000 St
Zuordnung: 070

**1.2.12 Leistungsabgang 230/400V 6A**
STLB-Bau 2025-4 70
Leistungsabgang für 230/400 V AC, mit
Leitungsschutzschalter, Bemessungsstrom 6 A, einschl.
potentialfreiem Hilfskontakt, direkt verdrahten.
Menge: 2,000 St
Zuordnung: 070

**1.2.13 Leistungsabgang 230/400V 10A**
STLB-Bau 2025-4 70
Leistungsabgang für 230/400 V AC, mit
Leitungsschutzschalter, Bemessungsstrom 10 A, einschl.
potentialfreiem Hilfskontakt, direkt verdrahten.
Menge: 2,000 St
Zuordnung: 070

**1.2.14 Motorschutzschalter AC-3 3polig IP2X 400VAC 1,5kW**
STLB-Bau 2025-4 54
Motorschutzschalter DIN EN IEC 60947-4-1 (VDE
0660-102), Gebrauchskategorie AC-3, 3-polig, mit
Drehantrieb, geeignet für Motoren der Bauart EEx e, mit
Phasenausfallempfindlichkeit, Schutzart IP 2X DIN EN
60529 (VDE 0470-1), frontseitig, fingersicher DIN EN
50274 (VDE 0660-514), zur Montage auf Tragschiene DIN
EN 60715 (VDE 0660-520), Bemessungsbetriebsspannung 400
V AC, Bemessungsbetriebsleistung 1,5 kW, mit
Normalhilfsschalter 1 S und 1 Ö, Gebrauchskategorie
AC-15/DC-13, mit Strombegrenzung, Kurzschlussfestigkeit
100 kA, mit schwarz-grauem Drehgriff mit
Vorhängeschlosssperre für 3 Bügelschlösser.
Menge: 1,000 St
Zuordnung: 054

**1.2.15 Motorschutzschalter AC-3 3polig IP2X 400VAC 2,2kW**
STLB-Bau 2025-4 54
Motorschutzschalter DIN EN IEC 60947-4-1 (VDE
0660-102), Gebrauchskategorie AC-3, 3-polig, mit
Drehantrieb, geeignet für Motoren der Bauart EEx e, mit
Phasenausfallempfindlichkeit, Schutzart IP 2X DIN EN
60529 (VDE 0470-1), frontseitig, fingersicher DIN EN
50274 (VDE 0660-514), zur Montage auf Tragschiene DIN
EN 60715 (VDE 0660-520), Bemessungsbetriebsspannung 400
V AC, Bemessungsbetriebsleistung 2,2 kW, mit
Normalhilfsschalter 1 S und 1 Ö, Gebrauchskategorie
AC-15/DC-13, mit Strombegrenzung, Kurzschlussfestigkeit
100 kA, mit schwarz-grauem Drehgriff mit
Vorhängeschlosssperre für 3 Bügelschlösser.
Menge: 1,000 St
Zuordnung: 054

**1.2.16 Motorschutzschalter AC-3 3polig IP2X 230V 0,75kW**
STLB-Bau 2025-4 54
Motorschutzschalter DIN EN IEC 60947-4-1 (VDE
0660-102), Gebrauchskategorie AC-3, 3-polig, mit
Drehantrieb, geeignet für Motoren der Bauart EEx e, mit
Phasenausfallempfindlichkeit, Schutzart IP 2X DIN EN
60529 (VDE 0470-1), frontseitig, fingersicher DIN EN
50274 (VDE 0660-514), zur Montage auf Tragschiene DIN
EN 60715 (VDE 0660-520), Bemessungsbetriebsspannung 230
V AC, Bemessungsbetriebsleistung 0,75 kW, mit
Normalhilfsschalter 1 S und 1 Ö, Gebrauchskategorie
AC-15/DC-13, mit Strombegrenzung, Kurzschlussfestigkeit
100 kA, mit schwarz-grauem Drehgriff mit
Vorhängeschlosssperre für 3 Bügelschlösser.
Menge: 8,000 St
Zuordnung: 054

**1.2.17 Motorschutzschalter AC-3 3polig IP2X 230V 1,5kW**
STLB-Bau 2025-4 54
Motorschutzschalter DIN EN IEC 60947-4-1 (VDE
0660-102), Gebrauchskategorie AC-3, 3-polig, mit
Drehantrieb, geeignet für Motoren der Bauart EEx e, mit
Phasenausfallempfindlichkeit, Schutzart IP 2X DIN EN
60529 (VDE 0470-1), frontseitig, fingersicher DIN EN
50274 (VDE 0660-514), zur Montage auf Tragschiene DIN
EN 60715 (VDE 0660-520), Bemessungsbetriebsspannung 230
V AC, Bemessungsbetriebsleistung 1,5 kW, mit
Normalhilfsschalter 1 S und 1 Ö, Gebrauchskategorie
AC-15/DC-13, mit Strombegrenzung, Kurzschlussfestigkeit
100 kA, mit schwarz-grauem Drehgriff mit
Vorhängeschlosssperre für 3 Bügelschlösser.
Menge: 2,000 St
Zuordnung: 054

**1.2.18 Phasenüberwachung**
Phasenüberwachung mit Meldekontakt
einschl. Phasenleuchten (LED) in Schaltschranktür
Menge: 1,000 St

**1.2.19 Fehlerstromschutzschalter RCCB TypB unverzögert 16A Fehlerstrom 30mA einpolig+N 230VAC Hilfsschalter 1S 1Ö**
STLB-Bau 2025-4 54
Fehlerstromschutzschalter (RCCB) DIN EN 61008-1 (VDE
0664-10), als Reiheneinbaugerät, Maße DIN 43880,
fingersicher DIN EN 50274 (VDE 0660-514), Typ B
allstromsensitiv, Auslösung unverzögert,
Bemessungsstrom 16 A, Bemessungsfehlerstrom 30 mA,
einpolig + N, 230 V AC, Kurzschlussfestigkeit 6 kA,
stoßstromfest bis 250 A, mit Handbetätigung, mit
Hilfsschalter 1 S und 1 Ö.
Menge: 1,000 St
Zuordnung: 054

*Hinweis*

**1.2.20 Leistungsbaugruppe 230V bis 1,0kW für blockierfeste Antriebe**
Leistungsbaugruppe für Wechselstromantrieb 230 V,
Motornennleistung in kW bis 1,0; für blockierstromfeste
Antriebe, mit Überstromschutzorgan 1polig, mit
beidseitiger Klemmenabdeckung,
Bemessungsbetriebsspannung 230/400 V AC,
Bemessungsausschaltvermögen 6 kA, Auslösecharakteristik
C, mit Leistungsschütz mit Ansteuerung durch DDC und
Rückmeldung an DDC
Menge: 30,000 St

**1.2.21 Sammelstörmeldeeinr.**
STLB-Bau 2025-4 70
Sammelstörmeldeeinrichtung, mit Schnittstelle über
potentialfreie Kontakte, für Erstwertmeldung, mit
optischer Anzeige,
Meldungen '1' St, für Einbau in Tür oder Tableau.
Menge: 1,000 St
Zuordnung: 070

**1.2.22 Meldungsanzeige Dauerlicht**
STLB-Bau 2025-4 70
Meldungsanzeige, als Dauerlicht, als Leuchtdiode, für
Einbau in Tür oder Tableau.
Menge: 1,000 St
Zuordnung: 070

**1.2.23 Sicherheitssteuerung 1Eingang AnzAusgänge 10 St Relaistechnik**
STLB-Bau 2025-4 70
Sicherheitssteuerung zum Schalten in einen sicheren
Anlagenzustand bei Auslösung durch Wächter- und/oder
Begrenzungs-Kontaktgeber DIN EN 14597, für einen
auslösenden Eingang,
Anzahl zu schaltende Ausgänge '10' St, mit
Selbsthaltung und externer Entriegelung, Auslösung
einstellbar, in Relaistechnik, mit potentialfreiem
Hilfskontakt.
Menge: 4,000 St
Zuordnung: 070

**1.2.24 Netzwiederkehrsteuerung**
Netzwiederkehrsteuerung mit zeitgestaffelter
Wiedereinschaltsequenz, für einen auslösenden Eingang
Menge: 3,000 St

**1.2.25 Steuerung Koppelrelais**
Steuerung zur Kontaktvervielfältigung, für einen
auslösenden Eingang, für 2 zu schaltende Ausgänge
Menge: 32,000 St

*Hinweis*

**1.2.26 Einspeisung Lasttrennschalter 32A**
STLB-Bau 2025-4 70
Einspeisung mit Lasttrennschalter als Hauptschalter,
für Bemessungsstrom 32 A, 3-polig, mit potentialfreien
Hilfskontakten, Anzahl der potentialfreien
Hilfskontakte 3 St,
Bemessungsbetriebskurzschlussausschaltvermögen 10 kA,
mit Phasenkontrollleuchten, Phasenausfallrelais für
alle Phasen und potentialfreiem Hilfskontakt.
Menge: 1,000 St
Zuordnung: 070

**1.2.27 Spannungsversorgung 230VAC 100VA**
STLB-Bau 2025-4 70
Spannungsversorgung 230 V AC, Bemessungsleistung 100
VA, mit Trafo, einschl. primär- und sekundärseitiger
Sicherung, mit Erdschlussüberwachung einschl.
potentialfreiem Hilfskontakt.
Menge: 1,000 St
Zuordnung: 070

**1.2.28 Überspannungsschutzgerät binär 24V 2DA Blitzstrom-Überspannungsableiter Nennableitstoßstrom 1kA/Leiter**
STLB-Bau 2025-4 50
Überspannungsschutzgerät für Binärsignale mit 24 V, als
Zwischensteckgerät, für 2 DA, Blitzstrom- und
Überspannungsableiter Kategorie D1 + C2 + C1 DIN EN
61643-21 (VDE 0845-3-1), Nennableitstoßstrom (8/20) je
Leiter mind. 1 kA, Blitzstoßstrom (10/350) je Leiter
mind. 1 kA, mit Funktionsanzeige am Gerät und
potentialfreiem Kontakt für Fernanzeige.
Menge: 1,000 St
Zuordnung: 050

**1.2.29 Ansteuerung Antrieb stufenlos**
Ansteuerung Stellantrieb stufenlos 0(2)-10 V für
Stellantriebe, Motoransteuerungen, FU´s, etc. einschl.
Trennklemme
Menge: 17,000 St

**1.2.30 Ansteuerung Antrieb 2-Punkt**
Ansteuerung Stellantrieb 2-Punkt für Klappen oder
Ventile bestehend aus:
Koppelrelais bzw. Hilfsschütz einschl. Trennklemme
Menge: 49,000 St

**1.2.31 Meldeeingang potentialfrei**
Meldeeingang potentialfrei (z. B. Filterüberwachung
usw.), Klemmen, Schirmschienen einschl. Trennklemme
Menge: 218,000 St

**1.2.32 Sensoreingang**
passiver oder aktiver Sensoreingang stufenlos
(z. B. Temperaturfühler usw.) einschl. Trennklemme
Menge: 76,000 St

**1.2.33 Einbau Automationseinrichtung**
Einbau Automationseinrichtungen bestehend aus einer
oder mehrerer Automationsstationen und ggf. Modulen,
Einbaurahmen und sonstigen Zubehörteilen sowie
Prozessschnittstelle wie im Titel Automationsstation
beschrieben
Menge: 1,000 St

**1.2.34 GA-Übergabeklemmleisten**
GA-Übergangsklemmleiste als Prozessschnittstelle gem.
VDI 3814 Blatt 2 bestehend aus:

Prüftrennklemmen mit Prüfbuchsen, mit galvanischer und
optischer Trennung,
Klemmen und Prüfstecker auf Übergabeklemmleiste des
Schaltschrankes einrichten, einschl. der Anschlüsse
nach dem Summenblatt VDI 3814 für die hardwaremäßigen
Datenpunkte.

Die GA- Übergabeklemmleiste hat den mengenmäßigen
Anforderungen gemäß Summenblatt VD 3814 der jeweiligen
ISP zu entsprechen.
Menge: 1,000 St

**1.2.35 Einbau Installations-Switch**
Einbau des Installations-Switches wie im Titel 5
Datenübertragungsnetze beschrieben.
Menge: 1,000 St

**1.2.36 Unterbrechungsfreie Anschaltung für Handbediengeräte**
Unterbrechungsfreie Anschaltung für Handbedien-/
Handbedien- und Programmiergeräte an den Systembus im
Schaltschrank.
Menge: 1,000 St

#### 1.3 Automationsstation

*Hinweis*

**1.3.01 BACNet/SC Automationsstation**
für den Informationsschwerpunkt ASP 08.1
Netzspannung 230 V AC, für Einbau in Schaltschrank, mit
Peer-to-Peer Kommunikation, mit
Kommunikationsschnittstelle nach BACnet/SC
Normprotokoll DIN EN ISO 16484-5.

DDC-Unterstationen müssen einen Netzwerkanschluss
besitzen, um ohne zusätzliche Schnittstellen mit der
Managementebene zu kommunizieren.

Der Anbieter von BACnet/SC ®-Produkten muss durch
vorliegenden Konformitätstests an einer anerkannten und
akkreditierten Prüfstelle nachweisen, dass die
angebotenen Geräte mit dem BACnet/SC ®-Standard ISO
16484-5/ANSI ASHRAE 135 übereinstimmen.

Der Nachweis der BTL Zertifizierung durch ein
anerkanntes BTL Testlabor, ist für das eingesetzte
Fabrikat, das eingesetzte Produkt oder Produktreihe und
der darin enthaltenen Systemsoftware, durch einen
aktuellen Nachweis in Form des BTL Prüfzertifikates
(BTL Logo) mit der Angebotsabgabe nachzuweisen.
Ein Fehlen führt zum Ausschluss des Angebotes.

Art, Umfang und Inhalt der Datenübergabe an die MBE
(BACnet
Protokollimplementierungs-Conformance-Vereinbarung =
PICS) der Liegenschaft ist mit dem Nutzer im Detail
abzustimmen.
Die PICS des eingesetzten Fabrikates sind ebenfalls dem
Angebot beizufügen.

Anzahl und Art physikalischer Ein-/Ausgänge passend zu
den Funktionen:

49 St Binär-Ausgänge (BA)

17 St Analog-Ausgänge (AA)

218 St Binär-Eingänge (BE)

76 St Analog-Eingänge (AE)

Zusätzliche Reserveein-/-ausgänge betriebsfertig für
die Eingabe von Programmen.

20 % auf alle physikalischen und virtuellen Ein- /
Ausgänge

Anzahl und Art gemeinsamer Ein-/Ausgänge (kommunikative
Datenpunkte) passend
zu den Funktionen:

3  St Binär-Ausgänge (BA)

46 St Analog-Ausgänge (AA)

10 St Binär-Eingänge (BE)

0 St Analog-Eingänge (Zähler)

11 St Analog-Eingänge (AE)

Schnittstellen zu folgenden Kommunikationsprotokollen

Schnittstelle Modbus RTU für 10 Teilnehmer
Schnittstelle BACNet /SC für 25 Teilnehmer

Die Konfiguration der Automationsstation ist mit Angabe
von Bezeichnung, Typ, Stückpreis und Anzahl der
Hardwarekomponenten/je Informationsschwerpunkt im dem
Angebot abzugeben.

LEDs zur Anzeige des Status von allen Digitaleingängen
sind Bestandteil der Automationsstation. Die LEDs sind
eindeutig zu beschriften.

Der Einbau der Automationsstation in den zugehörigen
Leistungsschaltschrank, einschließlich der
betriebsfertigen Verdrahtung und der Anbindung an das
netzwerkfähigen Touch-Panel ist zu berücksichtigen.

Alle erforderlichen Reihen- und Prüfklemmen/
Messertrennklemmen
sowie die betriebsfertige Verdrahtung sind Bestandteil
der
Automationsstation.

Kommunikationsschnittstelle der Automationsstation:
Über Ethernet BACnet/SC, BACnet/IP oder Modbus
entsprechend der erforderlichen
Kapazität der Automationsstationen  inkl.
RJ45-Schnittstelle mit
Ethernet-Switch für die interne Kommunikation, inkl.
Patchkabel.

Die Kosten der Schaltschrankfelder zur Aufnahme der
Automationsstation
werden gemeinsam mit den Leistungsfeldern in separaten
Pos. abgefragt.
Hersteller / Typ:

'

....................................................'
vom Bieter einzutragen
Menge: 1,000 St

**1.3.02 M-Bus Gateway**
zur Anbindung von Verbrauchszählern. Für die Anbindung
von min. 10 M-Bus Geräten
Menge: 1,000 St

**1.3.03 Touch Panel-PC als netzwerkfähige webbasierende Bedienebene**
Lokale netzwerkfähige webbasierende Bedienebene

Lokale, netzwerkfähige, webbasierende Bedienebene
Vollgrafische WEB Visualisierungs- und Bedieneinheit,
15 Zoll, Touchbedienung zum Bedienen / Beobachten von
komplexen gebäudetechnischen Anlagen
- Einfache Plug & Play Funktionalität
- DHCP-fähig
- Zugriffsschutz für Displaykonfiguration
Technische Daten:
- Analog resistiver Touch mit 19 Zoll-Display
- LED-hinterleuchtetes TFT LC-Display
- Anzahl Farben mind. 64k
- Zeichenhoehe frei skalierbar
- CF/PC-Card-Slot für BackUp/Restore
- integrierte Hardwareuhr, gepuffert
- Ethernet-Schnittstelle
- USB-Schnittstelle zum Anschluß von Maus, Tastatur
- Kommunikationsschnittstellen Ethernet,
- Protokoll BACnet IP
- Versorgung DC 24 V / 2,5 A
- Temperaturbereich 0 - 50 GradC
- Schutzart IP 65 fronts., IP 20 rücks.
Einbau im Schaltschrank
Hersteller / Typ:

'

....................................................'
vom Bieter einzutragen
Menge: 1,000 St

**1.3.04 Sofware Bedienoberfläche**
Software Bedienoberfläche als WEB
Oberfläche/Bedienoberfläche erstellen. Folgende
Eigenschaften und Funktionen sind enthalten:
- Erstellen der Bedien-, Visualisierungs- und
Alarmoberflächen des Projektes
  mit dynamischen Anzeigen. Je nach angebotenen System
als menügeführte
  Bedienung, oder tabellarische Bedienmaske.
Zeitprogramme,
  Sollwertveränderungen mit verschiedenen Nutzerrechten
erstellen und
  einrichten. Ist-Zustände/ Anzeigen erstellen und
einrichten. Administrator des
  AG kann auch alle Regelparameter wie z.B.
Verstärkung, Laufzeiten,
  Fühlerkorrekturen usw. einstellen, sowie weitere
Nutzer und deren
  Nutzerrechte eingeben und löschen,
- Es sind Klartexte in der Bedienoberfläche zu
verwenden
  (keine Feldgerätebezeichnung in Kurzform),
- dynamische Einblendpunkte nach VDI 3814,
- der WEB Server ist als Aufsatz im ASP herzustellen,
- Nutzerebenen/ Passwortebenen einrichten,
- Einbindung der grafischen Anlagenbilder, Oberfläche
in den WEB Server einspielen,
- Netzwerkadressen eingeben,
- Zugriff über Internet freigeben,
- Funktionstest,
- HTML 5 Bedienung, BACnet/IP Adressierungsschlüssel
- Soll- und Istwerte analog/ digital/ virtuell/ Uhren/
Kalender/ Regelparameter/
  Timer/ Alarme/ Alarmhistorie/ Trend in
Bedienoberflächen,
- Die Bedienoberflächen sind Anlagenweise (z.B. je
Heizkreis) aufzuteilen,
- Die Eigenschaften und Funktionen der 2.0 Anlagen
(z.B. Kalenderobjekte RLT
  Anlage aus dem Lüftungskonzept) sind hierbei zu
berücksichtigen
Menge: 1,000 St

*Hinweis*

*Hinweis*
Zur Abrechnung gelangen Dienstleistungen auf Grundlage
der nachfolgend aufgeführten Funktionen nach VDI 3814
Blatt 1 und bestätigtem Aufmass. Systemintern
notwendige Merker, temporäre oder virtuelle
Datenpunkte, Verknüpfungen, Berechnungen oder sonstige
Leistungen, die zur Erfüllung dieser Funktionen
notwendig sind, werden nicht gesondert vergütet, sie
sind in die Einheitspreise der jeweiligen Funktionen
einzurechnen.

Funktionen gemäß GA - Funktionsliste
Automationseinrichtungen, für Erfassung, Aufbereitung
und Ausgabe von Informationen. Sie enthalten
Dienstleistungen, wie
- technische Klärung und Bearbeitung, Programmierung,
- Eingabe von Adressen, Benutzeradressen, Kennlinien,
Messbereichen,
  Einheiten, Programmteilen, Programmen und Parametern,
- Funktionsinterne Merker und Verknüpfungen,
- 1:1 Test, Inbetriebnahme und Einregulierung.
Die Betriebsparameter
- Sollwerte, Ein-/Ausschaltzeiten,
- Regelparameter,
- Anfangswerte der Betriebsstundenzählung und
Umschaltzeiten, Grenzwerte
  sowie Sollwertverstellungen,
- Schalten und Stellung von Stellgliedern sind über
eine Bedieneinheit und über
  die WEB-Oberfläche einstellbar.

Alle Funktionen sind in der VDI 3814 detailliert
beschrieben.
Die hier gestellten Einzelforderungen für die
Funktionen sind generell bindend und ergänzen die
folgenden Einzelpositionen.

*Hinweis*

**1.3.05 Physikalische Ein-Ausgabe Binär Schalten/Stellen**
STLB-Bau 2025-4 70
Physikalische Ein-/Ausgabefunktion, VDI 3814 Blatt 3.1,
Binäre Ausgabe Schalten/Stellen gemäß Funktion 1.1
GA-Funktionsliste Beiblatt 070-5.
Menge: 49,000 St
Zuordnung: 070

**1.3.06 Physikalische Ein-Ausgabe Analoge Ausgabe Stellen**
STLB-Bau 2025-4 70
Physikalische Ein-/Ausgabefunktion, VDI 3814 Blatt 3.1,
Analoge Ausgabe Stellen gemäß Funktion 1.2
GA-Funktionsliste Beiblatt 070-5.
Menge: 17,000 St
Zuordnung: 070

**1.3.07 Physikalische Ein-Ausgabe Binäre Eingabe Melden**
STLB-Bau 2025-4 70
Physikalische Ein-/Ausgabefunktion, VDI 3814 Blatt 3.1,
Binäre Eingabe Melden gemäß Funktion 1.3
GA-Funktionsliste Beiblatt 070-5.
Menge: 218,000 St
Zuordnung: 070

**1.3.08 Physikalische Ein-Ausgabe Analoge Eingabe Messen**
STLB-Bau 2025-4 70
Physikalische Ein-/Ausgabefunktion, VDI 3814 Blatt 3.1,
Analoge Eingabe Messen gemäß Funktion 1.5
GA-Funktionsliste Beiblatt 070-5, mit Überwachung auf
Geberstörung.
Menge: 76,000 St
Zuordnung: 070

**1.3.09 Gemeinsame Ein-Ausgabe Schalten**
STLB-Bau 2025-4 70
Gemeinsame Ein-/Ausgabefunktion, DIN EN ISO 16484-3,
Ausgabe Schalten gemäß Funktion 2.1 GA-Funktionsliste
Beiblatt 070-5.
Menge: 3,000 St
Zuordnung: 070

**1.3.10 Gemeinsame Ein-Ausgabe Stellen/Sollwert**
STLB-Bau 2025-4 70
Gemeinsame Ein-/Ausgabefunktion, DIN EN ISO 16484-3,
Ausgabe Stellen/Sollwert gemäß Funktion 2.2
GA-Funktionsliste Beiblatt 070-5.
Menge: 46,000 St
Zuordnung: 070

**1.3.11 Gemeinsame Ein-Ausgabe Melden**
STLB-Bau 2025-4 70
Gemeinsame Ein-/Ausgabefunktion, DIN EN ISO 16484-3,
Eingabe Melden gemäß Funktion 2.3 GA-Funktionsliste
Beiblatt 070-5.
Menge: 10,000 St
Zuordnung: 070

**1.3.12 Gemeinsame Ein-Ausgabe Messen**
STLB-Bau 2025-4 70
Gemeinsame Ein-/Ausgabefunktion, DIN EN ISO 16484-3,
Eingabe Messwert gemäß Funktion 2.5 GA-Funktionsliste
Beiblatt 070-5.
Menge: 11,000 St
Zuordnung: 070

*Hinweis*

**1.3.13 Verarbeitungsfunktion Überwachung Grenzwert fest**
STLB-Bau 2025-4 70
Verarbeitungsfunktion Überwachen, VDI 3814 Blatt 3.1,
für Grenzwert fest gemäß Funktion 3.1 GA-Funktionsliste
Beiblatt 070-5, je Überprüfung eines physikalischen,
kommunikativen oder berechneten Mess- oder Zählwertes,
auf die Einhaltung einer vorzugebenden festen Grenze.
Menge: 22,000 St
Zuordnung: 070

**1.3.14 Verarbeitungsfunktion Überwachung Grenzwert gleitend**
STLB-Bau 2025-4 70
Verarbeitungsfunktion Überwachen, VDI 3814 Blatt 3.1,
für Grenzwert gleitend gemäß Funktion 3.2
GA-Funktionsliste Beiblatt 070-5, je Überprüfung eines
physikalischen, kommunikativen oder berechneten
Messwertes, auf die Einhaltung einer vorzugebenden
gleitenden Grenze.
Menge: 1,000 St
Zuordnung: 070

**1.3.15 Verarbeitungsfunktion Überwachung Betriebsstundenerfassung**
STLB-Bau 2025-4 70
Verarbeitungsfunktion Überwachen, VDI 3814 Blatt 3.1,
für Betriebsstundenerfassung gemäß Funktion 3.3
GA-Funktionsliste Beiblatt 070-5, je Betriebszustand,
einschl. parametrierbarem Anfangswert, ohne
Grenzwertüberwachung.
Menge: 11,000 St
Zuordnung: 070

**1.3.16 Verarbeitungsfunktion Überwachung Ereigniszählung**
STLB-Bau 2025-4 70
Verarbeitungsfunktion Überwachen, VDI 3814 Blatt 3.1,
für Ereigniszählung gemäß Funktion 3.4
GA-Funktionsliste Beiblatt 070-5, je Zählung, ohne
Grenzwertüberwachung.
Menge: 1,000 St
Zuordnung: 070

**1.3.17 Verarbeitungsfunktion Überwachung Befehlsausführkontrolle**
STLB-Bau 2025-4 70
Verarbeitungsfunktion Überwachen, VDI 3814 Blatt 3.1,
für Befehlsausführkontrolle gemäß Funktion 3.5
GA-Funktionsliste Beiblatt 070-5, zum Zusammenfassen,
Verzögern und Unterdrücken von Meldungen, je
Benutzeradresse.
Menge: 32,000 St
Zuordnung: 070

**1.3.18 Verarbeitungsfunktion Überwachung Meldungsbearbeitung**
STLB-Bau 2025-4 70
Verarbeitungsfunktion Überwachen, VDI 3814 Blatt 3.1,
für Meldungsbearbeitung gemäß Funktion 3.6
GA-Funktionsliste Beiblatt 070-5, zum Zusammenfassen,
Verzögern und Unterdrücken von Meldungen, je
Benutzeradresse.
Menge: 143,000 St
Zuordnung: 070

**1.3.19 Verarbeitungsfunktion Steuern Anlagensteuerung**
STLB-Bau 2025-4 70
Verarbeitungsfunktion Steuern, VDI 3814 Blatt 3.1, für
Anlagensteuerung gemäß Funktion 4.1 GA-Funktionsliste
Beiblatt 070-5.
Menge: 4,000 St
Zuordnung: 070

**1.3.20 Verarbeitungsfunktion Steuern Motorsteuerung**
STLB-Bau 2025-4 70
Verarbeitungsfunktion Steuern, VDI 3814 Blatt 3.1, für
Motorsteuerung gemäß Funktion 4.2 GA-Funktionsliste
Beiblatt 070-5.
Menge: 29,000 St
Zuordnung: 070

**1.3.21 Verarbeitungsfunktion Steuern Sicherheits-Frostschutzsteuerung**
STLB-Bau 2025-4 70
Verarbeitungsfunktion Steuern, VDI 3814 Blatt 3.1,
Sicherheits-/Frostschutzsteuerung gemäß Funktion 4.5
GA-Funktionsliste Beiblatt 070-5, je Steuerungsablauf.
Menge: 19,000 St
Zuordnung: 070

**1.3.22 Verarbeitungsfunktion Regeln PI-PID-Regelung**
STLB-Bau 2025-4 70
Verarbeitungsfunktion Regeln, VDI 3814 Blatt 3.1, für
PI-/PID-Regelung gemäß Funktion 5.2 GA-Funktionsliste
Beiblatt 070-5.
Menge: 28,000 St
Zuordnung: 070

**1.3.23 Verarbeitungsfunktion Regeln Sollwertführung-kennlinie**
STLB-Bau 2025-4 70
Verarbeitungsfunktion Regeln, VDI 3814 Blatt 3.1, für
Sollwertführung/-kennlinie gemäß Funktion 5.3
GA-Funktionsliste Beiblatt 070-5.
Menge: 8,000 St
Zuordnung: 070

**1.3.24 Verarbeitungsfunktion Regeln Stellausgabe stetig**
STLB-Bau 2025-4 70
Verarbeitungsfunktion Regeln, VDI 3814 Blatt 3.1, für
Stellausgabe stetig gemäß Funktion 5.4
GA-Funktionsliste Beiblatt 070-5.
Menge: 36,000 St
Zuordnung: 070

**1.3.25 Verarbeitungsfunktion Regeln Stellausgabe 2Punkt**
STLB-Bau 2025-4 70
Verarbeitungsfunktion Regeln, VDI 3814 Blatt 3.1, für
Stellausgabe 2 Punkt gemäß Funktion 5.5
GA-Funktionsliste Beiblatt 070-5.
Menge: 6,000 St
Zuordnung: 070

**1.3.26 Verarbeitungsfunktion Regeln Begrenzung Sollwert/Stellgröße**
STLB-Bau 2025-4 70
Verarbeitungsfunktion Regeln, VDI 3814 Blatt 3.1, für
Begrenzung Sollwert/Stellgröße gemäß Funktion 5.7
GA-Funktionsliste Beiblatt 070-5.
Menge: 4,000 St
Zuordnung: 070

**1.3.27 Verarbeitungsfunktion Regeln Parameterumschaltung**
STLB-Bau 2025-4 70
Verarbeitungsfunktion Regeln, VDI 3814 Blatt 3.1, für
Parameterumschaltung gemäß Funktion 5.8
GA-Funktionsliste Beiblatt 070-5.
Menge: 2,000 St
Zuordnung: 070

**1.3.28 Verarbeitungsfunktion Rechnen/Optimieren Arithmetische Berechnung**
STLB-Bau 2025-4 70
Verarbeitungsfunktion Rechnen/Optimieren, VDI 3814
Blatt 3.1, für Arithmetische Berechnung gemäß Funktion
6.2 GA-Funktionsliste Beiblatt 070-5, je
Eingangs-Benutzeradresse.
Menge: 1,000 St
Zuordnung: 070

**1.3.29 Verarbeitungsfunktion Rechnen/Optimieren Ereignisabhängiges Schalten**
STLB-Bau 2025-4 70
Verarbeitungsfunktion Rechnen/Optimieren, VDI 3814
Blatt 3.1, für Ereignisabhängiges Schalten gemäß
Funktion 6.3 GA-Funktionsliste Beiblatt 070-5, je
Ausgabe-Benutzeradresse, für einen der Programmart
zugeordneten Ein-/Auszyklus.
Menge: 1,000 St
Zuordnung: 070

**1.3.30 Verarbeitungsfunktion Rechnen/Optimieren Zeitabhängiges Schalten**
STLB-Bau 2025-4 70
Verarbeitungsfunktion Rechnen/Optimieren, VDI 3814
Blatt 3.1, für Zeitabhängiges Schalten gemäß Funktion
6.4 GA-Funktionsliste Beiblatt 070-5, je
Ausgabe-Benutzeradresse.
Menge: 4,000 St
Zuordnung: 070

**1.3.31 Verarbeitungsfunktion Rechnen/Optimieren Nachtkühlbetrieb**
STLB-Bau 2025-4 70
Verarbeitungsfunktion Rechnen/Optimieren, VDI 3814
Blatt 3.1, für Nachtkühlbetrieb gemäß Funktion 6.7
GA-Funktionsliste Beiblatt 070-5, je
Ausgabe-Benutzeradresse.
Menge: 2,000 St
Zuordnung: 070

**1.3.32 Verarbeitungsfunktion Rechnen/Optimieren Gebäudetemperaturbegrenzung**
STLB-Bau 2025-4 70
Verarbeitungsfunktion Rechnen/Optimieren, VDI 3814
Blatt 3.1, für Gebäudetemperaturbegrenzung gemäß
Funktion 6.8 GA-Funktionsliste Beiblatt 070-5, je
Ausgabe-Benutzeradresse.
Menge: 1,000 St
Zuordnung: 070

**1.3.33 Verarbeitungsfunktion Rechnen/Optimieren Energierückgewinnung**
STLB-Bau 2025-4 70
Verarbeitungsfunktion Rechnen/Optimieren, VDI 3814
Blatt 3.1, für Energierückgewinnung gemäß Funktion 6.9
GA-Funktionsliste Beiblatt 070-5, je
Ausgabe-Benutzeradresse.
Menge: 2,000 St
Zuordnung: 070

**1.3.34 Verarbeitungsfunktion Rechnen/Optimieren Netzwiederkehrprogramm**
STLB-Bau 2025-4 70
Verarbeitungsfunktion Rechnen/Optimieren, VDI 3814
Blatt 3.1, für Netzwiederkehrprogramm gemäß Funktion
6.11 GA-Funktionsliste Beiblatt 070-5, je
Ausgabe-Benutzeradresse.
Menge: 4,000 St
Zuordnung: 070

*Hinweis*

**1.3.35 Programm zur Kommunikation zw. AS und LTE Modem**
Menge: 1,000 St

**1.3.36 Optimierungsprogramm**
STLB-Bau 2025-4 70
Optimierungsprogramm für arithmetische Berechnung, für
ereignisabhängiges Schalten, für zeitabhängiges
Schalten, für gleitendes Ein-/Ausschalten, für
zyklisches Schalten, für Nachtkühlbetrieb, für
Gebäudetemperaturbegrenzung, für Energierückgewinnung,
für Netzwiederkehr, für Höchstlastbegrenzung.
Menge: 1,000 St
Zuordnung: 070

#### 1.4 Managementebene

*Hinweis*

*Hinweis*

**1.4.01 Managementfunktion Kommunikation Ein-Ausgabefunktion**
STLB-Bau 2025-4 70
Managementfunktion VDI 3814 Blatt 3.1, Kommunikation
Ein-/Ausgabefunktion gemäß Funktion 7.1
GA-Funktionsliste, Beiblatt 070-5.
Menge: 425,000 St
Zuordnung: 070

**1.4.02 Managementfunktion Kommunikation Block/Datei**
STLB-Bau 2025-4 70
Managementfunktion DIN EN ISO 16484-3, Kommunikation
Block/Datei gemäß Funktion 7.2 GA-Funktionsliste,
Beiblatt 070-5.
Menge: 147,000 St
Zuordnung: 070

**1.4.03 Managementfunktion Ereignis-Langzeitspeicherung**
STLB-Bau 2025-4 70
Managementfunktion VDI 3814 Blatt 3.1,
Ereignis-Langzeitspeicherung gemäß Funktion 7.3
GA-Funktionsliste, Beiblatt 070-5.
Menge: 7,000 St
Zuordnung: 070

**1.4.04 Managementfunktion Historisierung Datenbank**
STLB-Bau 2025-4 70
Managementfunktion VDI 3814 Blatt 3.1, Historisierung
in Datenbank gemäß Funktion 7.4 GA-Funktionsliste,
Beiblatt 070-5.
Menge: 3,000 St
Zuordnung: 070

*Hinweis*

**1.4.05 Bedienfunktion Grafik/Anlagenbild**
STLB-Bau 2025-4 70
Bedienfunktion VDI 3814 Blatt 3.1, Grafik/Anlagenbild
gemäß Funktion 8.1 GA-Funktionsliste, Beiblatt 070-5.
Menge: 38,000 St
Zuordnung: 070

**1.4.06 Bedienfunktion Dynamische Einblendung**
STLB-Bau 2025-4 70
Bedienfunktion VDI 3814 Blatt 3.1, Dynamische
Einblendung gemäß Funktion 8.2 GA-Funktionsliste,
Beiblatt 070-5.
Menge: 471,000 St
Zuordnung: 070

**1.4.07 Bedienfunktion Ereignis-Anweisungstext**
STLB-Bau 2025-4 70
Bedienfunktion VDI 3814 Blatt 3.1,
Ereignis-Anweisungstext gemäß Funktion 8.3
GA-Funktionsliste, Beiblatt 070-5, bis 256 Zeichen.
Menge: 22,000 St
Zuordnung: 070

**1.4.08 Bedienfunktion Nachricht parametrieren**
STLB-Bau 2025-4 70
Bedienfunktion VDI 3814 Blatt 3.1, Nachricht an
externer Stelle parametrieren gemäß Funktion 8.4
GA-Funktionsliste, Beiblatt 070-5.
Menge: 7,000 St
Zuordnung: 070

#### 1.5 Datenübertragungsnetze

**1.5.01 Industrial Ethernet Switch unmanaged 1Gbit**
Industrial Ethernet Switch Grundgerät
einschl. Inbetriebnahme im Schaltschrank, einschl.
Anschlußarbeiten .
Modularer Switch,
8 X 10/100MBIT/S
Medienmodulsteckplätze, im Lieferumfang
AC/DC 24V Spannungsversorgung sowie aller
erforderlichen Materialien und Dienstleistungen
betriebsfertig installiert
Menge: 1,000 St

**1.5.02 LTE Modem zum Übertragen von SMS**
LTE Modem zur DIN-Hutschienenmontage
inklusive Antenne außerhalb des Schaltschranks
Schnittstelle passend zum Automationssystem
Menge: 1,000 St

**1.5.03 Netzwerkdose**
Tragschienen Outlet, IE-XM-RJ45/ID, CAT 6
Menge: 1,000 St

**1.5.04 Konfektioniertes Datenkabel**
Konfektioniertes Datenkabel, DIN EN 50288-5-2,
Kategorie 6, Länge bis 2 m, Kabelenden bestückt mit
Stecker RJ 45, mit Knickschutz und Zugentlastung,
Farbton grau, zur Verbindung Kommunikationsserver und
Ethernet-Modem.
Menge: 6,000 St

#### 1.6 Kabel, Leitungen, Installation

*Hinweis*

**1.6.01 Installationsltg halogenfrei NHXMH-J 3x1,5RE**
STLB-Bau 2025-4 53
Halogenfreie Installationsleitung DIN VDE 0250-214 (VDE
0250-214) NHXMH-J 3 x 1,5 RE, Cu-Zahl 43, Brandklasse
Dca DIN EN 13501-6.
Menge: 650,000 m
Zuordnung: 053

**1.6.02 Installationsltg halogenfrei NHXMH-J 4x1,5RE**
STLB-Bau 2025-4 53
Halogenfreie Installationsleitung DIN VDE 0250-214 (VDE
0250-214) NHXMH-J 4 x 1,5 RE, Cu-Zahl 58, Brandklasse
Dca DIN EN 13501-6.
Menge: 50,000 m
Zuordnung: 053

**1.6.03 Kabel halogenfrei N2XH-J 4x1,5RE**
STLB-Bau 2025-4 53
Halogenfreies Kabel DIN VDE 0276-604 (VDE 0276-604)
N2XH-J 4 x 1,5 RE, Cu-Zahl 58.
Menge: 60,000 m
Zuordnung: 053

**1.6.04 Installationsltg halogenfrei NHXMH-J 5x1,5RE**
STLB-Bau 2025-4 53
Halogenfreie Installationsleitung DIN VDE 0250-214 (VDE
0250-214) NHXMH-J 5 x 1,5 RE, Cu-Zahl 72.
Menge: 120,000 m
Zuordnung: 053

**1.6.05 Kabel halogenfrei N2XH-J 2x1,5RE**
STLB-Bau 2025-4 53
Halogenfreies Kabel DIN VDE 0276-604 (VDE 0276-604)
N2XH-J 2 x 1,5 RE, Cu-Zahl 29.
Menge: 60,000 m
Zuordnung: 053

**1.6.06 Kabel halogenfrei N2XH-J 7x1,5RE**
STLB-Bau 2025-4 53
Halogenfreies Kabel DIN VDE 0276-604 (VDE 0276-604)
N2XH-J 7 x 1,5 RE, Cu-Zahl 101.
Menge: 1330,000 m
Zuordnung: 053

**1.6.07 Außenkabel symmetrisch A-2Y(L)2Y 2x2x0,8 STIII BD**
STLB-Bau 2025-4 61
Außenkabel, symmetrisch, DIN VDE 0816-1 (VDE 0816-1),
A-2Y(L)2Y, 2 x 2 x 0,8 STIII BD.
Menge: 30,000 m
Zuordnung: 061

**1.6.08 Installationskabel symmetrisch E90 BMK JE-H(St)H 2x2x0,8 Bd Verlegung E90 konform**
STLB-Bau 2025-4 61
Installationskabel, symmetrisch, DIN VDE 0815 (VDE
0815), mit integriertem Funktionserhalt E 90, DIN
4102-12, mit rotem Außenmantel und Aufdruck
-Brandmeldekabel-, JE-H(St)H, 2 x 2 x 0,8 Bd, E 90
konforme Verlegung mit den dafür zertifizierten
Befestigungsmitteln.
Menge: 10,000 m
Zuordnung: 061

**1.6.09 Installationskabel symmetrisch J-H(St)H 2x2x0,8 Bd**
STLB-Bau 2025-4 61
Installationskabel, symmetrisch, DIN VDE 0815 (VDE
0815), J-H(St)H, 2 x 2 x 0,8 Bd.
Menge: 4560,000 m
Zuordnung: 061

**1.6.10 Installationskabel symmetrisch J-H(St)H 4x2x0,8 Bd**
STLB-Bau 2025-4 61
Installationskabel, symmetrisch, DIN VDE 0815 (VDE
0815), J-H(St)H, 4 x 2 x 0,8 Bd.
Menge: 690,000 m
Zuordnung: 061

**1.6.11 Installationskabel symmetrisch J-H(St)H 8x2x0,8 Bd**
STLB-Bau 2025-4 61
Installationskabel, symmetrisch, DIN VDE 0815 (VDE
0815), J-H(St)H, 8 x 2 x 0,8 Bd.
Menge: 20,000 m
Zuordnung: 061

**1.6.12 Installationsltg halogenfrei NHXMH-J 1x16RM**
STLB-Bau 2025-4 53
Halogenfreie Installationsleitung DIN VDE 0250-214 (VDE
0250-214) NHXMH-J 1 x 16 RM, Cu-Zahl 154.
Menge: 30,000 m
Zuordnung: 053

*Hinweis*

*Hinweis*

**1.6.13 Installationsltg halogenfrei NHXMH-J 3x1,5RE vorh.Kabelrinne/Kanal verlegen**
STLB-Bau 2025-4 53
Halogenfreie Installationsleitung DIN VDE 0250-214 (VDE
0250-214) NHXMH-J 3 x 1,5 RE, Cu-Zahl 43, Brandklasse
Dca DIN EN 13501-6, auf vorh. Kabelrinnen oder in
offene Kanäle, nur verlegen.
Menge: 520,000 m
Zuordnung: 053

**1.6.14 Installationsltg halogenfrei NHXMH-J 4x1,5RE vorh.Kabelrinne/Kanal verlegen**
STLB-Bau 2025-4 53
Halogenfreie Installationsleitung DIN VDE 0250-214 (VDE
0250-214) NHXMH-J 4 x 1,5 RE, Cu-Zahl 58, Brandklasse
Dca DIN EN 13501-6, auf vorh. Kabelrinnen oder in
offene Kanäle, nur verlegen.
Menge: 40,000 m
Zuordnung: 053

**1.6.15 Kabel halogenfrei N2XH-J 4x1,5RE vorh.Kabelrinne/Kanal verlegen**
STLB-Bau 2025-4 53
Halogenfreies Kabel DIN VDE 0276-604 (VDE 0276-604)
N2XH-J 4 x 1,5 RE, Cu-Zahl 58, auf vorh. Kabelrinnen
oder in offene Kanäle, nur verlegen.
Menge: 30,000 m
Zuordnung: 053

**1.6.16 Installationsltg halogenfrei NHXMH-J 5x1,5RE vorh.Kabelrinne/Kanal verlegen**
STLB-Bau 2025-4 53
Halogenfreie Installationsleitung DIN VDE 0250-214 (VDE
0250-214) NHXMH-J 5 x 1,5 RE, Cu-Zahl 72, auf vorh.
Kabelrinnen oder in offene Kanäle, nur verlegen.
Menge: 20,000 m
Zuordnung: 053

**1.6.17 Kabel halogenfrei N2XH-J 2x1,5RE vorh.Kabelrinne/Kanal verlegen**
STLB-Bau 2025-4 53
Halogenfreies Kabel DIN VDE 0276-604 (VDE 0276-604)
N2XH-J 2 x 1,5 RE, Cu-Zahl 29, auf vorh. Kabelrinnen
oder in offene Kanäle, nur verlegen.
Menge: 30,000 m
Zuordnung: 053

**1.6.18 Kabel halogenfrei N2XH-J 7x1,5RE vorh.Kabelrinne/Kanal verlegen**
STLB-Bau 2025-4 53
Halogenfreies Kabel DIN VDE 0276-604 (VDE 0276-604)
N2XH-J 7 x 1,5 RE, Cu-Zahl 101, auf vorh. Kabelrinnen
oder in offene Kanäle, nur verlegen.
Menge: 100,000 m
Zuordnung: 053

**1.6.19 Außenkabel symmetrisch A-2Y(L)2Y 2x2x0,8 STIII BD**
STLB-Bau 2025-4 61
Außenkabel, symmetrisch, DIN VDE 0816-1 (VDE 0816-1),
A-2Y(L)2Y, 2 x 2 x 0,8 STIII BD.
Menge: 10,000 m
Zuordnung: 061

**1.6.20 Installationskabel symmetrisch J-H(St)H 2x2x0,8 Bd vorh.Kabelrinne/Kanal**
STLB-Bau 2025-4 61
Installationskabel, symmetrisch, DIN VDE 0815 (VDE
0815), J-H(St)H, 2 x 2 x 0,8 Bd, auf vorh. Kabelrinnen
oder in offene Kanäle.
Menge: 1010,000 m
Zuordnung: 061

**1.6.21 Installationskabel symmetrisch J-H(St)H 4x2x0,8 Bd vorh.Kabelrinne/Kanal**
STLB-Bau 2025-4 61
Installationskabel, symmetrisch, DIN VDE 0815 (VDE
0815), J-H(St)H, 4 x 2 x 0,8 Bd, auf vorh. Kabelrinnen
oder in offene Kanäle.
Menge: 150,000 m
Zuordnung: 061

*Hinweis*

**1.6.22 Installationsltg halogenfrei NHXMH-J 3x1,5RE vorh.Rohr/Unterflurkanal verlegen**
STLB-Bau 2025-4 53
Halogenfreie Installationsleitung DIN VDE 0250-214 (VDE
0250-214) NHXMH-J 3 x 1,5 RE, Cu-Zahl 43, Brandklasse
Dca DIN EN 13501-6, in vorh. Rohre/Unterflurkanäle, nur
verlegen.
Menge: 130,000 m
Zuordnung: 053

**1.6.23 Installationsltg halogenfrei NHXMH-J 4x1,5RE vorh.Rohr/Unterflurkanal verlegen**
STLB-Bau 2025-4 53
Halogenfreie Installationsleitung DIN VDE 0250-214 (VDE
0250-214) NHXMH-J 4 x 1,5 RE, Cu-Zahl 58, Brandklasse
Dca DIN EN 13501-6, in vorh. Rohre/Unterflurkanäle, nur
verlegen.
Menge: 10,000 m
Zuordnung: 053

**1.6.24 Kabel halogenfrei N2XH-J 4x1,5RE vorh.Rohr/Unterflurkanal verlegen**
STLB-Bau 2025-4 53
Halogenfreies Kabel DIN VDE 0276-604 (VDE 0276-604)
N2XH-J 4 x 1,5 RE, Cu-Zahl 58, in vorh.
Rohre/Unterflurkanäle, nur verlegen.
Menge: 30,000 m
Zuordnung: 053

**1.6.25 Installationsltg halogenfrei NHXMH-J 5x1,5RE vorh.Rohr/Unterflurkanal verlegen**
STLB-Bau 2025-4 53
Halogenfreie Installationsleitung DIN VDE 0250-214 (VDE
0250-214) NHXMH-J 5 x 1,5 RE, Cu-Zahl 72, in vorh.
Rohre/Unterflurkanäle, nur verlegen.
Menge: 100,000 m
Zuordnung: 053

**1.6.26 Kabel halogenfrei N2XH-J 2x1,5RE vorh.Rohr/Unterflurkanal verlegen**
STLB-Bau 2025-4 53
Halogenfreies Kabel DIN VDE 0276-604 (VDE 0276-604)
N2XH-J 2 x 1,5 RE, Cu-Zahl 29, in vorh.
Rohre/Unterflurkanäle, nur verlegen.
Menge: 30,000 m
Zuordnung: 053

**1.6.27 Kabel halogenfrei N2XH-J 7x1,5RE vorh.Rohr/Unterflurkanal verlegen**
STLB-Bau 2025-4 53
Halogenfreies Kabel DIN VDE 0276-604 (VDE 0276-604)
N2XH-J 7 x 1,5 RE, Cu-Zahl 101, in vorh.
Rohre/Unterflurkanäle, nur verlegen.
Menge: 1230,000 m
Zuordnung: 053

**1.6.28 Außenkabel symmetrisch A-2Y(L)2Y 2x2x0,8 STIII BD**
STLB-Bau 2025-4 61
Außenkabel, symmetrisch, DIN VDE 0816-1 (VDE 0816-1),
A-2Y(L)2Y, 2 x 2 x 0,8 STIII BD.
Menge: 20,000 m
Zuordnung: 061

**1.6.29 Installationskabel symmetrisch E90 BMK JE-H(St)H 2x2x0,8 Bd Verlegung E90 konform**
STLB-Bau 2025-4 61
Installationskabel, symmetrisch, DIN VDE 0815 (VDE
0815), mit integriertem Funktionserhalt E 90, DIN
4102-12, mit rotem Außenmantel und Aufdruck
-Brandmeldekabel-, JE-H(St)H, 2 x 2 x 0,8 Bd, E 90
konforme Verlegung mit den dafür zertifizierten
Befestigungsmitteln.
Menge: 10,000 m
Zuordnung: 061

**1.6.30 Installationskabel symmetrisch J-H(St)H 2x2x0,8 Bd vorh.Rohr/Unterflurkanal**
STLB-Bau 2025-4 61
Installationskabel, symmetrisch, DIN VDE 0815 (VDE
0815), J-H(St)H, 2 x 2 x 0,8 Bd, in vorh.
Rohre/Unterflurkanäle, Arbeitshöhe des Montageortes bis
3,5 m über der Standfläche des hierfür erforderlichen
Gerüstes.
Menge: 3550,000 m
Zuordnung: 061

**1.6.31 Installationskabel symmetrisch J-H(St)H 4x2x0,8 Bd vorh.Rohr/Unterflurkanal**
STLB-Bau 2025-4 61
Installationskabel, symmetrisch, DIN VDE 0815 (VDE
0815), J-H(St)H, 4 x 2 x 0,8 Bd, in vorh.
Rohre/Unterflurkanäle, Arbeitshöhe des Montageortes bis
3,5 m über der Standfläche des hierfür erforderlichen
Gerüstes.
Menge: 540,000 m
Zuordnung: 061

**1.6.32 Installationskabel symmetrisch J-H(St)H 8x2x0,8 Bd vorh.Kabelrinne/Kanal**
STLB-Bau 2025-4 61
Installationskabel, symmetrisch, DIN VDE 0815 (VDE
0815), J-H(St)H, 8 x 2 x 0,8 Bd, auf vorh. Kabelrinnen
oder in offene Kanäle.
Menge: 20,000 m
Zuordnung: 061

**1.6.33 Installationsltg halogenfrei NHXMH-J 1x16RM vorh.Rohr/Unterflurkanal verlegen**
STLB-Bau 2025-4 53
Halogenfreie Installationsleitung DIN VDE 0250-214 (VDE
0250-214) NHXMH-J 1 x 16 RM, Cu-Zahl 154, in vorh.
Rohre/Unterflurkanäle, nur verlegen.
Menge: 30,000 m
Zuordnung: 053

*Hinweis*
Anschließen von Kabeln oder Leitungen mit
konzentrischem Leiter an beigestellten Betriebsmitteln,
sowie Einführung in den Schaltschrank einschl. der
erforderlichen Kabelschuhe, einschl. eventueller
Schirme und Beidrähte.

**1.6.34 Installationsltg halogenfrei NHXMH-J 3x1,5RE anschließen**
STLB-Bau 2025-4 53
Halogenfreie Installationsleitung DIN VDE 0250-214 (VDE
0250-214) NHXMH-J 3 x 1,5 RE, Cu-Zahl 43, Brandklasse
Dca DIN EN 13501-6, nur anschließen an beigestellte
Betriebsmittel, einschl. Verbindungsmittel.
Menge: 36,000 St
Zuordnung: 053

**1.6.35 Installationsltg halogenfrei NHXMH-J 4x1,5RE anschließen**
STLB-Bau 2025-4 53
Halogenfreie Installationsleitung DIN VDE 0250-214 (VDE
0250-214) NHXMH-J 4 x 1,5 RE, Cu-Zahl 58, Brandklasse
Dca DIN EN 13501-6, nur anschließen an beigestellte
Betriebsmittel, einschl. Verbindungsmittel.
Menge: 2,000 St
Zuordnung: 053

**1.6.36 Kabel halogenfrei N2XH-J 4x1,5RE anschließen**
STLB-Bau 2025-4 53
Halogenfreies Kabel DIN VDE 0276-604 (VDE 0276-604)
N2XH-J 4 x 1,5 RE, Cu-Zahl 58, nur anschließen an
beigestellte Betriebsmittel, einschl.
Verbindungsmittel.
Menge: 4,000 St
Zuordnung: 053

**1.6.37 Installationsltg halogenfrei NHXMH-J 5x1,5RE anschließen**
STLB-Bau 2025-4 53
Halogenfreie Installationsleitung DIN VDE 0250-214 (VDE
0250-214) NHXMH-J 5 x 1,5 RE, Cu-Zahl 72, nur
anschließen an beigestellte Betriebsmittel, einschl.
Verbindungsmittel.
Menge: 10,000 St
Zuordnung: 053

**1.6.38 Kabel halogenfrei N2XH-J 2x1,5RE anschließen**
STLB-Bau 2025-4 53
Halogenfreies Kabel DIN VDE 0276-604 (VDE 0276-604)
N2XH-J 2 x 1,5 RE, Cu-Zahl 29, nur anschließen an
beigestellte Betriebsmittel, einschl.
Verbindungsmittel.
Menge: 4,000 St
Zuordnung: 053

**1.6.39 Kabel halogenfrei N2XH-J 7x1,5RE anschließen**
STLB-Bau 2025-4 53
Halogenfreies Kabel DIN VDE 0276-604 (VDE 0276-604)
N2XH-J 7 x 1,5 RE, Cu-Zahl 101, nur anschließen an
beigestellte Betriebsmittel, einschl.
Verbindungsmittel.
Menge: 56,000 St
Zuordnung: 053

**1.6.40 Installationskabel symmetrisch J-H(St)H 2x2x0,8 Bd Anschluss**
STLB-Bau 2025-4 61
Installationskabel, symmetrisch, DIN VDE 0815 (VDE
0815), an Anschlusseinrichtung, Aufputzausführung,
geschirmt, in Schraubtechnik, J-H(St)H, 2 x 2 x 0,8 Bd,
nur anschließen.
Menge: 252,000 St
Zuordnung: 061

**1.6.41 Installationskabel symmetrisch J-H(St)H 4x2x0,8 Bd Anschluss**
STLB-Bau 2025-4 61
Installationskabel, symmetrisch, DIN VDE 0815 (VDE
0815), an Anschlusseinrichtung, Aufputzausführung,
geschirmt, in Schraubtechnik, J-H(St)H, 4 x 2 x 0,8 Bd,
nur anschließen.
Menge: 24,000 St
Zuordnung: 061

**1.6.42 Installationskabel symmetrisch J-H(St)H 8x2x0,8 Bd Anschluss**
STLB-Bau 2025-4 61
Installationskabel, symmetrisch, DIN VDE 0815 (VDE
0815), an Anschlusseinrichtung, Aufputzausführung,
geschirmt, in Schraubtechnik, J-H(St)H, 8 x 2 x 0,8 Bd,
nur anschließen.
Menge: 2,000 St
Zuordnung: 061

**1.6.43 Installationsltg halogenfrei NHXMH-J 1x16RM anschließen**
STLB-Bau 2025-4 53
Halogenfreie Installationsleitung DIN VDE 0250-214 (VDE
0250-214) NHXMH-J 1 x 16 RM, Cu-Zahl 154, nur
anschließen an beigestellte Betriebsmittel, einschl.
Verbindungsmittel.
Menge: 1,000 St
Zuordnung: 053

**1.6.44 Einspeisung Schaltschrank**
Bauseitiges Einspeisekabel in den Schaltschrank
einführen und auflegen, in Abstimmung mit dem Gewerk
Elektro zum Freischalten in der GHV
Menge: 1,000 St

**1.6.45 Isolationsmessung von Kabeln und Leitungen**
Isolationsmessung von Kabeln und Leitungen mit
Protokollierung der Messwerten und Übergabe an den
Auftraggeber Abrechnungseinheit Stück Kabel nach
Vorgabe der "DGUV Vorschrift 3"
Menge: 56,000 St

**1.6.46 Schleifenwiederstandsmessung nach VDE 100-600**
Schleifenwiderstandsmessung nach VDE 100-600
für verlegte Leistungskabel, bestehend aus:
Geräte / Verbraucher einschalten,
Klemmenkasten öffnen u. Messung durchführen,
Messung protokollieren. Messung pro Leitung.
Menge: 56,000 St

*Hinweis*

**1.6.47 Herstellung Mauerschlitz**
Mauerschlitz für die Unterputzverlegung von
Installationsleitungen, Tiefe ca. 2-3cm, in Beton- und
Steinwänden
Menge: 50,000 m

**1.6.48 Verschließen Mauerschlitz**
Menge: 50,000 m

**1.6.49 Herstellung Bohrung bis Durchmesser 12mm Tiefe bis 25mm**
Menge: 20,000 St

**1.6.50 Verschließen Bohrung bis 12mm**
Menge: 20,000 St

**1.6.51 Herstellung Bohrung bis Durchmesser 22mm Tiefe bis 25mm**
Menge: 20,000 St

**1.6.52 Verschließen Bohrung bis 22mm**
Menge: 20,000 St

**1.6.53 Elektroinstallationsrohr halogenfr.Kunststoff AD 16mm AP Abstandsschellen**
STLB-Bau 2025-4 53
Elektroinstallationsrohr DIN EN 61386 (VDE 0605), Maße
DIN EN 60423, aus Kunststoff, halogenfrei, einwandig,
glatt, starr, mit angeformter Muffe, Außendurchmesser
16 mm, Druckfestigkeit Klasse 1 - sehr leicht (125 N)
DIN EN 61386-1 (VDE 0605-1), Klasse Schlagbeanspruchung
2 - leicht DIN EN 61386-1 (VDE 0605-1), max.
Gebrauchstemperatur Klasse 1 (60 Grad C) DIN EN 61386-1
(VDE 0605-1), Verlegung offen, auf Putz, mit
Abstandsschellen.
Menge: 50,000 m
Zuordnung: 053

**1.6.54 Elektroinstallationsrohr halogenfr.Kunststoff AD 20mm AP Abstandsschellen**
STLB-Bau 2025-4 53
Elektroinstallationsrohr DIN EN 61386 (VDE 0605), Maße
DIN EN 60423, aus Kunststoff, halogenfrei, einwandig,
glatt, starr, mit angeformter Muffe, Außendurchmesser
20 mm, Druckfestigkeit Klasse 1 - sehr leicht (125 N)
DIN EN 61386-1 (VDE 0605-1), Klasse Schlagbeanspruchung
2 - leicht DIN EN 61386-1 (VDE 0605-1), max.
Gebrauchstemperatur Klasse 1 (60 Grad C) DIN EN 61386-1
(VDE 0605-1), Verlegung offen, auf Putz, mit
Abstandsschellen.
Menge: 50,000 m
Zuordnung: 053

**1.6.55 Elektroinstallationsrohr halogenfr.Kunststoff AD 25mm AP Abstandsschellen**
STLB-Bau 2025-4 53
Elektroinstallationsrohr DIN EN 61386 (VDE 0605), Maße
DIN EN 60423, aus Kunststoff, halogenfrei, einwandig,
glatt, starr, mit angeformter Muffe, Außendurchmesser
25 mm, Druckfestigkeit Klasse 1 - sehr leicht (125 N)
DIN EN 61386-1 (VDE 0605-1), Klasse Schlagbeanspruchung
2 - leicht DIN EN 61386-1 (VDE 0605-1), max.
Gebrauchstemperatur Klasse 1 (60 Grad C) DIN EN 61386-1
(VDE 0605-1), Verlegung offen, auf Putz, mit
Abstandsschellen.
Menge: 100,000 m
Zuordnung: 053

**1.6.56 Elektroinstallationsrohr halogenfr.Kunststoff AD 32mm AP Abstandsschellen**
STLB-Bau 2025-4 53
Elektroinstallationsrohr DIN EN 61386 (VDE 0605), Maße
DIN EN 60423, aus Kunststoff, halogenfrei, einwandig,
glatt, starr, mit angeformter Muffe, Außendurchmesser
32 mm, Druckfestigkeit Klasse 1 - sehr leicht (125 N)
DIN EN 61386-1 (VDE 0605-1), Klasse Schlagbeanspruchung
2 - leicht DIN EN 61386-1 (VDE 0605-1), max.
Gebrauchstemperatur Klasse 1 (60 Grad C) DIN EN 61386-1
(VDE 0605-1), Verlegung offen, auf Putz, mit
Abstandsschellen.
Menge: 50,000 m
Zuordnung: 053

**1.6.57 Elektroinstallationsrohr Alu AD 20mm AP Abstandsschellen**
STLB-Bau 2025-4 53
Elektroinstallationsrohr DIN EN 61386 (VDE 0605), Maße
DIN EN 60423, nicht flammenausbreitend, aus Aluminium,
Außendurchmesser 20 mm, Druckfestigkeit Klasse 1 - sehr
leicht (125 N) DIN EN 61386-1 (VDE 0605-1), Klasse
Schlagbeanspruchung 2 - leicht DIN EN 61386-1 (VDE
0605-1), max. Gebrauchstemperatur Klasse 1 (60 Grad C)
DIN EN 61386-1 (VDE 0605-1), Verlegung offen, auf Putz,
mit Abstandsschellen, Arbeitshöhe des Montageortes bis
3,5 m über der Standfläche des hierfür erforderlichen
Gerüstes.
Menge: 50,000 m
Zuordnung: 053

**1.6.58 Elektroinstallationsrohr Alu AD 25mm AP Abstandsschellen**
STLB-Bau 2025-4 53
Elektroinstallationsrohr DIN EN 61386 (VDE 0605), Maße
DIN EN 60423, nicht flammenausbreitend, aus Aluminium,
Außendurchmesser 25 mm, Druckfestigkeit Klasse 1 - sehr
leicht (125 N) DIN EN 61386-1 (VDE 0605-1), Klasse
Schlagbeanspruchung 2 - leicht DIN EN 61386-1 (VDE
0605-1), max. Gebrauchstemperatur Klasse 1 (60 Grad C)
DIN EN 61386-1 (VDE 0605-1), Verlegung offen, auf Putz,
mit Abstandsschellen, Arbeitshöhe des Montageortes bis
3,5 m über der Standfläche des hierfür erforderlichen
Gerüstes.
Menge: 100,000 m
Zuordnung: 053

**1.6.59 Elektroinstallationsrohr Alu AD 32mm AP Abstandsschellen**
STLB-Bau 2025-4 53
Elektroinstallationsrohr DIN EN 61386 (VDE 0605), Maße
DIN EN 60423, nicht flammenausbreitend, aus Aluminium,
Außendurchmesser 32 mm, Druckfestigkeit Klasse 1 - sehr
leicht (125 N) DIN EN 61386-1 (VDE 0605-1), Klasse
Schlagbeanspruchung 2 - leicht DIN EN 61386-1 (VDE
0605-1), max. Gebrauchstemperatur Klasse 1 (60 Grad C)
DIN EN 61386-1 (VDE 0605-1), Verlegung offen, auf Putz,
mit Abstandsschellen, Arbeitshöhe des Montageortes bis
3,5 m über der Standfläche des hierfür erforderlichen
Gerüstes.
Menge: 50,000 m
Zuordnung: 053

**1.6.60 Elektroinstallationskanal Leitungsführung H/B 60/90mm Stahl verz Beton**
STLB-Bau 2025-4 53
Elektroinstallationskanal DIN EN 50085-2-1 (VDE
0604-2-1) als Leitungsführungskanal, Außenmaße H/B
mind. 60/90 mm, aus verzinktem Stahl, einschl.
elektrisch dauerhaft leitfähiger Verbindung, mit einem
Trennsteg, aus verzinktem Stahl, einschl. aller
systembedingten Form- und Verbindungsstücke, auf Beton.
Menge: 10,000 m
Zuordnung: 053

**1.6.61 Elektroinstallationskanal Leitungsführung H/B 60/190mm Stahl verz Beton**
STLB-Bau 2025-4 53
Elektroinstallationskanal DIN EN 50085-2-1 (VDE
0604-2-1) als Leitungsführungskanal, Außenmaße H/B
mind. 60/190 mm, aus verzinktem Stahl, einschl.
elektrisch dauerhaft leitfähiger Verbindung, mit einem
Trennsteg, aus verzinktem Stahl, einschl. aller
systembedingten Form- und Verbindungsstücke, auf Beton.
Menge: 20,000 m
Zuordnung: 053

**1.6.62 Ausleger Stahl verz bis 0,75kN L 100mm Wandbefestigung**
STLB-Bau 2025-4 53
Ausleger aus feuerverzinktem Stahl DIN EN ISO 1461,
Tragfähigkeit bis 0,75 kN, Länge 100 mm, an der Wand
aus Beton, befestigen mit bauaufsichtlich zugelassenen
Dübeln, Arbeitshöhe des Montageortes bis 3,5 m über der
Standfläche des hierfür erforderlichen Gerüstes.
Menge: 50,000 St
Zuordnung: 053

**1.6.63 Ausleger Stahl verz bis 1,5kN L 200mm Wandbefestigung**
STLB-Bau 2025-4 53
Ausleger aus feuerverzinktem Stahl DIN EN ISO 1461,
Tragfähigkeit bis 1,5 kN, Länge 200 mm, an der Wand aus
Beton, befestigen mit bauaufsichtlich zugelassenen
Dübeln, Arbeitshöhe des Montageortes bis 3,5 m über der
Standfläche des hierfür erforderlichen Gerüstes.
Menge: 50,000 St
Zuordnung: 053

**1.6.64 Stiel Ausleger Stahl verz U-Profil bis 1kN Deckenbefestigung L bis 200mm**
STLB-Bau 2025-4 53
Stiel für Ausleger aus feuerverzinktem Stahl DIN EN ISO
1461, als U-Profil, Tragfähigkeit bis 1 kN, an Decke
befestigen mit bauaufsichtlich zugelassenen Dübeln, mit
angeschweißter Kopfplatte, Stiellänge bis 200 mm,
Arbeitshöhe des Montageortes bis 3,5 m über der
Standfläche des hierfür erforderlichen Gerüstes.
Menge: 25,000 St
Zuordnung: 053

**1.6.65 Elektroinstallationsrohr halogenfr.Kunststoff AD 16mm AP**
STLB-Bau 2025-4 53
Elektroinstallationsrohr DIN EN 61386 (VDE 0605), Maße
DIN EN 60423, aus Kunststoff, halogenfrei, einwandig,
gewellt, flexibel, Außendurchmesser 16 mm,
Druckfestigkeit Klasse 1 - sehr leicht (125 N) DIN EN
61386-1 (VDE 0605-1), Klasse Schlagbeanspruchung 2 -
leicht DIN EN 61386-1 (VDE 0605-1), max.
Gebrauchstemperatur Klasse 1 (60 Grad C) DIN EN 61386-1
(VDE 0605-1), Verlegung offen, auf Putz.
Menge: 20,000 m
Zuordnung: 053

**1.6.66 Elektroinstallationsrohr halogenfr.Kunststoff AD 20mm AP**
STLB-Bau 2025-4 53
Elektroinstallationsrohr DIN EN 61386 (VDE 0605), Maße
DIN EN 60423, aus Kunststoff, halogenfrei, einwandig,
gewellt, flexibel, Außendurchmesser 20 mm,
Druckfestigkeit Klasse 1 - sehr leicht (125 N) DIN EN
61386-1 (VDE 0605-1), Klasse Schlagbeanspruchung 2 -
leicht DIN EN 61386-1 (VDE 0605-1), max.
Gebrauchstemperatur Klasse 1 (60 Grad C) DIN EN 61386-1
(VDE 0605-1), Verlegung offen, auf Putz.
Menge: 20,000 m
Zuordnung: 053

**1.6.67 Elektroinstallationsrohr halogenfr.Kunststoff AD 25mm AP**
STLB-Bau 2025-4 53
Elektroinstallationsrohr DIN EN 61386 (VDE 0605), Maße
DIN EN 60423, aus Kunststoff, halogenfrei, einwandig,
gewellt, flexibel, Außendurchmesser 25 mm,
Druckfestigkeit Klasse 1 - sehr leicht (125 N) DIN EN
61386-1 (VDE 0605-1), Klasse Schlagbeanspruchung 2 -
leicht DIN EN 61386-1 (VDE 0605-1), max.
Gebrauchstemperatur Klasse 1 (60 Grad C) DIN EN 61386-1
(VDE 0605-1), Verlegung offen, auf Putz.
Menge: 20,000 m
Zuordnung: 053

**1.6.68 CEE-Steckdose 3-polig 230V 16A IP54, a.P.**
CEE-Steckdose DIN EN 60309-2 (VDE 0623-2), 3-polig,
Bemessungsbetriebsspannung 230 V AC, 16 A, Farbton
grau, RAL 7035, in Aufputzausführung, mit
Beschriftungsfeld, Schutzart IP 54 DIN EN 60529 (VDE
0470-1), Einsatz mit Schrauben befestigen.
Menge: 10,000 St

**1.6.69 Endtülle 16**
Endtülle für vorstehendes Metallrohr
(Rohrende) aus Kunststoff zum Schutz der Kabel,
Größe 16
Menge: 5,000 St

**1.6.70 Endtülle 20**
Endtülle für vorstehendes Metallrohr
(Rohrende) aus Kunststoff zum Schutz der Kabel,
Größe 20
Menge: 5,000 St

**1.6.71 Endtülle 25**
Endtülle für vorstehendes Metallrohr
(Rohrende) aus Kunststoff zum Schutz der Kabel,
Größe 25
Menge: 3,000 St

**1.6.72 Endtülle 32**
Endtülle für vorstehendes Metallrohr
(Rohrende) aus Kunststoff zum Schutz der Kabel,
Größe 32
Menge: 3,000 St

**1.6.73 Verschraubung 16 Kunststoff**
Verbindungsbauteil für Kabel und Leitungen aus
Isolierstoff in vorhandenes Gerät entsprechend der
notwendigen Schutzart mit Dichtring einbauen als:
Iso-Konus-Kabelverschraubung 16 mm
incl. Gegenmutter
Menge: 7,000 St

**1.6.74 Verschraubung 20 Kunststoff**
Verbindungsbauteil für Kabel und Leitungen aus
Isolierstoff in vorhandenes Gerät entsprechend der
notwendigen Schutzart mit Dichtring einbauen als:
Iso-Konus-Kabelverschraubung 20 mm
incl. Gegenmutter
Menge: 3,000 St

**1.6.75 Verschraubung 25 Kunststoff**
Verbindungsbauteil für Kabel und Leitungen aus
Isolierstoff in vorhandenes Gerät entsprechend der
notwendigen Schutzart mit Dichtring einbauen als:
Iso-Konus-Kabelverschraubung 25 mm
incl. Gegenmutter
Menge: 3,000 St

**1.6.76 Verschraubung 32 Kunststoff**
Verbindungsbauteil für Kabel und Leitungen aus
Isolierstoff in vorhandenes Gerät entsprechend der
notwendigen Schutzart mit Dichtring einbauen als:
Iso-Konus-Kabelverschraubung 32 mm
incl. Gegenmutter
Menge: 1,000 St

**1.6.77 flex. thermischer Schutzschlauch 16 Kunststoff**
Anschlussschlauch mit temperaturbeständigem
Kunststoffüberzug bis 130°C
zum Anschluss von Elektrogeräten als:
Schutzschlauch  16 mm
Menge: 5,000 m

**1.6.78 flex. thermischer Schutzschlauch 20 Kunststoff**
Anschlussschlauch mit temperaturbeständigem
Kunststoffüberzug bis 130°C
zum Anschluss von Elektrogeräten als:
Schutzschlauch  20 mm
Menge: 5,000 m

**1.6.79 flex. thermischer Schutzschlauch 25 Kunststoff**
Anschlussschlauch mit temperaturbeständigem
Kunststoffüberzug bis 130°C
zum Anschluss von Elektrogeräten als:
Schutzschlauch  25 mm
Menge: 5,000 m

**1.6.80 Verschraubung 16 Kunststoff mit Innengewinde für Schutzschlauch**
Kunstoff-Schnellverschraubung
Innengewinde 16,
hochdichtend
Menge: 10,000 St

**1.6.81 Verschraubung 20 Kunststoff mit Innengewinde für Schutzschlauch**
Kunstoff-Schnellverschraubung
Innengewinde 20,
hochdichtend
Menge: 4,000 St

**1.6.82 Verschraubung 25 Kunststoff mit Innengewinde für Schutzschlauch**
Kunstoff-Schnellverschraubung
Innengewinde 25,
hochdichtend
Menge: 2,000 St

**1.6.83 Verschraubung 16 Kunststoff mit Aussengewinde fü Schutzschlauch**
Kunststoff-Schnellverschraubung gerade, Aussengewinde,
konisch dichtend, incl. Gegenmutter
IP 66
M16 x 1,5
Menge: 2,000 St

*Hinweis*

**1.6.84 Kabelrinne gelocht Stahl bandverz H 60mm B 100mm**
Kabelrinne für Kabelträgersystem DIN EN 61537 (VDE
0639), gelocht, mit einem Trennsteg, aus bandverzinktem
Stahl DIN EN 10346, Dicke 1 mm, Seitenhöhe mind. 60 mm,
Breite mind. 100 mm, Arbeitshöhe bis 4 m.
Menge: 10,000 m

**1.6.85 T-Abzweig Kabelrinne Stahl bandverz H 60mm B 100mm**
STLB-Bau 2025-4 53
T-Abzweig, für Kabelrinne, aus bandverzinktem Stahl DIN
EN 10346, Dicke 1 mm, Seitenhöhe mind. 60 mm, Breite
mind. 100 mm.
Menge: 2,000 St
Zuordnung: 053

**1.6.86 Bohrung in Kabelrinne für Kabelausführung 16-32**
Bohrung in Kabelrinne für Kabelausführung
für Größe Verschraubung 16-32
mit Stufenbohrer
Menge: 10,000 St

**1.6.87 Bogen Kabelrinne 90Grad waager. Stahl galvanisch verz H 60mm B 100mm**
Bogen, für Kabelrinne, 90 Grad, waagerecht, aus
galvanisch verzinktem Stahl DIN 50962, Dicke 1,5 mm,
Schlitzbreite 13 mm, Seitenhöhe mind. 60 mm, Breite
mind. 100 mm, Arbeitshöhe des Montageortes bis 3,5 m
über der Standfläche des hierfür erforderlichen
Gerüstes.
Menge: 4,000 St

*Hinweis*

**1.6.88 Steigtrasse 200**
Steigtrasse feuerverzinkt für Profilstahlmontage,
mittelschwere  Ausführung mit Sprossen aus U-Profil.
200 mm breit
Menge: 3,000 m

*Hinweis*

**1.6.89 Bügelschelle 22-28mm mit Gegenwannen**
Bügelschellen Stahl, feuerverzinkt  für  Profilschienen
 mit 11-12 mm  Schlitzweite  und  mindestens 6,5 mm
Innenhöhe  einschl. Druckwannen aus Polyprophylen
Größe 22-28 mm
Menge: 15,000 St

**1.6.90 Bügelschelle 40-46mm mit Gegenwannen**
Bügelschellen Stahl, feuerverzinkt  für  Profilschienen
 mit 11-12 mm  Schlitzweite  und  mindestens 6,5 mm
Innenhöhe  einschl. Druckwannen aus Polyprophylen
Größe 40-46 mm
Menge: 15,000 St

*Hinweis*

**1.6.91 Stiel Ausleger Kabelrinne Stahl bandverz U-Profil Deckenbefestigung L bis 400mm**
Stiel für Ausleger für Kabelrinne, aus bandverzinktem
Stahl DIN EN 10346, Dicke 2 mm, als U-Profil, an Decke
befestigen mit bauaufsichtlich zugelassenen Dübeln,
Stiellänge bis 400 mm, Arbeitshöhe bis 4 m.
Menge: 10,000 St

*Hinweis*

**1.6.92 Ausleger Kabelrinne Stahl bandverz bis 1,5kN L 100mm an Stielen**
Ausleger für Kabelrinne, aus bandverzinktem Stahl DIN
EN 10346, Dicke 2 mm, Tragfähigkeit bis 1,5 kN, Länge
100 mm, an Stielen, einseitig, Stiele werden gesondert
vergütet, Arbeitshöhe bis 4 m.
Menge: 10,000 St

**1.6.93 Ausleger Kabelrinne Stahl bandverz bis 1,5kN L 100mm Wandbefestigung**
Ausleger für Kabelrinne, aus bandverzinktem Stahl DIN
EN 10346, Dicke 2 mm, Tragfähigkeit bis 1,5 kN, Länge
100 mm, an der Wand aus Beton befestigen mit
bauaufsichtlich zugelassenen Dübeln, Arbeitshöhe bis 4
m.
Menge: 4,000 St

#### 1.7 Sonstiges zu KG 480

*Hinweis*
Die Schaltpläne gehen in den Besitz des AG über. Der AG
ist berechtigt dieses Pläne selbst in Papierform und in
digitaler Form zu Vervielfältigen und zu Ändern oder
dieses von anderen Personen/ Unternehmen ausführen zu
lassen.

**1.7.01 Dokumentation**
Erstellung Dokumentation/ Revisionsunterlagen für
Gebäudeautomation.
- Vom AG wird eine CD für CAD Schnittstelle *.dwg,
*.dxf der Ausführungspläne der Baumaßnahme zur
Verfügung gestellt.
Vom AN sind u.a. folgende Revisionsunterlagen zu
übergeben:
- Fachunternehmererklärung
- Protokolle über die Einweisung des Nutzers
- Technische Dokumentationen und Betriebsanleitung
aller eingebauten Geräte und Anlagen in deutscher
Sprache Folgende Daten sind vollständig für die
gelieferten Gewerke
aufzuführen:
- Bestandszeichnungen (Darstellung der ausgeführten
Anlagen in den Bauplänen)
- Funktionsbeschreibung
- Ersatzteilliste
Die Struktur der Dokumentationsunterlagen hat nach
Gewerken, zu erfolgen; Ersatzteillisten, Wartungs- und
Inspektionsanleitungen nach Richtlinien der
Instandhaltung (DIN, VDI, VDMA), Die systematische
Zusammenstellung der Dokumentation der Firmen hat nach
dem Leitfaden des BLB und der BImA zur
Firmen-Baudokumentation, Stand 25.09.2024, zu erfolgen.
Der Leitfaden nebst Anlagen ist Teil der
Ausschreibungsanlagen und wird mit diesen
veröffentlicht.
Der Leitfaden des BLB und der BImA zur
Firmen-Baudokumentation umfasst die folgenden
Unterlagen:
· Leitfaden des BLB und der BImA zur
Firmen-Baudokumentation, Stand 25.09.2024 · Anlage 1 -
Muster-Gesamtinhaltsverzeichnis"; Stand
25.11.2024
· Anlage 2 - "Muster-Ordnerinhaltverzeichnis", Stand
25.11.2024
· Anlage 3 - "Muster-Ordnerrücken", Stand 25.11.2024 ·
Anlage 4 - Gewerkespezifischen Anhänge der
Dokumentationsrichtlinie des BBR, 02/2008 · Anlage 5 -
Vorlage AKS-Schlüssel, Stand 18.09.2024 · Anlage 6 -
Übersicht zusätzl. Geometrische Daten, Stand 18.09.2024
Die Übergabedokumentation ist spätestens 4 Wochen vor
der Abnahme zu übergeben.
- 3fach im A4-Ordner mit Trennblättern
- 3fach in digitalisierter Form auf CD-ROM
Dateiformate: *.dxf; *.dwg; *.PDF
dem AG zu übergeben.
Hinweis:
Der E.P. umfasst 3 Stück Exemplare.
Das vierte Exemplar ist gemäß VOB Bestandteil der
Beauftragung.
Menge: 1,000 St

*Hinweis*
Die Schulung und Einweisung bezieht sich auf die
Bedienung und der Instandhaltung des GA-Systems durch
alle Ebenen.

**1.7.02 Schulung AnzTeilnehmer 5 St**
STLB-Bau 2025-4 70
Schulung des Bedienungs- und Wartungspersonals
Anzahl der Teilnehmer '5' St,
Dauer Schulung/Einweisung '4' h, vor Ort, die
durchgeführte Schulung wird protokolliert.
Menge: 1,000 St
Zuordnung: 070

*Hinweis*
Inbetriebnahme muss gem. VOB 18386 mit BImA und dem
Nutzer / der Nutzerin zusammenführen.

**1.7.03 Inbetriebsetzung/Inbetriebnahme**
Inbetriebsetzung / Inbetriebnahme bauseits gestellter
Geräte, die mit der Gebäudeautomation in funktionalen
Zusammenhang stehen (Pumpe, Ventilator, u.ä.).
Abrechnungsgrundlage Preis pro Gerät.
Menge: 17,000 St

**1.7.04 übergeordnete Inbetriebnahme einmessen Volumenströme**
Menge: 8,000 h

**1.7.05 Ergänzung Funktionsschemata**
Aus den Schaltschrankplänen ist die Information je
Datenpunkt
- Schaltschrankfeld
- Seite des Schaltschrankplanes
in den Informationskamm einzutragen.
Die bei der Erstellung des Schaltschrankplanes
generierte Betriebsmittelkennzeichnung ist in die
Tric-Schemen zu übernehmen.

Preis pro Ein- Ausgabefunktion (Funktionsliste
Abschnitt 1 und 2).
Menge: 431,000 St

**1.7.06 Datenträger mit Softwaresicherung**
Datenträger mit Softwaresicherung des gesamten
Projektes mit nachfolgenden Inhalten:

- Datensicherung Regelung erstellen vom gesamten
Projekt
- Evtl. Passwörter auf dem Datenträger als Txt Datei
und als beigefügten Ausdruck
- 1 Stück Datenträger mit 2GB Reservekapazität nach der
Sicherung der
  Software und der sonstigen Daten (USB-Stick oder
glw.).
- Fortschreibung/ Aktualisierung des Datenträgers über
den gesamten
  Gewährleistungszeitraum.
Menge: 1,000 St

**1.7.07 Datenpunktschlüsselerstellung**
Datenpunktschlüssel als 36-stelliges Adressierung- und
Bezeichnungssystem in Anlehnung an die  VDI3814/1.
Menge: 361,000 St

**1.7.08 1:1 Test, FG - AS**
Inbetriebnahme zwischen Feldgeräteebene und
Automationsebene muss gem. VOB 18386 mit BImA und dem
Nutzer / der Nutzerin zusammenführen.
Menge: 361,000 St

**1.7.09 1:1 Test, AS - ME**
Inbetriebnahme zwischen Automationsebene und
Managementebene muss gem. VOB 18386 mit BImA und dem
Nutzer / der Nutzerin zusammenführen.
Menge: 425,000 St

**1.7.10 Wirkprinzipprüfung vor der VOB-Abnahme**
Wirkprinzipprüfung vor der VOB-Abnahme muss gem. VOB
18386 mit BImA und dem Nutzer / der Nutzerin
zusammenführen.
Menge: 361,000 St

**1.7.11 Schwarzschaltung vor der VOB-Abnahme**
Schwarzschaltung vor der VOB-Abnahme muss gem. VOB
18386 mit BImA und dem Nutzer / der Nutzerin
zusammenführen.
Menge: 361,000 St

**1.7.12 Meldungsliste**
Die GA-Meldungsliste dient der systematischen Erfassung
aller Meldungen des Gebäudeautomationssystems. Sie wird
erstellt und bildet die Grundlage für die spätere
Überwachung, Auswertung und Bearbeitung von Meldungen
im Betrieb der Anlage.
Menge: 218,000 St

*Hinweis*

**1.7.13 Stunden eines Regelungsingenieurs zum Nachweis**
Menge: 24,000 h

**1.7.14 Stunden eines Regelungstechnikers zum Nachweis**
Menge: 24,000 h

**1.7.15 Stunden eines Monteurs zum Nachweis**
Menge: 40,000 h

### 2 Haus 13

#### 2.1 Feldgeräte

*Hinweis*
Die nachfolgend aufgeführten Feldgeräte, wie
Tauchhülsen, Ventile etc. für den Ein- und Ausbau in
Rohrleitungen und Luftkanälen, sind ausschließlich zu
liefern und dem Anlagenbauer zur Montage zu übergeben.

Dabei müssen die Geräte eindeutig für ihren
Verwendungszweck gekennzeichnet sein, und der AN hat
die jeweiligen Einbauorte sowie die Lage der Geräte
anzugeben.

Die Übergabe ist durch ein Protokoll zu dokumentieren,
das zwingend von beiden Parteien gegengezeichnet werden
muss.
Alle übrigen Feldgeräte beinhalten sowohl Lieferung als
auch Montage. Dies ist bei der Kalkulation der
Einheitspreise entsprechend zu berücksichtigen.

*Hinweis*

**2.1.01 Außentemperatur-Messwertgeber IP65**
STLB-Bau 2025-4 70
Außentemperatur-Messwertgeber, Einsatzbereich - 30 bis
60 Grad C, mit Sonnenschutzeinrichtung, für
Wandmontage, Ausführung Ausgänge Feldgerät mit passivem
Messelement Pt 1000, relativer Fehler max. 1,6 % vom
Einsatzbereich, Gehäuse in Schutzart IP 65 DIN EN 60529
(VDE 0470-1), Ausführung gemäß Einzelbeschreibung,
Einzelbeschreibungs-Nr 'liefern und montieren'.
Menge: 1,000 St
Zuordnung: 070

**2.1.02 Raumtemperatur-Messwertgeber 0-40GradC AP**
STLB-Bau 2025-4 70
Raumtemperatur-Messwertgeber, Einsatzbereich 0 bis 40
Grad C, für Aufputzmontage, Ausführung Ausgänge
Feldgerät mit passivem Messelement Pt 1000, relativer
Fehler max. 1,6 % vom Einsatzbereich, Ausführung gemäß
Einzelbeschreibung,
Einzelbeschreibungs-Nr 'liefern und montieren'.
Menge: 25,000 St
Zuordnung: 070

**2.1.03 Luftqualitäts-Messwertgeber Wandmontage IP3X**
STLB-Bau 2025-4 70
Luftqualitäts-Messwertgeber, für Wandmontage,
Umgebungstemperatur 5 bis 40 Grad C, Umgebungsfeuchte
30 bis 70 % relative Feuchte, Schutzart IP 3X DIN EN
60529 (VDE 0470-1), mit Messsignal passend zum
Regelsystem, Ausführung gemäß Einzelbeschreibung,
Einzelbeschreibungs-Nr 'liefern und montieren'.
Menge: 1,000 St
Zuordnung: 070

**2.1.04 Relative Feuchte-Messwertgeber im Raum**
STLB-Bau 2025-4 70
Relative Feuchte-Messwertgeber für Einsatz im Raum,
Einsatzbereich 10 bis 100 % relative Feuchte,
Wiederholgenauigkeit +/- 5 %, für Wandmontage,
Ausführung Ausgänge Feldgerät mit Messsignal passend
zum Automationssystem, relativer Fehler max. 1,6 % vom
Einsatzbereich, Ausführung gemäß Einzelbeschreibung,
Einzelbeschreibungs-Nr 'liefern und montieren'.
Menge: 2,000 St
Zuordnung: 070

**2.1.05 Bewegungsmelder 230V Infrarotsensor IP44 180Grad Reichweite 12m integr.Dämmerungsschalter 5-300lx mindAusschaltverzögerung 60 s**
STLB-Bau 2025-4 53
Bewegungsmelder für 230 V AC, mit Infrarotsensor,
Schutzart IP 44 DIN EN 60529 (VDE 0470-1),
Erfassungsbereich 180 Grad, Reichweite 12 m, mit
Unterkriechschutz, mit integriertem Dämmerungsschalter,
Einstellbereich 5 bis 300 lx,
Ausschaltverzögerung mind. '60' s, für Wandmontage,
Montagehöhe bis 3 m, Ausführung gemäß
Einzelbeschreibung,
Einzelbeschreibungs-Nr 'liefern und montieren'.
Menge: 11,000 St
Zuordnung: 053

**2.1.06 Differenzdruck-Messwertgeber Luft**
STLB-Bau 2025-4 70
Differenzdruck-Messwertgeber, für Luft, einschl. Wand-
oder Rohrhalterung, mit kompletter Messleitung bis 3 m,
einschl. Anschlusszubehör, Ausführung Ausgänge
Feldgerät mit Messsignal passend zum Automationssystem,
relativer Fehler max. 1,6 % vom Einsatzbereich,
Ausführung gemäß Einzelbeschreibung,
Einzelbeschreibungs-Nr 'liefern und montieren'.
Menge: 4,000 St
Zuordnung: 070

**2.1.07 Druck-Messwertgeber Luft**
STLB-Bau 2025-4 70
Druck-Messwertgeber, für Luft, einschl. Wand- oder
Rohrhalterung, mit kompletter Messleitung bis 3 m,
einschl. Anschlusszubehör, Ausführung Ausgänge
Feldgerät mit Messsignal passend zum Automationssystem,
relativer Fehler max. 1,6 % vom Einsatzbereich,
Ausführung gemäß Einzelbeschreibung,
Einzelbeschreibungs-Nr 'liefern und montieren'.
Menge: 5,000 St
Zuordnung: 070

**2.1.08 Temperatur-Messwertgeber Luftltg. 250mm Messstab**
STLB-Bau 2025-4 70
Temperatur-Messwertgeber für Luftleitungen,
Einsatzbereich - 30 bis 60 Grad C, mit 250 mm langem
Messstab und Einbauflansch, Ausführung Ausgänge
Feldgerät mit passivem Messelement Pt 1000, relativer
Fehler max. 1,6 % vom Einsatzbereich, Ausführung gemäß
Einzelbeschreibung,
Einzelbeschreibungs-Nr 'liefern und montieren'.
Menge: 10,000 St
Zuordnung: 070

**2.1.09 Frostschutzwächter Einstellbereich 0-15GradC 1Schaltstufe**
STLB-Bau 2025-4 70
Frostschutzwächter für Luftleitungen, Sollwertsteller
verdeckt innerhalb des Gehäuses, Einstellbereich von 0
bis 15 Grad C, mit Kapillarrohr, Kapillarrohrhalterung
und Einbauflansch, Kapillarrohrlänge mind. 1,5 m,
mittelwertbildend über die gesamte Länge des
Kapillarrohres, mit einer Schaltstufe, Ausführung gemäß
Einzelbeschreibung,
Einzelbeschreibungs-Nr 'liefern und montieren'.
Menge: 2,000 St
Zuordnung: 070

**2.1.10 Drehwächter Phasenwinkelmessung Hutschienenbefestigung IP2X**
STLB-Bau 2025-4 70
Drehwächter, Funktionskontrolle der Drehbewegung durch
Phasenwinkelmessung (cos phi), Einstellbereich 0,4 bis
0,9, für Hutschienenbefestigung, für
Umgebungsbedingungen 10 bis 40 Grad C, Schutzart IP 2X
DIN EN 60529 (VDE 0470-1), Auslösung unverzögert,
Ausführung gemäß Einzelbeschreibung,
Einzelbeschreibungs-Nr 'Drehzahl-Wächter,
Sollwertsteller verdeckt innerhalb des Gehäuses, für
Anbau an Ventilatoren einschl. Montagezubehör.'.
Menge: 5,000 St
Zuordnung: 070

**2.1.11 Rauchmelder Luftltg-Einbau Ausgang schaltend**
STLB-Bau 2025-4 70
Rauchmelder, mit allgemeiner bauaufsichtlicher
Zulassung, für Luftleitung, geeignet für
Geschwindigkeiten bis 20 m/s, mit Schaltzustandsanzeige
am Einbauort, mit schaltendem Ausgang, mit
Meldekontakten für Rauchalarm und Wartungsmeldung,
Umgebungstemperatur - 10 bis 60 Grad C, 5 bis 90 %
relative Umgebungsfeuchte, Schutzart IP 42 DIN EN 60529
(VDE 0470-1), einschl. Anschluss der elektrischen
Leitungen am Geber.
Menge: 5,000 St
Zuordnung: 070

**2.1.12 Relative Feuchte-Messwertgeber Luftltg**
STLB-Bau 2025-4 70
Relative Feuchte-Messwertgeber für Luftleitung,
geeignet für Luftgeschwindigkeiten bis 10 m/s,
Einsatzbereich 10 bis 100 % relative Feuchte,
Wiederholgenauigkeit +/- 5 %, für Luftleitungsmontage,
Ausführung Ausgänge Feldgerät mit Messsignal passend
zum Automationssystem, relativer Fehler max. 1,6 % vom
Einsatzbereich, Ausführung gemäß Einzelbeschreibung,
Einzelbeschreibungs-Nr 'liefern und montieren'.
Menge: 2,000 St
Zuordnung: 070

**2.1.13 Tauchtemperatur-Messwertgeber -10-120GradC PN16 L 100mm**
STLB-Bau 2025-4 70
Tauchtemperatur-Messwertgeber in Stabausführung,
Einsatzbereich - 10 bis 120 Grad C, Schutzrohr mit
Gewinde nur liefern, PN 16, aus nichtrostendem Stahl,
Einbaulänge 100 mm, aktive Messzone bis 50 mm,
Ausführung Ausgänge Feldgerät mit passivem Messelement
Pt 1000, relativer Fehler max. 1,6 % vom
Einsatzbereich, Ausführung gemäß Einzelbeschreibung,
Einzelbeschreibungs-Nr 'nur liefern'.
Menge: 13,000 St
Zuordnung: 070

**2.1.14 Tauchhülse Thermometer-Messel. L 100mm**
STLB-Bau 2025-4 41
Tauchhülse für Thermometer-Messelement, Einbaulänge 100
mm, mit Klemmringverschraubung, Ausführung gemäß
Einzelbeschreibung,
Einzelbeschreibungs-Nr 'nur liefern'.
Menge: 13,000 St
Zuordnung: 041

**2.1.15 Leckage-Detektor Kabelelektrode Belastung 230VAC IP54**
STLB-Bau 2025-4 70
Leckage-Detektor, für elektrisch leitende
Flüssigkeiten, als Kabelelektrode, mit
Schaltzustandsanzeige am Einbauort, einschl. Anschluss
aller elektrischen Leitungen an Elektroden und
Elektrodenrelais, Kontaktbelastung 230 V AC, 1 A,
Gehäuse in Schutzart IP 54 DIN EN 60529 (VDE 0470-1),
mit Prüfzeichen, einschl. der geberspezifischen
Einbauteile, Ausführung gemäß Einzelbeschreibung,
Einzelbeschreibungs-Nr 'liefern und montieren'.
Menge: 3,000 St
Zuordnung: 070

*Hinweis*

**2.1.16 Thermoelektr. stet Ventilantrieb 24V**
Antrieb für

Stellantrieb für extra IT-Raum, druckunabhängige
 Regelventile und Kleinventile
-Direkte Montage mit Kupplungsmutter,
-Integrierte Kabellänge min 1m
Technische Daten:
Stellsignal: DC 0..10 V
Eingangsimpedanz: 100kOhm
Betriebsspannung: 24V AC/DC
Gehäuseschutzart: IP 54
Montageausrichtung: 360 Grd
liefern und montieren
Menge: 6,000 St

**2.1.17 Mischregelarmatur Heißwasser 0,63m3/h PN6 Flanschanschl. DN15 Dämmschalen elektromot.Antrieb 0(2)-10V IP4X**
STLB-Bau 2025-4 70
Mischregelarmatur mit Antrieb, für Medium Heißwasser,
Mediumstemperatur über 5 bis 80 Grad C,
Umgebungstemperatur 0 bis 50 Grad C, kvs-Wert 0,63
m3/h, Sitzleckage max. 0,1 % vom Kvs-Wert, PN 6,
Flanschanschluss DIN EN 1092, mit Gegenflanschen,
Schrauben und Dichtungen, DN 15, Stellverhältnis größer
gleich 1:50, mit Dämmschalen, elektromotorischer
Antrieb, Stellsignal 0 (2) bis 10 V, Schutzart IP 4X
DIN EN 60529 (VDE 0470-1), mit analoger
Stellungsrückführung, analog 0 (2) bis 10 V, Stellgerät
fährt ohne Hilfsenergie auf, mit mechanischer
Handverstellung, nur liefern.
Menge: 1,000 St
Zuordnung: 070

**2.1.18 Mischregelarmatur Heißwasser 2,5m3/h PN6 Flanschanschl. DN15 Dämmschalen elektromot.Antrieb 0(2)-10V IP4X**
STLB-Bau 2025-4 70
Mischregelarmatur mit Antrieb, für Medium Heißwasser,
Mediumstemperatur über 5 bis 80 Grad C,
Umgebungstemperatur 0 bis 50 Grad C, kvs-Wert 2,5 m3/h,
Sitzleckage max. 0,1 % vom Kvs-Wert, PN 6,
Flanschanschluss DIN EN 1092, mit Gegenflanschen,
Schrauben und Dichtungen, DN 15, Stellverhältnis größer
gleich 1:50, mit Dämmschalen, elektromotorischer
Antrieb, Stellsignal 0 (2) bis 10 V, Schutzart IP 4X
DIN EN 60529 (VDE 0470-1), mit analoger
Stellungsrückführung, analog 0 (2) bis 10 V, Stellgerät
fährt ohne Hilfsenergie auf, mit mechanischer
Handverstellung, nur liefern.
Menge: 1,000 St
Zuordnung: 070

**2.1.19 Mischregelarmatur Heißwasser 6,3m3/h PN6 Flanschanschl. DN25 Dämmschalen elektromot.Antrieb 0(2)-10V IP4X**
STLB-Bau 2025-4 70
Mischregelarmatur mit Antrieb, für Medium Heißwasser,
Mediumstemperatur über 5 bis 80 Grad C,
Umgebungstemperatur 0 bis 50 Grad C, kvs-Wert 6,3 m3/h,
Sitzleckage max. 0,1 % vom Kvs-Wert, PN 6,
Flanschanschluss DIN EN 1092, mit Gegenflanschen,
Schrauben und Dichtungen, DN 25, Stellverhältnis größer
gleich 1:50, mit Dämmschalen, elektromotorischer
Antrieb, Stellsignal 0 (2) bis 10 V, Schutzart IP 4X
DIN EN 60529 (VDE 0470-1), mit analoger
Stellungsrückführung, analog 0 (2) bis 10 V, Stellgerät
fährt ohne Hilfsenergie auf, mit mechanischer
Handverstellung, nur liefern.
Menge: 1,000 St
Zuordnung: 070

**2.1.20 Durchgangsregelarmatur Heißwasser 1,6m3/h PN25 Flanschanschl. DN20 Dämmschalen elektromot.Antrieb 0(2)-10V IP4X**
STLB-Bau 2025-4 70
Durchgangsregelarmatur mit Antrieb, für Medium
Heißwasser, Mediumstemperatur über 5 bis 80 Grad C,
Umgebungstemperatur 0 bis 50 Grad C, kvs-Wert 1,6 m3/h,
Sitzleckage max. 0,1 % vom Kvs-Wert, PN 25,
Flanschanschluss DIN EN 1092, mit Gegenflanschen,
Schrauben und Dichtungen, DN 20, Stellverhältnis größer
gleich 1:50, mit Dämmschalen, elektromotorischer
Antrieb, Stellsignal 0 (2) bis 10 V, Schutzart IP 4X
DIN EN 60529 (VDE 0470-1), mit analoger
Stellungsrückführung, analog 0 (2) bis 10 V, mit
mechanischer Handverstellung, Stellglied und Antrieb
zusammengebaut, nur liefern.
Menge: 1,000 St
Zuordnung: 070

**2.1.21 Elektr.Klappenstellantrieb 2-Punktregelung 24VAC/DC IP42 2Nm**
STLB-Bau 2025-4 70
Elektrischer Klappenstellantrieb, Umgebungstemperatur 0
bis 50 Grad C, Stellsignal für 2-Punktregelung 24 V
AC/DC, Schutzart IP 42 DIN EN 60529 (VDE 0470-1), mit
Schalter für Endstellungsmeldung, 2fach, zur direkten
Montage auf Klappenwelle einschl. Montagezubehör,
Drehmoment an der Klappenachse 2 Nm, Ausführung gemäß
Einzelbeschreibung,
Einzelbeschreibungs-Nr 'liefern und montieren'.
Menge: 4,000 St
Zuordnung: 070

**2.1.22 Elektr.Klappenstellantrieb 0(2)-10V 24VAC/DC IP42 2Nm**
STLB-Bau 2025-4 70
Elektrischer Klappenstellantrieb, Umgebungstemperatur 0
bis 50 Grad C, Stellsignal 0 (2) bis 10 V, 24 V AC/DC,
Schutzart IP 42 DIN EN 60529 (VDE 0470-1), mit analoger
Stellungsrückmeldung, analog 0 (2) bis 10 V, zur
direkten Montage auf Klappenwelle einschl.
Montagezubehör, Drehmoment an der Klappenachse 2 Nm,
Ausführung gemäß Einzelbeschreibung,
Einzelbeschreibungs-Nr 'liefern und montieren'.
Menge: 2,000 St
Zuordnung: 070

*Hinweis*

**2.1.23 Elektron.Zähler elektr.Wirkarbeit bis 65A Kl.2 3x230/400VAC Eintarifmessung Schnittstelle M-Bus**
STLB-Bau 2025-4 54
Elektronischer Zähler, Maße DIN IEC 61554,
handrückensicher DIN EN 50274 (VDE 0660-514), für
elektrische Wirkarbeit DIN EN 62053-21 (VDE 0418-3-21),
zur Montage auf Tragschiene DIN EN 60715 (VDE
0660-520), für Direktanschluss bis 65 A,
Genauigkeitsklasse 2 DIN EN 62053-21 (VDE 0418-3-21),
Bemessungsbetriebsspannung 3 x 230/400 V AC,
4-Leiter-Messung, für Eintarifmessung, Anzeige LCD, mit
Schnittstelle M-Bus, Ausführung gemäß
Einzelbeschreibung,
Einzelbeschreibungs-Nr 'nur liefern'.
Menge: 5,000 St
Zuordnung: 054

**2.1.24 Wärmemengenzähler Wasser Fernwärmeversorgung Qn 1,5m3/h PN6 Ultraschall Hutschienenbefestigung**
STLB-Bau 2025-4 70
Wärmemengenzähler, für Wasser aus Fernwärmeversorgung,
Nenndurchfluss Qn 1,5 m3/h, PN 6, Messprinzip
Ultraschall, mit digitaler Messwertanzeige am
Einbauort, für Wärmemenge, Durchfluss, Vor- und
Rücklauftemperaturen und Wärmeleistung, Ausführung
Kommunikationsschnittstelle Feldgerät M-Bus
Normprotokoll DIN EN 1434-3, für
Hutschienenbefestigung, einschl. Messwertaufnehmer für
Durchfluss und Temperatur, einschl. Schutzrohre und
Leitungen für Messwertaufnehmer, nur liefern, mit
externer Spannungsversorgung 230 V AC.
Menge: 1,000 St
Zuordnung: 070

**2.1.25 Volumetrischer Hauswasserzähler Kaltwasser M-Bus Q3 4m3/h DN15**
STLB-Bau 2025-4 42
Volumetrischer Hauswasserzähler, konformitätsbewertet
gemäß MessEV, Baulänge DIN EN ISO 4064-4, als
Trockenläufer, für Kaltwasser bis 30 Grad C,
Messwerterfassung über M-Bus DIN EN 13757,
Dauerdurchfluss Q3 4 m3/h, mit Flanschanschluss DIN EN
1092, DN 15, Ausführung gemäß Einzelbeschreibung,
Einzelbeschreibungs-Nr 'nur liefern'.
Menge: 1,000 St
Zuordnung: 042

*Hinweis*

**2.1.26 Bezeichnungsschild Feldgerät**
aus mehrschichtigem Kunststoff weiß mit Bohrung 4mm,
graviert mit schwarzer Schrift L/H: 75/21 mm oder
ähnlich
Beschriftung 2-zeilig wie folgt:
- Klartext
- ISP-NR / Schaltplanseite/ Betriebsmittelkennzeichnung
mit Kabelbinder lose am Anschlusskabel des Feldgerätes
befestigen
Menge: 125,000 St

**2.1.27 Bezeichnungsschild 20 x 10 mm (B X H),**
Bezeichnungsschild 20 x 10 mm (B X H),
Befestigung mittels Kabelbinder an den Anschlusskabeln
des jeweiligen Feldgerätes sowie im Schaltschrank, mit
wischechter, UV-beständiger Kabelnummernbezeichnung
gem. Kabelzugliste
Menge: 324,000 St

**2.1.28 Reparaturschalter für einen einzelnen elektrischen Verbraucher**
Reparaturschalter für einen einzelnen elektrischen
Verbraucher,
für Wartungsarbeiten, inklusive roten Knebelgriff
(Stellungsanzeige I/O) mit Hängeschlossvorrichtung mit
potentialfreiem Meldekontakt Betriebsspannung: AC 230
V, 16 A, in Aufputzgehäuse IP54
Menge: 15,000 St

**2.1.29 Reparaturschalter für einen einzelnen elektrischen Verbraucher**
Reparaturschalter für einen einzelnen elektrischen
Verbraucher,
für Wartungsarbeiten, inklusive roten Knebelgriff
(Stellungsanzeige I/O) mit Hängeschlossvorrichtung mit
potentialfreiem Meldekontakt, Betriebsspannung: AC 400
V, 16 A
Menge: 1,000 St

**2.1.30 Verbindungsdose halogenfr. Kunststoff komplett**
Verbindungsdose halogenfr. Kunststoff zum Einbau in die
Heizungsverteiler
Aufsplittung der Summenleitung (HSLH-JZ 41x1) auf
Heizungsventilleitungen,
inkl. Befestigungsmaterial, Montage und
Verbindungsklemmen / Durchgangsklemmen.
Menge: 5,000 St

**2.1.31 Verbindungsdose halogenfr.Kunststoff 8x1,5mm2 AP Mauerwerk**
STLB-Bau 2025-4 53
Verbindungsdose DIN EN IEC 60670-1 (VDE 0606-1) aus
halogenfreiem Kunststoff, mit Deckel, mit 8 Klemmen 1,5
mm2, Aufputz, auf Mauerwerk, Arbeitshöhe des
Montageortes bis 3,5 m über der Standfläche des hierfür
erforderlichen Gerüstes.
Menge: 10,000 St
Zuordnung: 053

#### 2.2 Schaltschränke

*Hinweis*
Die Schaltschränke sind als partielle typgeprüfte
Schaltgerätekombination gemäß DIN EN 60439-1/
VDE 0660-500 auszuführen.
Die Stückprüfung ist nachzuweisen.

Die Schaltschränke im Technikraum aufgestellt. Die
Einbringung erfolgt über den Flur und durch die Tür mit
einer lichte Breite von 1,25 m. Bitte ausreichend Platz
für Rangier- und Schutzmaßnahmen einplanen (z. B.
Schutz von Bodenbelägen, Wänden und Türzargen).
Geeignete Hilfsmittel wie Transportroller oder
Hebewerkzeuge sind bereitzustellen. Die Schaltschränke
sind vorsichtig zu positionieren, um Beschädigungen zu
vermeiden.
Weitere Ausführungsbestimmungen:
- Schutz gegen elektrischen Schlag nach DIN VDE
0100-410
- Schutz gegen thermische Auswirkungen DIN IEC
60364-4-42
  VDE 0100-420
- Schutz bei Überstrom DIN IEC 60367-4-43 VDE 100-430
- Erstprüfung nach DIN VDE 0100-610
- Schutz gegen elektrsichen Schlag nach DIN EN 50274
VDE
  0660-514
- Elektrische Ausrüstung von Maschinen nach DIN EN
60204-1
  VDE 0113-1
- Kennzeichnung - Codierungsgrundsätze für
Anzeigegeräte und
  Bedienteile nach DIN EN 60073 VDE 0199
- Dokumente der Elektrotechnik (Schaltungsunterlagen)
nach DIN
  EN 61082
- Verdrahtungsfarben nach DIN EN 60446/VDE 0198
- Prozessschnittstelle nach VDE 3814, Blatt 1
- Schnittstellen nach VDI 3814
Umgebungsbedingungen:
- Temperatur:  + 5 bis + 40 °C
- relative Feuchte:  5 % bis 85 %
- Klasse 3K3 gemäß 'DIN EN 50178 VDE 0160 für die
  Automationseinrichtungen

Der Nachweis der Einhaltung der Grenztemperatur ist vom
AN zu erbringen !

Bei mehr als einem Schaltschrankfeld sind die
Automationseinrichtungen in einem separatem
Schaltschrankfeld zu installieren.

Die als Einzelpositionen aufgeführten Einbauten inkl.
zugehöriger Verdrahtungen, Klemmen und sonstigen
Zubehör sind zur fertigen Leistung bis zu den
Abgangsklemmen
in die Einheitspreise  der Positionen einzurechnen

**2.2.01 Schaltschrank H/B/T in mm 1800/3200/400 Technikraum**
in Schutzart IP 54.

Gesamtabmessung H/B/T in mm 1800/3200/400, zuzüglich
Sockel, Höhe 200 mm, Aufteilung in Felder

Automations- und/oder Leistungsteil sind nach dem
maximalen Platzbedarf der angewandten Systemtechnik
auszulegen und vom Bieter vor Ausführung anzugeben!

Der Schaltschrank ist als massive
Stahlblechkonstruktion mit einer Mindestblechdicke von
1,5 mm mit gleichschließbarem Komfortgriff auszuführen.
Die Lackierung muss mit mindestens einer Rostschutz-
und einer Fertiglackierung, Der Standardfarbton ist RAL
7035 Lichtgrau (hellgrau, matt) gemäß DIN EN 60439 /
IEC 62208.
Die Verdrahtung hat in abgedeckten Kabelkanälen mit
einer maximal 80%igen Belegung (entsprechend AMEV) zu
erfolgen. Verbindungsleitungen zu beweglichen Türen
oder sonstigen Geräten sind flexibel, in
Schutzschläuchen verlegt, auszuführen. Für flexible
Leitungen sind Quetschkabelschuhe vorzusehen.
Für alle abgehenden Kabel und Leitungen sind
Reihenklemmen (ausgenommen die Prozessschnittstellen)
in kriechstromfester Ausführung einzubauen.
Reserveadern müssen auf eine Mehrfachklemme, die mit PE
verbunden ist, aufgelegt werden. Querschnitte der
abgehenden Kabel sind besonders zu berücksichtigen.
Alle N-Kreise sind über Nullleiter-Trennklemmen zu
bilden. Alle PE-Abgänge sind mit separaten
Schutzleiterklemmen, welche auf den Klemmleisten den
Abgängen zugeordnet sind, auszuführen.
Zur fachgerechten Behandlung/Installation der
Überspannungsschutzorgane und der geschirmten Leitungen
ist im Schaltschrank eine
Funktions-Potentialausgleichs-Schiene vorzusehen.
Die FPA-Schiene ist mit dem Gebäudepotentialausgleich
zu verbinden. Es sind Erdungsbänder aus Kupfer zur
Verbindung der Gehäuseteile vorzusehen.
Kabeleinführungen sind mit Verschraubungen von unten zu
realisieren. Es sind 15 Prozent Reserve vorzusehen.
Mehrfachverschraubungen sind zugelassen.
Eine Zugentlastung für abgehende Kabel ist zu
installieren.

Je Schaltschrankfeld ist eine LED Beleuchtung mit
Splitterschutz, geschaltet  über Türkontakt oder
Bewegungsmelder,  und vor dem Hauptüberstromschutzorgan
eine 230-V-Steckdose mit Fehlerstromschalter
abzunehmen. Je Schaltschrankfeld ist eine Stecktasche
in ausreichender Größe zur Aufnahme der Schaltpläne
einzubauen.

Die Einbauten im Schaltschrank sind auf der
Montageplatte zu installieren und räumlich so
vorzunehmen, dass die Gruppenzugehörigkeit sichtbar
ist. Die Schaltgeräte sind mit Zubehör gegen
unbeabsichtigtes Wiedereinschalten zu sichern. Im
Klemmenbereich sind einstöckige Klemmen zu nutzen.

Der Einspeiseschalter ist mit einem potentialfreien
Meldekontakt, welcher auf die Automationsstationen
aufzuschalten ist, auszuführen. Die Einspeisung für die
Automationsstationen ist vor dem Hauptschalter
abzunehmen.

Alle sicherheitsrelevanten Steuerungen, für die auf
Grund von Sicherheitsvorschriften Redundanz gefordert
wird, sind hardwaremäßig zu realisieren.

Die Prozessschnittstellen (VDI 3814, Blatt 1) sind als
Prüftrennklemmen auszuführen und mit "Gebäudeautomation
(GA)" dauerhaft zu bezeichnen. Die Verdrahtung von den
Prozessschnittstellen zur AS ist farblich
unterschiedlich zur sonstigen Verdrahtung auszuführen.

Es sind Phasenleuchten und eine Phasenüberwachung mit
potentialfreiem Störmeldekontakt, welcher auf die AS
aufzuschalten ist, zu installieren. Störmeldungen
sicherheitsrelevanter Verriegelungen sind über
Meldeleuchten anzuzeigen. Für alle anderen
Störmeldungen ist eine Leuchte pro Schaltschrank als
Sammelstörung vorzusehen. Alle Meldelampen sind als
Leuchtdioden vorzusehen.
Menge: 1,000 St

**2.2.02 Schaltschranklüfter 230V AC/50Hz**
Schaltschranklüfter 230 V AC/50 Hz mit Filtermatte und
Schutzgitter, mit Raumthermostat im Schaltschrank 1
Sicherungselement, 1-polig einschließlich Zu- und
Abluftführung
Menge: 1,000 St

**2.2.03 CEE7/3 Steckdose auf Montageplatte im Schaltschrank**
CEE-Steckdose DIN EN 60309-2 (VDE 0623-2), 3-polig,
Bemessungsbetriebsspannung 230/400 V AC, 16 A, einschl.
Zentralplatte, Schutzart IP 2X DIN EN 60529 (VDE
0470-1), Einbau im Schaltschrank auf Montageplatte,
einschl. Befestigungsmaterial
Menge: 2,000 St

**2.2.04 Ablagepult Schaltschrank Stahl besch B 400mm**
STLB-Bau 2025-4 70
Klappbares Ablagepult für Schaltschrank, aus
beschichtetem Stahl, für Türen mit Breite 400 mm.
Menge: 1,000 St
Zuordnung: 070

*Hinweis*

**2.2.05 Einspeisung Lasttrennschalter Sicherung 25A**
Einspeisung mit Lasttrennschalter als Hauptschalter,
mit Hauptsicherung, für Bemessungsstrom 25A, 3-polig,
mit potentialfreien Hilfskontakten, Anzahl der
potentialfreien Hilfskontakte 1St., mit
Phasenkontrollleuchten, Phasenausfallrelais für alle
Phasen und potentialfreiem Hilfskontakt.
Menge: 1,000 St

**2.2.06 Überspannungsschutzgerät Typ1/2 f.Sammelschienensystem 40mm Nennableitstoßstrom 10/40kA 7,5kA/Pol Schutzpegel 1,5kV**
STLB-Bau 2025-4 50
Überspannungsschutzgerät DIN EN 61643-11 (VDE
0675-6-11), Typ 1 und 2, Einbauort in
Verteilungsstromkreisen, Komplettbauweise, als
Einbaugerät für Sammelschienensystem 40 mm, Maße DIN
VDE 0603-1 (VDE 0603-1), DIN VDE 0603-2-1 (VDE
0603-2-1), mit Funktionsanzeige und potentialfreiem
Kontakt für Fernanzeige, 4+0-Schaltung (L1-PE und L2-PE
und L3-PE und N-PE), Nennableitstoßstrom (8/20) je
Leiter mind. 10/40 kA (L-N/N-PE), Blitzstoßstrom
(10/350) mind. 7,5 kA je Pol, Folgestromlöschfähigkeit
mind. 25 kA effektiv, Schutzpegel max. 1,5 kV, Montage
auf Sammelschiene.
Menge: 1,000 St
Zuordnung: 050

**2.2.07 Überspannungsschutzgerät Typ3 f.Sammelschienensystem 40mm Nennableitstoßstrom 1kA/Leiter 10A TN-S-System Schutzpegel 1,5kV**
Überspannungsschutzgerät DIN EN 61643-11 (VDE
0675-6-11), Typ 3, als Einbaugerät für
Sammelschienensystem 40 mm, Maße DIN 43870, mit
Funktionsanzeige und potentialfreiem Kontakt für
Fernanzeige, Bemessungsbetriebsspannung 230 V AC,
Nennableitstoßstrom (8/20) je Leiter mind. 1 kA,
Bemessungsbetriebsstrom 10 A, 2-polig, Schutzpegel max.
1,5 kV.
Menge: 1,000 St

**2.2.08 Steuerspannungsversorgung Leistungsteil 250VA**
Spannungsversorgung für Steuerspannung
Leistungsteil (Trenntrafo) Nennleistung 250 VA,
Spannungsebene nach Erfordernissen des angebotenen
Systems, mit Überstromschutzorgan
Menge: 1,000 St

**2.2.09 Spannungsversorgung Feldgeräte 480VA**
Spannungsversorgung für Feldgeräte
Feldgeräte Nennleistung 480 VA, Spannungsebene nach
Erfordernissen des angebotenen Systems mit
Überstromschutzorgan
Menge: 1,000 St

**2.2.10 Spannungsversorgung LVB bis 10A**
Spannungsversorgung zur Versorgung der
Automationsstation, Spannungsebene nach Erfordernissen
des angebotenen Systems, mit Überstromschutzorgan
gemäß Herstellerforderung, mit Hilfskontakt LVB bis 10
A
Menge: 1,000 St

*Hinweis*
Leistungsabgänge für die Versorgung von technischen
Bauteilen und Steckdosen für 230/400V Versorgung

**2.2.11 Leistungsabgang 230/400V 2A**
STLB-Bau 2025-4 70
Leistungsabgang für 230/400 V AC, mit
Leitungsschutzschalter, Bemessungsstrom 2 A, einschl.
potentialfreiem Hilfskontakt, direkt verdrahten.
Menge: 8,000 St
Zuordnung: 070

**2.2.12 Leistungsabgang 230/400V 6A**
STLB-Bau 2025-4 70
Leistungsabgang für 230/400 V AC, mit
Leitungsschutzschalter, Bemessungsstrom 6 A, einschl.
potentialfreiem Hilfskontakt, direkt verdrahten.
Menge: 2,000 St
Zuordnung: 070

**2.2.13 Leistungsabgang 230/400V 10A**
STLB-Bau 2025-4 70
Leistungsabgang für 230/400 V AC, mit
Leitungsschutzschalter, Bemessungsstrom 10 A, einschl.
potentialfreiem Hilfskontakt, direkt verdrahten.
Menge: 1,000 St
Zuordnung: 070

**2.2.14 Motorschutzschalter AC-3 3polig IP2X 400VAC 2,2kW**
STLB-Bau 2025-4 54
Motorschutzschalter DIN EN IEC 60947-4-1 (VDE
0660-102), Gebrauchskategorie AC-3, 3-polig, mit
Drehantrieb, geeignet für Motoren der Bauart EEx e, mit
Phasenausfallempfindlichkeit, Schutzart IP 2X DIN EN
60529 (VDE 0470-1), frontseitig, fingersicher DIN EN
50274 (VDE 0660-514), zur Montage auf Tragschiene DIN
EN 60715 (VDE 0660-520), Bemessungsbetriebsspannung 400
V AC, Bemessungsbetriebsleistung 2,2 kW, mit
Normalhilfsschalter 1 S und 1 Ö, Gebrauchskategorie
AC-15/DC-13, mit Strombegrenzung, Kurzschlussfestigkeit
100 kA, mit schwarz-grauem Drehgriff mit
Vorhängeschlosssperre für 3 Bügelschlösser.
Menge: 1,000 St
Zuordnung: 054

**2.2.15 Motorschutzschalter AC-3 3polig IP2X 230V 0,75kW**
STLB-Bau 2025-4 54
Motorschutzschalter DIN EN IEC 60947-4-1 (VDE
0660-102), Gebrauchskategorie AC-3, 3-polig, mit
Drehantrieb, geeignet für Motoren der Bauart EEx e, mit
Phasenausfallempfindlichkeit, Schutzart IP 2X DIN EN
60529 (VDE 0470-1), frontseitig, fingersicher DIN EN
50274 (VDE 0660-514), zur Montage auf Tragschiene DIN
EN 60715 (VDE 0660-520), Bemessungsbetriebsspannung 230
V AC, Bemessungsbetriebsleistung 0,75 kW, mit
Normalhilfsschalter 1 S und 1 Ö, Gebrauchskategorie
AC-15/DC-13, mit Strombegrenzung, Kurzschlussfestigkeit
100 kA, mit schwarz-grauem Drehgriff mit
Vorhängeschlosssperre für 3 Bügelschlösser.
Menge: 8,000 St
Zuordnung: 054

**2.2.16 Motorschutzschalter AC-3 3polig IP2X 230V 1,5kW**
STLB-Bau 2025-4 54
Motorschutzschalter DIN EN IEC 60947-4-1 (VDE
0660-102), Gebrauchskategorie AC-3, 3-polig, mit
Drehantrieb, geeignet für Motoren der Bauart EEx e, mit
Phasenausfallempfindlichkeit, Schutzart IP 2X DIN EN
60529 (VDE 0470-1), frontseitig, fingersicher DIN EN
50274 (VDE 0660-514), zur Montage auf Tragschiene DIN
EN 60715 (VDE 0660-520), Bemessungsbetriebsspannung 230
V AC, Bemessungsbetriebsleistung 1,5 kW, mit
Normalhilfsschalter 1 S und 1 Ö, Gebrauchskategorie
AC-15/DC-13, mit Strombegrenzung, Kurzschlussfestigkeit
100 kA, mit schwarz-grauem Drehgriff mit
Vorhängeschlosssperre für 3 Bügelschlösser.
Menge: 2,000 St
Zuordnung: 054

**2.2.17 Phasenüberwachung**
Phasenüberwachung mit Meldekontakt
einschl. Phasenleuchten (LED) in Schaltschranktür
Menge: 1,000 St

**2.2.18 Fehlerstromschutzschalter RCCB TypB unverzögert 16A Fehlerstrom 30mA einpolig+N 230VAC Hilfsschalter 1S 1Ö**
STLB-Bau 2025-4 54
Fehlerstromschutzschalter (RCCB) DIN EN 61008-1 (VDE
0664-10), als Reiheneinbaugerät, Maße DIN 43880,
fingersicher DIN EN 50274 (VDE 0660-514), Typ B
allstromsensitiv, Auslösung unverzögert,
Bemessungsstrom 16 A, Bemessungsfehlerstrom 30 mA,
einpolig + N, 230 V AC, Kurzschlussfestigkeit 6 kA,
stoßstromfest bis 250 A, mit Handbetätigung, mit
Hilfsschalter 1 S und 1 Ö.
Menge: 1,000 St
Zuordnung: 054

*Hinweis*

**2.2.19 Leistungsbaugruppe 230V bis 1,0kW für blockierfeste Antriebe**
Leistungsbaugruppe für Wechselstromantrieb 230 V,
Motornennleistung in kW bis 1,0; für blockierstromfeste
Antriebe, mit Überstromschutzorgan 1polig, mit
beidseitiger Klemmenabdeckung,
Bemessungsbetriebsspannung 230/400 V AC,
Bemessungsausschaltvermögen 6 kA, Auslösecharakteristik
C, mit Leistungsschütz mit Ansteuerung durch DDC und
Rückmeldung an DDC
Menge: 25,000 St

**2.2.20 Sammelstörmeldeeinr.**
STLB-Bau 2025-4 70
Sammelstörmeldeeinrichtung, mit Schnittstelle über
potentialfreie Kontakte, für Erstwertmeldung, mit
optischer Anzeige,
Meldungen '1' St, für Einbau in Tür oder Tableau.
Menge: 1,000 St
Zuordnung: 070

**2.2.21 Meldungsanzeige Dauerlicht**
STLB-Bau 2025-4 70
Meldungsanzeige, als Dauerlicht, als Leuchtdiode, für
Einbau in Tür oder Tableau.
Menge: 1,000 St
Zuordnung: 070

**2.2.22 Sicherheitssteuerung 1Eingang AnzAusgänge 10 St Relaistechnik**
STLB-Bau 2025-4 70
Sicherheitssteuerung zum Schalten in einen sicheren
Anlagenzustand bei Auslösung durch Wächter- und/oder
Begrenzungs-Kontaktgeber DIN EN 14597, für einen
auslösenden Eingang,
Anzahl zu schaltende Ausgänge '10' St, mit
Selbsthaltung und externer Entriegelung, Auslösung
einstellbar, in Relaistechnik, mit potentialfreiem
Hilfskontakt.
Menge: 3,000 St
Zuordnung: 070

**2.2.23 Netzwiederkehrsteuerung**
Netzwiederkehrsteuerung mit zeitgestaffelter
Wiedereinschaltsequenz, für einen auslösenden Eingang
Menge: 3,000 St

**2.2.24 Steuerung Koppelrelais**
Steuerung zur Kontaktvervielfältigung, für einen
auslösenden Eingang, für 2 zu schaltende Ausgänge
Menge: 31,000 St

*Hinweis*

**2.2.25 Einspeisung Lasttrennschalter 32A**
STLB-Bau 2025-4 70
Einspeisung mit Lasttrennschalter als Hauptschalter,
für Bemessungsstrom 32 A, 3-polig, mit potentialfreien
Hilfskontakten, Anzahl der potentialfreien
Hilfskontakte 3 St,
Bemessungsbetriebskurzschlussausschaltvermögen 10 kA,
mit Phasenkontrollleuchten, Phasenausfallrelais für
alle Phasen und potentialfreiem Hilfskontakt.
Menge: 1,000 St
Zuordnung: 070

**2.2.26 Spannungsversorgung 230VAC 100VA**
STLB-Bau 2025-4 70
Spannungsversorgung 230 V AC, Bemessungsleistung 100
VA, mit Trafo, einschl. primär- und sekundärseitiger
Sicherung, mit Erdschlussüberwachung einschl.
potentialfreiem Hilfskontakt.
Menge: 1,000 St
Zuordnung: 070

**2.2.27 Überspannungsschutzgerät binär 24V 2DA Blitzstrom-Überspannungsableiter Nennableitstoßstrom 1kA/Leiter**
STLB-Bau 2025-4 50
Überspannungsschutzgerät für Binärsignale mit 24 V, als
Zwischensteckgerät, für 2 DA, Blitzstrom- und
Überspannungsableiter Kategorie D1 + C2 + C1 DIN EN
61643-21 (VDE 0845-3-1), Nennableitstoßstrom (8/20) je
Leiter mind. 1 kA, Blitzstoßstrom (10/350) je Leiter
mind. 1 kA, mit Funktionsanzeige am Gerät und
potentialfreiem Kontakt für Fernanzeige.
Menge: 1,000 St
Zuordnung: 050

**2.2.28 Ansteuerung Antrieb stufenlos**
Ansteuerung Stellantrieb stufenlos 0(2)-10 V für
Stellantriebe, Motoransteuerungen, FU´s, etc. einschl.
Trennklemme
Menge: 17,000 St

**2.2.29 Ansteuerung Antrieb 2-Punkt**
Ansteuerung Stellantrieb 2-Punkt für Klappen oder
Ventile bestehend aus:
Koppelrelais bzw. Hilfsschütz einschl. Trennklemme
Menge: 41,000 St

**2.2.30 Meldeeingang potentialfrei**
Meldeeingang potentialfrei (z. B. Filterüberwachung
usw.), Klemmen, Schirmschienen einschl. Trennklemme
Menge: 191,000 St

**2.2.31 Sensoreingang**
passiver oder aktiver Sensoreingang stufenlos
(z. B. Temperaturfühler usw.) einschl. Trennklemme
Menge: 75,000 St

**2.2.32 Einbau Automationseinrichtung**
Einbau Automationseinrichtungen bestehend aus einer
oder mehrerer Automationsstationen und ggf. Modulen,
Einbaurahmen und sonstigen Zubehörteilen sowie
Prozessschnittstelle wie im Titel Automationsstation
beschrieben
Menge: 1,000 St

**2.2.33 GA-Übergabeklemmleisten**
GA-Übergangsklemmleiste als Prozessschnittstelle gem.
VDI 3814 Blatt 2 bestehend aus:

Prüftrennklemmen mit Prüfbuchsen, mit galvanischer und
optischer Trennung,
Klemmen und Prüfstecker auf Übergabeklemmleiste des
Schaltschrankes einrichten, einschl. der Anschlüsse
nach dem Summenblatt VDI 3814 für die hardwaremäßigen
Datenpunkte.

Die GA- Übergabeklemmleiste hat den mengenmäßigen
Anforderungen gemäß Summenblatt VD 3814 der jeweiligen
ISP zu entsprechen.
Menge: 1,000 St

**2.2.34 Einbau Installations-Switch**
Einbau des Installations-Switches wie im Titel 5
Datenübertragungsnetze beschrieben.
Menge: 1,000 St

**2.2.35 Unterbrechungsfreie Anschaltung für Handbediengeräte**
Unterbrechungsfreie Anschaltung für Handbedien-/
Handbedien- und Programmiergeräte an den Systembus im
Schaltschrank.
Menge: 1,000 St

#### 2.3 Automationsstation

*Hinweis*

**2.3.01 BACNet/SC Automationsstation**
für den Informationsschwerpunkt ASP 13.1
Netzspannung 230 V AC, für Einbau in Schaltschrank, mit
Peer-to-Peer Kommunikation, mit
Kommunikationsschnittstelle nach BACnet/SC
Normprotokoll DIN EN ISO 16484-5.

DDC-Unterstationen müssen einen Netzwerkanschluss
besitzen, um ohne zusätzliche Schnittstellen mit der
Managementebene zu kommunizieren.

Der Anbieter von BACnet/SC ®-Produkten muss durch
vorliegenden Konformitätstests an einer anerkannten und
akkreditierten Prüfstelle nachweisen, dass die
angebotenen Geräte mit dem BACnet/SC ®-Standard ISO
16484-5/ANSI ASHRAE 135 übereinstimmen.

Der Nachweis der BTL Zertifizierung durch ein
anerkanntes BTL Testlabor, ist für das eingesetzte
Fabrikat, das eingesetzte Produkt oder Produktreihe und
der darin enthaltenen Systemsoftware, durch einen
aktuellen Nachweis in Form des BTL Prüfzertifikates
(BTL Logo) mit der Angebotsabgabe nachzuweisen.
Ein Fehlen führt zum Ausschluss des Angebotes.

Art, Umfang und Inhalt der Datenübergabe an die MBE
(BACnet
Protokollimplementierungs-Conformance-Vereinbarung =
PICS) der Liegenschaft ist mit dem Nutzer im Detail
abzustimmen.
Die PICS des eingesetzten Fabrikates sind ebenfalls dem
Angebot beizufügen.

Anzahl und Art physikalischer Ein-/Ausgänge passend zu
den Funktionen:

41 St Binär-Ausgänge (BA)

17  St Analog-Ausgänge (AA)

191  St Binär-Eingänge (BE)

75 St Analog-Eingänge (AE)

Zusätzliche Reserveein-/-ausgänge betriebsfertig für
die Eingabe von Programmen.

20 % auf alle physikalischen und virtuellen Ein- /
Ausgänge

Anzahl und Art gemeinsamer Ein-/Ausgänge (kommunikative
Datenpunkte) passend
zu den Funktionen:

3  St Binär-Ausgänge (BA)

46 St Analog-Ausgänge (AA)

19 St Binär-Eingänge (BE)

0 St Analog-Eingänge (Zähler)

16 St Analog-Eingänge (AE)

Schnittstellen zu folgenden Kommunikationsprotokollen

Schnittstelle Modbus RTU für 10 Teilnehmer
Schnittstelle BACNet /SC für 25 Teilnehmer

Die Konfiguration der Automationsstation ist mit Angabe
von Bezeichnung, Typ, Stückpreis und Anzahl der
Hardwarekomponenten/je Informationsschwerpunkt im dem
Angebot abzugeben.

LEDs zur Anzeige des Status von allen Digitaleingängen
sind Bestandteil der Automationsstation. Die LEDs sind
eindeutig zu beschriften.

Der Einbau der Automationsstation in den zugehörigen
Leistungsschaltschrank, einschließlich der
betriebsfertigen Verdrahtung und der Anbindung an das
netzwerkfähigen Touch-Panel ist zu berücksichtigen.

Alle erforderlichen Reihen- und Prüfklemmen/
Messertrennklemmen
sowie die betriebsfertige Verdrahtung sind Bestandteil
der
Automationsstation.

Kommunikationsschnittstelle der Automationsstation:
Über Ethernet BACnet/SC, BACnet/IP oder Modbus
entsprechend der erforderlichen Kapazität der
Automationsstationen  inkl. RJ45-Schnittstelle mit
Ethernet-Switch für die interne Kommunikation, inkl.
Patchkabel.

Die Kosten der Schaltschrankfelder zur Aufnahme der
Automationsstation
werden gemeinsam mit den Leistungsfeldern in separaten
Pos. abgefragt.
Hersteller / Typ:

'

....................................................'
vom Bieter einzutragen
Menge: 1,000 St

**2.3.02 M-Bus Gateway**
zur Anbindung von Verbrauchszählern. Für die Anbindung
von min. 10 M-Bus Geräten
Menge: 1,000 St

**2.3.03 Touch Panel-PC als netzwerkfähige webbasierende Bedienebene**
Lokale netzwerkfähige webbasierende Bedienebene

Lokale, netzwerkfähige, webbasierende Bedienebene
Vollgrafische WEB Visualisierungs- und Bedieneinheit,
15 Zoll, Touchbedienung zum Bedienen / Beobachten von
komplexen gebäudetechnischen Anlagen
- Einfache Plug & Play Funktionalität
- DHCP-fähig
- Zugriffsschutz für Displaykonfiguration
Technische Daten:
- Analog resistiver Touch mit 19 Zoll-Display
- LED-hinterleuchtetes TFT LC-Display
- Anzahl Farben mind. 64k
- Zeichenhoehe frei skalierbar
- CF/PC-Card-Slot für BackUp/Restore
- integrierte Hardwareuhr, gepuffert
- Ethernet-Schnittstelle
- USB-Schnittstelle zum Anschluß von Maus, Tastatur
- Kommunikationsschnittstellen Ethernet,
- Protokoll BACnet IP
- Versorgung DC 24 V / 2,5 A
- Temperaturbereich 0 - 50 GradC
- Schutzart IP 65 fronts., IP 20 rücks.
Einbau im Schaltschrank
Hersteller / Typ:

'

....................................................'
vom Bieter einzutragen
Menge: 1,000 St

**2.3.04 Sofware Bedienoberfläche**
Software Bedienoberfläche als WEB
Oberfläche/Bedienoberfläche erstellen. Folgende
Eigenschaften und Funktionen sind enthalten:
- Erstellen der Bedien-, Visualisierungs- und
Alarmoberflächen des Projektes
  mit dynamischen Anzeigen. Je nach angebotenen System
als menügeführte
  Bedienung, oder tabellarische Bedienmaske.
Zeitprogramme,
  Sollwertveränderungen mit verschiedenen Nutzerrechten
erstellen und
  einrichten. Ist-Zustände/ Anzeigen erstellen und
einrichten. Administrator des
  AG kann auch alle Regelparameter wie z.B.
Verstärkung, Laufzeiten,
  Fühlerkorrekturen usw. einstellen, sowie weitere
Nutzer und deren
  Nutzerrechte eingeben und löschen,
- Es sind Klartexte in der Bedienoberfläche zu
verwenden
  (keine Feldgerätebezeichnung in Kurzform),
- dynamische Einblendpunkte nach VDI 3814,
- der WEB Server ist als Aufsatz im ASP herzustellen,
- Nutzerebenen/ Passwortebenen einrichten,
- Einbindung der grafischen Anlagenbilder, Oberfläche
in den WEB Server einspielen,
- Netzwerkadressen eingeben,
- Zugriff über Internet freigeben,
- Funktionstest,
- HTML 5 Bedienung, BACnet/IP Adressierungsschlüssel
- Soll- und Istwerte analog/ digital/ virtuell/ Uhren/
Kalender/ Regelparameter/
  Timer/ Alarme/ Alarmhistorie/ Trend in
Bedienoberflächen,
- Die Bedienoberflächen sind Anlagenweise (z.B. je
Heizkreis) aufzuteilen,
- Die Eigenschaften und Funktionen der 2.0 Anlagen
(z.B. Kalenderobjekte RLT
  Anlage aus dem Lüftungskonzept) sind hierbei zu
berücksichtigen
Menge: 1,000 St

*Hinweis*

*Hinweis*
Zur Abrechnung gelangen Dienstleistungen auf Grundlage
der nachfolgend aufgeführten Funktionen nach VDI 3814
Blatt 1 und bestätigtem Aufmass. Systemintern
notwendige Merker, temporäre oder virtuelle
Datenpunkte, Verknüpfungen, Berechnungen oder sonstige
Leistungen, die zur Erfüllung dieser Funktionen
notwendig sind, werden nicht gesondert vergütet, sie
sind in die Einheitspreise der jeweiligen Funktionen
einzurechnen.

Funktionen gemäß GA - Funktionsliste
Automationseinrichtungen, für Erfassung, Aufbereitung
und Ausgabe von Informationen. Sie enthalten
Dienstleistungen, wie
- technische Klärung und Bearbeitung, Programmierung,
- Eingabe von Adressen, Benutzeradressen, Kennlinien,
Messbereichen,
  Einheiten, Programmteilen, Programmen und Parametern,
- Funktionsinterne Merker und Verknüpfungen,
- 1:1 Test, Inbetriebnahme und Einregulierung.
Die Betriebsparameter
- Sollwerte, Ein-/Ausschaltzeiten,
- Regelparameter,
- Anfangswerte der Betriebsstundenzählung und
Umschaltzeiten, Grenzwerte
  sowie Sollwertverstellungen,
- Schalten und Stellung von Stellgliedern sind über
eine Bedieneinheit und über
  die WEB-Oberfläche einstellbar.

Alle Funktionen sind in der VDI 3814 detailliert
beschrieben.
Die hier gestellten Einzelforderungen für die
Funktionen sind generell bindend und ergänzen die
folgenden Einzelpositionen.

*Hinweis*

**2.3.05 Physikalische Ein-Ausgabe Binär Schalten/Stellen**
STLB-Bau 2025-4 70
Physikalische Ein-/Ausgabefunktion, VDI 3814 Blatt 3.1,
Binäre Ausgabe Schalten/Stellen gemäß Funktion 1.1
GA-Funktionsliste Beiblatt 070-5.
Menge: 41,000 St
Zuordnung: 070

**2.3.06 Physikalische Ein-Ausgabe Analoge Ausgabe Stellen**
STLB-Bau 2025-4 70
Physikalische Ein-/Ausgabefunktion, VDI 3814 Blatt 3.1,
Analoge Ausgabe Stellen gemäß Funktion 1.2
GA-Funktionsliste Beiblatt 070-5.
Menge: 17,000 St
Zuordnung: 070

**2.3.07 Physikalische Ein-Ausgabe Binäre Eingabe Melden**
STLB-Bau 2025-4 70
Physikalische Ein-/Ausgabefunktion, VDI 3814 Blatt 3.1,
Binäre Eingabe Melden gemäß Funktion 1.3
GA-Funktionsliste Beiblatt 070-5.
Menge: 191,000 St
Zuordnung: 070

**2.3.08 Physikalische Ein-Ausgabe Analoge Eingabe Messen**
STLB-Bau 2025-4 70
Physikalische Ein-/Ausgabefunktion, VDI 3814 Blatt 3.1,
Analoge Eingabe Messen gemäß Funktion 1.5
GA-Funktionsliste Beiblatt 070-5, mit Überwachung auf
Geberstörung.
Menge: 75,000 St
Zuordnung: 070

**2.3.09 Gemeinsame Ein-Ausgabe Schalten**
STLB-Bau 2025-4 70
Gemeinsame Ein-/Ausgabefunktion, DIN EN ISO 16484-3,
Ausgabe Schalten gemäß Funktion 2.1 GA-Funktionsliste
Beiblatt 070-5.
Menge: 3,000 St
Zuordnung: 070

**2.3.10 Gemeinsame Ein-Ausgabe Stellen/Sollwert**
STLB-Bau 2025-4 70
Gemeinsame Ein-/Ausgabefunktion, DIN EN ISO 16484-3,
Ausgabe Stellen/Sollwert gemäß Funktion 2.2
GA-Funktionsliste Beiblatt 070-5.
Menge: 46,000 St
Zuordnung: 070

**2.3.11 Gemeinsame Ein-Ausgabe Melden**
STLB-Bau 2025-4 70
Gemeinsame Ein-/Ausgabefunktion, DIN EN ISO 16484-3,
Eingabe Melden gemäß Funktion 2.3 GA-Funktionsliste
Beiblatt 070-5.
Menge: 19,000 St
Zuordnung: 070

**2.3.12 Gemeinsame Ein-Ausgabe Messen**
STLB-Bau 2025-4 70
Gemeinsame Ein-/Ausgabefunktion, DIN EN ISO 16484-3,
Eingabe Messwert gemäß Funktion 2.5 GA-Funktionsliste
Beiblatt 070-5.
Menge: 16,000 St
Zuordnung: 070

*Hinweis*

**2.3.13 Verarbeitungsfunktion Überwachung Grenzwert fest**
STLB-Bau 2025-4 70
Verarbeitungsfunktion Überwachen, VDI 3814 Blatt 3.1,
für Grenzwert fest gemäß Funktion 3.1 GA-Funktionsliste
Beiblatt 070-5, je Überprüfung eines physikalischen,
kommunikativen oder berechneten Mess- oder Zählwertes,
auf die Einhaltung einer vorzugebenden festen Grenze.
Menge: 20,000 St
Zuordnung: 070

**2.3.14 Verarbeitungsfunktion Überwachung Grenzwert gleitend**
STLB-Bau 2025-4 70
Verarbeitungsfunktion Überwachen, VDI 3814 Blatt 3.1,
für Grenzwert gleitend gemäß Funktion 3.2
GA-Funktionsliste Beiblatt 070-5, je Überprüfung eines
physikalischen, kommunikativen oder berechneten
Messwertes, auf die Einhaltung einer vorzugebenden
gleitenden Grenze.
Menge: 1,000 St
Zuordnung: 070

**2.3.15 Verarbeitungsfunktion Überwachung Betriebsstundenerfassung**
STLB-Bau 2025-4 70
Verarbeitungsfunktion Überwachen, VDI 3814 Blatt 3.1,
für Betriebsstundenerfassung gemäß Funktion 3.3
GA-Funktionsliste Beiblatt 070-5, je Betriebszustand,
einschl. parametrierbarem Anfangswert, ohne
Grenzwertüberwachung.
Menge: 12,000 St
Zuordnung: 070

**2.3.16 Verarbeitungsfunktion Überwachung Ereigniszählung**
STLB-Bau 2025-4 70
Verarbeitungsfunktion Überwachen, VDI 3814 Blatt 3.1,
für Ereigniszählung gemäß Funktion 3.4
GA-Funktionsliste Beiblatt 070-5, je Zählung, ohne
Grenzwertüberwachung.
Menge: 2,000 St
Zuordnung: 070

**2.3.17 Verarbeitungsfunktion Überwachung Befehlsausführkontrolle**
STLB-Bau 2025-4 70
Verarbeitungsfunktion Überwachen, VDI 3814 Blatt 3.1,
für Befehlsausführkontrolle gemäß Funktion 3.5
GA-Funktionsliste Beiblatt 070-5, zum Zusammenfassen,
Verzögern und Unterdrücken von Meldungen, je
Benutzeradresse.
Menge: 22,000 St
Zuordnung: 070

**2.3.18 Verarbeitungsfunktion Überwachung Meldungsbearbeitung**
STLB-Bau 2025-4 70
Verarbeitungsfunktion Überwachen, VDI 3814 Blatt 3.1,
für Meldungsbearbeitung gemäß Funktion 3.6
GA-Funktionsliste Beiblatt 070-5, zum Zusammenfassen,
Verzögern und Unterdrücken von Meldungen, je
Benutzeradresse.
Menge: 148,000 St
Zuordnung: 070

**2.3.19 Verarbeitungsfunktion Steuern Anlagensteuerung**
STLB-Bau 2025-4 70
Verarbeitungsfunktion Steuern, VDI 3814 Blatt 3.1, für
Anlagensteuerung gemäß Funktion 4.1 GA-Funktionsliste
Beiblatt 070-5.
Menge: 4,000 St
Zuordnung: 070

**2.3.20 Verarbeitungsfunktion Steuern Motorsteuerung**
STLB-Bau 2025-4 70
Verarbeitungsfunktion Steuern, VDI 3814 Blatt 3.1, für
Motorsteuerung gemäß Funktion 4.2 GA-Funktionsliste
Beiblatt 070-5.
Menge: 26,000 St
Zuordnung: 070

**2.3.21 Verarbeitungsfunktion Steuern Sicherheits-Frostschutzsteuerung**
STLB-Bau 2025-4 70
Verarbeitungsfunktion Steuern, VDI 3814 Blatt 3.1,
Sicherheits-/Frostschutzsteuerung gemäß Funktion 4.5
GA-Funktionsliste Beiblatt 070-5, je Steuerungsablauf.
Menge: 19,000 St
Zuordnung: 070

**2.3.22 Verarbeitungsfunktion Regeln PI-PID-Regelung**
STLB-Bau 2025-4 70
Verarbeitungsfunktion Regeln, VDI 3814 Blatt 3.1, für
PI-/PID-Regelung gemäß Funktion 5.2 GA-Funktionsliste
Beiblatt 070-5.
Menge: 28,000 St
Zuordnung: 070

**2.3.23 Verarbeitungsfunktion Regeln Sollwertführung-kennlinie**
STLB-Bau 2025-4 70
Verarbeitungsfunktion Regeln, VDI 3814 Blatt 3.1, für
Sollwertführung/-kennlinie gemäß Funktion 5.3
GA-Funktionsliste Beiblatt 070-5.
Menge: 8,000 St
Zuordnung: 070

**2.3.24 Verarbeitungsfunktion Regeln Stellausgabe stetig**
STLB-Bau 2025-4 70
Verarbeitungsfunktion Regeln, VDI 3814 Blatt 3.1, für
Stellausgabe stetig gemäß Funktion 5.4
GA-Funktionsliste Beiblatt 070-5.
Menge: 35,000 St
Zuordnung: 070

**2.3.25 Verarbeitungsfunktion Regeln Stellausgabe 2Punkt**
STLB-Bau 2025-4 70
Verarbeitungsfunktion Regeln, VDI 3814 Blatt 3.1, für
Stellausgabe 2 Punkt gemäß Funktion 5.5
GA-Funktionsliste Beiblatt 070-5.
Menge: 6,000 St
Zuordnung: 070

**2.3.26 Verarbeitungsfunktion Regeln Begrenzung Sollwert/Stellgröße**
STLB-Bau 2025-4 70
Verarbeitungsfunktion Regeln, VDI 3814 Blatt 3.1, für
Begrenzung Sollwert/Stellgröße gemäß Funktion 5.7
GA-Funktionsliste Beiblatt 070-5.
Menge: 4,000 St
Zuordnung: 070

**2.3.27 Verarbeitungsfunktion Regeln Parameterumschaltung**
STLB-Bau 2025-4 70
Verarbeitungsfunktion Regeln, VDI 3814 Blatt 3.1, für
Parameterumschaltung gemäß Funktion 5.8
GA-Funktionsliste Beiblatt 070-5.
Menge: 1,000 St
Zuordnung: 070

**2.3.28 Verarbeitungsfunktion Rechnen/Optimieren Arithmetische Berechnung**
STLB-Bau 2025-4 70
Verarbeitungsfunktion Rechnen/Optimieren, VDI 3814
Blatt 3.1, für Arithmetische Berechnung gemäß Funktion
6.2 GA-Funktionsliste Beiblatt 070-5, je
Eingangs-Benutzeradresse.
Menge: 1,000 St
Zuordnung: 070

**2.3.29 Verarbeitungsfunktion Rechnen/Optimieren Ereignisabhängiges Schalten**
STLB-Bau 2025-4 70
Verarbeitungsfunktion Rechnen/Optimieren, VDI 3814
Blatt 3.1, für Ereignisabhängiges Schalten gemäß
Funktion 6.3 GA-Funktionsliste Beiblatt 070-5, je
Ausgabe-Benutzeradresse, für einen der Programmart
zugeordneten Ein-/Auszyklus.
Menge: 1,000 St
Zuordnung: 070

**2.3.30 Verarbeitungsfunktion Rechnen/Optimieren Zeitabhängiges Schalten**
STLB-Bau 2025-4 70
Verarbeitungsfunktion Rechnen/Optimieren, VDI 3814
Blatt 3.1, für Zeitabhängiges Schalten gemäß Funktion
6.4 GA-Funktionsliste Beiblatt 070-5, je
Ausgabe-Benutzeradresse.
Menge: 4,000 St
Zuordnung: 070

**2.3.31 Verarbeitungsfunktion Rechnen/Optimieren Nachtkühlbetrieb**
STLB-Bau 2025-4 70
Verarbeitungsfunktion Rechnen/Optimieren, VDI 3814
Blatt 3.1, für Nachtkühlbetrieb gemäß Funktion 6.7
GA-Funktionsliste Beiblatt 070-5, je
Ausgabe-Benutzeradresse.
Menge: 2,000 St
Zuordnung: 070

**2.3.32 Verarbeitungsfunktion Rechnen/Optimieren Gebäudetemperaturbegrenzung**
STLB-Bau 2025-4 70
Verarbeitungsfunktion Rechnen/Optimieren, VDI 3814
Blatt 3.1, für Gebäudetemperaturbegrenzung gemäß
Funktion 6.8 GA-Funktionsliste Beiblatt 070-5, je
Ausgabe-Benutzeradresse.
Menge: 1,000 St
Zuordnung: 070

**2.3.33 Verarbeitungsfunktion Rechnen/Optimieren Energierückgewinnung**
STLB-Bau 2025-4 70
Verarbeitungsfunktion Rechnen/Optimieren, VDI 3814
Blatt 3.1, für Energierückgewinnung gemäß Funktion 6.9
GA-Funktionsliste Beiblatt 070-5, je
Ausgabe-Benutzeradresse.
Menge: 2,000 St
Zuordnung: 070

**2.3.34 Verarbeitungsfunktion Rechnen/Optimieren Netzwiederkehrprogramm**
STLB-Bau 2025-4 70
Verarbeitungsfunktion Rechnen/Optimieren, VDI 3814
Blatt 3.1, für Netzwiederkehrprogramm gemäß Funktion
6.11 GA-Funktionsliste Beiblatt 070-5, je
Ausgabe-Benutzeradresse.
Menge: 4,000 St
Zuordnung: 070

*Hinweis*

**2.3.35 Programm zur Kommunikation zw. AS und LTE Modem**
Menge: 1,000 St

**2.3.36 Optimierungsprogramm**
STLB-Bau 2025-4 70
Optimierungsprogramm für arithmetische Berechnung, für
ereignisabhängiges Schalten, für zeitabhängiges
Schalten, für gleitendes Ein-/Ausschalten, für
zyklisches Schalten, für Nachtkühlbetrieb, für
Gebäudetemperaturbegrenzung, für Energierückgewinnung,
für Netzwiederkehr, für Höchstlastbegrenzung.
Menge: 1,000 St
Zuordnung: 070

#### 2.4 Managementebene

*Hinweis*

*Hinweis*

**2.4.01 Managementfunktion Kommunikation Ein-Ausgabefunktion**
STLB-Bau 2025-4 70
Managementfunktion VDI 3814 Blatt 3.1, Kommunikation
Ein-/Ausgabefunktion gemäß Funktion 7.1
GA-Funktionsliste, Beiblatt 070-5.
Menge: 402,000 St
Zuordnung: 070

**2.4.02 Managementfunktion Kommunikation Block/Datei**
STLB-Bau 2025-4 70
Managementfunktion DIN EN ISO 16484-3, Kommunikation
Block/Datei gemäß Funktion 7.2 GA-Funktionsliste,
Beiblatt 070-5.
Menge: 144,000 St
Zuordnung: 070

**2.4.03 Managementfunktion Ereignis-Langzeitspeicherung**
STLB-Bau 2025-4 70
Managementfunktion VDI 3814 Blatt 3.1,
Ereignis-Langzeitspeicherung gemäß Funktion 7.3
GA-Funktionsliste, Beiblatt 070-5.
Menge: 9,000 St
Zuordnung: 070

**2.4.04 Managementfunktion Historisierung Datenbank**
STLB-Bau 2025-4 70
Managementfunktion VDI 3814 Blatt 3.1, Historisierung
in Datenbank gemäß Funktion 7.4 GA-Funktionsliste,
Beiblatt 070-5.
Menge: 2,000 St
Zuordnung: 070

*Hinweis*

**2.4.05 Bedienfunktion Grafik/Anlagenbild**
STLB-Bau 2025-4 70
Bedienfunktion VDI 3814 Blatt 3.1, Grafik/Anlagenbild
gemäß Funktion 8.1 GA-Funktionsliste, Beiblatt 070-5.
Menge: 35,000 St
Zuordnung: 070

**2.4.06 Bedienfunktion Dynamische Einblendung**
STLB-Bau 2025-4 70
Bedienfunktion VDI 3814 Blatt 3.1, Dynamische
Einblendung gemäß Funktion 8.2 GA-Funktionsliste,
Beiblatt 070-5.
Menge: 440,000 St
Zuordnung: 070

**2.4.07 Bedienfunktion Ereignis-Anweisungstext**
STLB-Bau 2025-4 70
Bedienfunktion VDI 3814 Blatt 3.1,
Ereignis-Anweisungstext gemäß Funktion 8.3
GA-Funktionsliste, Beiblatt 070-5, bis 256 Zeichen.
Menge: 27,000 St
Zuordnung: 070

**2.4.08 Bedienfunktion Nachricht parametrieren**
STLB-Bau 2025-4 70
Bedienfunktion VDI 3814 Blatt 3.1, Nachricht an
externer Stelle parametrieren gemäß Funktion 8.4
GA-Funktionsliste, Beiblatt 070-5.
Menge: 9,000 St
Zuordnung: 070

#### 2.5 Datenübertragungsnetze

**2.5.01 Industrial Ethernet Switch unmanaged 1Gbit**
Industrial Ethernet Switch Grundgerät
einschl. Inbetriebnahme im Schaltschrank, einschl.
Anschlußarbeiten .
Modularer Switch,
8 X 10/100MBIT/S
Medienmodulsteckplätze, im Lieferumfang
AC/DC 24V Spannungsversorgung sowie aller
erforderlichen Materialien und Dienstleistungen
betriebsfertig installiert
Menge: 1,000 St

**2.5.02 LTE Modem zum Übertragen von SMS**
LTE Modem zur DIN-Hutschienenmontage
inklusive Antenne außerhalb des Schaltschranks
Schnittstelle passend zum Automationssystem
Menge: 1,000 St

**2.5.03 Netzwerkdose**
Tragschienen Outlet, IE-XM-RJ45/ID, CAT 6
Menge: 1,000 St

**2.5.04 Konfektioniertes Datenkabel**
Konfektioniertes Datenkabel, DIN EN 50288-5-2,
Kategorie 6, Länge bis 2 m, Kabelenden bestückt mit
Stecker RJ 45, mit Knickschutz und Zugentlastung,
Farbton grau, zur Verbindung Kommunikationsserver und
Ethernet-Modem.
Menge: 7,000 St

#### 2.6 Kabel, Leitungen, Installation

*Hinweis*

**2.6.01 Installationsltg halogenfrei NHXMH-J 3x1,5RE**
STLB-Bau 2025-4 53
Halogenfreie Installationsleitung DIN VDE 0250-214 (VDE
0250-214) NHXMH-J 3 x 1,5 RE, Cu-Zahl 43, Brandklasse
Dca DIN EN 13501-6.
Menge: 520,000 m
Zuordnung: 053

**2.6.02 Installationsltg halogenfrei NHXMH-J 4x1,5RE**
STLB-Bau 2025-4 53
Halogenfreie Installationsleitung DIN VDE 0250-214 (VDE
0250-214) NHXMH-J 4 x 1,5 RE, Cu-Zahl 58, Brandklasse
Dca DIN EN 13501-6.
Menge: 40,000 m
Zuordnung: 053

**2.6.03 Kabel halogenfrei N2XH-J 4x1,5RE**
STLB-Bau 2025-4 53
Halogenfreies Kabel DIN VDE 0276-604 (VDE 0276-604)
N2XH-J 4 x 1,5 RE, Cu-Zahl 58.
Menge: 50,000 m
Zuordnung: 053

**2.6.04 Installationsltg halogenfrei NHXMH-J 5x1,5RE**
STLB-Bau 2025-4 53
Halogenfreie Installationsleitung DIN VDE 0250-214 (VDE
0250-214) NHXMH-J 5 x 1,5 RE, Cu-Zahl 72.
Menge: 100,000 m
Zuordnung: 053

**2.6.05 Kabel halogenfrei N2XH-J 2x1,5RE**
STLB-Bau 2025-4 53
Halogenfreies Kabel DIN VDE 0276-604 (VDE 0276-604)
N2XH-J 2 x 1,5 RE, Cu-Zahl 29.
Menge: 50,000 m
Zuordnung: 053

**2.6.06 Kabel halogenfrei N2XH-J 7x1,5RE**
STLB-Bau 2025-4 53
Halogenfreies Kabel DIN VDE 0276-604 (VDE 0276-604)
N2XH-J 7 x 1,5 RE, Cu-Zahl 101.
Menge: 1100,000 m
Zuordnung: 053

**2.6.07 Außenkabel symmetrisch A-2Y(L)2Y 2x2x0,8 STIII BD**
STLB-Bau 2025-4 61
Außenkabel, symmetrisch, DIN VDE 0816-1 (VDE 0816-1),
A-2Y(L)2Y, 2 x 2 x 0,8 STIII BD.
Menge: 30,000 m
Zuordnung: 061

**2.6.08 Installationskabel symmetrisch E90 BMK JE-H(St)H 2x2x0,8 Bd Verlegung E90 konform**
STLB-Bau 2025-4 61
Installationskabel, symmetrisch, DIN VDE 0815 (VDE
0815), mit integriertem Funktionserhalt E 90, DIN
4102-12, mit rotem Außenmantel und Aufdruck
-Brandmeldekabel-, JE-H(St)H, 2 x 2 x 0,8 Bd, E 90
konforme Verlegung mit den dafür zertifizierten
Befestigungsmitteln.
Menge: 10,000 m
Zuordnung: 061

**2.6.09 Installationskabel symmetrisch J-H(St)H 2x2x0,8 Bd**
STLB-Bau 2025-4 61
Installationskabel, symmetrisch, DIN VDE 0815 (VDE
0815), J-H(St)H, 2 x 2 x 0,8 Bd.
Menge: 3600,000 m
Zuordnung: 061

**2.6.10 Installationskabel symmetrisch J-H(St)H 4x2x0,8 Bd**
STLB-Bau 2025-4 61
Installationskabel, symmetrisch, DIN VDE 0815 (VDE
0815), J-H(St)H, 4 x 2 x 0,8 Bd.
Menge: 550,000 m
Zuordnung: 061

**2.6.11 Installationskabel symmetrisch J-H(St)H 8x2x0,8 Bd**
STLB-Bau 2025-4 61
Installationskabel, symmetrisch, DIN VDE 0815 (VDE
0815), J-H(St)H, 8 x 2 x 0,8 Bd.
Menge: 20,000 m
Zuordnung: 061

**2.6.12 Installationsltg halogenfrei NHXMH-J 1x16RM**
STLB-Bau 2025-4 53
Halogenfreie Installationsleitung DIN VDE 0250-214 (VDE
0250-214) NHXMH-J 1 x 16 RM, Cu-Zahl 154.
Menge: 30,000 m
Zuordnung: 053

*Hinweis*

*Hinweis*

**2.6.13 Installationsltg halogenfrei NHXMH-J 3x1,5RE vorh.Kabelrinne/Kanal verlegen**
STLB-Bau 2025-4 53
Halogenfreie Installationsleitung DIN VDE 0250-214 (VDE
0250-214) NHXMH-J 3 x 1,5 RE, Cu-Zahl 43, Brandklasse
Dca DIN EN 13501-6, auf vorh. Kabelrinnen oder in
offene Kanäle, nur verlegen.
Menge: 400,000 m
Zuordnung: 053

**2.6.14 Installationsltg halogenfrei NHXMH-J 4x1,5RE vorh.Kabelrinne/Kanal verlegen**
STLB-Bau 2025-4 53
Halogenfreie Installationsleitung DIN VDE 0250-214 (VDE
0250-214) NHXMH-J 4 x 1,5 RE, Cu-Zahl 58, Brandklasse
Dca DIN EN 13501-6, auf vorh. Kabelrinnen oder in
offene Kanäle, nur verlegen.
Menge: 20,000 m
Zuordnung: 053

**2.6.15 Kabel halogenfrei N2XH-J 4x1,5RE vorh.Kabelrinne/Kanal verlegen**
STLB-Bau 2025-4 53
Halogenfreies Kabel DIN VDE 0276-604 (VDE 0276-604)
N2XH-J 4 x 1,5 RE, Cu-Zahl 58, auf vorh. Kabelrinnen
oder in offene Kanäle, nur verlegen.
Menge: 25,000 m
Zuordnung: 053

**2.6.16 Installationsltg halogenfrei NHXMH-J 5x1,5RE vorh.Kabelrinne/Kanal verlegen**
STLB-Bau 2025-4 53
Halogenfreie Installationsleitung DIN VDE 0250-214 (VDE
0250-214) NHXMH-J 5 x 1,5 RE, Cu-Zahl 72, auf vorh.
Kabelrinnen oder in offene Kanäle, nur verlegen.
Menge: 20,000 m
Zuordnung: 053

**2.6.17 Kabel halogenfrei N2XH-J 2x1,5RE vorh.Kabelrinne/Kanal verlegen**
STLB-Bau 2025-4 53
Halogenfreies Kabel DIN VDE 0276-604 (VDE 0276-604)
N2XH-J 2 x 1,5 RE, Cu-Zahl 29, auf vorh. Kabelrinnen
oder in offene Kanäle, nur verlegen.
Menge: 25,000 m
Zuordnung: 053

**2.6.18 Kabel halogenfrei N2XH-J 7x1,5RE vorh.Kabelrinne/Kanal verlegen**
STLB-Bau 2025-4 53
Halogenfreies Kabel DIN VDE 0276-604 (VDE 0276-604)
N2XH-J 7 x 1,5 RE, Cu-Zahl 101, auf vorh. Kabelrinnen
oder in offene Kanäle, nur verlegen.
Menge: 100,000 m
Zuordnung: 053

**2.6.19 Außenkabel symmetrisch A-2Y(L)2Y 2x2x0,8 STIII BD**
STLB-Bau 2025-4 61
Außenkabel, symmetrisch, DIN VDE 0816-1 (VDE 0816-1),
A-2Y(L)2Y, 2 x 2 x 0,8 STIII BD.
Menge: 10,000 m
Zuordnung: 061

**2.6.20 Installationskabel symmetrisch J-H(St)H 2x2x0,8 Bd vorh.Kabelrinne/Kanal**
STLB-Bau 2025-4 61
Installationskabel, symmetrisch, DIN VDE 0815 (VDE
0815), J-H(St)H, 2 x 2 x 0,8 Bd, auf vorh. Kabelrinnen
oder in offene Kanäle.
Menge: 1000,000 m
Zuordnung: 061

**2.6.21 Installationskabel symmetrisch J-H(St)H 4x2x0,8 Bd vorh.Kabelrinne/Kanal**
STLB-Bau 2025-4 61
Installationskabel, symmetrisch, DIN VDE 0815 (VDE
0815), J-H(St)H, 4 x 2 x 0,8 Bd, auf vorh. Kabelrinnen
oder in offene Kanäle.
Menge: 150,000 m
Zuordnung: 061

*Hinweis*

**2.6.22 Installationsltg halogenfrei NHXMH-J 3x1,5RE vorh.Rohr/Unterflurkanal verlegen**
STLB-Bau 2025-4 53
Halogenfreie Installationsleitung DIN VDE 0250-214 (VDE
0250-214) NHXMH-J 3 x 1,5 RE, Cu-Zahl 43, Brandklasse
Dca DIN EN 13501-6, in vorh. Rohre/Unterflurkanäle, nur
verlegen.
Menge: 120,000 m
Zuordnung: 053

**2.6.23 Installationsltg halogenfrei NHXMH-J 4x1,5RE vorh.Rohr/Unterflurkanal verlegen**
STLB-Bau 2025-4 53
Halogenfreie Installationsleitung DIN VDE 0250-214 (VDE
0250-214) NHXMH-J 4 x 1,5 RE, Cu-Zahl 58, Brandklasse
Dca DIN EN 13501-6, in vorh. Rohre/Unterflurkanäle, nur
verlegen.
Menge: 20,000 m
Zuordnung: 053

**2.6.24 Kabel halogenfrei N2XH-J 4x1,5RE vorh.Rohr/Unterflurkanal verlegen**
STLB-Bau 2025-4 53
Halogenfreies Kabel DIN VDE 0276-604 (VDE 0276-604)
N2XH-J 4 x 1,5 RE, Cu-Zahl 58, in vorh.
Rohre/Unterflurkanäle, nur verlegen.
Menge: 25,000 m
Zuordnung: 053

**2.6.25 Installationsltg halogenfrei NHXMH-J 5x1,5RE vorh.Rohr/Unterflurkanal verlegen**
STLB-Bau 2025-4 53
Halogenfreie Installationsleitung DIN VDE 0250-214 (VDE
0250-214) NHXMH-J 5 x 1,5 RE, Cu-Zahl 72, in vorh.
Rohre/Unterflurkanäle, nur verlegen.
Menge: 80,000 m
Zuordnung: 053

**2.6.26 Kabel halogenfrei N2XH-J 2x1,5RE vorh.Rohr/Unterflurkanal verlegen**
STLB-Bau 2025-4 53
Halogenfreies Kabel DIN VDE 0276-604 (VDE 0276-604)
N2XH-J 2 x 1,5 RE, Cu-Zahl 29, in vorh.
Rohre/Unterflurkanäle, nur verlegen.
Menge: 25,000 m
Zuordnung: 053

**2.6.27 Kabel halogenfrei N2XH-J 7x1,5RE vorh.Rohr/Unterflurkanal verlegen**
STLB-Bau 2025-4 53
Halogenfreies Kabel DIN VDE 0276-604 (VDE 0276-604)
N2XH-J 7 x 1,5 RE, Cu-Zahl 101, in vorh.
Rohre/Unterflurkanäle, nur verlegen.
Menge: 1000,000 m
Zuordnung: 053

**2.6.28 Außenkabel symmetrisch A-2Y(L)2Y 2x2x0,8 STIII BD**
STLB-Bau 2025-4 61
Außenkabel, symmetrisch, DIN VDE 0816-1 (VDE 0816-1),
A-2Y(L)2Y, 2 x 2 x 0,8 STIII BD.
Menge: 20,000 m
Zuordnung: 061

**2.6.29 Installationskabel symmetrisch E90 BMK JE-H(St)H 2x2x0,8 Bd Verlegung E90 konform**
STLB-Bau 2025-4 61
Installationskabel, symmetrisch, DIN VDE 0815 (VDE
0815), mit integriertem Funktionserhalt E 90, DIN
4102-12, mit rotem Außenmantel und Aufdruck
-Brandmeldekabel-, JE-H(St)H, 2 x 2 x 0,8 Bd, E 90
konforme Verlegung mit den dafür zertifizierten
Befestigungsmitteln.
Menge: 10,000 m
Zuordnung: 061

**2.6.30 Installationskabel symmetrisch J-H(St)H 2x2x0,8 Bd vorh.Rohr/Unterflurkanal**
STLB-Bau 2025-4 61
Installationskabel, symmetrisch, DIN VDE 0815 (VDE
0815), J-H(St)H, 2 x 2 x 0,8 Bd, in vorh.
Rohre/Unterflurkanäle, Arbeitshöhe des Montageortes bis
3,5 m über der Standfläche des hierfür erforderlichen
Gerüstes.
Menge: 2600,000 m
Zuordnung: 061

**2.6.31 Installationskabel symmetrisch J-H(St)H 4x2x0,8 Bd vorh.Rohr/Unterflurkanal**
STLB-Bau 2025-4 61
Installationskabel, symmetrisch, DIN VDE 0815 (VDE
0815), J-H(St)H, 4 x 2 x 0,8 Bd, in vorh.
Rohre/Unterflurkanäle, Arbeitshöhe des Montageortes bis
3,5 m über der Standfläche des hierfür erforderlichen
Gerüstes.
Menge: 400,000 m
Zuordnung: 061

**2.6.32 Installationskabel symmetrisch J-H(St)H 8x2x0,8 Bd vorh.Kabelrinne/Kanal**
STLB-Bau 2025-4 61
Installationskabel, symmetrisch, DIN VDE 0815 (VDE
0815), J-H(St)H, 8 x 2 x 0,8 Bd, auf vorh. Kabelrinnen
oder in offene Kanäle.
Menge: 20,000 m
Zuordnung: 061

**2.6.33 Installationsltg halogenfrei NHXMH-J 1x16RM vorh.Rohr/Unterflurkanal verlegen**
STLB-Bau 2025-4 53
Halogenfreie Installationsleitung DIN VDE 0250-214 (VDE
0250-214) NHXMH-J 1 x 16 RM, Cu-Zahl 154, in vorh.
Rohre/Unterflurkanäle, nur verlegen.
Menge: 30,000 m
Zuordnung: 053

*Hinweis*
Anschließen von Kabeln oder Leitungen mit
konzentrischem Leiter an beigestellten Betriebsmitteln,
sowie Einführung in den Schaltschrank einschl. der
erforderlichen Kabelschuhe, einschl. eventueller
Schirme und Beidrähte.

**2.6.34 Installationsltg halogenfrei NHXMH-J 3x1,5RE anschließen**
STLB-Bau 2025-4 53
Halogenfreie Installationsleitung DIN VDE 0250-214 (VDE
0250-214) NHXMH-J 3 x 1,5 RE, Cu-Zahl 43, Brandklasse
Dca DIN EN 13501-6, nur anschließen an beigestellte
Betriebsmittel, einschl. Verbindungsmittel.
Menge: 26,000 St
Zuordnung: 053

**2.6.35 Installationsltg halogenfrei NHXMH-J 4x1,5RE anschließen**
STLB-Bau 2025-4 53
Halogenfreie Installationsleitung DIN VDE 0250-214 (VDE
0250-214) NHXMH-J 4 x 1,5 RE, Cu-Zahl 58, Brandklasse
Dca DIN EN 13501-6, nur anschließen an beigestellte
Betriebsmittel, einschl. Verbindungsmittel.
Menge: 2,000 St
Zuordnung: 053

**2.6.36 Kabel halogenfrei N2XH-J 4x1,5RE anschließen**
STLB-Bau 2025-4 53
Halogenfreies Kabel DIN VDE 0276-604 (VDE 0276-604)
N2XH-J 4 x 1,5 RE, Cu-Zahl 58, nur anschließen an
beigestellte Betriebsmittel, einschl.
Verbindungsmittel.
Menge: 4,000 St
Zuordnung: 053

**2.6.37 Installationsltg halogenfrei NHXMH-J 5x1,5RE anschließen**
STLB-Bau 2025-4 53
Halogenfreie Installationsleitung DIN VDE 0250-214 (VDE
0250-214) NHXMH-J 5 x 1,5 RE, Cu-Zahl 72, nur
anschließen an beigestellte Betriebsmittel, einschl.
Verbindungsmittel.
Menge: 10,000 St
Zuordnung: 053

**2.6.38 Kabel halogenfrei N2XH-J 2x1,5RE anschließen**
STLB-Bau 2025-4 53
Halogenfreies Kabel DIN VDE 0276-604 (VDE 0276-604)
N2XH-J 2 x 1,5 RE, Cu-Zahl 29, nur anschließen an
beigestellte Betriebsmittel, einschl.
Verbindungsmittel.
Menge: 4,000 St
Zuordnung: 053

**2.6.39 Kabel halogenfrei N2XH-J 7x1,5RE anschließen**
STLB-Bau 2025-4 53
Halogenfreies Kabel DIN VDE 0276-604 (VDE 0276-604)
N2XH-J 7 x 1,5 RE, Cu-Zahl 101, nur anschließen an
beigestellte Betriebsmittel, einschl.
Verbindungsmittel.
Menge: 54,000 St
Zuordnung: 053

**2.6.40 Installationskabel symmetrisch J-H(St)H 2x2x0,8 Bd Anschluss**
STLB-Bau 2025-4 61
Installationskabel, symmetrisch, DIN VDE 0815 (VDE
0815), an Anschlusseinrichtung, Aufputzausführung,
geschirmt, in Schraubtechnik, J-H(St)H, 2 x 2 x 0,8 Bd,
nur anschließen.
Menge: 232,000 St
Zuordnung: 061

**2.6.41 Installationskabel symmetrisch J-H(St)H 4x2x0,8 Bd Anschluss**
STLB-Bau 2025-4 61
Installationskabel, symmetrisch, DIN VDE 0815 (VDE
0815), an Anschlusseinrichtung, Aufputzausführung,
geschirmt, in Schraubtechnik, J-H(St)H, 4 x 2 x 0,8 Bd,
nur anschließen.
Menge: 20,000 St
Zuordnung: 061

**2.6.42 Installationskabel symmetrisch J-H(St)H 8x2x0,8 Bd Anschluss**
STLB-Bau 2025-4 61
Installationskabel, symmetrisch, DIN VDE 0815 (VDE
0815), an Anschlusseinrichtung, Aufputzausführung,
geschirmt, in Schraubtechnik, J-H(St)H, 8 x 2 x 0,8 Bd,
nur anschließen.
Menge: 2,000 St
Zuordnung: 061

**2.6.43 Installationsltg halogenfrei NHXMH-J 1x16RM anschließen**
STLB-Bau 2025-4 53
Halogenfreie Installationsleitung DIN VDE 0250-214 (VDE
0250-214) NHXMH-J 1 x 16 RM, Cu-Zahl 154, nur
anschließen an beigestellte Betriebsmittel, einschl.
Verbindungsmittel.
Menge: 1,000 St
Zuordnung: 053

**2.6.44 Einspeisung Schaltschrank**
Bauseitiges Einspeisekabel in den Schaltschrank
einführen und auflegen, in Abstimmung mit dem Gewerk
Elektro zum Freischalten in der GHV
Menge: 1,000 St

**2.6.45 Isolationsmessung von Kabeln und Leitungen**
Isolationsmessung von Kabeln und Leitungen mit
Protokollierung der Messwerten und Übergabe an den
Auftraggeber Abrechnungseinheit Stück Kabel nach
Vorgabe der "DGUV Vorschrift 3"
Menge: 54,000 St

**2.6.46 Schleifenwiederstandsmessung nach VDE 100-600**
Schleifenwiderstandsmessung nach VDE 100-600
für verlegte Leistungskabel, bestehend aus:
Geräte / Verbraucher einschalten,
Klemmenkasten öffnen u. Messung durchführen,
Messung protokollieren. Messung pro Leitung.
Menge: 54,000 St

*Hinweis*

**2.6.47 Herstellung Mauerschlitz**
Mauerschlitz für die Unterputzverlegung von
Installationsleitungen, Tiefe ca. 2-3cm, in Beton- und
Steinwänden
Menge: 50,000 m

**2.6.48 Verschließen Mauerschlitz**
Menge: 50,000 m

**2.6.49 Herstellung Bohrung bis Durchmesser 12mm Tiefe bis 25mm**
Menge: 20,000 St

**2.6.50 Verschließen Bohrung bis 12mm**
Menge: 20,000 St

**2.6.51 Herstellung Bohrung bis Durchmesser 22mm Tiefe bis 25mm**
Menge: 20,000 St

**2.6.52 Verschließen Bohrung bis 22mm**
Menge: 20,000 St

**2.6.53 Elektroinstallationsrohr halogenfr.Kunststoff AD 16mm AP Abstandsschellen**
STLB-Bau 2025-4 53
Elektroinstallationsrohr DIN EN 61386 (VDE 0605), Maße
DIN EN 60423, aus Kunststoff, halogenfrei, einwandig,
glatt, starr, mit angeformter Muffe, Außendurchmesser
16 mm, Druckfestigkeit Klasse 1 - sehr leicht (125 N)
DIN EN 61386-1 (VDE 0605-1), Klasse Schlagbeanspruchung
2 - leicht DIN EN 61386-1 (VDE 0605-1), max.
Gebrauchstemperatur Klasse 1 (60 Grad C) DIN EN 61386-1
(VDE 0605-1), Verlegung offen, auf Putz, mit
Abstandsschellen.
Menge: 50,000 m
Zuordnung: 053

**2.6.54 Elektroinstallationsrohr halogenfr.Kunststoff AD 20mm AP Abstandsschellen**
STLB-Bau 2025-4 53
Elektroinstallationsrohr DIN EN 61386 (VDE 0605), Maße
DIN EN 60423, aus Kunststoff, halogenfrei, einwandig,
glatt, starr, mit angeformter Muffe, Außendurchmesser
20 mm, Druckfestigkeit Klasse 1 - sehr leicht (125 N)
DIN EN 61386-1 (VDE 0605-1), Klasse Schlagbeanspruchung
2 - leicht DIN EN 61386-1 (VDE 0605-1), max.
Gebrauchstemperatur Klasse 1 (60 Grad C) DIN EN 61386-1
(VDE 0605-1), Verlegung offen, auf Putz, mit
Abstandsschellen.
Menge: 50,000 m
Zuordnung: 053

**2.6.55 Elektroinstallationsrohr halogenfr.Kunststoff AD 25mm AP Abstandsschellen**
STLB-Bau 2025-4 53
Elektroinstallationsrohr DIN EN 61386 (VDE 0605), Maße
DIN EN 60423, aus Kunststoff, halogenfrei, einwandig,
glatt, starr, mit angeformter Muffe, Außendurchmesser
25 mm, Druckfestigkeit Klasse 1 - sehr leicht (125 N)
DIN EN 61386-1 (VDE 0605-1), Klasse Schlagbeanspruchung
2 - leicht DIN EN 61386-1 (VDE 0605-1), max.
Gebrauchstemperatur Klasse 1 (60 Grad C) DIN EN 61386-1
(VDE 0605-1), Verlegung offen, auf Putz, mit
Abstandsschellen.
Menge: 100,000 m
Zuordnung: 053

**2.6.56 Elektroinstallationsrohr halogenfr.Kunststoff AD 32mm AP Abstandsschellen**
STLB-Bau 2025-4 53
Elektroinstallationsrohr DIN EN 61386 (VDE 0605), Maße
DIN EN 60423, aus Kunststoff, halogenfrei, einwandig,
glatt, starr, mit angeformter Muffe, Außendurchmesser
32 mm, Druckfestigkeit Klasse 1 - sehr leicht (125 N)
DIN EN 61386-1 (VDE 0605-1), Klasse Schlagbeanspruchung
2 - leicht DIN EN 61386-1 (VDE 0605-1), max.
Gebrauchstemperatur Klasse 1 (60 Grad C) DIN EN 61386-1
(VDE 0605-1), Verlegung offen, auf Putz, mit
Abstandsschellen.
Menge: 50,000 m
Zuordnung: 053

**2.6.57 Elektroinstallationsrohr Alu AD 20mm AP Abstandsschellen**
STLB-Bau 2025-4 53
Elektroinstallationsrohr DIN EN 61386 (VDE 0605), Maße
DIN EN 60423, nicht flammenausbreitend, aus Aluminium,
Außendurchmesser 20 mm, Druckfestigkeit Klasse 1 - sehr
leicht (125 N) DIN EN 61386-1 (VDE 0605-1), Klasse
Schlagbeanspruchung 2 - leicht DIN EN 61386-1 (VDE
0605-1), max. Gebrauchstemperatur Klasse 1 (60 Grad C)
DIN EN 61386-1 (VDE 0605-1), Verlegung offen, auf Putz,
mit Abstandsschellen, Arbeitshöhe des Montageortes bis
3,5 m über der Standfläche des hierfür erforderlichen
Gerüstes.
Menge: 50,000 m
Zuordnung: 053

**2.6.58 Elektroinstallationsrohr Alu AD 25mm AP Abstandsschellen**
STLB-Bau 2025-4 53
Elektroinstallationsrohr DIN EN 61386 (VDE 0605), Maße
DIN EN 60423, nicht flammenausbreitend, aus Aluminium,
Außendurchmesser 25 mm, Druckfestigkeit Klasse 1 - sehr
leicht (125 N) DIN EN 61386-1 (VDE 0605-1), Klasse
Schlagbeanspruchung 2 - leicht DIN EN 61386-1 (VDE
0605-1), max. Gebrauchstemperatur Klasse 1 (60 Grad C)
DIN EN 61386-1 (VDE 0605-1), Verlegung offen, auf Putz,
mit Abstandsschellen, Arbeitshöhe des Montageortes bis
3,5 m über der Standfläche des hierfür erforderlichen
Gerüstes.
Menge: 100,000 m
Zuordnung: 053

**2.6.59 Elektroinstallationsrohr Alu AD 32mm AP Abstandsschellen**
STLB-Bau 2025-4 53
Elektroinstallationsrohr DIN EN 61386 (VDE 0605), Maße
DIN EN 60423, nicht flammenausbreitend, aus Aluminium,
Außendurchmesser 32 mm, Druckfestigkeit Klasse 1 - sehr
leicht (125 N) DIN EN 61386-1 (VDE 0605-1), Klasse
Schlagbeanspruchung 2 - leicht DIN EN 61386-1 (VDE
0605-1), max. Gebrauchstemperatur Klasse 1 (60 Grad C)
DIN EN 61386-1 (VDE 0605-1), Verlegung offen, auf Putz,
mit Abstandsschellen, Arbeitshöhe des Montageortes bis
3,5 m über der Standfläche des hierfür erforderlichen
Gerüstes.
Menge: 50,000 m
Zuordnung: 053

**2.6.60 Elektroinstallationskanal Leitungsführung H/B 60/90mm Stahl verz Beton**
STLB-Bau 2025-4 53
Elektroinstallationskanal DIN EN 50085-2-1 (VDE
0604-2-1) als Leitungsführungskanal, Außenmaße H/B
mind. 60/90 mm, aus verzinktem Stahl, einschl.
elektrisch dauerhaft leitfähiger Verbindung, mit einem
Trennsteg, aus verzinktem Stahl, einschl. aller
systembedingten Form- und Verbindungsstücke, auf Beton.
Menge: 10,000 m
Zuordnung: 053

**2.6.61 Elektroinstallationskanal Leitungsführung H/B 60/190mm Stahl verz Beton**
STLB-Bau 2025-4 53
Elektroinstallationskanal DIN EN 50085-2-1 (VDE
0604-2-1) als Leitungsführungskanal, Außenmaße H/B
mind. 60/190 mm, aus verzinktem Stahl, einschl.
elektrisch dauerhaft leitfähiger Verbindung, mit einem
Trennsteg, aus verzinktem Stahl, einschl. aller
systembedingten Form- und Verbindungsstücke, auf Beton.
Menge: 20,000 m
Zuordnung: 053

**2.6.62 Ausleger Stahl verz bis 0,75kN L 100mm Wandbefestigung**
STLB-Bau 2025-4 53
Ausleger aus feuerverzinktem Stahl DIN EN ISO 1461,
Tragfähigkeit bis 0,75 kN, Länge 100 mm, an der Wand
aus Beton, befestigen mit bauaufsichtlich zugelassenen
Dübeln, Arbeitshöhe des Montageortes bis 3,5 m über der
Standfläche des hierfür erforderlichen Gerüstes.
Menge: 50,000 St
Zuordnung: 053

**2.6.63 Ausleger Stahl verz bis 1,5kN L 200mm Wandbefestigung**
STLB-Bau 2025-4 53
Ausleger aus feuerverzinktem Stahl DIN EN ISO 1461,
Tragfähigkeit bis 1,5 kN, Länge 200 mm, an der Wand aus
Beton, befestigen mit bauaufsichtlich zugelassenen
Dübeln, Arbeitshöhe des Montageortes bis 3,5 m über der
Standfläche des hierfür erforderlichen Gerüstes.
Menge: 50,000 St
Zuordnung: 053

**2.6.64 Stiel Ausleger Stahl verz U-Profil bis 1kN Deckenbefestigung L bis 200mm**
STLB-Bau 2025-4 53
Stiel für Ausleger aus feuerverzinktem Stahl DIN EN ISO
1461, als U-Profil, Tragfähigkeit bis 1 kN, an Decke
befestigen mit bauaufsichtlich zugelassenen Dübeln, mit
angeschweißter Kopfplatte, Stiellänge bis 200 mm,
Arbeitshöhe des Montageortes bis 3,5 m über der
Standfläche des hierfür erforderlichen Gerüstes.
Menge: 25,000 St
Zuordnung: 053

**2.6.65 Elektroinstallationsrohr halogenfr.Kunststoff AD 16mm AP**
STLB-Bau 2025-4 53
Elektroinstallationsrohr DIN EN 61386 (VDE 0605), Maße
DIN EN 60423, aus Kunststoff, halogenfrei, einwandig,
gewellt, flexibel, Außendurchmesser 16 mm,
Druckfestigkeit Klasse 1 - sehr leicht (125 N) DIN EN
61386-1 (VDE 0605-1), Klasse Schlagbeanspruchung 2 -
leicht DIN EN 61386-1 (VDE 0605-1), max.
Gebrauchstemperatur Klasse 1 (60 Grad C) DIN EN 61386-1
(VDE 0605-1), Verlegung offen, auf Putz.
Menge: 20,000 m
Zuordnung: 053

**2.6.66 Elektroinstallationsrohr halogenfr.Kunststoff AD 20mm AP**
STLB-Bau 2025-4 53
Elektroinstallationsrohr DIN EN 61386 (VDE 0605), Maße
DIN EN 60423, aus Kunststoff, halogenfrei, einwandig,
gewellt, flexibel, Außendurchmesser 20 mm,
Druckfestigkeit Klasse 1 - sehr leicht (125 N) DIN EN
61386-1 (VDE 0605-1), Klasse Schlagbeanspruchung 2 -
leicht DIN EN 61386-1 (VDE 0605-1), max.
Gebrauchstemperatur Klasse 1 (60 Grad C) DIN EN 61386-1
(VDE 0605-1), Verlegung offen, auf Putz.
Menge: 20,000 m
Zuordnung: 053

**2.6.67 Elektroinstallationsrohr halogenfr.Kunststoff AD 25mm AP**
STLB-Bau 2025-4 53
Elektroinstallationsrohr DIN EN 61386 (VDE 0605), Maße
DIN EN 60423, aus Kunststoff, halogenfrei, einwandig,
gewellt, flexibel, Außendurchmesser 25 mm,
Druckfestigkeit Klasse 1 - sehr leicht (125 N) DIN EN
61386-1 (VDE 0605-1), Klasse Schlagbeanspruchung 2 -
leicht DIN EN 61386-1 (VDE 0605-1), max.
Gebrauchstemperatur Klasse 1 (60 Grad C) DIN EN 61386-1
(VDE 0605-1), Verlegung offen, auf Putz.
Menge: 20,000 m
Zuordnung: 053

**2.6.68 CEE-Steckdose 3-polig 230V 16A IP54, a.P.**
CEE-Steckdose DIN EN 60309-2 (VDE 0623-2), 3-polig,
Bemessungsbetriebsspannung 230 V AC, 16 A, Farbton
grau, RAL 7035, in Aufputzausführung, mit
Beschriftungsfeld, Schutzart IP 54 DIN EN 60529 (VDE
0470-1), Einsatz mit Schrauben befestigen.
Menge: 10,000 St

**2.6.69 Endtülle 16**
Endtülle für vorstehendes Metallrohr
(Rohrende) aus Kunststoff zum Schutz der Kabel,
Größe 16
Menge: 5,000 St

**2.6.70 Endtülle 20**
Endtülle für vorstehendes Metallrohr
(Rohrende) aus Kunststoff zum Schutz der Kabel,
Größe 20
Menge: 5,000 St

**2.6.71 Endtülle 25**
Endtülle für vorstehendes Metallrohr
(Rohrende) aus Kunststoff zum Schutz der Kabel,
Größe 25
Menge: 3,000 St

**2.6.72 Endtülle 32**
Endtülle für vorstehendes Metallrohr
(Rohrende) aus Kunststoff zum Schutz der Kabel,
Größe 32
Menge: 3,000 St

**2.6.73 Verschraubung 16 Kunststoff**
Verbindungsbauteil für Kabel und Leitungen aus
Isolierstoff in vorhandenes Gerät entsprechend der
notwendigen Schutzart mit Dichtring einbauen als:
Iso-Konus-Kabelverschraubung 16 mm
incl. Gegenmutter
Menge: 7,000 St

**2.6.74 Verschraubung 20 Kunststoff**
Verbindungsbauteil für Kabel und Leitungen aus
Isolierstoff in vorhandenes Gerät entsprechend der
notwendigen Schutzart mit Dichtring einbauen als:
Iso-Konus-Kabelverschraubung 20 mm
incl. Gegenmutter
Menge: 3,000 St

**2.6.75 Verschraubung 25 Kunststoff**
Verbindungsbauteil für Kabel und Leitungen aus
Isolierstoff in vorhandenes Gerät entsprechend der
notwendigen Schutzart mit Dichtring einbauen als:
Iso-Konus-Kabelverschraubung 25 mm
incl. Gegenmutter
Menge: 3,000 St

**2.6.76 Verschraubung 32 Kunststoff**
Verbindungsbauteil für Kabel und Leitungen aus
Isolierstoff in vorhandenes Gerät entsprechend der
notwendigen Schutzart mit Dichtring einbauen als:
Iso-Konus-Kabelverschraubung 32 mm
incl. Gegenmutter
Menge: 1,000 St

**2.6.77 flex. thermischer Schutzschlauch 16 Kunststoff**
Anschlussschlauch mit temperaturbeständigem
Kunststoffüberzug bis 130°C
zum Anschluss von Elektrogeräten als:
Schutzschlauch  16 mm
Menge: 5,000 m

**2.6.78 flex. thermischer Schutzschlauch 20 Kunststoff**
Anschlussschlauch mit temperaturbeständigem
Kunststoffüberzug bis 130°C
zum Anschluss von Elektrogeräten als:
Schutzschlauch  20 mm
Menge: 5,000 m

**2.6.79 flex. thermischer Schutzschlauch 25 Kunststoff**
Anschlussschlauch mit temperaturbeständigem
Kunststoffüberzug bis 130°C
zum Anschluss von Elektrogeräten als:
Schutzschlauch  25 mm
Menge: 5,000 m

**2.6.80 Verschraubung 16 Kunststoff mit Innengewinde für Schutzschlauch**
Kunstoff-Schnellverschraubung
Innengewinde 16,
hochdichtend
Menge: 10,000 St

**2.6.81 Verschraubung 20 Kunststoff mit Innengewinde für Schutzschlauch**
Kunstoff-Schnellverschraubung
Innengewinde 20,
hochdichtend
Menge: 4,000 St

**2.6.82 Verschraubung 25 Kunststoff mit Innengewinde für Schutzschlauch**
Kunstoff-Schnellverschraubung
Innengewinde 25,
hochdichtend
Menge: 2,000 St

**2.6.83 Verschraubung 16 Kunststoff mit Aussengewinde fü Schutzschlauch**
Kunststoff-Schnellverschraubung gerade, Aussengewinde,
konisch dichtend, incl. Gegenmutter
IP 66
M16 x 1,5
Menge: 2,000 St

*Hinweis*

**2.6.84 Kabelrinne gelocht Stahl bandverz H 60mm B 100mm**
Kabelrinne für Kabelträgersystem DIN EN 61537 (VDE
0639), gelocht, mit einem Trennsteg, aus bandverzinktem
Stahl DIN EN 10346, Dicke 1 mm, Seitenhöhe mind. 60 mm,
Breite mind. 100 mm, Arbeitshöhe bis 4 m.
Menge: 10,000 m

**2.6.85 T-Abzweig Kabelrinne Stahl bandverz H 60mm B 100mm**
STLB-Bau 2025-4 53
T-Abzweig, für Kabelrinne, aus bandverzinktem Stahl DIN
EN 10346, Dicke 1 mm, Seitenhöhe mind. 60 mm, Breite
mind. 100 mm.
Menge: 2,000 St
Zuordnung: 053

**2.6.86 Bohrung in Kabelrinne für Kabelausführung 16-32**
Bohrung in Kabelrinne für Kabelausführung
für Größe Verschraubung 16-32
mit Stufenbohrer
Menge: 10,000 St

**2.6.87 Bogen Kabelrinne 90Grad waager. Stahl galvanisch verz H 60mm B 100mm**
Bogen, für Kabelrinne, 90 Grad, waagerecht, aus
galvanisch verzinktem Stahl DIN 50962, Dicke 1,5 mm,
Schlitzbreite 13 mm, Seitenhöhe mind. 60 mm, Breite
mind. 100 mm, Arbeitshöhe des Montageortes bis 3,5 m
über der Standfläche des hierfür erforderlichen
Gerüstes.
Menge: 4,000 St

*Hinweis*

**2.6.88 Steigtrasse 200**
Steigtrasse feuerverzinkt für Profilstahlmontage,
mittelschwere  Ausführung mit Sprossen aus U-Profil.
200 mm breit
Menge: 3,000 m

*Hinweis*

**2.6.89 Bügelschelle 22-28mm mit Gegenwannen**
Bügelschellen Stahl, feuerverzinkt  für  Profilschienen
 mit 11-12 mm  Schlitzweite  und  mindestens 6,5 mm
Innenhöhe  einschl. Druckwannen aus Polyprophylen
Größe 22-28 mm
Menge: 15,000 St

**2.6.90 Bügelschelle 40-46mm mit Gegenwannen**
Bügelschellen Stahl, feuerverzinkt  für  Profilschienen
 mit 11-12 mm  Schlitzweite  und  mindestens 6,5 mm
Innenhöhe  einschl. Druckwannen aus Polyprophylen
Größe 40-46 mm
Menge: 15,000 St

*Hinweis*

**2.6.91 Stiel Ausleger Kabelrinne Stahl bandverz U-Profil Deckenbefestigung L bis 400mm**
Stiel für Ausleger für Kabelrinne, aus bandverzinktem
Stahl DIN EN 10346, Dicke 2 mm, als U-Profil, an Decke
befestigen mit bauaufsichtlich zugelassenen Dübeln,
Stiellänge bis 400 mm, Arbeitshöhe bis 4 m.
Menge: 10,000 St

*Hinweis*

**2.6.92 Ausleger Kabelrinne Stahl bandverz bis 1,5kN L 100mm an Stielen**
Ausleger für Kabelrinne, aus bandverzinktem Stahl DIN
EN 10346, Dicke 2 mm, Tragfähigkeit bis 1,5 kN, Länge
100 mm, an Stielen, einseitig, Stiele werden gesondert
vergütet, Arbeitshöhe bis 4 m.
Menge: 10,000 St

**2.6.93 Ausleger Kabelrinne Stahl bandverz bis 1,5kN L 100mm Wandbefestigung**
Ausleger für Kabelrinne, aus bandverzinktem Stahl DIN
EN 10346, Dicke 2 mm, Tragfähigkeit bis 1,5 kN, Länge
100 mm, an der Wand aus Beton befestigen mit
bauaufsichtlich zugelassenen Dübeln, Arbeitshöhe bis 4
m.
Menge: 4,000 St

#### 2.7 Sonstiges zu KG 480

*Hinweis*
Die Schaltpläne gehen in den Besitz des AG über. Der AG
ist berechtigt dieses Pläne selbst in Papierform und in
digitaler Form zu Vervielfältigen und zu Ändern oder
dieses von anderen Personen/ Unternehmen ausführen zu
lassen.

**2.7.01 Dokumentation**
Erstellung Dokumentation/ Revisionsunterlagen für
Gebäudeautomation.
- Vom AG wird eine CD für CAD Schnittstelle *.dwg,
*.dxf der Ausführungspläne der Baumaßnahme zur
Verfügung gestellt.
Vom AN sind u.a. folgende Revisionsunterlagen zu
übergeben:
- Fachunternehmererklärung
- Protokolle über die Einweisung des Nutzers
- Technische Dokumentationen und Betriebsanleitung
aller eingebauten Geräte und Anlagen in deutscher
Sprache Folgende Daten sind vollständig für die
gelieferten Gewerke
aufzuführen:
- Bestandszeichnungen (Darstellung der ausgeführten
Anlagen in den Bauplänen)
- Funktionsbeschreibung
- Ersatzteilliste
Die Struktur der Dokumentationsunterlagen hat nach
Gewerken, zu erfolgen; Ersatzteillisten, Wartungs- und
Inspektionsanleitungen nach Richtlinien der
Instandhaltung (DIN, VDI, VDMA), Die systematische
Zusammenstellung der Dokumentation der Firmen hat nach
dem Leitfaden des BLB und der BImA zur
Firmen-Baudokumentation, Stand 25.09.2024, zu erfolgen.
Der Leitfaden nebst Anlagen ist Teil der
Ausschreibungsanlagen und wird mit diesen
veröffentlicht.
Der Leitfaden des BLB und der BImA zur
Firmen-Baudokumentation umfasst die folgenden
Unterlagen:
· Leitfaden des BLB und der BImA zur
Firmen-Baudokumentation, Stand 25.09.2024 · Anlage 1 -
Muster-Gesamtinhaltsverzeichnis"; Stand
25.11.2024
· Anlage 2 - "Muster-Ordnerinhaltverzeichnis", Stand
25.11.2024
· Anlage 3 - "Muster-Ordnerrücken", Stand 25.11.2024 ·
Anlage 4 - Gewerkespezifischen Anhänge der
Dokumentationsrichtlinie des BBR, 02/2008 · Anlage 5 -
Vorlage AKS-Schlüssel, Stand 18.09.2024 · Anlage 6 -
Übersicht zusätzl. Geometrische Daten, Stand 18.09.2024
Die Übergabedokumentation ist spätestens 4 Wochen vor
der Abnahme zu übergeben.
- 3fach im A4-Ordner mit Trennblättern
- 3fach in digitalisierter Form auf CD-ROM
Dateiformate: *.dxf; *.dwg; *.PDF
dem AG zu übergeben.
Hinweis:
Der E.P. umfasst 3 Stück Exemplare.
Das vierte Exemplar ist gemäß VOB Bestandteil der
Beauftragung.
Menge: 1,000 St

*Hinweis*
Die Schulung und Einweisung bezieht sich auf die
Bedienung und der Instandhaltung des GA-Systems durch
alle Ebenen.

**2.7.02 Schulung AnzTeilnehmer 5 St**
STLB-Bau 2025-4 70
Schulung des Bedienungs- und Wartungspersonals
Anzahl der Teilnehmer '5' St,
Dauer Schulung/Einweisung '4' h, vor Ort, die
durchgeführte Schulung wird protokolliert.
Menge: 1,000 St
Zuordnung: 070

*Hinweis*
Inbetriebnahme muss gem. VOB 18386 mit BImA und dem
Nutzer / der Nutzerin zusammenführen.

**2.7.03 Inbetriebsetzung/Inbetriebnahme**
Inbetriebsetzung / Inbetriebnahme bauseits gestellter
Geräte, die mit der Gebäudeautomation in funktionalen
Zusammenhang stehen (Pumpe, Ventilator, u.ä.).
Abrechnungsgrundlage Preis pro Gerät.
Menge: 16,000 St

**2.7.04 übergeordnete Inbetriebnahme einmessen Volumenströme**
Menge: 8,000 h

**2.7.05 Ergänzung Funktionsschemata**
Aus den Schaltschrankplänen ist die Information je
Datenpunkt
- Schaltschrankfeld
- Seite des Schaltschrankplanes
in den Informationskamm einzutragen.
Die bei der Erstellung des Schaltschrankplanes
generierte Betriebsmittelkennzeichnung ist in die
Tric-Schemen zu übernehmen.

Preis pro Ein- Ausgabefunktion (Funktionsliste
Abschnitt 1 und 2).
Menge: 408,000 St

**2.7.06 Datenträger mit Softwaresicherung**
Datenträger mit Softwaresicherung des gesamten
Projektes mit nachfolgenden Inhalten:

- Datensicherung Regelung erstellen vom gesamten
Projekt
- Evtl. Passwörter auf dem Datenträger als Txt Datei
und als beigefügten Ausdruck
- 1 Stück Datenträger mit 2GB Reservekapazität nach der
Sicherung der
  Software und der sonstigen Daten (USB-Stick oder
glw.).
- Fortschreibung/ Aktualisierung des Datenträgers über
den gesamten
  Gewährleistungszeitraum.
Menge: 1,000 St

**2.7.07 Datenpunktschlüsselerstellung**
Datenpunktschlüssel als 36-stelliges Adressierung- und
Bezeichnungssystem in Anlehnung an die  VDI3814/1.
Menge: 324,000 St

**2.7.08 1:1 Test, FG - AS**
Inbetriebnahme zwischen Feldgeräteebene und
Automationsebene muss gem. VOB 18386 mit BImA und dem
Nutzer / der Nutzerin zusammenführen.
Menge: 324,000 St

**2.7.09 1:1 Test, AS - ME**
Inbetriebnahme zwischen Automationsebene und
Managementebene muss gem. VOB 18386 mit BImA und dem
Nutzer / der Nutzerin zusammenführen.
Menge: 402,000 St

**2.7.10 Wirkprinzipprüfung vor der VOB-Abnahme**
Wirkprinzipprüfung vor der VOB-Abnahme muss gem. VOB
18386 mit BImA und dem Nutzer / der Nutzerin
zusammenführen.
Menge: 324,000 St

**2.7.11 Schwarzschaltung vor der VOB-Abnahme**
Schwarzschaltung vor der VOB-Abnahme muss gem. VOB
18386 mit BImA und dem Nutzer / der Nutzerin
zusammenführen.
Menge: 324,000 St

**2.7.12 Meldungsliste**
Die GA-Meldungsliste dient der systematischen Erfassung
aller Meldungen des Gebäudeautomationssystems. Sie wird
erstellt und bildet die Grundlage für die spätere
Überwachung, Auswertung und Bearbeitung von Meldungen
im Betrieb der Anlage.
Menge: 191,000 St

*Hinweis*

**2.7.13 Stunden eines Regelungsingenieurs zum Nachweis**
Menge: 24,000 h

**2.7.14 Stunden eines Regelungstechnikers zum Nachweis**
Menge: 24,000 h

**2.7.15 Stunden eines Monteurs zum Nachweis**
Menge: 40,000 h

### 3 Haus 14

#### 3.1 Feldgeräte

*Hinweis*
Die nachfolgend aufgeführten Feldgeräte, wie
Tauchhülsen, Ventile etc. für den Ein- und Ausbau in
Rohrleitungen und Luftkanälen, sind ausschließlich zu
liefern und dem Anlagenbauer zur Montage zu übergeben.

Dabei müssen die Geräte eindeutig für ihren
Verwendungszweck gekennzeichnet sein, und der AN hat
die jeweiligen Einbauorte sowie die Lage der Geräte
anzugeben.

Die Übergabe ist durch ein Protokoll zu dokumentieren,
das zwingend von beiden Parteien gegengezeichnet werden
muss.
Alle übrigen Feldgeräte beinhalten sowohl Lieferung als
auch Montage. Dies ist bei der Kalkulation der
Einheitspreise entsprechend zu berücksichtigen.

*Hinweis*

**3.1.01 Außentemperatur-Messwertgeber IP65**
STLB-Bau 2025-4 70
Außentemperatur-Messwertgeber, Einsatzbereich - 30 bis
60 Grad C, mit Sonnenschutzeinrichtung, für
Wandmontage, Ausführung Ausgänge Feldgerät mit passivem
Messelement Pt 1000, relativer Fehler max. 1,6 % vom
Einsatzbereich, Gehäuse in Schutzart IP 65 DIN EN 60529
(VDE 0470-1), Ausführung gemäß Einzelbeschreibung,
Einzelbeschreibungs-Nr 'liefern und montieren'.
Menge: 1,000 St
Zuordnung: 070

**3.1.02 Raumtemperatur-Messwertgeber 0-40GradC AP**
STLB-Bau 2025-4 70
Raumtemperatur-Messwertgeber, Einsatzbereich 0 bis 40
Grad C, für Aufputzmontage, Ausführung Ausgänge
Feldgerät mit passivem Messelement Pt 1000, relativer
Fehler max. 1,6 % vom Einsatzbereich, Ausführung gemäß
Einzelbeschreibung,
Einzelbeschreibungs-Nr 'liefern und montieren'.
Menge: 19,000 St
Zuordnung: 070

**3.1.03 Luftqualitäts-Messwertgeber Wandmontage IP3X**
STLB-Bau 2025-4 70
Luftqualitäts-Messwertgeber, für Wandmontage,
Umgebungstemperatur 5 bis 40 Grad C, Umgebungsfeuchte
30 bis 70 % relative Feuchte, Schutzart IP 3X DIN EN
60529 (VDE 0470-1), mit Messsignal passend zum
Regelsystem, Ausführung gemäß Einzelbeschreibung,
Einzelbeschreibungs-Nr 'liefern und montieren'.
Menge: 1,000 St
Zuordnung: 070

**3.1.04 Relative Feuchte-Messwertgeber im Raum**
STLB-Bau 2025-4 70
Relative Feuchte-Messwertgeber für Einsatz im Raum,
Einsatzbereich 10 bis 100 % relative Feuchte,
Wiederholgenauigkeit +/- 5 %, für Wandmontage,
Ausführung Ausgänge Feldgerät mit Messsignal passend
zum Automationssystem, relativer Fehler max. 1,6 % vom
Einsatzbereich, Ausführung gemäß Einzelbeschreibung,
Einzelbeschreibungs-Nr 'liefern und montieren'.
Menge: 1,000 St
Zuordnung: 070

**3.1.05 Bewegungsmelder 230V Infrarotsensor IP44 180Grad Reichweite 12m integr.Dämmerungsschalter 5-300lx mindAusschaltverzögerung 60 s**
STLB-Bau 2025-4 53
Bewegungsmelder für 230 V AC, mit Infrarotsensor,
Schutzart IP 44 DIN EN 60529 (VDE 0470-1),
Erfassungsbereich 180 Grad, Reichweite 12 m, mit
Unterkriechschutz, mit integriertem Dämmerungsschalter,
Einstellbereich 5 bis 300 lx,
Ausschaltverzögerung mind. '60' s, für Wandmontage,
Montagehöhe bis 3 m, Ausführung gemäß
Einzelbeschreibung,
Einzelbeschreibungs-Nr 'liefern und montieren'.
Menge: 6,000 St
Zuordnung: 053

**3.1.06 Differenzdruck-Messwertgeber Luft**
STLB-Bau 2025-4 70
Differenzdruck-Messwertgeber, für Luft, einschl. Wand-
oder Rohrhalterung, mit kompletter Messleitung bis 3 m,
einschl. Anschlusszubehör, Ausführung Ausgänge
Feldgerät mit Messsignal passend zum Automationssystem,
relativer Fehler max. 1,6 % vom Einsatzbereich,
Ausführung gemäß Einzelbeschreibung,
Einzelbeschreibungs-Nr 'liefern und montieren'.
Menge: 2,000 St
Zuordnung: 070

**3.1.07 Druck-Messwertgeber Luft**
STLB-Bau 2025-4 70
Druck-Messwertgeber, für Luft, einschl. Wand- oder
Rohrhalterung, mit kompletter Messleitung bis 3 m,
einschl. Anschlusszubehör, Ausführung Ausgänge
Feldgerät mit Messsignal passend zum Automationssystem,
relativer Fehler max. 1,6 % vom Einsatzbereich,
Ausführung gemäß Einzelbeschreibung,
Einzelbeschreibungs-Nr 'liefern und montieren'.
Menge: 3,000 St
Zuordnung: 070

**3.1.08 Temperatur-Messwertgeber Luftltg. 250mm Messstab**
STLB-Bau 2025-4 70
Temperatur-Messwertgeber für Luftleitungen,
Einsatzbereich - 30 bis 60 Grad C, mit 250 mm langem
Messstab und Einbauflansch, Ausführung Ausgänge
Feldgerät mit passivem Messelement Pt 1000, relativer
Fehler max. 1,6 % vom Einsatzbereich, Ausführung gemäß
Einzelbeschreibung,
Einzelbeschreibungs-Nr 'liefern und montieren'.
Menge: 5,000 St
Zuordnung: 070

**3.1.09 Frostschutzwächter Einstellbereich 0-15GradC 1Schaltstufe**
STLB-Bau 2025-4 70
Frostschutzwächter für Luftleitungen, Sollwertsteller
verdeckt innerhalb des Gehäuses, Einstellbereich von 0
bis 15 Grad C, mit Kapillarrohr, Kapillarrohrhalterung
und Einbauflansch, Kapillarrohrlänge mind. 1,5 m,
mittelwertbildend über die gesamte Länge des
Kapillarrohres, mit einer Schaltstufe, Ausführung gemäß
Einzelbeschreibung,
Einzelbeschreibungs-Nr 'liefern und montieren'.
Menge: 1,000 St
Zuordnung: 070

**3.1.10 Drehwächter Phasenwinkelmessung Hutschienenbefestigung IP2X**
STLB-Bau 2025-4 70
Drehwächter, Funktionskontrolle der Drehbewegung durch
Phasenwinkelmessung (cos phi), Einstellbereich 0,4 bis
0,9, für Hutschienenbefestigung, für
Umgebungsbedingungen 10 bis 40 Grad C, Schutzart IP 2X
DIN EN 60529 (VDE 0470-1), Auslösung unverzögert,
Ausführung gemäß Einzelbeschreibung,
Einzelbeschreibungs-Nr 'Drehzahl-Wächter,
Sollwertsteller verdeckt innerhalb des Gehäuses, für
Anbau an Ventilatoren einschl. Montagezubehör.'.
Menge: 3,000 St
Zuordnung: 070

**3.1.11 Rauchmelder Luftltg-Einbau Ausgang schaltend**
STLB-Bau 2025-4 70
Rauchmelder, mit allgemeiner bauaufsichtlicher
Zulassung, für Luftleitung, geeignet für
Geschwindigkeiten bis 20 m/s, mit Schaltzustandsanzeige
am Einbauort, mit schaltendem Ausgang, mit
Meldekontakten für Rauchalarm und Wartungsmeldung,
Umgebungstemperatur - 10 bis 60 Grad C, 5 bis 90 %
relative Umgebungsfeuchte, Schutzart IP 42 DIN EN 60529
(VDE 0470-1), einschl. Anschluss der elektrischen
Leitungen am Geber.
Menge: 3,000 St
Zuordnung: 070

**3.1.12 Relative Feuchte-Messwertgeber Luftltg**
STLB-Bau 2025-4 70
Relative Feuchte-Messwertgeber für Luftleitung,
geeignet für Luftgeschwindigkeiten bis 10 m/s,
Einsatzbereich 10 bis 100 % relative Feuchte,
Wiederholgenauigkeit +/- 5 %, für Luftleitungsmontage,
Ausführung Ausgänge Feldgerät mit Messsignal passend
zum Automationssystem, relativer Fehler max. 1,6 % vom
Einsatzbereich, Ausführung gemäß Einzelbeschreibung,
Einzelbeschreibungs-Nr 'liefern und montieren'.
Menge: 1,000 St
Zuordnung: 070

**3.1.13 Tauchtemperatur-Messwertgeber -10-120GradC PN16 L 100mm**
STLB-Bau 2025-4 70
Tauchtemperatur-Messwertgeber in Stabausführung,
Einsatzbereich - 10 bis 120 Grad C, Schutzrohr mit
Gewinde nur liefern, PN 16, aus nichtrostendem Stahl,
Einbaulänge 100 mm, aktive Messzone bis 50 mm,
Ausführung Ausgänge Feldgerät mit passivem Messelement
Pt 1000, relativer Fehler max. 1,6 % vom
Einsatzbereich, Ausführung gemäß Einzelbeschreibung,
Einzelbeschreibungs-Nr 'nur liefern'.
Menge: 13,000 St
Zuordnung: 070

**3.1.14 Tauchhülse Thermometer-Messel. L 100mm**
STLB-Bau 2025-4 41
Tauchhülse für Thermometer-Messelement, Einbaulänge 100
mm, mit Klemmringverschraubung, Ausführung gemäß
Einzelbeschreibung,
Einzelbeschreibungs-Nr 'nur liefern'.
Menge: 13,000 St
Zuordnung: 041

**3.1.15 Leckage-Detektor Kabelelektrode Belastung 230VAC IP54**
STLB-Bau 2025-4 70
Leckage-Detektor, für elektrisch leitende
Flüssigkeiten, als Kabelelektrode, mit
Schaltzustandsanzeige am Einbauort, einschl. Anschluss
aller elektrischen Leitungen an Elektroden und
Elektrodenrelais, Kontaktbelastung 230 V AC, 1 A,
Gehäuse in Schutzart IP 54 DIN EN 60529 (VDE 0470-1),
mit Prüfzeichen, einschl. der geberspezifischen
Einbauteile, Ausführung gemäß Einzelbeschreibung,
Einzelbeschreibungs-Nr 'liefern und montieren'.
Menge: 2,000 St
Zuordnung: 070

*Hinweis*

**3.1.16 Thermoelektr. stet Ventilantrieb 24V**
Antrieb für

Stellantrieb für extra IT-Raum, druckunabhängige
 Regelventile und Kleinventile
-Direkte Montage mit Kupplungsmutter,
-Integrierte Kabellänge min 1m
Technische Daten:
Stellsignal: DC 0..10 V
Eingangsimpedanz: 100kOhm
Betriebsspannung: 24V AC/DC
Gehäuseschutzart: IP 54
Montageausrichtung: 360 Grd
liefern und montieren
Menge: 6,000 St

**3.1.17 Mischregelarmatur Heißwasser 1m3/h PN6 Flanschanschl. DN15 Dämmschalen elektromot.Antrieb 0(2)-10V IP4X**
STLB-Bau 2025-4 70
Mischregelarmatur mit Antrieb, für Medium Heißwasser,
Mediumstemperatur über 5 bis 80 Grad C,
Umgebungstemperatur 0 bis 50 Grad C, kvs-Wert 1 m3/h,
Sitzleckage max. 0,1 % vom Kvs-Wert, PN 6,
Flanschanschluss DIN EN 1092, mit Gegenflanschen,
Schrauben und Dichtungen, DN 15, Stellverhältnis größer
gleich 1:50, mit Dämmschalen, elektromotorischer
Antrieb, Stellsignal 0 (2) bis 10 V, Schutzart IP 4X
DIN EN 60529 (VDE 0470-1), mit analoger
Stellungsrückführung, analog 0 (2) bis 10 V, Stellgerät
fährt ohne Hilfsenergie auf, mit mechanischer
Handverstellung, nur liefern.
Menge: 1,000 St
Zuordnung: 070

**3.1.18 Mischregelarmatur Heißwasser 6,3m3/h PN6 Flanschanschl. DN25 Dämmschalen elektromot.Antrieb 0(2)-10V IP4X**
STLB-Bau 2025-4 70
Mischregelarmatur mit Antrieb, für Medium Heißwasser,
Mediumstemperatur über 5 bis 80 Grad C,
Umgebungstemperatur 0 bis 50 Grad C, kvs-Wert 6,3 m3/h,
Sitzleckage max. 0,1 % vom Kvs-Wert, PN 6,
Flanschanschluss DIN EN 1092, mit Gegenflanschen,
Schrauben und Dichtungen, DN 25, Stellverhältnis größer
gleich 1:50, mit Dämmschalen, elektromotorischer
Antrieb, Stellsignal 0 (2) bis 10 V, Schutzart IP 4X
DIN EN 60529 (VDE 0470-1), mit analoger
Stellungsrückführung, analog 0 (2) bis 10 V, Stellgerät
fährt ohne Hilfsenergie auf, mit mechanischer
Handverstellung, nur liefern.
Menge: 1,000 St
Zuordnung: 070

**3.1.19 Durchgangsregelarmatur Heißwasser 1,6m3/h PN25 Flanschanschl. DN20 Dämmschalen elektromot.Antrieb 0(2)-10V IP4X**
STLB-Bau 2025-4 70
Durchgangsregelarmatur mit Antrieb, für Medium
Heißwasser, Mediumstemperatur über 5 bis 80 Grad C,
Umgebungstemperatur 0 bis 50 Grad C, kvs-Wert 1,6 m3/h,
Sitzleckage max. 0,1 % vom Kvs-Wert, PN 25,
Flanschanschluss DIN EN 1092, mit Gegenflanschen,
Schrauben und Dichtungen, DN 20, Stellverhältnis größer
gleich 1:50, mit Dämmschalen, elektromotorischer
Antrieb, Stellsignal 0 (2) bis 10 V, Schutzart IP 4X
DIN EN 60529 (VDE 0470-1), mit analoger
Stellungsrückführung, analog 0 (2) bis 10 V, mit
mechanischer Handverstellung, Stellglied und Antrieb
zusammengebaut, nur liefern.
Menge: 1,000 St
Zuordnung: 070

**3.1.20 Elektr.Klappenstellantrieb 2-Punktregelung 24VAC/DC IP42 2Nm**
STLB-Bau 2025-4 70
Elektrischer Klappenstellantrieb, Umgebungstemperatur 0
bis 50 Grad C, Stellsignal für 2-Punktregelung 24 V
AC/DC, Schutzart IP 42 DIN EN 60529 (VDE 0470-1), mit
Schalter für Endstellungsmeldung, 2fach, zur direkten
Montage auf Klappenwelle einschl. Montagezubehör,
Drehmoment an der Klappenachse 2 Nm, Ausführung gemäß
Einzelbeschreibung,
Einzelbeschreibungs-Nr 'liefern und montieren'.
Menge: 2,000 St
Zuordnung: 070

**3.1.21 Elektr.Klappenstellantrieb 0(2)-10V 24VAC/DC IP42 2Nm**
STLB-Bau 2025-4 70
Elektrischer Klappenstellantrieb, Umgebungstemperatur 0
bis 50 Grad C, Stellsignal 0 (2) bis 10 V, 24 V AC/DC,
Schutzart IP 42 DIN EN 60529 (VDE 0470-1), mit analoger
Stellungsrückmeldung, analog 0 (2) bis 10 V, zur
direkten Montage auf Klappenwelle einschl.
Montagezubehör, Drehmoment an der Klappenachse 2 Nm,
Ausführung gemäß Einzelbeschreibung,
Einzelbeschreibungs-Nr 'liefern und montieren'.
Menge: 1,000 St
Zuordnung: 070

*Hinweis*

**3.1.22 Elektron.Zähler elektr.Wirkarbeit bis 65A Kl.2 3x230/400VAC Eintarifmessung Schnittstelle M-Bus**
STLB-Bau 2025-4 54
Elektronischer Zähler, Maße DIN IEC 61554,
handrückensicher DIN EN 50274 (VDE 0660-514), für
elektrische Wirkarbeit DIN EN 62053-21 (VDE 0418-3-21),
zur Montage auf Tragschiene DIN EN 60715 (VDE
0660-520), für Direktanschluss bis 65 A,
Genauigkeitsklasse 2 DIN EN 62053-21 (VDE 0418-3-21),
Bemessungsbetriebsspannung 3 x 230/400 V AC,
4-Leiter-Messung, für Eintarifmessung, Anzeige LCD, mit
Schnittstelle M-Bus, Ausführung gemäß
Einzelbeschreibung,
Einzelbeschreibungs-Nr 'nur liefern'.
Menge: 4,000 St
Zuordnung: 054

**3.1.23 Wärmemengenzähler Wasser Fernwärmeversorgung Qn 1,5m3/h PN6 Ultraschall Hutschienenbefestigung**
STLB-Bau 2025-4 70
Wärmemengenzähler, für Wasser aus Fernwärmeversorgung,
Nenndurchfluss Qn 1,5 m3/h, PN 6, Messprinzip
Ultraschall, mit digitaler Messwertanzeige am
Einbauort, für Wärmemenge, Durchfluss, Vor- und
Rücklauftemperaturen und Wärmeleistung, Ausführung
Kommunikationsschnittstelle Feldgerät M-Bus
Normprotokoll DIN EN 1434-3, für
Hutschienenbefestigung, einschl. Messwertaufnehmer für
Durchfluss und Temperatur, einschl. Schutzrohre und
Leitungen für Messwertaufnehmer, nur liefern, mit
externer Spannungsversorgung 230 V AC.
Menge: 1,000 St
Zuordnung: 070

**3.1.24 Volumetrischer Hauswasserzähler Kaltwasser M-Bus Q3 4m3/h DN15**
STLB-Bau 2025-4 42
Volumetrischer Hauswasserzähler, konformitätsbewertet
gemäß MessEV, Baulänge DIN EN ISO 4064-4, als
Trockenläufer, für Kaltwasser bis 30 Grad C,
Messwerterfassung über M-Bus DIN EN 13757,
Dauerdurchfluss Q3 4 m3/h, mit Flanschanschluss DIN EN
1092, DN 15, Ausführung gemäß Einzelbeschreibung,
Einzelbeschreibungs-Nr 'nur liefern'.
Menge: 1,000 St
Zuordnung: 042

*Hinweis*

**3.1.25 Bezeichnungsschild Feldgerät**
aus mehrschichtigem Kunststoff weiß mit Bohrung 4mm,
graviert mit schwarzer Schrift L/H: 75/21 mm oder
ähnlich
Beschriftung 2-zeilig wie folgt:
- Klartext
- ISP-NR / Schaltplanseite/ Betriebsmittelkennzeichnung
mit Kabelbinder lose am Anschlusskabel des Feldgerätes
befestigen
Menge: 92,000 St

**3.1.26 Bezeichnungsschild 20 x 10 mm (B X H),**
Befestigung mittels Kabelbinder an den Anschlusskabeln
des jeweiligen Feldgerätes sowie im Schaltschrank, mit
wischechter, UV-beständiger Kabelnummernbezeichnung
gem. Kabelzugliste
Menge: 251,000 St

**3.1.27 Reparaturschalter für einen einzelnen elektrischen Verbraucher**
Reparaturschalter für einen einzelnen elektrischen
Verbraucher,
für Wartungsarbeiten, inklusive roten Knebelgriff
(Stellungsanzeige I/O) mit Hängeschlossvorrichtung mit
potentialfreiem Meldekontakt Betriebsspannung: AC 230
V, 16 A, in Aufputzgehäuse IP54
Menge: 12,000 St

**3.1.28 Verbindungsdose halogenfr. Kunststoff komplett**
Verbindungsdose halogenfr. Kunststoff zum Einbau in die
Heizungsverteiler
Aufsplittung der Summenleitung (HSLH-JZ 41x1) auf
Heizungsventilleitungen,
inkl. Befestigungsmaterial, Montage und
Verbindungsklemmen / Durchgangsklemmen.
Menge: 5,000 St

**3.1.29 Verbindungsdose halogenfr.Kunststoff 8x1,5mm2 AP Mauerwerk**
STLB-Bau 2025-4 53
Verbindungsdose DIN EN IEC 60670-1 (VDE 0606-1) aus
halogenfreiem Kunststoff, mit Deckel, mit 8 Klemmen 1,5
mm2, Aufputz, auf Mauerwerk, Arbeitshöhe des
Montageortes bis 3,5 m über der Standfläche des hierfür
erforderlichen Gerüstes.
Menge: 10,000 St
Zuordnung: 053

#### 3.2 Schaltschränke

*Hinweis*
Die Schaltschränke sind als partielle typgeprüfte
Schaltgerätekombination gemäß DIN EN 60439-1/
VDE 0660-500 auszuführen.
Die Stückprüfung ist nachzuweisen.

Die Schaltschränke im Technikraum aufgestellt. Die
Einbringung erfolgt über den Flur und durch die Tür mit
einer lichte Breite von 1,25 m. Bitte ausreichend Platz
für Rangier- und Schutzmaßnahmen einplanen (z. B.
Schutz von Bodenbelägen, Wänden und Türzargen).
Geeignete Hilfsmittel wie Transportroller oder
Hebewerkzeuge sind bereitzustellen. Die Schaltschränke
sind vorsichtig zu positionieren, um Beschädigungen zu
vermeiden.
Weitere Ausführungsbestimmungen:
- Schutz gegen elektrischen Schlag nach DIN VDE
0100-410
- Schutz gegen thermische Auswirkungen DIN IEC
60364-4-42
  VDE 0100-420
- Schutz bei Überstrom DIN IEC 60367-4-43 VDE 100-430
- Erstprüfung nach DIN VDE 0100-610
- Schutz gegen elektrsichen Schlag nach DIN EN 50274
VDE
  0660-514
- Elektrische Ausrüstung von Maschinen nach DIN EN
60204-1
  VDE 0113-1
- Kennzeichnung - Codierungsgrundsätze für
Anzeigegeräte und
  Bedienteile nach DIN EN 60073 VDE 0199
- Dokumente der Elektrotechnik (Schaltungsunterlagen)
nach DIN
  EN 61082
- Verdrahtungsfarben nach DIN EN 60446/VDE 0198
- Prozessschnittstelle nach VDE 3814, Blatt 1
- Schnittstellen nach VDI 3814
Umgebungsbedingungen:
- Temperatur:  + 5 bis + 40 °C
- relative Feuchte:  5 % bis 85 %
- Klasse 3K3 gemäß 'DIN EN 50178 VDE 0160 für die
  Automationseinrichtungen

Der Nachweis der Einhaltung der Grenztemperatur ist vom
AN zu erbringen !

Bei mehr als einem Schaltschrankfeld sind die
Automationseinrichtungen in einem separatem
Schaltschrankfeld zu installieren.

Die als Einzelpositionen aufgeführten Einbauten inkl.
zugehöriger Verdrahtungen, Klemmen und sonstigen
Zubehör sind zur fertigen Leistung bis zu den
Abgangsklemmen
in die Einheitspreise  der Positionen einzurechnen

**3.2.01 Schaltschrank H/B/T in mm 1800/3200/400 Technikraum**
in Schutzart IP 54.

Gesamtabmessung H/B/T in mm 1800/3200/400, zuzüglich
Sockel, Höhe 200 mm, Aufteilung in Felder

Automations- und/oder Leistungsteil sind nach dem
maximalen Platzbedarf der angewandten Systemtechnik
auszulegen und vom Bieter vor Ausführung anzugeben!

Der Schaltschrank ist als massive
Stahlblechkonstruktion mit einer Mindestblechdicke von
1,5 mm mit gleichschließbarem Komfortgriff auszuführen.
Die Lackierung muss mit mindestens einer Rostschutz-
und einer Fertiglackierung, Der Standardfarbton ist RAL
7035 Lichtgrau (hellgrau, matt) gemäß DIN EN 60439 /
IEC 62208.
Die Verdrahtung hat in abgedeckten Kabelkanälen mit
einer maximal 80%igen Belegung (entsprechend AMEV) zu
erfolgen. Verbindungsleitungen zu beweglichen Türen
oder sonstigen Geräten sind flexibel, in
Schutzschläuchen verlegt, auszuführen. Für flexible
Leitungen sind Quetschkabelschuhe vorzusehen.
Für alle abgehenden Kabel und Leitungen sind
Reihenklemmen (ausgenommen die Prozessschnittstellen)
in kriechstromfester Ausführung einzubauen.
Reserveadern müssen auf eine Mehrfachklemme, die mit PE
verbunden ist, aufgelegt werden. Querschnitte der
abgehenden Kabel sind besonders zu berücksichtigen.
Alle N-Kreise sind über Nullleiter-Trennklemmen zu
bilden. Alle PE-Abgänge sind mit separaten
Schutzleiterklemmen, welche auf den Klemmleisten den
Abgängen zugeordnet sind, auszuführen.
Zur fachgerechten Behandlung/Installation der
Überspannungsschutzorgane und der geschirmten Leitungen
ist im Schaltschrank eine
Funktions-Potentialausgleichs-Schiene vorzusehen.
Die FPA-Schiene ist mit dem Gebäudepotentialausgleich
zu verbinden. Es sind Erdungsbänder aus Kupfer zur
Verbindung der Gehäuseteile vorzusehen.
Kabeleinführungen sind mit Verschraubungen von unten zu
realisieren. Es sind 15 Prozent Reserve vorzusehen.
Mehrfachverschraubungen sind zugelassen.
Eine Zugentlastung für abgehende Kabel ist zu
installieren.

Je Schaltschrankfeld ist eine LED Beleuchtung mit
Splitterschutz, geschaltet  über Türkontakt oder
Bewegungsmelder,  und vor dem Hauptüberstromschutzorgan
eine 230-V-Steckdose mit Fehlerstromschalter
abzunehmen. Je Schaltschrankfeld ist eine Stecktasche
in ausreichender Größe zur Aufnahme der Schaltpläne
einzubauen.

Die Einbauten im Schaltschrank sind auf der
Montageplatte zu installieren und räumlich so
vorzunehmen, dass die Gruppenzugehörigkeit sichtbar
ist. Die Schaltgeräte sind mit Zubehör gegen
unbeabsichtigtes Wiedereinschalten zu sichern. Im
Klemmenbereich sind einstöckige Klemmen zu nutzen.

Der Einspeiseschalter ist mit einem potentialfreien
Meldekontakt, welcher auf die Automationsstationen
aufzuschalten ist, auszuführen. Die Einspeisung für die
Automationsstationen ist vor dem Hauptschalter
abzunehmen.

Alle sicherheitsrelevanten Steuerungen, für die auf
Grund von Sicherheitsvorschriften Redundanz gefordert
wird, sind hardwaremäßig zu realisieren.

Die Prozessschnittstellen (VDI 3814, Blatt 1) sind als
Prüftrennklemmen auszuführen und mit "Gebäudeautomation
(GA)" dauerhaft zu bezeichnen. Die Verdrahtung von den
Prozessschnittstellen zur AS ist farblich
unterschiedlich zur sonstigen Verdrahtung auszuführen.

Es sind Phasenleuchten und eine Phasenüberwachung mit
potentialfreiem Störmeldekontakt, welcher auf die AS
aufzuschalten ist, zu installieren. Störmeldungen
sicherheitsrelevanter Verriegelungen sind über
Meldeleuchten anzuzeigen. Für alle anderen
Störmeldungen ist eine Leuchte pro Schaltschrank als
Sammelstörung vorzusehen. Alle Meldelampen sind als
Leuchtdioden vorzusehen.
Menge: 1,000 St

**3.2.02 Schaltschranklüfter 230V AC/50Hz**
Schaltschranklüfter 230 V AC/50 Hz mit Filtermatte und
Schutzgitter, mit Raumthermostat im Schaltschrank 1
Sicherungselement, 1-polig einschließlich Zu- und
Abluftführung
Menge: 1,000 St

**3.2.03 CEE7/3 Steckdose auf Montageplatte im Schaltschrank**
CEE-Steckdose DIN EN 60309-2 (VDE 0623-2), 3-polig,
Bemessungsbetriebsspannung 230/400 V AC, 16 A, einschl.
Zentralplatte, Schutzart IP 2X DIN EN 60529 (VDE
0470-1), Einbau im Schaltschrank auf Montageplatte,
einschl. Befestigungsmaterial
Menge: 2,000 St

**3.2.04 Ablagepult Schaltschrank Stahl besch B 400mm**
STLB-Bau 2025-4 70
Klappbares Ablagepult für Schaltschrank, aus
beschichtetem Stahl, für Türen mit Breite 400 mm.
Menge: 1,000 St
Zuordnung: 070

*Hinweis*

**3.2.05 Einspeisung Lasttrennschalter Sicherung 25A**
Einspeisung mit Lasttrennschalter als Hauptschalter,
mit Hauptsicherung, für Bemessungsstrom 25A, 3-polig,
mit potentialfreien Hilfskontakten, Anzahl der
potentialfreien Hilfskontakte 1St., mit
Phasenkontrollleuchten, Phasenausfallrelais für alle
Phasen und potentialfreiem Hilfskontakt.
Menge: 1,000 St

**3.2.06 Überspannungsschutzgerät Typ1/2 f.Sammelschienensystem 40mm Nennableitstoßstrom 10/40kA 7,5kA/Pol Schutzpegel 1,5kV**
STLB-Bau 2025-4 50
Überspannungsschutzgerät DIN EN 61643-11 (VDE
0675-6-11), Typ 1 und 2, Einbauort in
Verteilungsstromkreisen, Komplettbauweise, als
Einbaugerät für Sammelschienensystem 40 mm, Maße DIN
VDE 0603-1 (VDE 0603-1), DIN VDE 0603-2-1 (VDE
0603-2-1), mit Funktionsanzeige und potentialfreiem
Kontakt für Fernanzeige, 4+0-Schaltung (L1-PE und L2-PE
und L3-PE und N-PE), Nennableitstoßstrom (8/20) je
Leiter mind. 10/40 kA (L-N/N-PE), Blitzstoßstrom
(10/350) mind. 7,5 kA je Pol, Folgestromlöschfähigkeit
mind. 25 kA effektiv, Schutzpegel max. 1,5 kV, Montage
auf Sammelschiene.
Menge: 1,000 St
Zuordnung: 050

**3.2.07 Überspannungsschutzgerät Typ3 f.Sammelschienensystem 40mm Nennableitstoßstrom 1kA/Leiter 10A TN-S-System Schutzpegel 1,5kV**
Überspannungsschutzgerät DIN EN 61643-11 (VDE
0675-6-11), Typ 3, als Einbaugerät für
Sammelschienensystem 40 mm, Maße DIN 43870, mit
Funktionsanzeige und potentialfreiem Kontakt für
Fernanzeige, Bemessungsbetriebsspannung 230 V AC,
Nennableitstoßstrom (8/20) je Leiter mind. 1 kA,
Bemessungsbetriebsstrom 10 A, 2-polig, Schutzpegel max.
1,5 kV.
Menge: 1,000 St

**3.2.08 Steuerspannungsversorgung Leistungsteil 250VA**
Spannungsversorgung für Steuerspannung
Leistungsteil (Trenntrafo) Nennleistung 250 VA,
Spannungsebene nach Erfordernissen des angebotenen
Systems, mit Überstromschutzorgan
Menge: 1,000 St

**3.2.09 Spannungsversorgung Feldgeräte 480VA**
Spannungsversorgung für Feldgeräte
Feldgeräte Nennleistung 480 VA, Spannungsebene nach
Erfordernissen des angebotenen Systems mit
Überstromschutzorgan
Menge: 1,000 St

**3.2.10 Spannungsversorgung LVB bis 10A**
Spannungsversorgung zur Versorgung der
Automationsstation, Spannungsebene nach Erfordernissen
des angebotenen Systems, mit Überstromschutzorgan
gemäß Herstellerforderung, mit Hilfskontakt LVB bis 10
A
Menge: 1,000 St

*Hinweis*
Leistungsabgänge für die Versorgung von technischen
Bauteilen und Steckdosen für 230/400V Versorgung

**3.2.11 Leistungsabgang 230/400V 2A**
STLB-Bau 2025-4 70
Leistungsabgang für 230/400 V AC, mit
Leitungsschutzschalter, Bemessungsstrom 2 A, einschl.
potentialfreiem Hilfskontakt, direkt verdrahten.
Menge: 2,000 St
Zuordnung: 070

**3.2.12 Leistungsabgang 230/400V 6A**
STLB-Bau 2025-4 70
Leistungsabgang für 230/400 V AC, mit
Leitungsschutzschalter, Bemessungsstrom 6 A, einschl.
potentialfreiem Hilfskontakt, direkt verdrahten.
Menge: 3,000 St
Zuordnung: 070

**3.2.13 Motorschutzschalter AC-3 3polig IP2X 230V 0,75kW**
STLB-Bau 2025-4 54
Motorschutzschalter DIN EN IEC 60947-4-1 (VDE
0660-102), Gebrauchskategorie AC-3, 3-polig, mit
Drehantrieb, geeignet für Motoren der Bauart EEx e, mit
Phasenausfallempfindlichkeit, Schutzart IP 2X DIN EN
60529 (VDE 0470-1), frontseitig, fingersicher DIN EN
50274 (VDE 0660-514), zur Montage auf Tragschiene DIN
EN 60715 (VDE 0660-520), Bemessungsbetriebsspannung 230
V AC, Bemessungsbetriebsleistung 0,75 kW, mit
Normalhilfsschalter 1 S und 1 Ö, Gebrauchskategorie
AC-15/DC-13, mit Strombegrenzung, Kurzschlussfestigkeit
100 kA, mit schwarz-grauem Drehgriff mit
Vorhängeschlosssperre für 3 Bügelschlösser.
Menge: 2,000 St
Zuordnung: 054

**3.2.14 Motorschutzschalter AC-3 3polig IP2X 230V 1,5kW**
STLB-Bau 2025-4 54
Motorschutzschalter DIN EN IEC 60947-4-1 (VDE
0660-102), Gebrauchskategorie AC-3, 3-polig, mit
Drehantrieb, geeignet für Motoren der Bauart EEx e, mit
Phasenausfallempfindlichkeit, Schutzart IP 2X DIN EN
60529 (VDE 0470-1), frontseitig, fingersicher DIN EN
50274 (VDE 0660-514), zur Montage auf Tragschiene DIN
EN 60715 (VDE 0660-520), Bemessungsbetriebsspannung 230
V AC, Bemessungsbetriebsleistung 1,5 kW, mit
Normalhilfsschalter 1 S und 1 Ö, Gebrauchskategorie
AC-15/DC-13, mit Strombegrenzung, Kurzschlussfestigkeit
100 kA, mit schwarz-grauem Drehgriff mit
Vorhängeschlosssperre für 3 Bügelschlösser.
Menge: 3,000 St
Zuordnung: 054

**3.2.15 Phasenüberwachung**
Phasenüberwachung mit Meldekontakt
einschl. Phasenleuchten (LED) in Schaltschranktür
Menge: 1,000 St

**3.2.16 Fehlerstromschutzschalter RCCB TypB unverzögert 16A Fehlerstrom 30mA einpolig+N 230VAC Hilfsschalter 1S 1Ö**
STLB-Bau 2025-4 54
Fehlerstromschutzschalter (RCCB) DIN EN 61008-1 (VDE
0664-10), als Reiheneinbaugerät, Maße DIN 43880,
fingersicher DIN EN 50274 (VDE 0660-514), Typ B
allstromsensitiv, Auslösung unverzögert,
Bemessungsstrom 16 A, Bemessungsfehlerstrom 30 mA,
einpolig + N, 230 V AC, Kurzschlussfestigkeit 6 kA,
stoßstromfest bis 250 A, mit Handbetätigung, mit
Hilfsschalter 1 S und 1 Ö.
Menge: 1,000 St
Zuordnung: 054

*Hinweis*

**3.2.17 Leistungsbaugruppe 230V bis 1,0kW für blockierfeste Antriebe**
Leistungsbaugruppe für Wechselstromantrieb 230 V,
Motornennleistung in kW bis 1,0; für blockierstromfeste
Antriebe, mit Überstromschutzorgan 1polig, mit
beidseitiger Klemmenabdeckung,
Bemessungsbetriebsspannung 230/400 V AC,
Bemessungsausschaltvermögen 6 kA, Auslösecharakteristik
C, mit Leistungsschütz mit Ansteuerung durch DDC und
Rückmeldung an DDC
Menge: 20,000 St

**3.2.18 Sammelstörmeldeeinr.**
STLB-Bau 2025-4 70
Sammelstörmeldeeinrichtung, mit Schnittstelle über
potentialfreie Kontakte, für Erstwertmeldung, mit
optischer Anzeige,
Meldungen '1' St, für Einbau in Tür oder Tableau.
Menge: 1,000 St
Zuordnung: 070

**3.2.19 Meldungsanzeige Dauerlicht**
STLB-Bau 2025-4 70
Meldungsanzeige, als Dauerlicht, als Leuchtdiode, für
Einbau in Tür oder Tableau.
Menge: 1,000 St
Zuordnung: 070

**3.2.20 Sicherheitssteuerung 1Eingang AnzAusgänge 10 St Relaistechnik**
STLB-Bau 2025-4 70
Sicherheitssteuerung zum Schalten in einen sicheren
Anlagenzustand bei Auslösung durch Wächter- und/oder
Begrenzungs-Kontaktgeber DIN EN 14597, für einen
auslösenden Eingang,
Anzahl zu schaltende Ausgänge '10' St, mit
Selbsthaltung und externer Entriegelung, Auslösung
einstellbar, in Relaistechnik, mit potentialfreiem
Hilfskontakt.
Menge: 2,000 St
Zuordnung: 070

**3.2.21 Netzwiederkehrsteuerung**
Netzwiederkehrsteuerung mit zeitgestaffelter
Wiedereinschaltsequenz, für einen auslösenden Eingang
Menge: 3,000 St

**3.2.22 Steuerung Koppelrelais**
Steuerung zur Kontaktvervielfältigung, für einen
auslösenden Eingang, für 2 zu schaltende Ausgänge
Menge: 27,000 St

*Hinweis*

**3.2.23 Einspeisung Lasttrennschalter 32A**
STLB-Bau 2025-4 70
Einspeisung mit Lasttrennschalter als Hauptschalter,
für Bemessungsstrom 32 A, 3-polig, mit potentialfreien
Hilfskontakten, Anzahl der potentialfreien
Hilfskontakte 3 St,
Bemessungsbetriebskurzschlussausschaltvermögen 10 kA,
mit Phasenkontrollleuchten, Phasenausfallrelais für
alle Phasen und potentialfreiem Hilfskontakt.
Menge: 1,000 St
Zuordnung: 070

**3.2.24 Spannungsversorgung 230VAC 100VA**
STLB-Bau 2025-4 70
Spannungsversorgung 230 V AC, Bemessungsleistung 100
VA, mit Trafo, einschl. primär- und sekundärseitiger
Sicherung, mit Erdschlussüberwachung einschl.
potentialfreiem Hilfskontakt.
Menge: 1,000 St
Zuordnung: 070

**3.2.25 Überspannungsschutzgerät binär 24V 2DA Blitzstrom-Überspannungsableiter Nennableitstoßstrom 1kA/Leiter**
STLB-Bau 2025-4 50
Überspannungsschutzgerät für Binärsignale mit 24 V, als
Zwischensteckgerät, für 2 DA, Blitzstrom- und
Überspannungsableiter Kategorie D1 + C2 + C1 DIN EN
61643-21 (VDE 0845-3-1), Nennableitstoßstrom (8/20) je
Leiter mind. 1 kA, Blitzstoßstrom (10/350) je Leiter
mind. 1 kA, mit Funktionsanzeige am Gerät und
potentialfreiem Kontakt für Fernanzeige.
Menge: 1,000 St
Zuordnung: 050

**3.2.26 Ansteuerung Antrieb stufenlos**
Ansteuerung Stellantrieb stufenlos 0(2)-10 V für
Stellantriebe, Motoransteuerungen, FU´s, etc. einschl.
Trennklemme
Menge: 13,000 St

**3.2.27 Ansteuerung Antrieb 2-Punkt**
Ansteuerung Stellantrieb 2-Punkt für Klappen oder
Ventile bestehend aus:
Koppelrelais bzw. Hilfsschütz einschl. Trennklemme
Menge: 30,000 St

**3.2.28 Meldeeingang potentialfrei**
Meldeeingang potentialfrei (z. B. Filterüberwachung
usw.), Klemmen, Schirmschienen einschl. Trennklemme
Menge: 149,000 St

**3.2.29 Sensoreingang**
passiver oder aktiver Sensoreingang stufenlos
(z. B. Temperaturfühler usw.) einschl. Trennklemme
Menge: 59,000 St

**3.2.30 Einbau Automationseinrichtung**
Einbau Automationseinrichtungen bestehend aus einer
oder mehrerer Automationsstationen und ggf. Modulen,
Einbaurahmen und sonstigen Zubehörteilen sowie
Prozessschnittstelle wie im Titel Automationsstation
beschrieben
Menge: 1,000 St

**3.2.31 GA-Übergabeklemmleisten**
GA-Übergangsklemmleiste als Prozessschnittstelle gem.
VDI 3814 Blatt 2 bestehend aus:

Prüftrennklemmen mit Prüfbuchsen, mit galvanischer und
optischer Trennung,
Klemmen und Prüfstecker auf Übergabeklemmleiste des
Schaltschrankes einrichten, einschl. der Anschlüsse
nach dem Summenblatt VDI 3814 für die hardwaremäßigen
Datenpunkte.

Die GA- Übergabeklemmleiste hat den mengenmäßigen
Anforderungen gemäß Summenblatt VD 3814 der jeweiligen
ISP zu entsprechen.
Menge: 1,000 St

**3.2.32 Einbau Installations-Switch**
Einbau des Installations-Switches wie im Titel 5
Datenübertragungsnetze beschrieben.
Menge: 1,000 St

**3.2.33 Unterbrechungsfreie Anschaltung für Handbediengeräte**
Unterbrechungsfreie Anschaltung für Handbedien-/
Handbedien- und Programmiergeräte an den Systembus im
Schaltschrank.
Menge: 1,000 St

#### 3.3 Automationsstation

*Hinweis*

**3.3.01 BACNet/SC Automationsstation**
für den Informationsschwerpunkt ASP 14.1
Netzspannung 230 V AC, für Einbau in Schaltschrank, mit
Peer-to-Peer Kommunikation, mit
Kommunikationsschnittstelle nach BACnet/SC
Normprotokoll DIN EN ISO 16484-5.

DDC-Unterstationen müssen einen Netzwerkanschluss
besitzen, um ohne zusätzlicheSchnittstellen mit der
Managementebene zu kommunizieren.

Der Anbieter von BACnet/SC ®-Produkten muss durch
vorliegenden Konformitätstests an einer anerkannten und
akkreditierten Prüfstelle nachweisen, dass die
angebotenen Geräte mit dem BACnet/SC ®-Standard ISO
16484-5/ANSI ASHRAE 135 übereinstimmen.

Der Nachweis der BTL Zertifizierung durch ein
anerkanntes BTL Testlabor, ist für das eingesetzte
Fabrikat, das eingesetzte Produkt oder Produktreihe und
der darin enthaltenen Systemsoftware, durch einen
aktuellen Nachweis in Form des BTL Prüfzertifikates
(BTL Logo) mit der Angebotsabgabe nachzuweisen.
Ein Fehlen führt zum Ausschluss des Angebotes.

Art, Umfang und Inhalt der Datenübergabe an die MBE
(BACnet
Protokollimplementierungs-Conformance-Vereinbarung =
PICS) der Liegenschaft ist mit dem Nutzer im Detail
abzustimmen.
Die PICS des eingesetzten Fabrikates sind ebenfalls dem
Angebot beizufügen.

Anzahl und Art physikalischer Ein-/Ausgänge passend zu
den Funktionen:

30 St Binär-Ausgänge (BA)

13  St Analog-Ausgänge (AA)

149  St Binär-Eingänge (BE)

39 St Analog-Eingänge (AE)

Zusätzliche Reserveein-/-ausgänge betriebsfertig für
die Eingabe von Programmen.

20 % auf alle physikalischen und virtuellen Ein- /
Ausgänge

Anzahl und Art gemeinsamer Ein-/Ausgänge (kommunikative
Datenpunkte) passend zu den Funktionen:

3  St Binär-Ausgänge (BA)

41 St Analog-Ausgänge (AA)

8 St Binär-Eingänge (BE)

0 St Analog-Eingänge (Zähler)

11 St Analog-Eingänge (AE)

Schnittstellen zu folgenden Kommunikationsprotokollen

Schnittstelle Modbus RTU für 10 Teilnehmer
Schnittstelle BACNet /SC für 25 Teilnehmer

Die Konfiguration der Automationsstation ist mit Angabe
von Bezeichnung,
Typ, Stückpreis und Anzahl der Hardwarekomponenten/je
Informationsschwerpunkt im dem Angebot abzugeben.

LEDs zur Anzeige des Status von allen Digitaleingängen
sind Bestandteil der
Automationsstation. Die LEDs sind eindeutig zu
beschriften.

Der Einbau der Automationsstation in den zugehörigen
Leistungsschaltschrank, einschließlich der
betriebsfertigen
Verdrahtung und der Anbindung an das netzwerkfähigen
Touch-Panel
ist zu berücksichtigen.

Alle erforderlichen Reihen- und Prüfklemmen/
Messertrennklemmen
sowie die betriebsfertige Verdrahtung sind Bestandteil
der
Automationsstation.

Kommunikationsschnittstelle der Automationsstation:
Über Ethernet BACnet/SC, BACnet/IP oder Modbus
entsprechend der erforderlichen
Kapazität der Automationsstationen  inkl.
RJ45-Schnittstelle mit
Ethernet-Switch für die interne Kommunikation, inkl.
Patchkabel.

Die Kosten der Schaltschrankfelder zur Aufnahme der
Automationsstation
werden gemeinsam mit den Leistungsfeldern in separaten
Pos. abgefragt.
Hersteller / Typ:

'

....................................................'
vom Bieter einzutragen
Menge: 1,000 St

**3.3.02 M-Bus Gateway**
zur Anbindung von Verbrauchszählern. Für die Anbindung
von min. 10 M-Bus Geräten
Menge: 1,000 St

**3.3.03 Touch Panel-PC als netzwerkfähige webbasierende Bedienebene**
Lokale netzwerkfähige webbasierende Bedienebene

Lokale, netzwerkfähige, webbasierende Bedienebene
Vollgrafische WEB Visualisierungs- und Bedieneinheit,
15 Zoll, Touchbedienung zum Bedienen / Beobachten von
komplexen gebäudetechnischen Anlagen
- Einfache Plug & Play Funktionalität
- DHCP-fähig
- Zugriffsschutz für Displaykonfiguration
Technische Daten:
- Analog resistiver Touch mit 19 Zoll-Display
- LED-hinterleuchtetes TFT LC-Display
- Anzahl Farben mind. 64k
- Zeichenhoehe frei skalierbar
- CF/PC-Card-Slot für BackUp/Restore
- integrierte Hardwareuhr, gepuffert
- Ethernet-Schnittstelle
- USB-Schnittstelle zum Anschluß von Maus, Tastatur
- Kommunikationsschnittstellen Ethernet,
- Protokoll BACnet IP
- Versorgung DC 24 V / 2,5 A
- Temperaturbereich 0 - 50 GradC
- Schutzart IP 65 fronts., IP 20 rücks.
Einbau im Schaltschrank
Hersteller / Typ:

'

....................................................'
vom Bieter einzutragen
Menge: 1,000 St

**3.3.04 Sofware Bedienoberfläche**
Software Bedienoberfläche als WEB
Oberfläche/Bedienoberfläche erstellen. Folgende
Eigenschaften und Funktionen sind enthalten:
- Erstellen der Bedien-, Visualisierungs- und
Alarmoberflächen des Projektes
  mit dynamischen Anzeigen. Je nach angebotenen System
als menügeführte
  Bedienung, oder tabellarische Bedienmaske.
Zeitprogramme,
  Sollwertveränderungen mit verschiedenen Nutzerrechten
erstellen und
  einrichten. Ist-Zustände/ Anzeigen erstellen und
einrichten. Administrator des
  AG kann auch alle Regelparameter wie z.B.
Verstärkung, Laufzeiten,
  Fühlerkorrekturen usw. einstellen, sowie weitere
Nutzer und deren
  Nutzerrechte eingeben und löschen,
- Es sind Klartexte in der Bedienoberfläche zu
verwenden
  (keine Feldgerätebezeichnung in Kurzform),
- dynamische Einblendpunkte nach VDI 3814,
- der WEB Server ist als Aufsatz im ASP herzustellen,
- Nutzerebenen/ Passwortebenen einrichten,
- Einbindung der grafischen Anlagenbilder, Oberfläche
in den WEB Server einspielen,
- Netzwerkadressen eingeben,
- Zugriff über Internet freigeben,
- Funktionstest,
- HTML 5 Bedienung, BACnet/IP Adressierungsschlüssel
- Soll- und Istwerte analog/ digital/ virtuell/ Uhren/
Kalender/ Regelparameter/
  Timer/ Alarme/ Alarmhistorie/ Trend in
Bedienoberflächen,
- Die Bedienoberflächen sind Anlagenweise (z.B. je
Heizkreis) aufzuteilen,
- Die Eigenschaften und Funktionen der 2.0 Anlagen
(z.B. Kalenderobjekte RLT
  Anlage aus dem Lüftungskonzept) sind hierbei zu
berücksichtigen
Menge: 1,000 St

*Hinweis*

*Hinweis*
Zur Abrechnung gelangen Dienstleistungen auf Grundlage
der nachfolgend aufgeführten Funktionen nach VDI 3814
Blatt 1 und bestätigtem Aufmass. Systemintern
notwendige Merker, temporäre oder virtuelle
Datenpunkte, Verknüpfungen, Berechnungen oder sonstige
Leistungen, die zur Erfüllung dieser Funktionen
notwendig sind, werden nicht gesondert vergütet, sie
sind in die Einheitspreise der jeweiligen Funktionen
einzurechnen.

Funktionen gemäß GA - Funktionsliste
Automationseinrichtungen, für Erfassung, Aufbereitung
und Ausgabe von Informationen. Sie enthalten
Dienstleistungen, wie
- technische Klärung und Bearbeitung, Programmierung,
- Eingabe von Adressen, Benutzeradressen, Kennlinien,
Messbereichen,
  Einheiten, Programmteilen, Programmen und Parametern,
- Funktionsinterne Merker und Verknüpfungen,
- 1:1 Test, Inbetriebnahme und Einregulierung.
Die Betriebsparameter
- Sollwerte, Ein-/Ausschaltzeiten,
- Regelparameter,
- Anfangswerte der Betriebsstundenzählung und
Umschaltzeiten, Grenzwerte
  sowie Sollwertverstellungen,
- Schalten und Stellung von Stellgliedern sind über
eine Bedieneinheit und über
  die WEB-Oberfläche einstellbar.

Alle Funktionen sind in der VDI 3814 detailliert
beschrieben.
Die hier gestellten Einzelforderungen für die
Funktionen sind generell bindend und ergänzen die
folgenden Einzelpositionen.

*Hinweis*

**3.3.05 Physikalische Ein-Ausgabe Binär Schalten/Stellen**
STLB-Bau 2025-4 70
Physikalische Ein-/Ausgabefunktion, VDI 3814 Blatt 3.1,
Binäre Ausgabe Schalten/Stellen gemäß Funktion 1.1
GA-Funktionsliste Beiblatt 070-5.
Menge: 30,000 St
Zuordnung: 070

**3.3.06 Physikalische Ein-Ausgabe Analoge Ausgabe Stellen**
STLB-Bau 2025-4 70
Physikalische Ein-/Ausgabefunktion, VDI 3814 Blatt 3.1,
Analoge Ausgabe Stellen gemäß Funktion 1.2
GA-Funktionsliste Beiblatt 070-5.
Menge: 13,000 St
Zuordnung: 070

**3.3.07 Physikalische Ein-Ausgabe Binäre Eingabe Melden**
STLB-Bau 2025-4 70
Physikalische Ein-/Ausgabefunktion, VDI 3814 Blatt 3.1,
Binäre Eingabe Melden gemäß Funktion 1.3
GA-Funktionsliste Beiblatt 070-5.
Menge: 149,000 St
Zuordnung: 070

**3.3.08 Physikalische Ein-Ausgabe Analoge Eingabe Messen**
STLB-Bau 2025-4 70
Physikalische Ein-/Ausgabefunktion, VDI 3814 Blatt 3.1,
Analoge Eingabe Messen gemäß Funktion 1.5
GA-Funktionsliste Beiblatt 070-5, mit Überwachung auf
Geberstörung.
Menge: 59,000 St
Zuordnung: 070

**3.3.09 Gemeinsame Ein-Ausgabe Schalten**
STLB-Bau 2025-4 70
Gemeinsame Ein-/Ausgabefunktion, DIN EN ISO 16484-3,
Ausgabe Schalten gemäß Funktion 2.1 GA-Funktionsliste
Beiblatt 070-5.
Menge: 3,000 St
Zuordnung: 070

**3.3.10 Gemeinsame Ein-Ausgabe Stellen/Sollwert**
STLB-Bau 2025-4 70
Gemeinsame Ein-/Ausgabefunktion, DIN EN ISO 16484-3,
Ausgabe Stellen/Sollwert gemäß Funktion 2.2
GA-Funktionsliste Beiblatt 070-5.
Menge: 41,000 St
Zuordnung: 070

**3.3.11 Gemeinsame Ein-Ausgabe Melden**
STLB-Bau 2025-4 70
Gemeinsame Ein-/Ausgabefunktion, DIN EN ISO 16484-3,
Eingabe Melden gemäß Funktion 2.3 GA-Funktionsliste
Beiblatt 070-5.
Menge: 8,000 St
Zuordnung: 070

**3.3.12 Gemeinsame Ein-Ausgabe Messen**
STLB-Bau 2025-4 70
Gemeinsame Ein-/Ausgabefunktion, DIN EN ISO 16484-3,
Eingabe Messwert gemäß Funktion 2.5 GA-Funktionsliste
Beiblatt 070-5.
Menge: 11,000 St
Zuordnung: 070

*Hinweis*

**3.3.13 Verarbeitungsfunktion Überwachung Grenzwert fest**
STLB-Bau 2025-4 70
Verarbeitungsfunktion Überwachen, VDI 3814 Blatt 3.1,
für Grenzwert fest gemäß Funktion 3.1 GA-Funktionsliste
Beiblatt 070-5, je Überprüfung eines physikalischen,
kommunikativen oder berechneten Mess- oder Zählwertes,
auf die Einhaltung einer vorzugebenden festen Grenze.
Menge: 15,000 St
Zuordnung: 070

**3.3.14 Verarbeitungsfunktion Überwachung Grenzwert gleitend**
STLB-Bau 2025-4 70
Verarbeitungsfunktion Überwachen, VDI 3814 Blatt 3.1,
für Grenzwert gleitend gemäß Funktion 3.2
GA-Funktionsliste Beiblatt 070-5, je Überprüfung eines
physikalischen, kommunikativen oder berechneten
Messwertes, auf die Einhaltung einer vorzugebenden
gleitenden Grenze.
Menge: 1,000 St
Zuordnung: 070

**3.3.15 Verarbeitungsfunktion Überwachung Betriebsstundenerfassung**
STLB-Bau 2025-4 70
Verarbeitungsfunktion Überwachen, VDI 3814 Blatt 3.1,
für Betriebsstundenerfassung gemäß Funktion 3.3
GA-Funktionsliste Beiblatt 070-5, je Betriebszustand,
einschl. parametrierbarem Anfangswert, ohne
Grenzwertüberwachung.
Menge: 7,000 St
Zuordnung: 070

**3.3.16 Verarbeitungsfunktion Überwachung Ereigniszählung**
STLB-Bau 2025-4 70
Verarbeitungsfunktion Überwachen, VDI 3814 Blatt 3.1,
für Ereigniszählung gemäß Funktion 3.4
GA-Funktionsliste Beiblatt 070-5, je Zählung, ohne
Grenzwertüberwachung.
Menge: 1,000 St
Zuordnung: 070

**3.3.17 Verarbeitungsfunktion Überwachung Befehlsausführkontrolle**
STLB-Bau 2025-4 70
Verarbeitungsfunktion Überwachen, VDI 3814 Blatt 3.1,
für Befehlsausführkontrolle gemäß Funktion 3.5
GA-Funktionsliste Beiblatt 070-5, zum Zusammenfassen,
Verzögern und Unterdrücken von Meldungen, je
Benutzeradresse.
Menge: 15,000 St
Zuordnung: 070

**3.3.18 Verarbeitungsfunktion Überwachung Meldungsbearbeitung**
STLB-Bau 2025-4 70
Verarbeitungsfunktion Überwachen, VDI 3814 Blatt 3.1,
für Meldungsbearbeitung gemäß Funktion 3.6
GA-Funktionsliste Beiblatt 070-5, zum Zusammenfassen,
Verzögern und Unterdrücken von Meldungen, je
Benutzeradresse.
Menge: 97,000 St
Zuordnung: 070

**3.3.19 Verarbeitungsfunktion Steuern Anlagensteuerung**
STLB-Bau 2025-4 70
Verarbeitungsfunktion Steuern, VDI 3814 Blatt 3.1, für
Anlagensteuerung gemäß Funktion 4.1 GA-Funktionsliste
Beiblatt 070-5.
Menge: 3,000 St
Zuordnung: 070

**3.3.20 Verarbeitungsfunktion Steuern Motorsteuerung**
STLB-Bau 2025-4 70
Verarbeitungsfunktion Steuern, VDI 3814 Blatt 3.1, für
Motorsteuerung gemäß Funktion 4.2 GA-Funktionsliste
Beiblatt 070-5.
Menge: 17,000 St
Zuordnung: 070

**3.3.21 Verarbeitungsfunktion Steuern Sicherheits-Frostschutzsteuerung**
STLB-Bau 2025-4 70
Verarbeitungsfunktion Steuern, VDI 3814 Blatt 3.1,
Sicherheits-/Frostschutzsteuerung gemäß Funktion 4.5
GA-Funktionsliste Beiblatt 070-5, je Steuerungsablauf.
Menge: 11,000 St
Zuordnung: 070

**3.3.22 Verarbeitungsfunktion Regeln PI-PID-Regelung**
STLB-Bau 2025-4 70
Verarbeitungsfunktion Regeln, VDI 3814 Blatt 3.1, für
PI-/PID-Regelung gemäß Funktion 5.2 GA-Funktionsliste
Beiblatt 070-5.
Menge: 24,000 St
Zuordnung: 070

**3.3.23 Verarbeitungsfunktion Regeln Sollwertführung-kennlinie**
STLB-Bau 2025-4 70
Verarbeitungsfunktion Regeln, VDI 3814 Blatt 3.1, für
Sollwertführung/-kennlinie gemäß Funktion 5.3
GA-Funktionsliste Beiblatt 070-5.
Menge: 4,000 St
Zuordnung: 070

**3.3.24 Verarbeitungsfunktion Regeln Stellausgabe stetig**
STLB-Bau 2025-4 70
Verarbeitungsfunktion Regeln, VDI 3814 Blatt 3.1, für
Stellausgabe stetig gemäß Funktion 5.4
GA-Funktionsliste Beiblatt 070-5.
Menge: 29,000 St
Zuordnung: 070

**3.3.25 Verarbeitungsfunktion Regeln Stellausgabe 2Punkt**
STLB-Bau 2025-4 70
Verarbeitungsfunktion Regeln, VDI 3814 Blatt 3.1, für
Stellausgabe 2 Punkt gemäß Funktion 5.5
GA-Funktionsliste Beiblatt 070-5.
Menge: 7,000 St
Zuordnung: 070

**3.3.26 Verarbeitungsfunktion Regeln Begrenzung Sollwert/Stellgröße**
STLB-Bau 2025-4 70
Verarbeitungsfunktion Regeln, VDI 3814 Blatt 3.1, für
Begrenzung Sollwert/Stellgröße gemäß Funktion 5.7
GA-Funktionsliste Beiblatt 070-5.
Menge: 2,000 St
Zuordnung: 070

**3.3.27 Verarbeitungsfunktion Regeln Parameterumschaltung**
STLB-Bau 2025-4 70
Verarbeitungsfunktion Regeln, VDI 3814 Blatt 3.1, für
Parameterumschaltung gemäß Funktion 5.8
GA-Funktionsliste Beiblatt 070-5.
Menge: 1,000 St
Zuordnung: 070

**3.3.28 Verarbeitungsfunktion Rechnen/Optimieren Arithmetische Berechnung**
STLB-Bau 2025-4 70
Verarbeitungsfunktion Rechnen/Optimieren, VDI 3814
Blatt 3.1, für Arithmetische Berechnung gemäß Funktion
6.2 GA-Funktionsliste Beiblatt 070-5, je
Eingangs-Benutzeradresse.
Menge: 1,000 St
Zuordnung: 070

**3.3.29 Verarbeitungsfunktion Rechnen/Optimieren Ereignisabhängiges Schalten**
STLB-Bau 2025-4 70
Verarbeitungsfunktion Rechnen/Optimieren, VDI 3814
Blatt 3.1, für Ereignisabhängiges Schalten gemäß
Funktion 6.3 GA-Funktionsliste Beiblatt 070-5, je
Ausgabe-Benutzeradresse, für einen der Programmart
zugeordneten Ein-/Auszyklus.
Menge: 1,000 St
Zuordnung: 070

**3.3.30 Verarbeitungsfunktion Rechnen/Optimieren Zeitabhängiges Schalten**
STLB-Bau 2025-4 70
Verarbeitungsfunktion Rechnen/Optimieren, VDI 3814
Blatt 3.1, für Zeitabhängiges Schalten gemäß Funktion
6.4 GA-Funktionsliste Beiblatt 070-5, je
Ausgabe-Benutzeradresse.
Menge: 3,000 St
Zuordnung: 070

**3.3.31 Verarbeitungsfunktion Rechnen/Optimieren Nachtkühlbetrieb**
STLB-Bau 2025-4 70
Verarbeitungsfunktion Rechnen/Optimieren, VDI 3814
Blatt 3.1, für Nachtkühlbetrieb gemäß Funktion 6.7
GA-Funktionsliste Beiblatt 070-5, je
Ausgabe-Benutzeradresse.
Menge: 3,000 St
Zuordnung: 070

**3.3.32 Verarbeitungsfunktion Rechnen/Optimieren Gebäudetemperaturbegrenzung**
STLB-Bau 2025-4 70
Verarbeitungsfunktion Rechnen/Optimieren, VDI 3814
Blatt 3.1, für Gebäudetemperaturbegrenzung gemäß
Funktion 6.8 GA-Funktionsliste Beiblatt 070-5, je
Ausgabe-Benutzeradresse.
Menge: 1,000 St
Zuordnung: 070

**3.3.33 Verarbeitungsfunktion Rechnen/Optimieren Energierückgewinnung**
STLB-Bau 2025-4 70
Verarbeitungsfunktion Rechnen/Optimieren, VDI 3814
Blatt 3.1, für Energierückgewinnung gemäß Funktion 6.9
GA-Funktionsliste Beiblatt 070-5, je
Ausgabe-Benutzeradresse.
Menge: 1,000 St
Zuordnung: 070

**3.3.34 Verarbeitungsfunktion Rechnen/Optimieren Netzwiederkehrprogramm**
STLB-Bau 2025-4 70
Verarbeitungsfunktion Rechnen/Optimieren, VDI 3814
Blatt 3.1, für Netzwiederkehrprogramm gemäß Funktion
6.11 GA-Funktionsliste Beiblatt 070-5, je
Ausgabe-Benutzeradresse.
Menge: 3,000 St
Zuordnung: 070

*Hinweis*

**3.3.35 Programm zur Kommunikation zw. AS und LTE Modem**
Menge: 1,000 St

**3.3.36 Optimierungsprogramm**
STLB-Bau 2025-4 70
Optimierungsprogramm für arithmetische Berechnung, für
ereignisabhängiges Schalten, für zeitabhängiges
Schalten, für gleitendes Ein-/Ausschalten, für
zyklisches Schalten, für Nachtkühlbetrieb, für
Gebäudetemperaturbegrenzung, für Energierückgewinnung,
für Netzwiederkehr, für Höchstlastbegrenzung.
Menge: 1,000 St
Zuordnung: 070

#### 3.4 Managementebene

*Hinweis*

*Hinweis*

**3.4.01 Managementfunktion Kommunikation Ein-Ausgabefunktion**
STLB-Bau 2025-4 70
Managementfunktion VDI 3814 Blatt 3.1, Kommunikation
Ein-/Ausgabefunktion gemäß Funktion 7.1
GA-Funktionsliste, Beiblatt 070-5.
Menge: 311,000 St
Zuordnung: 070

**3.4.02 Managementfunktion Kommunikation Block/Datei**
STLB-Bau 2025-4 70
Managementfunktion DIN EN ISO 16484-3, Kommunikation
Block/Datei gemäß Funktion 7.2 GA-Funktionsliste,
Beiblatt 070-5.
Menge: 112,000 St
Zuordnung: 070

**3.4.03 Managementfunktion Ereignis-Langzeitspeicherung**
STLB-Bau 2025-4 70
Managementfunktion VDI 3814 Blatt 3.1,
Ereignis-Langzeitspeicherung gemäß Funktion 7.3
GA-Funktionsliste, Beiblatt 070-5.
Menge: 8,000 St
Zuordnung: 070

**3.4.04 Managementfunktion Historisierung Datenbank**
STLB-Bau 2025-4 70
Managementfunktion VDI 3814 Blatt 3.1, Historisierung
in Datenbank gemäß Funktion 7.4 GA-Funktionsliste,
Beiblatt 070-5.
Menge: 1,000 St
Zuordnung: 070

*Hinweis*

**3.4.05 Bedienfunktion Grafik/Anlagenbild**
STLB-Bau 2025-4 70
Bedienfunktion VDI 3814 Blatt 3.1, Grafik/Anlagenbild
gemäß Funktion 8.1 GA-Funktionsliste, Beiblatt 070-5.
Menge: 29,000 St
Zuordnung: 070

**3.4.06 Bedienfunktion Dynamische Einblendung**
STLB-Bau 2025-4 70
Bedienfunktion VDI 3814 Blatt 3.1, Dynamische
Einblendung gemäß Funktion 8.2 GA-Funktionsliste,
Beiblatt 070-5.
Menge: 337,000 St
Zuordnung: 070

**3.4.07 Bedienfunktion Ereignis-Anweisungstext**
STLB-Bau 2025-4 70
Bedienfunktion VDI 3814 Blatt 3.1,
Ereignis-Anweisungstext gemäß Funktion 8.3
GA-Funktionsliste, Beiblatt 070-5, bis 256 Zeichen.
Menge: 22,000 St
Zuordnung: 070

**3.4.08 Bedienfunktion Nachricht parametrieren**
STLB-Bau 2025-4 70
Bedienfunktion VDI 3814 Blatt 3.1, Nachricht an
externer Stelle parametrieren gemäß Funktion 8.4
GA-Funktionsliste, Beiblatt 070-5.
Menge: 6,000 St
Zuordnung: 070

#### 3.5 Datenübertragungsnetze

**3.5.01 Industrial Ethernet Switch unmanaged 1Gbit**
Industrial Ethernet Switch Grundgerät
einschl. Inbetriebnahme im Schaltschrank, einschl.
Anschlußarbeiten .
Modularer Switch,
8 X 10/100MBIT/S
Medienmodulsteckplätze, im Lieferumfang
AC/DC 24V Spannungsversorgung sowie aller
erforderlichen Materialien und Dienstleistungen
betriebsfertig installiert
Menge: 1,000 St

**3.5.02 LTE Modem zum Übertragen von SMS**
LTE Modem zur DIN-Hutschienenmontage
inklusive Antenne außerhalb des Schaltschranks
Schnittstelle passend zum Automationssystem
Menge: 1,000 St

**3.5.03 Netzwerkdose**
Tragschienen Outlet, IE-XM-RJ45/ID, CAT 6
Menge: 1,000 St

**3.5.04 Konfektioniertes Datenkabel**
Konfektioniertes Datenkabel, DIN EN 50288-5-2,
Kategorie 6, Länge bis 2 m, Kabelenden bestückt mit
Stecker RJ 45, mit Knickschutz und Zugentlastung,
Farbton grau, zur Verbindung Kommunikationsserver und
Ethernet-Modem.
Menge: 6,000 St

#### 3.6 Kabel, Leitungen, Installation

*Hinweis*

**3.6.01 Installationsltg halogenfrei NHXMH-J 3x1,5RE**
STLB-Bau 2025-4 53
Halogenfreie Installationsleitung DIN VDE 0250-214 (VDE
0250-214) NHXMH-J 3 x 1,5 RE, Cu-Zahl 43, Brandklasse
Dca DIN EN 13501-6.
Menge: 480,000 m
Zuordnung: 053

**3.6.02 Installationsltg halogenfrei NHXMH-J 4x1,5RE**
STLB-Bau 2025-4 53
Halogenfreie Installationsleitung DIN VDE 0250-214 (VDE
0250-214) NHXMH-J 4 x 1,5 RE, Cu-Zahl 58, Brandklasse
Dca DIN EN 13501-6.
Menge: 40,000 m
Zuordnung: 053

**3.6.03 Kabel halogenfrei N2XH-J 4x1,5RE**
STLB-Bau 2025-4 53
Halogenfreies Kabel DIN VDE 0276-604 (VDE 0276-604)
N2XH-J 4 x 1,5 RE, Cu-Zahl 58.
Menge: 45,000 m
Zuordnung: 053

**3.6.04 Installationsltg halogenfrei NHXMH-J 5x1,5RE**
STLB-Bau 2025-4 53
Halogenfreie Installationsleitung DIN VDE 0250-214 (VDE
0250-214) NHXMH-J 5 x 1,5 RE, Cu-Zahl 72.
Menge: 90,000 m
Zuordnung: 053

**3.6.05 Kabel halogenfrei N2XH-J 2x1,5RE**
STLB-Bau 2025-4 53
Halogenfreies Kabel DIN VDE 0276-604 (VDE 0276-604)
N2XH-J 2 x 1,5 RE, Cu-Zahl 29.
Menge: 45,000 m
Zuordnung: 053

**3.6.06 Kabel halogenfrei N2XH-J 7x1,5RE**
STLB-Bau 2025-4 53
Halogenfreies Kabel DIN VDE 0276-604 (VDE 0276-604)
N2XH-J 7 x 1,5 RE, Cu-Zahl 101.
Menge: 900,000 m
Zuordnung: 053

**3.6.07 Außenkabel symmetrisch A-2Y(L)2Y 2x2x0,8 STIII BD**
STLB-Bau 2025-4 61
Außenkabel, symmetrisch, DIN VDE 0816-1 (VDE 0816-1),
A-2Y(L)2Y, 2 x 2 x 0,8 STIII BD.
Menge: 30,000 m
Zuordnung: 061

**3.6.08 Installationskabel symmetrisch E90 BMK JE-H(St)H 2x2x0,8 Bd Verlegung E90 konform**
STLB-Bau 2025-4 61
Installationskabel, symmetrisch, DIN VDE 0815 (VDE
0815), mit integriertem Funktionserhalt E 90, DIN
4102-12, mit rotem Außenmantel und Aufdruck
-Brandmeldekabel-, JE-H(St)H, 2 x 2 x 0,8 Bd, E 90
konforme Verlegung mit den dafür zertifizierten
Befestigungsmitteln.
Menge: 40,000 m
Zuordnung: 061

**3.6.09 Installationskabel symmetrisch J-H(St)H 2x2x0,8 Bd**
STLB-Bau 2025-4 61
Installationskabel, symmetrisch, DIN VDE 0815 (VDE
0815), J-H(St)H, 2 x 2 x 0,8 Bd.
Menge: 3250,000 m
Zuordnung: 061

**3.6.10 Installationskabel symmetrisch J-H(St)H 4x2x0,8 Bd**
STLB-Bau 2025-4 61
Installationskabel, symmetrisch, DIN VDE 0815 (VDE
0815), J-H(St)H, 4 x 2 x 0,8 Bd.
Menge: 520,000 m
Zuordnung: 061

**3.6.11 Installationskabel symmetrisch J-H(St)H 8x2x0,8 Bd**
STLB-Bau 2025-4 61
Installationskabel, symmetrisch, DIN VDE 0815 (VDE
0815), J-H(St)H, 8 x 2 x 0,8 Bd.
Menge: 40,000 m
Zuordnung: 061

**3.6.12 Installationsltg halogenfrei NHXMH-J 1x16RM**
STLB-Bau 2025-4 53
Halogenfreie Installationsleitung DIN VDE 0250-214 (VDE
0250-214) NHXMH-J 1 x 16 RM, Cu-Zahl 154.
Menge: 40,000 m
Zuordnung: 053

*Hinweis*

*Hinweis*

**3.6.13 Installationsltg halogenfrei NHXMH-J 3x1,5RE vorh.Kabelrinne/Kanal verlegen**
STLB-Bau 2025-4 53
Halogenfreie Installationsleitung DIN VDE 0250-214 (VDE
0250-214) NHXMH-J 3 x 1,5 RE, Cu-Zahl 43, Brandklasse
Dca DIN EN 13501-6, auf vorh. Kabelrinnen oder in
offene Kanäle, nur verlegen.
Menge: 380,000 m
Zuordnung: 053

**3.6.14 Installationsltg halogenfrei NHXMH-J 4x1,5RE vorh.Kabelrinne/Kanal verlegen**
STLB-Bau 2025-4 53
Halogenfreie Installationsleitung DIN VDE 0250-214 (VDE
0250-214) NHXMH-J 4 x 1,5 RE, Cu-Zahl 58, Brandklasse
Dca DIN EN 13501-6, auf vorh. Kabelrinnen oder in
offene Kanäle, nur verlegen.
Menge: 30,000 m
Zuordnung: 053

**3.6.15 Kabel halogenfrei N2XH-J 4x1,5RE vorh.Kabelrinne/Kanal verlegen**
STLB-Bau 2025-4 53
Halogenfreies Kabel DIN VDE 0276-604 (VDE 0276-604)
N2XH-J 4 x 1,5 RE, Cu-Zahl 58, auf vorh. Kabelrinnen
oder in offene Kanäle, nur verlegen.
Menge: 35,000 m
Zuordnung: 053

**3.6.16 Installationsltg halogenfrei NHXMH-J 5x1,5RE vorh.Kabelrinne/Kanal verlegen**
STLB-Bau 2025-4 53
Halogenfreie Installationsleitung DIN VDE 0250-214 (VDE
0250-214) NHXMH-J 5 x 1,5 RE, Cu-Zahl 72, auf vorh.
Kabelrinnen oder in offene Kanäle, nur verlegen.
Menge: 20,000 m
Zuordnung: 053

**3.6.17 Kabel halogenfrei N2XH-J 2x1,5RE vorh.Kabelrinne/Kanal verlegen**
STLB-Bau 2025-4 53
Halogenfreies Kabel DIN VDE 0276-604 (VDE 0276-604)
N2XH-J 2 x 1,5 RE, Cu-Zahl 29, auf vorh. Kabelrinnen
oder in offene Kanäle, nur verlegen.
Menge: 30,000 m
Zuordnung: 053

**3.6.18 Kabel halogenfrei N2XH-J 7x1,5RE vorh.Kabelrinne/Kanal verlegen**
STLB-Bau 2025-4 53
Halogenfreies Kabel DIN VDE 0276-604 (VDE 0276-604)
N2XH-J 7 x 1,5 RE, Cu-Zahl 101, auf vorh. Kabelrinnen
oder in offene Kanäle, nur verlegen.
Menge: 100,000 m
Zuordnung: 053

**3.6.19 Außenkabel symmetrisch A-2Y(L)2Y 2x2x0,8 STIII BD**
STLB-Bau 2025-4 61
Außenkabel, symmetrisch, DIN VDE 0816-1 (VDE 0816-1),
A-2Y(L)2Y, 2 x 2 x 0,8 STIII BD.
Menge: 10,000 m
Zuordnung: 061

**3.6.20 Installationskabel symmetrisch J-H(St)H 2x2x0,8 Bd vorh.Kabelrinne/Kanal**
STLB-Bau 2025-4 61
Installationskabel, symmetrisch, DIN VDE 0815 (VDE
0815), J-H(St)H, 2 x 2 x 0,8 Bd, auf vorh. Kabelrinnen
oder in offene Kanäle.
Menge: 950,000 m
Zuordnung: 061

**3.6.21 Installationskabel symmetrisch J-H(St)H 4x2x0,8 Bd vorh.Kabelrinne/Kanal**
STLB-Bau 2025-4 61
Installationskabel, symmetrisch, DIN VDE 0815 (VDE
0815), J-H(St)H, 4 x 2 x 0,8 Bd, auf vorh. Kabelrinnen
oder in offene Kanäle.
Menge: 120,000 m
Zuordnung: 061

*Hinweis*

**3.6.22 Installationsltg halogenfrei NHXMH-J 3x1,5RE vorh.Rohr/Unterflurkanal verlegen**
STLB-Bau 2025-4 53
Halogenfreie Installationsleitung DIN VDE 0250-214 (VDE
0250-214) NHXMH-J 3 x 1,5 RE, Cu-Zahl 43, Brandklasse
Dca DIN EN 13501-6, in vorh. Rohre/Unterflurkanäle, nur
verlegen.
Menge: 100,000 m
Zuordnung: 053

**3.6.23 Installationsltg halogenfrei NHXMH-J 4x1,5RE vorh.Rohr/Unterflurkanal verlegen**
STLB-Bau 2025-4 53
Halogenfreie Installationsleitung DIN VDE 0250-214 (VDE
0250-214) NHXMH-J 4 x 1,5 RE, Cu-Zahl 58, Brandklasse
Dca DIN EN 13501-6, in vorh. Rohre/Unterflurkanäle, nur
verlegen.
Menge: 10,000 m
Zuordnung: 053

**3.6.24 Kabel halogenfrei N2XH-J 4x1,5RE vorh.Rohr/Unterflurkanal verlegen**
STLB-Bau 2025-4 53
Halogenfreies Kabel DIN VDE 0276-604 (VDE 0276-604)
N2XH-J 4 x 1,5 RE, Cu-Zahl 58, in vorh.
Rohre/Unterflurkanäle, nur verlegen.
Menge: 10,000 m
Zuordnung: 053

**3.6.25 Installationsltg halogenfrei NHXMH-J 5x1,5RE vorh.Rohr/Unterflurkanal verlegen**
STLB-Bau 2025-4 53
Halogenfreie Installationsleitung DIN VDE 0250-214 (VDE
0250-214) NHXMH-J 5 x 1,5 RE, Cu-Zahl 72, in vorh.
Rohre/Unterflurkanäle, nur verlegen.
Menge: 70,000 m
Zuordnung: 053

**3.6.26 Kabel halogenfrei N2XH-J 2x1,5RE vorh.Rohr/Unterflurkanal verlegen**
STLB-Bau 2025-4 53
Halogenfreies Kabel DIN VDE 0276-604 (VDE 0276-604)
N2XH-J 2 x 1,5 RE, Cu-Zahl 29, in vorh.
Rohre/Unterflurkanäle, nur verlegen.
Menge: 15,000 m
Zuordnung: 053

**3.6.27 Kabel halogenfrei N2XH-J 7x1,5RE vorh.Rohr/Unterflurkanal verlegen**
STLB-Bau 2025-4 53
Halogenfreies Kabel DIN VDE 0276-604 (VDE 0276-604)
N2XH-J 7 x 1,5 RE, Cu-Zahl 101, in vorh.
Rohre/Unterflurkanäle, nur verlegen.
Menge: 800,000 m
Zuordnung: 053

**3.6.28 Außenkabel symmetrisch A-2Y(L)2Y 2x2x0,8 STIII BD**
STLB-Bau 2025-4 61
Außenkabel, symmetrisch, DIN VDE 0816-1 (VDE 0816-1),
A-2Y(L)2Y, 2 x 2 x 0,8 STIII BD.
Menge: 20,000 m
Zuordnung: 061

**3.6.29 Installationskabel symmetrisch E90 BMK JE-H(St)H 2x2x0,8 Bd Verlegung E90 konform**
STLB-Bau 2025-4 61
Installationskabel, symmetrisch, DIN VDE 0815 (VDE
0815), mit integriertem Funktionserhalt E 90, DIN
4102-12, mit rotem Außenmantel und Aufdruck
-Brandmeldekabel-, JE-H(St)H, 2 x 2 x 0,8 Bd, E 90
konforme Verlegung mit den dafür zertifizierten
Befestigungsmitteln.
Menge: 40,000 m
Zuordnung: 061

**3.6.30 Installationskabel symmetrisch J-H(St)H 2x2x0,8 Bd vorh.Rohr/Unterflurkanal**
STLB-Bau 2025-4 61
Installationskabel, symmetrisch, DIN VDE 0815 (VDE
0815), J-H(St)H, 2 x 2 x 0,8 Bd, in vorh.
Rohre/Unterflurkanäle, Arbeitshöhe des Montageortes bis
3,5 m über der Standfläche des hierfür erforderlichen
Gerüstes.
Menge: 2300,000 m
Zuordnung: 061

**3.6.31 Installationskabel symmetrisch J-H(St)H 4x2x0,8 Bd vorh.Rohr/Unterflurkanal**
STLB-Bau 2025-4 61
Installationskabel, symmetrisch, DIN VDE 0815 (VDE
0815), J-H(St)H, 4 x 2 x 0,8 Bd, in vorh.
Rohre/Unterflurkanäle, Arbeitshöhe des Montageortes bis
3,5 m über der Standfläche des hierfür erforderlichen
Gerüstes.
Menge: 400,000 m
Zuordnung: 061

**3.6.32 Installationskabel symmetrisch J-H(St)H 8x2x0,8 Bd vorh.Kabelrinne/Kanal**
STLB-Bau 2025-4 61
Installationskabel, symmetrisch, DIN VDE 0815 (VDE
0815), J-H(St)H, 8 x 2 x 0,8 Bd, auf vorh. Kabelrinnen
oder in offene Kanäle.
Menge: 40,000 m
Zuordnung: 061

**3.6.33 Installationsltg halogenfrei NHXMH-J 1x16RM vorh.Rohr/Unterflurkanal verlegen**
STLB-Bau 2025-4 53
Halogenfreie Installationsleitung DIN VDE 0250-214 (VDE
0250-214) NHXMH-J 1 x 16 RM, Cu-Zahl 154, in vorh.
Rohre/Unterflurkanäle, nur verlegen.
Menge: 40,000 m
Zuordnung: 053

*Hinweis*
Anschließen von Kabeln oder Leitungen mit
konzentrischem Leiter an beigestellten Betriebsmitteln,
sowie Einführung in den Schaltschrank einschl. der
erforderlichen Kabelschuhe, einschl. eventueller
Schirme und Beidrähte.

**3.6.34 Installationsltg halogenfrei NHXMH-J 3x1,5RE anschließen**
STLB-Bau 2025-4 53
Halogenfreie Installationsleitung DIN VDE 0250-214 (VDE
0250-214) NHXMH-J 3 x 1,5 RE, Cu-Zahl 43, Brandklasse
Dca DIN EN 13501-6, nur anschließen an beigestellte
Betriebsmittel, einschl. Verbindungsmittel.
Menge: 16,000 St
Zuordnung: 053

**3.6.35 Installationsltg halogenfrei NHXMH-J 4x1,5RE anschließen**
STLB-Bau 2025-4 53
Halogenfreie Installationsleitung DIN VDE 0250-214 (VDE
0250-214) NHXMH-J 4 x 1,5 RE, Cu-Zahl 58, Brandklasse
Dca DIN EN 13501-6, nur anschließen an beigestellte
Betriebsmittel, einschl. Verbindungsmittel.
Menge: 2,000 St
Zuordnung: 053

**3.6.36 Kabel halogenfrei N2XH-J 4x1,5RE anschließen**
STLB-Bau 2025-4 53
Halogenfreies Kabel DIN VDE 0276-604 (VDE 0276-604)
N2XH-J 4 x 1,5 RE, Cu-Zahl 58, nur anschließen an
beigestellte Betriebsmittel, einschl.
Verbindungsmittel.
Menge: 2,000 St
Zuordnung: 053

**3.6.37 Installationsltg halogenfrei NHXMH-J 5x1,5RE anschließen**
STLB-Bau 2025-4 53
Halogenfreie Installationsleitung DIN VDE 0250-214 (VDE
0250-214) NHXMH-J 5 x 1,5 RE, Cu-Zahl 72, nur
anschließen an beigestellte Betriebsmittel, einschl.
Verbindungsmittel.
Menge: 6,000 St
Zuordnung: 053

**3.6.38 Kabel halogenfrei N2XH-J 2x1,5RE anschließen**
STLB-Bau 2025-4 53
Halogenfreies Kabel DIN VDE 0276-604 (VDE 0276-604)
N2XH-J 2 x 1,5 RE, Cu-Zahl 29, nur anschließen an
beigestellte Betriebsmittel, einschl.
Verbindungsmittel.
Menge: 2,000 St
Zuordnung: 053

**3.6.39 Kabel halogenfrei N2XH-J 7x1,5RE anschließen**
STLB-Bau 2025-4 53
Halogenfreies Kabel DIN VDE 0276-604 (VDE 0276-604)
N2XH-J 7 x 1,5 RE, Cu-Zahl 101, nur anschließen an
beigestellte Betriebsmittel, einschl.
Verbindungsmittel.
Menge: 42,000 St
Zuordnung: 053

**3.6.40 Installationskabel symmetrisch J-H(St)H 2x2x0,8 Bd Anschluss**
STLB-Bau 2025-4 61
Installationskabel, symmetrisch, DIN VDE 0815 (VDE
0815), an Anschlusseinrichtung, Aufputzausführung,
geschirmt, in Schraubtechnik, J-H(St)H, 2 x 2 x 0,8 Bd,
nur anschließen.
Menge: 180,000 St
Zuordnung: 061

**3.6.41 Installationskabel symmetrisch J-H(St)H 4x2x0,8 Bd Anschluss**
STLB-Bau 2025-4 61
Installationskabel, symmetrisch, DIN VDE 0815 (VDE
0815), an Anschlusseinrichtung, Aufputzausführung,
geschirmt, in Schraubtechnik, J-H(St)H, 4 x 2 x 0,8 Bd,
nur anschließen.
Menge: 12,000 St
Zuordnung: 061

**3.6.42 Installationskabel symmetrisch J-H(St)H 8x2x0,8 Bd Anschluss**
STLB-Bau 2025-4 61
Installationskabel, symmetrisch, DIN VDE 0815 (VDE
0815), an Anschlusseinrichtung, Aufputzausführung,
geschirmt, in Schraubtechnik, J-H(St)H, 8 x 2 x 0,8 Bd,
nur anschließen.
Menge: 2,000 St
Zuordnung: 061

**3.6.43 Installationsltg halogenfrei NHXMH-J 1x16RM anschließen**
STLB-Bau 2025-4 53
Halogenfreie Installationsleitung DIN VDE 0250-214 (VDE
0250-214) NHXMH-J 1 x 16 RM, Cu-Zahl 154, nur
anschließen an beigestellte Betriebsmittel, einschl.
Verbindungsmittel.
Menge: 1,000 St
Zuordnung: 053

**3.6.44 Einspeisung Schaltschrank**
Bauseitiges Einspeisekabel in den Schaltschrank
einführen und auflegen, in Abstimmung mit dem Gewerk
Elektro zum Freischalten in der GHV
Menge: 1,000 St

**3.6.45 Isolationsmessung von Kabeln und Leitungen**
Isolationsmessung von Kabeln und Leitungen mit
Protokollierung der Messwerten und Übergabe an den
Auftraggeber Abrechnungseinheit Stück Kabel nach
Vorgabe der "DGUV Vorschrift 3"
Menge: 35,000 St

**3.6.46 Schleifenwiederstandsmessung nach VDE 100-600**
Schleifenwiderstandsmessung nach VDE 100-600
für verlegte Leistungskabel, bestehend aus:
Geräte / Verbraucher einschalten,
Klemmenkasten öffnen u. Messung durchführen,
Messung protokollieren. Messung pro Leitung.
Menge: 35,000 St

*Hinweis*

**3.6.47 Herstellung Mauerschlitz**
Mauerschlitz für die Unterputzverlegung von
Installationsleitungen, Tiefe ca. 2-3cm, in Beton- und
Steinwänden
Menge: 50,000 m

**3.6.48 Verschließen Mauerschlitz**
Menge: 50,000 m

**3.6.49 Herstellung Bohrung bis Durchmesser 12mm Tiefe bis 25mm**
Menge: 20,000 St

**3.6.50 Verschließen Bohrung bis 12mm**
Menge: 20,000 St

**3.6.51 Herstellung Bohrung bis Durchmesser 22mm Tiefe bis 25mm**
Menge: 20,000 St

**3.6.52 Verschließen Bohrung bis 22mm**
Menge: 20,000 St

**3.6.53 Elektroinstallationsrohr halogenfr.Kunststoff AD 16mm AP Abstandsschellen**
STLB-Bau 2025-4 53
Elektroinstallationsrohr DIN EN 61386 (VDE 0605), Maße
DIN EN 60423, aus Kunststoff, halogenfrei, einwandig,
glatt, starr, mit angeformter Muffe, Außendurchmesser
16 mm, Druckfestigkeit Klasse 1 - sehr leicht (125 N)
DIN EN 61386-1 (VDE 0605-1), Klasse Schlagbeanspruchung
2 - leicht DIN EN 61386-1 (VDE 0605-1), max.
Gebrauchstemperatur Klasse 1 (60 Grad C) DIN EN 61386-1
(VDE 0605-1), Verlegung offen, auf Putz, mit
Abstandsschellen.
Menge: 50,000 m
Zuordnung: 053

**3.6.54 Elektroinstallationsrohr halogenfr.Kunststoff AD 20mm AP Abstandsschellen**
STLB-Bau 2025-4 53
Elektroinstallationsrohr DIN EN 61386 (VDE 0605), Maße
DIN EN 60423, aus Kunststoff, halogenfrei, einwandig,
glatt, starr, mit angeformter Muffe, Außendurchmesser
20 mm, Druckfestigkeit Klasse 1 - sehr leicht (125 N)
DIN EN 61386-1 (VDE 0605-1), Klasse Schlagbeanspruchung
2 - leicht DIN EN 61386-1 (VDE 0605-1), max.
Gebrauchstemperatur Klasse 1 (60 Grad C) DIN EN 61386-1
(VDE 0605-1), Verlegung offen, auf Putz, mit
Abstandsschellen.
Menge: 50,000 m
Zuordnung: 053

**3.6.55 Elektroinstallationsrohr halogenfr.Kunststoff AD 25mm AP Abstandsschellen**
STLB-Bau 2025-4 53
Elektroinstallationsrohr DIN EN 61386 (VDE 0605), Maße
DIN EN 60423, aus Kunststoff, halogenfrei, einwandig,
glatt, starr, mit angeformter Muffe, Außendurchmesser
25 mm, Druckfestigkeit Klasse 1 - sehr leicht (125 N)
DIN EN 61386-1 (VDE 0605-1), Klasse Schlagbeanspruchung
2 - leicht DIN EN 61386-1 (VDE 0605-1), max.
Gebrauchstemperatur Klasse 1 (60 Grad C) DIN EN 61386-1
(VDE 0605-1), Verlegung offen, auf Putz, mit
Abstandsschellen.
Menge: 100,000 m
Zuordnung: 053

**3.6.56 Elektroinstallationsrohr halogenfr.Kunststoff AD 32mm AP Abstandsschellen**
STLB-Bau 2025-4 53
Elektroinstallationsrohr DIN EN 61386 (VDE 0605), Maße
DIN EN 60423, aus Kunststoff, halogenfrei, einwandig,
glatt, starr, mit angeformter Muffe, Außendurchmesser
32 mm, Druckfestigkeit Klasse 1 - sehr leicht (125 N)
DIN EN 61386-1 (VDE 0605-1), Klasse Schlagbeanspruchung
2 - leicht DIN EN 61386-1 (VDE 0605-1), max.
Gebrauchstemperatur Klasse 1 (60 Grad C) DIN EN 61386-1
(VDE 0605-1), Verlegung offen, auf Putz, mit
Abstandsschellen.
Menge: 50,000 m
Zuordnung: 053

**3.6.57 Elektroinstallationsrohr Alu AD 20mm AP Abstandsschellen**
STLB-Bau 2025-4 53
Elektroinstallationsrohr DIN EN 61386 (VDE 0605), Maße
DIN EN 60423, nicht flammenausbreitend, aus Aluminium,
Außendurchmesser 20 mm, Druckfestigkeit Klasse 1 - sehr
leicht (125 N) DIN EN 61386-1 (VDE 0605-1), Klasse
Schlagbeanspruchung 2 - leicht DIN EN 61386-1 (VDE
0605-1), max. Gebrauchstemperatur Klasse 1 (60 Grad C)
DIN EN 61386-1 (VDE 0605-1), Verlegung offen, auf Putz,
mit Abstandsschellen, Arbeitshöhe des Montageortes bis
3,5 m über der Standfläche des hierfür erforderlichen
Gerüstes.
Menge: 50,000 m
Zuordnung: 053

**3.6.58 Elektroinstallationsrohr Alu AD 25mm AP Abstandsschellen**
STLB-Bau 2025-4 53
Elektroinstallationsrohr DIN EN 61386 (VDE 0605), Maße
DIN EN 60423, nicht flammenausbreitend, aus Aluminium,
Außendurchmesser 25 mm, Druckfestigkeit Klasse 1 - sehr
leicht (125 N) DIN EN 61386-1 (VDE 0605-1), Klasse
Schlagbeanspruchung 2 - leicht DIN EN 61386-1 (VDE
0605-1), max. Gebrauchstemperatur Klasse 1 (60 Grad C)
DIN EN 61386-1 (VDE 0605-1), Verlegung offen, auf Putz,
mit Abstandsschellen, Arbeitshöhe des Montageortes bis
3,5 m über der Standfläche des hierfür erforderlichen
Gerüstes.
Menge: 100,000 m
Zuordnung: 053

**3.6.59 Elektroinstallationsrohr Alu AD 32mm AP Abstandsschellen**
STLB-Bau 2025-4 53
Elektroinstallationsrohr DIN EN 61386 (VDE 0605), Maße
DIN EN 60423, nicht flammenausbreitend, aus Aluminium,
Außendurchmesser 32 mm, Druckfestigkeit Klasse 1 - sehr
leicht (125 N) DIN EN 61386-1 (VDE 0605-1), Klasse
Schlagbeanspruchung 2 - leicht DIN EN 61386-1 (VDE
0605-1), max. Gebrauchstemperatur Klasse 1 (60 Grad C)
DIN EN 61386-1 (VDE 0605-1), Verlegung offen, auf Putz,
mit Abstandsschellen, Arbeitshöhe des Montageortes bis
3,5 m über der Standfläche des hierfür erforderlichen
Gerüstes.
Menge: 50,000 m
Zuordnung: 053

**3.6.60 Elektroinstallationskanal Leitungsführung H/B 60/90mm Stahl verz Beton**
STLB-Bau 2025-4 53
Elektroinstallationskanal DIN EN 50085-2-1 (VDE
0604-2-1) als Leitungsführungskanal, Außenmaße H/B
mind. 60/90 mm, aus verzinktem Stahl, einschl.
elektrisch dauerhaft leitfähiger Verbindung, mit einem
Trennsteg, aus verzinktem Stahl, einschl. aller
systembedingten Form- und Verbindungsstücke, auf Beton.
Menge: 10,000 m
Zuordnung: 053

**3.6.61 Elektroinstallationskanal Leitungsführung H/B 60/190mm Stahl verz Beton**
STLB-Bau 2025-4 53
Elektroinstallationskanal DIN EN 50085-2-1 (VDE
0604-2-1) als Leitungsführungskanal, Außenmaße H/B
mind. 60/190 mm, aus verzinktem Stahl, einschl.
elektrisch dauerhaft leitfähiger Verbindung, mit einem
Trennsteg, aus verzinktem Stahl, einschl. aller
systembedingten Form- und Verbindungsstücke, auf Beton.
Menge: 20,000 m
Zuordnung: 053

**3.6.62 Ausleger Stahl verz bis 0,75kN L 100mm Wandbefestigung**
STLB-Bau 2025-4 53
Ausleger aus feuerverzinktem Stahl DIN EN ISO 1461,
Tragfähigkeit bis 0,75 kN, Länge 100 mm, an der Wand
aus Beton, befestigen mit bauaufsichtlich zugelassenen
Dübeln, Arbeitshöhe des Montageortes bis 3,5 m über der
Standfläche des hierfür erforderlichen Gerüstes.
Menge: 35,000 St
Zuordnung: 053

**3.6.63 Ausleger Stahl verz bis 1,5kN L 200mm Wandbefestigung**
STLB-Bau 2025-4 53
Ausleger aus feuerverzinktem Stahl DIN EN ISO 1461,
Tragfähigkeit bis 1,5 kN, Länge 200 mm, an der Wand aus
Beton, befestigen mit bauaufsichtlich zugelassenen
Dübeln, Arbeitshöhe des Montageortes bis 3,5 m über der
Standfläche des hierfür erforderlichen Gerüstes.
Menge: 35,000 St
Zuordnung: 053

**3.6.64 Stiel Ausleger Stahl verz U-Profil bis 1kN Deckenbefestigung L bis 200mm**
STLB-Bau 2025-4 53
Stiel für Ausleger aus feuerverzinktem Stahl DIN EN ISO
1461, als U-Profil, Tragfähigkeit bis 1 kN, an Decke
befestigen mit bauaufsichtlich zugelassenen Dübeln, mit
angeschweißter Kopfplatte, Stiellänge bis 200 mm,
Arbeitshöhe des Montageortes bis 3,5 m über der
Standfläche des hierfür erforderlichen Gerüstes.
Menge: 20,000 St
Zuordnung: 053

**3.6.65 Elektroinstallationsrohr halogenfr.Kunststoff AD 16mm AP**
STLB-Bau 2025-4 53
Elektroinstallationsrohr DIN EN 61386 (VDE 0605), Maße
DIN EN 60423, aus Kunststoff, halogenfrei, einwandig,
gewellt, flexibel, Außendurchmesser 16 mm,
Druckfestigkeit Klasse 1 - sehr leicht (125 N) DIN EN
61386-1 (VDE 0605-1), Klasse Schlagbeanspruchung 2 -
leicht DIN EN 61386-1 (VDE 0605-1), max.
Gebrauchstemperatur Klasse 1 (60 Grad C) DIN EN 61386-1
(VDE 0605-1), Verlegung offen, auf Putz.
Menge: 20,000 m
Zuordnung: 053

**3.6.66 Elektroinstallationsrohr halogenfr.Kunststoff AD 20mm AP**
STLB-Bau 2025-4 53
Elektroinstallationsrohr DIN EN 61386 (VDE 0605), Maße
DIN EN 60423, aus Kunststoff, halogenfrei, einwandig,
gewellt, flexibel, Außendurchmesser 20 mm,
Druckfestigkeit Klasse 1 - sehr leicht (125 N) DIN EN
61386-1 (VDE 0605-1), Klasse Schlagbeanspruchung 2 -
leicht DIN EN 61386-1 (VDE 0605-1), max.
Gebrauchstemperatur Klasse 1 (60 Grad C) DIN EN 61386-1
(VDE 0605-1), Verlegung offen, auf Putz.
Menge: 20,000 m
Zuordnung: 053

**3.6.67 Elektroinstallationsrohr halogenfr.Kunststoff AD 25mm AP**
STLB-Bau 2025-4 53
Elektroinstallationsrohr DIN EN 61386 (VDE 0605), Maße
DIN EN 60423, aus Kunststoff, halogenfrei, einwandig,
gewellt, flexibel, Außendurchmesser 25 mm,
Druckfestigkeit Klasse 1 - sehr leicht (125 N) DIN EN
61386-1 (VDE 0605-1), Klasse Schlagbeanspruchung 2 -
leicht DIN EN 61386-1 (VDE 0605-1), max.
Gebrauchstemperatur Klasse 1 (60 Grad C) DIN EN 61386-1
(VDE 0605-1), Verlegung offen, auf Putz.
Menge: 20,000 m
Zuordnung: 053

**3.6.68 CEE-Steckdose 3-polig 230V 16A IP54, a.P.**
CEE-Steckdose DIN EN 60309-2 (VDE 0623-2), 3-polig,
Bemessungsbetriebsspannung 230 V AC, 16 A, Farbton
grau, RAL 7035, in Aufputzausführung, mit
Beschriftungsfeld, Schutzart IP 54 DIN EN 60529 (VDE
0470-1), Einsatz mit Schrauben befestigen.
Menge: 10,000 St

**3.6.69 Endtülle 16**
Endtülle für vorstehendes Metallrohr
(Rohrende) aus Kunststoff zum Schutz der Kabel,
Größe 16
Menge: 3,000 St

**3.6.70 Endtülle 20**
Endtülle für vorstehendes Metallrohr
(Rohrende) aus Kunststoff zum Schutz der Kabel,
Größe 20
Menge: 3,000 St

**3.6.71 Endtülle 25**
Endtülle für vorstehendes Metallrohr
(Rohrende) aus Kunststoff zum Schutz der Kabel,
Größe 25
Menge: 1,000 St

**3.6.72 Endtülle 32**
Endtülle für vorstehendes Metallrohr
(Rohrende) aus Kunststoff zum Schutz der Kabel,
Größe 32
Menge: 1,000 St

**3.6.73 Verschraubung 16 Kunststoff**
Verbindungsbauteil für Kabel und Leitungen aus
Isolierstoff in vorhandenes Gerät entsprechend der
notwendigen Schutzart mit Dichtring einbauen als:
Iso-Konus-Kabelverschraubung 16 mm
incl. Gegenmutter
Menge: 5,000 St

**3.6.74 Verschraubung 20 Kunststoff**
Verbindungsbauteil für Kabel und Leitungen aus
Isolierstoff in vorhandenes Gerät entsprechend der
notwendigen Schutzart mit Dichtring einbauen als:
Iso-Konus-Kabelverschraubung 20 mm
incl. Gegenmutter
Menge: 2,000 St

**3.6.75 Verschraubung 25 Kunststoff**
Verbindungsbauteil für Kabel und Leitungen aus
Isolierstoff in vorhandenes Gerät entsprechend der
notwendigen Schutzart mit Dichtring einbauen als:
Iso-Konus-Kabelverschraubung 25 mm
incl. Gegenmutter
Menge: 2,000 St

**3.6.76 Verschraubung 32 Kunststoff**
Verbindungsbauteil für Kabel und Leitungen aus
Isolierstoff in vorhandenes Gerät entsprechend der
notwendigen Schutzart mit Dichtring einbauen als:
Iso-Konus-Kabelverschraubung 32 mm
incl. Gegenmutter
Menge: 1,000 St

**3.6.77 flex. thermischer Schutzschlauch 16 Kunststoff**
Anschlussschlauch mit temperaturbeständigem
Kunststoffüberzug bis 130°C
zum Anschluss von Elektrogeräten als:
Schutzschlauch  16 mm
Menge: 5,000 m

**3.6.78 flex. thermischer Schutzschlauch 20 Kunststoff**
Anschlussschlauch mit temperaturbeständigem
Kunststoffüberzug bis 130°C
zum Anschluss von Elektrogeräten als:
Schutzschlauch  20 mm
Menge: 5,000 m

**3.6.79 flex. thermischer Schutzschlauch 25 Kunststoff**
Anschlussschlauch mit temperaturbeständigem
Kunststoffüberzug bis 130°C
zum Anschluss von Elektrogeräten als:
Schutzschlauch  25 mm
Menge: 5,000 m

**3.6.80 Verschraubung 16 Kunststoff mit Innengewinde für Schutzschlauch**
Kunstoff-Schnellverschraubung
Innengewinde 16,
hochdichtend
Menge: 6,000 St

**3.6.81 Verschraubung 20 Kunststoff mit Innengewinde für Schutzschlauch**
Kunstoff-Schnellverschraubung
Innengewinde 20,
hochdichtend
Menge: 3,000 St

**3.6.82 Verschraubung 25 Kunststoff mit Innengewinde für Schutzschlauch**
Kunstoff-Schnellverschraubung
Innengewinde 25,
hochdichtend
Menge: 2,000 St

**3.6.83 Verschraubung 16 Kunststoff mit Aussengewinde fü Schutzschlauch**
Kunststoff-Schnellverschraubung gerade, Aussengewinde,
konisch dichtend, incl. Gegenmutter
IP 66
M16 x 1,5
Menge: 2,000 St

*Hinweis*

**3.6.84 Kabelrinne gelocht Stahl bandverz H 60mm B 100mm**
Kabelrinne für Kabelträgersystem DIN EN 61537 (VDE
0639), gelocht, mit einem Trennsteg, aus bandverzinktem
Stahl DIN EN 10346, Dicke 1 mm, Seitenhöhe mind. 60 mm,
Breite mind. 100 mm, Arbeitshöhe bis 4 m.
Menge: 10,000 m

**3.6.85 T-Abzweig Kabelrinne Stahl bandverz H 60mm B 100mm**
STLB-Bau 2025-4 53
T-Abzweig, für Kabelrinne, aus bandverzinktem Stahl DIN
EN 10346, Dicke 1 mm, Seitenhöhe mind. 60 mm, Breite
mind. 100 mm.
Menge: 2,000 St
Zuordnung: 053

**3.6.86 Bohrung in Kabelrinne für Kabelausführung 16-32**
Bohrung in Kabelrinne für Kabelausführung
für Größe Verschraubung 16-32
mit Stufenbohrer
Menge: 10,000 St

**3.6.87 Bogen Kabelrinne 90Grad waager. Stahl galvanisch verz H 60mm B 100mm**
Bogen, für Kabelrinne, 90 Grad, waagerecht, aus
galvanisch verzinktem Stahl DIN 50962, Dicke 1,5 mm,
Schlitzbreite 13 mm, Seitenhöhe mind. 60 mm, Breite
mind. 100 mm, Arbeitshöhe des Montageortes bis 3,5 m
über der Standfläche des hierfür erforderlichen
Gerüstes.
Menge: 4,000 St

*Hinweis*

**3.6.88 Steigtrasse 200**
Steigtrasse feuerverzinkt für Profilstahlmontage,
mittelschwere  Ausführung mit Sprossen aus U-Profil.
200 mm breit
Menge: 3,000 m

*Hinweis*

**3.6.89 Bügelschelle 22-28mm mit Gegenwannen**
Bügelschellen Stahl, feuerverzinkt  für  Profilschienen
 mit 11-12 mm  Schlitzweite  und  mindestens 6,5 mm
Innenhöhe  einschl. Druckwannen aus Polyprophylen
Größe 22-28 mm
Menge: 10,000 St

**3.6.90 Bügelschelle 40-46mm mit Gegenwannen**
Bügelschellen Stahl, feuerverzinkt  für  Profilschienen
 mit 11-12 mm  Schlitzweite  und  mindestens 6,5 mm
Innenhöhe  einschl. Druckwannen aus Polyprophylen
Größe 40-46 mm
Menge: 10,000 St

*Hinweis*

**3.6.91 Stiel Ausleger Kabelrinne Stahl bandverz U-Profil Deckenbefestigung L bis 400mm**
Stiel für Ausleger für Kabelrinne, aus bandverzinktem
Stahl DIN EN 10346, Dicke 2 mm, als U-Profil, an Decke
befestigen mit bauaufsichtlich zugelassenen Dübeln,
Stiellänge bis 400 mm, Arbeitshöhe bis 4 m.
Menge: 8,000 St

*Hinweis*

**3.6.92 Ausleger Kabelrinne Stahl bandverz bis 1,5kN L 100mm an Stielen**
Ausleger für Kabelrinne, aus bandverzinktem Stahl DIN
EN 10346, Dicke 2 mm, Tragfähigkeit bis 1,5 kN, Länge
100 mm, an Stielen, einseitig, Stiele werden gesondert
vergütet, Arbeitshöhe bis 4 m.
Menge: 8,000 St

**3.6.93 Ausleger Kabelrinne Stahl bandverz bis 1,5kN L 100mm Wandbefestigung**
Ausleger für Kabelrinne, aus bandverzinktem Stahl DIN
EN 10346, Dicke 2 mm, Tragfähigkeit bis 1,5 kN, Länge
100 mm, an der Wand aus Beton befestigen mit
bauaufsichtlich zugelassenen Dübeln, Arbeitshöhe bis 4
m.
Menge: 2,000 St

#### 3.7 Sonstiges zu KG 480

*Hinweis*
Die Schaltpläne gehen in den Besitz des AG über. Der AG
ist berechtigt dieses Pläne selbst in Papierform und in
digitaler Form zu Vervielfältigen und zu Ändern oder
dieses von anderen Personen/ Unternehmen ausführen zu
lassen.

**3.7.01 Dokumentation**
Erstellung Dokumentation/ Revisionsunterlagen für
Gebäudeautomation.
- Vom AG wird eine CD für CAD Schnittstelle *.dwg,
*.dxf der Ausführungspläne der Baumaßnahme zur
Verfügung gestellt.
Vom AN sind u.a. folgende Revisionsunterlagen zu
übergeben:
- Fachunternehmererklärung
- Protokolle über die Einweisung des Nutzers
- Technische Dokumentationen und Betriebsanleitung
aller eingebauten Geräte und Anlagen in deutscher
Sprache Folgende Daten sind vollständig für die
gelieferten Gewerke
aufzuführen:
- Bestandszeichnungen (Darstellung der ausgeführten
Anlagen in den Bauplänen)
- Funktionsbeschreibung
- Ersatzteilliste
Die Struktur der Dokumentationsunterlagen hat nach
Gewerken, zu erfolgen; Ersatzteillisten, Wartungs- und
Inspektionsanleitungen nach Richtlinien der
Instandhaltung (DIN, VDI, VDMA), Die systematische
Zusammenstellung der Dokumentation der Firmen hat nach
dem Leitfaden des BLB und der BImA zur
Firmen-Baudokumentation, Stand 25.09.2024, zu erfolgen.
Der Leitfaden nebst Anlagen ist Teil der
Ausschreibungsanlagen und wird mit diesen
veröffentlicht.
Der Leitfaden des BLB und der BImA zur
Firmen-Baudokumentation umfasst die folgenden
Unterlagen:
· Leitfaden des BLB und der BImA zur
Firmen-Baudokumentation, Stand 25.09.2024 · Anlage 1 -
Muster-Gesamtinhaltsverzeichnis"; Stand
25.11.2024
· Anlage 2 - "Muster-Ordnerinhaltverzeichnis", Stand
25.11.2024
· Anlage 3 - "Muster-Ordnerrücken", Stand 25.11.2024 ·
Anlage 4 - Gewerkespezifischen Anhänge der
Dokumentationsrichtlinie des BBR, 02/2008 · Anlage 5 -
Vorlage AKS-Schlüssel, Stand 18.09.2024 · Anlage 6 -
Übersicht zusätzl. Geometrische Daten, Stand 18.09.2024
Die Übergabedokumentation ist spätestens 4 Wochen vor
der Abnahme zu übergeben.
- 3fach im A4-Ordner mit Trennblättern
- 3fach in digitalisierter Form auf CD-ROM
Dateiformate: *.dxf; *.dwg; *.PDF
dem AG zu übergeben.
Hinweis:
Der E.P. umfasst 3 Stück Exemplare.
Das vierte Exemplar ist gemäß VOB Bestandteil der
Beauftragung.
Menge: 1,000 St

*Hinweis*
Die Schulung und Einweisung bezieht sich auf die
Bedienung und der Instandhaltung des GA-Systems durch
alle Ebenen.

**3.7.02 Schulung AnzTeilnehmer 5 St**
STLB-Bau 2025-4 70
Schulung des Bedienungs- und Wartungspersonals
Anzahl der Teilnehmer '5' St,
Dauer Schulung/Einweisung '4' h, vor Ort, die
durchgeführte Schulung wird protokolliert.
Menge: 1,000 St
Zuordnung: 070

*Hinweis*
Inbetriebnahme muss gem. VOB 18386 mit BImA und dem
Nutzer / der Nutzerin zusammenführen.

**3.7.03 Inbetriebsetzung/Inbetriebnahme**
Inbetriebsetzung / Inbetriebnahme bauseits gestellter
Geräte, die mit der Gebäudeautomation in funktionalen
Zusammenhang stehen (Pumpe, Ventilator, u.ä.).
Abrechnungsgrundlage Preis pro Gerät.
Menge: 8,000 St

**3.7.04 übergeordnete Inbetriebnahme einmessen Volumenströme**
Menge: 6,000 h

**3.7.05 Ergänzung Funktionsschemata**
Aus den Schaltschrankplänen ist die Information je
Datenpunkt
- Schaltschrankfeld
- Seite des Schaltschrankplanes
in den Informationskamm einzutragen.
Die bei der Erstellung des Schaltschrankplanes
generierte Betriebsmittelkennzeichnung ist in die
Tric-Schemen zu übernehmen.

Preis pro Ein- Ausgabefunktion (Funktionsliste
Abschnitt 1 und 2).
Menge: 314,000 St

**3.7.06 Datenträger mit Softwaresicherung**
Datenträger mit Softwaresicherung des gesamten
Projektes mit nachfolgenden Inhalten:

- Datensicherung Regelung erstellen vom gesamten
Projekt
- Evtl. Passwörter auf dem Datenträger als Txt Datei
und als beigefügten Ausdruck
- 1 Stück Datenträger mit 2GB Reservekapazität nach der
Sicherung der
  Software und der sonstigen Daten (USB-Stick oder
glw.).
- Fortschreibung/ Aktualisierung des Datenträgers über
den gesamten
  Gewährleistungszeitraum.
Menge: 1,000 St

**3.7.07 Datenpunktschlüsselerstellung**
Datenpunktschlüssel als 36-stelliges Adressierung- und
Bezeichnungssystem in Anlehnung an die  VDI3814/1.
Menge: 251,000 St

**3.7.08 1:1 Test, FG - AS**
Inbetriebnahme zwischen Feldgeräteebene und
Automationsebene muss gem. VOB 18386 mit BImA und dem
Nutzer / der Nutzerin zusammenführen.
Menge: 251,000 St

**3.7.09 1:1 Test, AS - ME**
Inbetriebnahme zwischen Automationsebene und
Managementebene muss gem. VOB 18386 mit BImA und dem
Nutzer / der Nutzerin zusammenführen.
Menge: 311,000 St

**3.7.10 Wirkprinzipprüfung vor der VOB-Abnahme**
Wirkprinzipprüfung vor der VOB-Abnahme muss gem. VOB
18386 mit BImA und dem Nutzer / der Nutzerin
zusammenführen.
Menge: 251,000 St

**3.7.11 Schwarzschaltung vor der VOB-Abnahme**
Schwarzschaltung vor der VOB-Abnahme muss gem. VOB
18386 mit BImA und dem Nutzer / der Nutzerin
zusammenführen.
Menge: 251,000 St

**3.7.12 Meldungsliste**
Die GA-Meldungsliste dient der systematischen Erfassung
aller Meldungen des Gebäudeautomationssystems. Sie wird
erstellt und bildet die Grundlage für die spätere
Überwachung, Auswertung und Bearbeitung von Meldungen
im Betrieb der Anlage.
Menge: 149,000 St

*Hinweis*

**3.7.13 Stunden eines Regelungsingenieurs zum Nachweis**
Menge: 16,000 h

**3.7.14 Stunden eines Regelungstechnikers zum Nachweis**
Menge: 16,000 h

**3.7.15 Stunden eines Monteurs zum Nachweis**
Menge: 32,000 h

USt %: 19,00
